# JGU - Umbau Geb. 1271 zu Seminargebäude
Angebotsaufforderung (GAEB DA XML 3.3, DA83)
Projekt: 25019
Währung: EUR
Vergabeart: Öffentliche Ausschreibung
Abgabeort: s. Anschreiben; ;
Erstellt mit: GXML Toolbox V3.3 R20220330, ORCA AVA 27 27.00.00, 22.07.2026

## ABN - ALLGEMEINE BAU- UND NUTZUNGSBESCHREIBUNG
ABN - ALLGEMEINE BAU- UND NUTZUNGSBESCHREIBUNG

1. Ziel u. Anlass der Baumaßnahme + Umnutzung u. Baumaßnahmen

Das ehemalige Biochemie-Gebäude 1271 befindet sich auf dem Campus der JGU, am Joachim-Becher-Weg 30, und ist Teil eines Zwillingsgebäudes, das zu einem Seminar-Verfügungsgebäude umgebaut werden soll.
Das andere Zwillingsgebäude 1272 mit Gentechniklaboren ist nach wie vor in Betrieb und wird nicht umgebaut.
Der Hauptzugang beider Zwillingsbauten erfolgt auch in Zukunft über das bestehende gemeinsame Treppenhaus, das ebenfalls nicht umgebaut oder saniert wird.

Es sind Seminarräume sowie studentische Arbeitsplätze in Fluren in verschiedenen Größen und unterschiedlicher Ausstattung geplant. Diese werden durch entsprechende Nebenräume ergänzt. Neben klassischen Seminarräumen mit Frontallehre ermöglichen weitere Seminarräume gruppenorientiertes, flexibles und kreatives Lehren und Lernen. Zusätzliche studentische Arbeitsplätze in unterschiedlicher
Anordnung ergänzen den Austausch und das kollaborative Lernen.

Im Rahmen der Umnutzung des Gebäudes wird eine umfangreiche energetische Sanierung unter Berücksichtigung der Minimierung des Energiebedarfs, des wirtschaftlichen und sinnvollen Einsatzes regenerativer Energien, der Barrierefreiheit im Außenbereich und der Sanierung der Fassade vorgenommen.
Im Vorfeld der Maßnahme findet eine umfangreiche Schadstoffsanierung statt.

Das Gebäude 1271 besteht aus einem Untergeschoss, Erdgeschoss, Obergeschoss sowie einem
Dachgeschoss, in dem ausschließlich die Lüftungstechnik untergebracht ist. Die vorliegende Grundrissstruktur mit der zentralen Erschließung durch einen Mittelflur wird aufgenommen und bleibt bei der geplanten Umnutzung grundsätzlich erhalten.

Entsprechend der Raumnutzung wurde ebenfalls ein Konzept für die gebäudetechnische Versorgung der Räume ausgearbeitet. Die Gegebenheiten und Einschränkungen des bestehenden Gebäudes wurden in der Planung berücksichtigt und entsprechend bewertet. Dazu zählen u. a. die statischen Voraussetzungen inkl. des konstruktiven Brandschutzes, der geringe Fußbodenaufbau, die Schallschutzeinordnung sowie die vorgegebene Gebäudestruktur. Hierbei waren die technische Umsetzbarkeit und die Wirtschaftlichkeit die Hauptkriterien.

Im Untergeschoss befinden sich Technikräume der gebäudetechnischen Anlagen sowie weitere Seminarräume für gruppen- und kreativorientierte Lehr- und Lernformate. Die Seminarräume haben alle. Fenster und werden ausreichend durch Tageslicht belichtet. Des Weiteren sind dort ein Putzmittelraum inkl. Aufenthaltsmöglichkeit für das Reinigungspersonal und ein Lagerraum verortet.

Das Erdgeschoss besteht aus Seminarräumen für gruppenorientierte Lehr- und Lernformate, Lager, Teeküche und dem WC-Kern. Der Flurbereich wird in Teilen zusätzlich als Raumfläche mit Sitz-/und Lernmöglichkeiten geplant. Der notwendige Rettungsweg erfolgt über das Treppenhaus an der nordöstlichen Gebäudeecke.

Das Obergeschoss hat eine ähnliche Raumaufteilung wie das Erdgeschoss jedoch befindet sich dort keine Teeküche und die Seminarräume sind bedeutend größer und für klassische Lernformate (z.B. Frontalunterricht) geeignet. Aufgrund der Raumgröße haben sie jeweils eine zweite Tür zur Entfluchtung
auf den Flur.

Das Dachgeschoss ist als reines Technikgeschoss vorgesehen, in dem die Lüftungszentrale untergebracht wird. Das Dachgeschoss weist an der höchsten Stelle eine lichte Raumhöhe von nur 2,30 m auf
und fällt in Richtung Raummitte auf etwa 2,00 m ab. Das Dachgeschoss inkl. Dachaufsatz wird in die
thermische Gebäudehülle einbezogen. Es ist keine zusätzliche Beheizung des Dachgeschosses erforderlich. Die bestehenden Fensteröffnungen werden weitestgehend mit Mauerwerk verschlossen. Lediglich eine 2-flügelige geschlossene Revisionstür an der Südfassade ist vorgesehen. Der bestehende Aufzugsschacht wird nicht mehr benötigt und als Steigschacht für die Haustechnik herangezogen.

Der komplette Flachdachaufbau inkl. Entwässerung wird neu hergestellt. Es ist eine Dachbegrünung mit einer kombinierten PV-Anlage geplant.

Um die thermische Hülle zu ertüchtigen ist eine Dämmung mit recyclefähigem Foamglas inkl. einer Erneuerung der Vertikalabdichtung der im Erdreich liegenden Außenwände vorgesehen. Die Außenwanddämmung ist als Mineralwolle inkl. einer Fassadenbekleidung aus Holz vorgesehen.

Die neuen Fenster verfügen über eine 3-fach Verglasung inkl. Raffstore und innenliegendem Kastenrollo
als Blendschutz.

Für das Gebäude wurden alle Nachweise nach GEG geführt sowie weitergehende Anforderungen gem.
der Richtlinie "Klimaneutrale Landesgebäude - Richtlinie für Neubau und energetische Gebäudesanierung" beachtet.

2. Brandschutz / Brandschutzertüchtigung

=> Ein Brandschutzgutachten wurde erstellt.

3. Schadstoffsanierung

Ausbau Schadstoff- u. gefahrstoffhaltiger Bauteile im Gebäude, inkl. der erf. Einrichtung von Schleusen zur Trennung Schwarz-/Weiß-Bereiche samt notwendiger Freimessungen als erf. Vorabmaßnahme zu den eigentlichen Umbauarbeiten.

Der Abbruch des schadstoffbelasteten Dachaufbaus wird nach der Gerüststellung, unmittelbar vor den Dachabdichtungsarbeiten erfolgen.

## AB1 - ANLAGENBESCHREIBUNG GEWERK - BA 1
AB1 - ANLAGENBESCHREIBUNG GEWERK - BA 1

1 Allgemeines

1.1 Planungsgrundlage
Die Planung erfolgt auf Basis der vorliegenden Architektur-/Objektplanung, sowie den weiteren beauftragten Fachplanern. Das Gebäude verfügt über insgesamt vier Geschosse (UG, EG, 1. OG und 2. OG). Das Untergeschoss befindet sich nur zum Teil im Erdreich und kann daher in Teilen auch für den Seminarbetrieb verwendet werden. Die Planung sieht eine vollständige Entkernung des Gebäudes vor, welche bauseits erfolgt.

Die Nutzung ist wie folgt geplant:
- UG:  Seminarräume, Technikräume, Lager, PUMI
- EG:  Seminarräume, WC's, Lager, PUMI
  - 1. OG:  Seminarräume, WC's, Lager, EDV-Technikraum
  - 2. OG:  Technikräume, Lager

Basis für die vorliegende Ausführungsplanung der Technischen Gebäudeausrüstung (TGA) für die genannten Anlagengruppen sind die Ausführungspläne des Architekturbüros mz³ aus Mainz.
Des Weiteren sind u. a. als Planungsgrundlage die JGU-Standards (Leitfäden für Baumaßnahmen der JGU), sowie die Richtlinie für Neubau und energetische Gebäudesanierung des Landesbetrieb Liegenschafts- und Baubetreuung Rheinland-Pfalz (LBB) in der Erstellung des Entwurfs der technischen Anlagen berücksichtigt worden.

1.2 Beschreibung des Bauvorhabens
Die gesamte technische Installation innerhalb des Gebäudes wird vollständig erneuert, und auf die neue Nutzungsart des Gebäudes entsprechend geplant und bemessen. Es werden keine Bestandsinstallationen übernommen.
Leitungswege und sichtbare Komponenten erfolgen in enger Abstimmung mit dem beauftragten Architekturbüro, sowie zuständigen Fachplanern und werden hierbei als integrale Planung umgesetzt.
Der energieefiziente und wirtschaftliche Betrieb der Anlagen ist hierbei maßgebend und wird bestmöglich unter Berücksichtigung der begrenzenden raumumschließenden Bauteile umgesetzt.

1.3 Erweiterungsmöglichkeiten
Eine mögliche Erweiterung des Gebäudes zu einem späteren Zeitpunkt ist nicht bekannt und wurde somit nicht in der Planung berücksichtigt.
Die gebäudetechnischen Anlagen wurden somit ohne Berücksichtigungen von Reserven für eine spätere Erweiterung oder Umnutzung des Gebäudes ausgelegt und für den geplanten Bedarf bemessen um einen wirtschaftlichen Anlagenbetrieb zu ermöglichen.

1.4 Öffentlich-rechtliche Anforderungen
Die Projektierung erfolgt gemäß behördlichen Vorschriften, VDI-Richtlinien, DIN-Regelungen und aller sonstigen "Technischen Regeln" in der jeweils aktuellen Fassung. Gesondert genannt seien:

- Landesbauordnung Rheinland-Pfalz
- Gebäudeenergiegesetz (GEG)
- Technische Regeln für Arbeitsstätten (ASR)
- Arbeitskreis Maschinen- und Elektrotechnik staatlicher und kommunaler Verwaltungen (AMEV)
- JGU-Standards (Leitfäden für Baumaßnahmen der JGU)
- Richtlinie für Neubau und energetische Gebäudesanierung des Landesbetriebs Liegenschafts- und Baubetreuung des Landes Rheinland-Pfalz (LBB)
- Trinkwasserverordnung (TrinkwV)
- Muster-Richtlinie über brandschutztechnische Anforderungen an Leitungsanlagen (MLAR)
- Muster-Richtlinie über brandschutztechnische Anforderungen an Lüftungsleitungen (M-LüAR)

Ergebnisse von Normentwürfen, die einen sinnvollen Einfluss auf die Nutzbarkeit des Gebäudes haben, sind dabei berücksichtigt.

2 KG 230 - Nichtöffentliche Erschließung

Alle Gebäude auf dem Campus der JGU werden "nichtöffentlich" erschlossen.

2.1 KG 231 - Abwasserentsorgung

Allgemeines / Grundlagen
Die Abwasserentsorgung des Gebäudes wird neu errichtet, da die vorhandenen Grundleitungen unterhalb der Bestandsbodenplatte aktuell als Mischwasserleitungen fungieren, was nicht den aaRdT entspricht. Ferner sind diese Grundleitungen auf den Abwasseranfall eines Laborgebäudes ausgelegt und für die neue Gebäudenutzung überdimensioniert. Aus v.g. Gründen werden die vorhandenen Grundleitungen unterhalb der Bodenplatte des Gebäudes stillgelegt.

Schmutzwasserentsorgung / Mischwasserhausanschluss
Das Gebäude erhält im Untergeschoss zwei Grundleitungsanschlüsse (Lager und Fernkälteraum), welche in das Gebäude geführt werden. Die innenliegenden Sammelleitungen (KG 411) werden an die jeweiligen Anschlüsse angebunden. Schnittstelle der Kostengruppen 231 und 411 ist innerhalb der Gebäudewand.

Die v.g. Grundleitungsanschlüsse werden über Kernbohrungen in das Gebäude geführt und mit einer Ringraum-Platten-Abdichtungskombination gegen eintretendes Grund- und Sickerwasser geschützt.
Die Grundleitungen laufen weitestgehend im ohnehin herzustellenden Arbeitsraum vor dem Gebäude bis zu einem neu zu errichtenden Übergabeschacht, an dem die beiden eingangsseitigen Schmutz- und Regenwassergrundleitungen (s. nächsten Abschnitt) angeschlossen sind.

Ausgangsseitig wird die vorhandene Mischwasserhausanschlussleitung (Tonrohr, DN250) aufgetrennt und an den v.g. Übergabeschacht angeschlossen.

Eine Kamerabefahrung dieser Bestandsleitung hat ergeben, dass die v.g. Mischwasserhausanschlussleitung Risse und Einwurzelungen aufweist und saniert werden muss.
Um größere und aufwändige Erdarbeiten im Bereich des Jakob-Welder-Wegs zu vermeiden, wird die Leitung im Inlinerverfahren saniert. Die dadurch entstehende leichte Querschnittsreduzierung der vorhandenen DN250 Leitung ist aufgrund der vorhandenen Dimension und des ausreichend vorhandenen Gefälles als unkritisch anzusehen.

Regenwasserentsorgung
Das Gebäude erhält im Untergeschoss einen Grundleitungsanschluss (Fernkälteraum), welcher in das Gebäude geführt wird. Die innenliegende Sammelleitung (KG 411) wird an den Anschluss angebunden. Schnittstelle der Kostengruppen 231 und 411 ist innerhalb der Gebäudewand.
Der v.g. Grundleitungsanschluss wird über eine Kernbohrung ins Gebäude geführt und mit einer Ringraum-Platten-Abdichtungskombination gegen eintretendes Grund- und Sickerwasser geschützt.

Die Grundleitung mündet kurz nach dem Gebäudeaustritt in einer zweibehältrigen Zisterne aus Beton, welche über eine tiefliegende Grundleitung nach dem Prinzip der "kommunizierenden Röhren" miteinander verbunden sind. Das in den ersten Zisternenbehälter einlaufende Regenwasser wird über zwei im oberen Bereich angeordnete Filterkörbe von Laub und Schmutz befreit. Die Zisternenanlage wird näher unter KG 552 beschrieben.

Ein im zweiten Behälter angebrachter Überlauf sorgt dafür, dass das anfallende Regenwasser bei vollen Zisternen ablaufen und über den neuen Übergabeschacht dem Mischwasserstraßenkanal im Jakob-Welder-Weg zugeführt wird. Der Anschluss an den Übergabeschacht erfolgt über einen außenliegenden Leitungsabsturz, der in Magerbeton verlegt wird.

2.2 KG 232 - Wasserversorgung
Die Wasserversorgung mit Trinkwasser ist im Bestandgebäude bereits in ausreichender Größe vorhanden. An den im UG des Gebäudes befindlichen Hausanschluss wird das neu zu errichtende Trinkwassernetz (KG 412) angeschlossen.

2.3 KG 234 - Fernwärmeversorgung
Eine Fernwärmeversorgungsanschluss ist im Bestandgebäude bereits in ausreichender Größe vorhanden. An den im UG des Gebäudes befindlichen Hausanschluss wird die neu zu errichtende Fernwärmeübergabestation (KG 421) angeschlossen.

2.4 KG 239 - Sonstiges zur KG 230 (Fernkälteversorgung)
Ein Fernkälteanschluss ist im Gebäude aktuell nicht vorhanden. Die vorhandene Fernkältetrasse im Jakob-Welder-Weg wird zu diesem Zweck zur Kälteversorgung des Gebäudes genutzt. Die neuen Anschlussleitungen werden hierzu an die bestehende Verteilleitungen angeschlossen. Die beiden Anschlussleitungen - bestehend aus je einem Kunststoffmantelrohr für Vor- und Rücklauf werden an der Kopfseite des Gebäudes über zwei Kernbohrungen direkt in den Fernkälteübergaberaum im UG geführt.
Die v.g. Anschlussleitungen werden mit zwei Ringraum-Platten-Abdichtungskombinationen gegen eintretendes Grund- und Sickerwasser geschützt.
An den dann im UG des Gebäudes befindlichen neuen Fernkälteanschluss wird die neu zu errichtende Fernkälteübergabestation (KG 434) angeschlossen.

2.5 KG 329 - Sonstiges zur KG 320
Grundleitungen für Schmutzwasser / Technikabwasser
Unter der Bestandsbodenplatte des Bestandsgebäudes sind in den Technikräumen zwei kleinere Grundleitungsnetze mit Bodenabläufen und Grundleitungsanschlüssen geplant. Die beiden Netze enden jeweils in einem vorkonfigurierten Pumpenschacht aus Kunststoff, welche in die Bodenplatte einbetoniert werden.

Über die Bodenabläufe und Grundleitungsanschlüsse wird den beiden Pumpenschächten seitens der im Gebäude installierten Abwasseranlagen (KG 411) fäkalienfreies Schmutzwasser bzw. Technikabwasser zugeführt. Die in den Schächten befindlichen Tauchmotorpumpen (jeweils 1 x 100 %) fördern das anfallende Schmutzwasser über die Rückstauebene und führen es den Schmutzwassersammelleitungen (KG 411) zu.

Eine Entlüftung der beiden Pumpenschächte, in denen keine fäkalienhaltigen Abwässer anfallen, erfolgt über eine Umlüftung mit Anbindung an eine über dach gelüftete Leitung. Die Pumpen verfügen über eine autarke Steuerung und sind durch das Gewerk Gebäudeautomation (KG 480) störmeldeüberwacht. Die Stromversorgung erfolgt durch das Gewerk Elektrotechnische Anlagen (KG 440).

Schnittstellen:
- Grundleitungen, Bodenabläufe, Grundleitungsanschlüsse, Einbaubehälter bauseits durch AN Rohbau
- Pumpe und Steuerung durch AN Sanitär

2.6 KG 391 - Baustelleneinrichtung

Allgemeines
Um nicht von der Baustelleneinrichtung des im Vorfeld einzubindenden Schadstoffsanierers bzw. des Rohbauunternehmers abhängig zu sein, wurde beschlossen, die Baustelleneinrichtung durch einen separaten Unternehmer herstellen zu lassen. Die TGA-Planung übernimmt die Planung der Versorgungsleitungen für Bauwasser, Baustrom und Baubeleuchtung zur Gewährleistung des Baustellenbetriebes sowie die Nutzung eines Besprechungscontainers und Sanitärcontainers. Die Planung der genannten Container liegt nicht in der Zustänidgkeit der TGA-Planung.

Provisorische Bauwasserversorgung (bauseits)
Die Bauwasserversorgung wird im HLS-Raum am vorhandenen Trinkwasserhausanschluss angeschlossen. Am Anschlusspunkt ist ein Rohrtrenner mit einem Tropfwasseranschluss vorgesehen. Zur Versorgung des im Außenbereich aufgestellten Bauwasserverteilers und des Sanitärcontainers wird die Leitung durch eine herzustellende Kernbohrung nach außen geführt.
Die Anschlussleitung ist werkseitig gedämmt und mit einer Kunststoffummantelung vor mechanischen Beschädigungen geschützt. Zudem ist sie mit einer Rohrbegleitheizung ausgerüstet um einen frostsicheren Betrieb gewährleisten zu können.
Nach Abschluss der Maßnahme wird diese Installation zurückgebaut und die Wandöffnung verschlossen. Die gesamte Bauwasserversorgung ist als Mietanlage vorgesehen. Nach Beendigung der Baumaßnahme geht sie in das Eigentum des Errichters über.

Provisorische Ableitung von Baustellenschmutzwasser (bauseits)
Das an den Sanitärcontainern anfallende Schmutzwasser wird in einen unter dem Sanitärcontainer angeordneten Tank geleitet, der in einen vergebenen Turnus entleert wird.

2.7 KG 398 - Provisorische Baukonstruktionen

Provisorische Regenwasserableitung vom Gebäudedach
Das Dach des Gebäudes muss während der Bauzeit so lange provisorisch entwässert werden, bis der finale Kanalanschluss hergestellt ist.
Zu diesem Zweck werden die vorhandenen Dachabläufe über die vorhandenen Regenabwasserrohre im
2. OG gesammelt und über die vorhandenen Falleitungen bis in die Grundleitungen unterhalb der Bodenplatte geführt. Von da aus wird in den öffentlichen Straßenkanal entwässert. Nachdem das neu errichtete Regenwassernetz innerhalb des Gebäudes am Kanal angeschlossen ist und die Dachabläufe umgeschlossen sind, werden die vorhandenen Regenwasserleitungen aus dem Bestand demontiert und entsorgt. Das vorhandene Grundleitungsnetz wird durch Dritte stillgelegt, gereinigt und dauerhaft verfüllt.

3 KG 400 - Bauwerk - Technische Anlagen

3.1 KG 410 - Abwasser-, Wasser-, Gasanlagen

Allgemeines
Die Sanitärinstallation wird unter Berücksichtigung der örtlichen Gegebenheiten nach der DIN EN 12056, DIN 1986-100, DIN 1988, DIN 2000, DIN 4109, VDI 6023 den DVGW-Arbeitsblättern und des GEG ausgeführt. Es werden nur Materialien mit DVGW-Zulassung und PA-Prüfzeugnis verwendet. Zum Umfang der Ausführungsplanung gehören die Trinkwasserversorgung, die Schmutzwasser- und die Regenentwässerung des geplanten Umbaus.

Für die Entwässerung werden zwei Entwässerungssysteme gemäß den Vorgaben der DIN 1986 Entwässerungsanlagen für Gebäude und Grundstücke" ausgeführt:
- Schmutzwasserleitungen für häusliches Abwasser
- Abwasserleitungen für Regenwasser

Planungsumfang
Zum Planungsumfang gehören:
- Hauswasseranschluss gem. DIN 1988 und den Vorgaben des örtlichen Wasserversorgers
- Anschlüsse für Dosier- und Nachspeiseanlagen
- Hebeanlagen sowie Tauchmotorpumpen für SW nach Erfordernis
- Trink- und Schmutzwasserinstallation für alle Sanitärräume (WC's, Ausgussbecken, etc.) einschließlich der Accessoires, dezentralen elektrischen Warmwasserbereitern, Sanitärobjekte und Vorwandmontagemodule gemäß Raumprogramm Architektur
- Teeküchenanschlüsse nach Raumprogramm Architekt
- Frostsichere Außenzapfstellen
- Entwässerungsleitungen von Regen- und Schmutzwasser
- Schmutzwasseranschlüsse für zentrale Anlagen von Nachbargewerken (z.B. Entwässerung der RLT-Geräte, Kondensat von Umluftkühlgeräten, Tropfwasser aus Sicherheitsventilen etc.)
- Rohrleitungsdämmung und Brandschutzdurchführungen inkl. Mörtelverguss
- Spülstationen für den hygienischen Betrieb (nach Bedarf)
- Bohr- und Stemmarbeiten

3.1.1 KG 411 - Abwasseranlagen

Schmutzwasser
Für das geplante Bauvorhaben kommt das Entwässerungssystem I, "Einzelfallleitungsanlage mit teilbefüllten Anschlussleitungen mit einem Füllungsgrad von 0,5" entsprechend der DIN EN 12056-2 zur Anwendung.

Die Ableitung des Schmutzwassers erfolgt innerhalb und außerhalb des Gebäudes im Trennsystem.
Als Rückstauebene wird die Höhe der Bordsteinoberkante vor dem Gebäude am Jakob-Welder-Weg mit 126,50 m ü. NN festgelegt.

Das Schmutzwasser aus dem Erd- und den beiden Obergeschossen wird über Fallstränge abgeleitet. Die Entlüftung aller Fallstränge erfolgt über die Hauptlüftung bzw. Sammel-Hauptlüftung. Wo nötig und nicht anders umsetzbar, werden Anschlussleitungen mit einer Umlüftung bzw. mit Belüftungsventilen nach DIN EN 12380 versehen.
Die Schmutzwasserleitungen (Sammelanschlussleitungen) im Bereich von Installationswänden werden innerhalb der Vorwände bis zu den Fallleitungen geführt. Die Fallleitungen gehen in Sammelleitungen über, die unter der Geschossdecke des Untergeschosses verzogen und bis zum Hausanschluss geführt werden.

Die Einrichtungsgegenstände und Entwässerungspunkte im Untergeschoss werden unterhalb der Bodenplatte in Grundleitungen gesammelt, zusammengeführt und bis zu den Pumpensümpfen geführt. Nähere Beschreibung siehe KG 320.

Alle Fallleitungen und Sammelleitungen erhalten die gemäß DIN 1986 vorgeschriebenen Reinigungsöffnungen in rechteckiger Form. Der zu erwartende Schmutzwasserabfluss QWW wird unter Berücksichtigung der Abflusskennzahl {K} aus der Summe der Anschlusswerte {DU} gemäß DIN 1986 mit folgender Formel ermittelt.
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
Die Berechnungsgrundlagen des Leitungsnetzes für das Bauvorhaben entsprechen der DIN EN 12056-2, Tabelle 3 (Schulgebäude).
Der Gesamtschmutzwasserabfluss Qtot errechnet sich gemäß DIN 1986 wie folgt:

Qtot = QWW + QP
QWW = 5,06 l/s
QP = 2,80 l/s
Qtot = 5,06 l/s + 2,80 l/s = 7,86 l/s

Regenwasser
Die Ableitung des Regenwassers erfolgt innerhalb des Gebäudes im Trennsystem. Als Rückstauebene wird die Höhe der Bordsteinoberkante vor dem Gebäude am Jakob-Welder-Weg mit 126,50 m ü. NN festgelegt.

Die Dachabläufe werden unter der Decke des 2. OGs gesammelt und einer Fallleitung zugeführt. Diese wird durch alle Geschosse bis ins UG geführt und im Technikraum Fernkälte durch die neu zu errichtende Durchführung in der Außenwand zur Regenwasserzisterne geführt. Zusätzlich werden noch Rinnen und Gullis in der Außenanlage an Grundleitungen angeschlossen und die in der Zisterne münden. Der Überlauf wird an den geplanten Mischwasserübergabeschacht angeschlossen, welcher mit dem bestehenden öffentlichen Straßenkanal DN400 im Jakob-Welder-Weg verbunden wird.

Der zu erwartende Regenwasserabfluss QRW wird gemäß DIN 1986 ermittelt.
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
Die den Berechnungen zugrunde liegenden Regenspenden für Mainz wurden aus der KOSTRA-DWD 2020, Rasterfeld 162118, entnommen und belaufen sich wie folgt:

Qr (5,5): 400,0 l/ (s x ha) Grundlage für Dachflächen
Qr (5,2): 316,7 l/ (s x ha) Grundlage für Freiflächen
Qr (5,100): 733,3 l/ (s x ha) Grundlage für Notentwässerung von Dachflächen

Insgesamt ergibt sich folgende Regenwasserabflussmenge (Qr (5,5)):
- Qr (5,5) = 18,7 l/s

Alle Dachflächen erhalten Speier als Notabläufe, die über ein Rohnetz unter der Decke des 2. OG gesammelt und auf der Ostseite des Gebäudes aus der Fassade heraus, frei auf das Grundstück entwässern. Damit das auf dem Grundstück auftreffende Regenwasser aus den Speiern nicht in das Gebäude eindringen kann, werden vom Außenanlagenplaner geeignete Geländemulden vorgesehen.

Insgesamt ergibt sich folgende Regenwasserabflussmenge (Qr (5,100)):
Qr (5,100): = 34,7 l/s

Rohrmaterialien (SW, RW)
Sämtliche Aufhängungen der Rohrleitungen innerhalb des Gebäudes werden schallentkoppelt montiert. Die Befestigung von Rohrbündeln erfolgt gemeinsam auf geeigneten Quertraversen. Befestigung unter den Decken grundsätzlich mit Stahldübeln.

Als Rohrleitungsmaterial für die Entwässerungsanlage werden ausgeführt:
- Objektanschlussleitungen und Fallleitungen aus dickwandigem mineralverstärktem Polypropylen (Schallschutzrohr)
- Sammelleitungen (SW und RW) aus dickwandigem mineralverstärktem Polypropylen (Schallschutzrohr)
- Druckleitungen aus PE, elektromuffengeschweißt
- Grundleitungen aus PE, elektromuffengeschweißt (KG 320 u. 551)

An allen Strängen und Rohrleitungen sind Beschilderungen und Richtungspfeile mit Strangbezeichnung und / oder Medienbezeichnung vorgesehen

3.1.2 KG 412 - Wasseranlagen

Trinkwasser
Die Trinkwasserbereitstellung erfolgt über eine zentrale Einspeisung gemäß DIN 1988 aus dem Trinkwasserversorgungsnetz der JGU, das wiederum aus dem Netz des örtlichen Versorgungsunternehmens (Stadtwerke Mainz) gespeist wird. Der bereits vorhandene Hausanschluss ist ausreichend dimensioniert und kann weiterverwendet werden.

Laut WVU beträgt der Versorgungsdruck ~ 5 bar, der Härtegrad liegt bei 19,7 °dH. Bezüglich des erhöhten Härtegrades und einer möglichen Enthärtungsanlage wurde eine Entscheidungsvorlage (EV03) erstellt. Als Ergebnis dieser EV wurde beschlossen, dass keine Anlage geplant werden soll.
Die Trinkwasserberechnung hat einen Spitzendurchfluss von 1,20 l/s ergeben.

Die Hauptverteilung des Trinkwassers für die einzelnen Bereiche erfolgt horizontal unter der Decke im Untergeschoss und mit Steigleitungen in Schächten bis ins 2. Obergeschoss.

Die Sanitärobjekte werden über T-Stücke angebunden. Dabei soll die Länge der Anbindeleitung max. 3 x DN betragen. Für die Sicherstellung der hygienischen Anforderungen werden automatische Spüleinrichtungen vorgesehen. Die Spüleinrichtungen arbeiten automatisch in Abhängigkeit von Temparatur und / oder Zeit und sorgen somit für die Einhaltung der erforderlichen Betriebstemparatur. So kann ein ordnungsgemäßer Wasseraustausch bei Nichtnutzung (z.B. in den Semesterferien) in der Trinkwasseranlage gewährleistet werden.

Die Warmwasserversorgung der einzelnen Bereiche erfolgt ausschließlich elektrisch. Im Untergeschoss und an den Stockwerksabgängen sind Strangabsperrventile mit Entleerungsmöglichkeit eingeplant. Frostsichere Außenzapfstellen sind je 1x an der West- und an der Ostseite des Gebäudes vorgesehen. Der hygienisch sichere Betrieb dieser Zapfstellen wird durch geeignete Maßnahmen sichergestellt.

Im Rahmen der Entscheidungsvorlage EV03 wurde untersucht, ob eine Enthärtungsanlage für das Trinkwasser im Gebäude erforderlich ist. Eine im Zuge der Entscheidungsvorlage ausgewertete Trinkwasseranalyse der Mainzer Netze hat ergeben, dass das Trinkwasser eine Gesamthärte von 19,7°dH aufweist. Nach DIN 1988-200 wird eine Enthärtung gefordert, wenn ein Grenzwert von 14°dH überschritten wird, allerdings nur bei Wassertemperaturen über 60?°C. Eine zentrale Warmwasserbereitung ist im Gebäude nicht vorgesehen. Die für die dezentrale Warmwasserbereitung eingeplanten Durchlauferhitzer sind weniger anfällig gegenüber Verkalkung aufgrund der erhöhten Wasserhärte. Darüber hinaus gibt es seitens des Herstellers der Durchlauferhitzer keine maximalen Grenzwerte für die Wasserhärte. Aus diesen Gründen sowie aufgrund der hohen Investitions- und Betriebskosten wurde auf eine Trinkwasserenthärtung verzichtet.
Ausführlichere und detaillierte Informationen hierzu finden sich in der genannten Entscheidungsvorlage EV03.

Gartenwasser (bauseits)
Für die Gartenanlage wird Regenwasser zur Verfügung gestellt, das in Zisternen gesammelt wird (KG 551 und 552). Darüber hinaus kann die Gartenanlage, sofern die Zisternenanlagen entleert sein sollten, über die beiden frostsicheren Außenzapfstellen versorgt werden, die unter "Wasseranlagen" beschrieben sind.

Rohrmaterialien (PWC, PWH, PWH-C)
Sämtliche Aufhängungen der Rohrleitungen innerhalb des Gebäudes werden schallentkoppelt montiert. Die Befestigung von Rohrbündeln erfolgt gemeinsam auf geeignete Quertraversen. Befestigung unter der Decke grundsätzlich mit Stahldübeln.

Die Wahl des Rohrmaterials wird nach der Wasserqualität festgelegt. Als Rohrmaterial für die Trinkwasserleitungen sind geplant:
- Steig- und Verteilleitungen (PWC, PWH, PWH-C) aus Niro-Stahl mit Pressfittings DVGW TS 225 (unverpresst undicht).
- Anschlussleitungen (PWC, PWH, PWH-C) der Objekte im Bereich der Vorwandinstallationen aus Metallverbundrohr mit Rotgussfittingen mit vollem Durchgang (Zeta-Wertoptimiert, unverpresst, undicht).

An allen Strängen und Rohrleitungen sind Beschilderungen und Richtungspfeile mit Strangbezeichnung und Medienbezeichnung vorgesehen.

Einrichtungsgegenstände
Die Sanitärräume werden mit Objekten ausgestattet, die sowohl den aktuellen Architektenplänen als auch den JGU-Richtlinien entsprechen. Für die Vorwandinstallation ist ein Standard-Trockenbausystem in Gipskartonbauweise vorgesehen. Die Montage der Tragegestelle für die Sanitärobjekte sowie die Verrohrung innerhalb der Vorwände erfolgt durch das Gewerk Sanitär.
Zur Aufnahme von Biegebeanspruchungen - insbesondere im Bereich der Waschtisch- und WC-Objekte - sind beidseitig der genannten Tragegestelle durch das Gewerk Trockenbau sogenannte UA-Profile ("starke Ständer") vorzusehen. Darüber hinaus sind für besondere Anbauteile wie Accessoires, Griffe etc., stabile Montageplatten des Gewerks Sanitär einzuplanen.

Zentrale Einrichtungen
Für eine betriebssichere Trinkwasseranlage sind neben den beschriebenen Rohrleitungen und Sanitärobjekten zentrale Komponenten erforderlich. Die nach dem Hauptabsperrschieber angeordnete Hausanschlussgruppe nach DIN 1988 besteht aus einem Wasserzählerbügel mit Verschraubung für den vom Versorger gestellten Wasserzähler, einem Absperrventil mit abflammbarem Probeentnahmehahn, einem Rückflussverhinderer, einem Gewebefilter und einem Druckminderer. Ein Schiebestück zum erleichterten Austausch des Wasserzählers ist ebenfalls vorzusehen.

3.1.3 KG 419 - Sonstiges zur KG 410

Wärme-, Schwitzwasser-, Schallschutzdämmung / Brandschutz
Freiverlegte kaltwasserführende Leitungen (PWC) erhalten eine diffusionsdichte Dämmung aus alukaschierter Mineralwolle (Baustoffklasse A nach DIN 4102) zur Verhinderung von Schwitzwasserbildung. Die vorgenannten Leitungen werden alle mit 100 % gedämmt, um ein Aufheizen zu verzögern und somit ein Verkeimen von stagnierendem Kaltwasser zu erschweren.

Alle freiverlegten Sanitärleitungen in stoßgefährdeten Bereichen (UK-Rohrisolierung <_ 2,0 m ü FFB), in der Technikzentrale erhalten einen zusätzlichen Mantel aus Blech.

Wasserleitungen in Vorwänden und in Wandschlitzen erhalten eine 100 %-Dämmung nach den Anforderungen des GEG in Form eines Dämmschlauches.
Wand- und Deckendurchführungen werden nach den Anforderungen der DIN 4102 und der in Rheinland-Pfalz eingeführten Richtlinie über brandschutztechnische Anforderungen an Leitungsanlagen (Leitungsanlagenrichtlinie LAR in aktueller Fassung) ausgeführt.

Schmutzwasserleitungen werden an den Berührungsstellen mit dem Baukörper (Wand- und Deckendurchbrüche) mit einer Körperschalldämmung versehen. Schmutzwasserentlüftungsleitungen erhalten im letzten Geschoss vor Austritt ins Freie zur Verhinderung von Schwitzwasserbildung eine diffusionsdichte Dämmung aus Weichschaum (synthetischer Kautschuk), gemäß DIN 4140.
Durchdringungen von Geschossdecken mit Brandschutzanforderungen sind in F90 Qualität auszuführen. Sind in einem Geschoss mehrere Brandabschnitte angeordnet, so sind bei Durchdringungen F90 Schotts zu verwenden.

Schnittstellen zur Gebäudeautomation
Folgende Schnittstellen zur Gebäudeautomation sind geplant:
- Störmeldungen aller Hebeanlagen
- Störmeldung Hygienespülsystem
- Steuerung und Zugriff auf das Hygienespülsystem über kommunikative Schnittstelle

3.2 KG 420 - Wärmeversorgungsanlagen

Allgemeines
Die Heizungsinstallation wird unter Berücksichtigung der örtlichen Gegebenheiten nach den allgemein anerkannten Regeln der Technik und nach dem Gebäudeenergiegesetz ausgeführt. Darüber hinaus sind die technischen Standards der JGU zu berücksichtigen.
Es werden nur Materialien mit PA-Prüfzeugnis verwendet. Das Abdrücken und die Befüllung der Heizungsanlage erfolgt nach den Vorgaben der VDI 2035.
Planungsumfang

Zum Planungsumfang der Wärmeversorgungsanlage gehören folgende wesentliche Bauteile:
- Fernwärmeübergabestation
- Heizungskompaktverteiler mit Entleerungsrinne und inkl. aller Aufbauten
- (z.B. Absperrungen, Pumpen, Anzeigeinstrumente etc.)
- Sicherheits- und Nachspeiseeinrichtungen
- Heizungsleitungen
- Heizkörper inkl. aller erforderlichen Armaturen
- Infrarot Heizplatten
- Regel- und Abgleicharmaturen
- Rohrleitungsdämmung und Brandschutzdurchführungen inkl. Mörtelverguss
- Bohr- und Stemmarbeiten

Die beiden Teilklimaanlagen (Seminarräume) und die Lüftungsanlage für die WC's und Nebenräume verfügen über ein PWW-Heizregister, das an das Heizungsnetz angeschlossen wird.

Raumtemperaturen
Die geplanten folgenden Raumtemperaturen orientieren sich an den Vorgaben der AMEV und sind wie folgt geplant:
- Seminarräume, Flex-Räume, Gruppenräume  20 °C
- WC-Räume  15 °C
- Teeküche  20 °C
- Flure  20 °C
- Treppenräume  15 °C
- PUMI-Räume  unbeheizt
- Technikräume  unbeheizt

Heizlastermittlung
Die Heizlast wurde gemäß DIN EN 12831 ermittelt. Die erforderlichen Angaben zu den U-Werten der einzelnen Bauteile wurden durch die Architektur und die Bauphysik bereitgestellt.

Für die Berechnung wurde die Normaußentemperatur -8,6 °C (Standort Mainz) angesetzt. Nicht beheizte Räume wurden mittels stationärer Wärmebilanz in der Berechnung berücksichtigt.
Die daraus resultierende Normheizlast beträgt 61 kW. Zusätzlich sind Auslegungsreserven sowie abweichende Herstellerangaben in der Planung berücksichtigt. Die im Gebäude installierte Heizleistung inkl. dynamischer Lasten durch Lüftungsanlagen beläuft sich auf 81 kW.

3.2.1 KG 421 - Wärmeerzeugungsanlagen
Die Beheizung des Gebäudes erfolgte bisher über eine Fernwärmeübergabestation. Die vorhandene Wärmeerzeugung hat folgende Leistungsdaten:

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
Bild 421.1 - Typenschild vorhandene Fernwärmeübergabestation
Die vorhandene Station ist aufgrund der geringeren Heizlast durch die energeteische Sanierung des Gebäudes deutlich überdimensioniert und entspricht nicht den Vorgaben aus dem JGU-Standard. Durch die Reduzierung der Heizlast ist ein Austausch der einzelnen Regelkomponenten und Ventile in der Station notwendig um eine fehlerfreie Funktionsweise der Anlage zu gewährleisten. Aufgrund des hierzu erforderlichen zusätzlichen Kostenaufwandes für den Umbau ist ein vollständiger Austausch der Station aus wirtschaftlicher und technischer Sicht vorzuziehen. Es wird somit eine neue, dem tatsächlichen Leistungsbedarf und technischen Anforderungen der JGU-Standards entsprechende Fernwärmeübergabestation mit einer Wärmeleistung von ca. 100 kW installiert.

Die Fernwärmeübergabestation wird auf der Primärseite mit Fernwärme aus dem Fernwäremnetz der JGU versorgt und verfügt über einen eigenen Wärmemengenzähler.

Die neuen Systemtemperaturen der Fernwärmeübergabestation sind wie folgt geplant:
Primärseite Sekundärseite
Vorlauftemperatur + 75 °C + 70 °C
Rücklauftemperatur + 45 °C + 40 °C

3.2.2 KG 422 - Wärmeverteilnetze
Verteilung im Gebäude
Ausgehend vom Heizungsverteiler im Untergeschoss wird das Gebäude über eine Verteilleitung im Untergeschoss versorgt. An den Außenwänden befinden sich Steigstränge zur Anbindung der Heizkörper. Die Steigestränge verlaufen vom UG bis ins 2. OG und werden hinter bauseitigen Abkofferungen geführt.

Die Versorgung der Lüftungsgeräte im 2. OG erfolgt über einen separaten Abgang vom Verteiler im UG und die Leitung wird im ehemaligen Aufzugsschacht bis in die Lüftungszentrale geführt.

Um die Wärmeleistungserfassung zu ermöglichen befindet sich an jedem Abgang des Heizungsverteilers ein Wärmemengenzähler einschließlich der erforderlichen Messhülsen in Vor- und Rücklauf.

Weitere Details zur Verteilung können dem Heizungsschema entnommen werden.

Rohrmaterialien
Sämtliche Aufhängungen der Rohrleitungen innerhalb des Gebäudes werden schallentkoppelt montiert. Die Befestigung von Rohrbündeln erfolgt gemeinsam auf geeigneten Quertraversen.
- Als Rohrmaterial für die Steige-, Verteilleitungen ist Edelstahl mit einer Pressfittingverbindung (unverpresst undicht) vorgesehen.
- Der Heizungsverteiler im Untergeschoss wird aus geschweißten bzw. nahtlosen Stahlrohren gefertigt.

An allen Strängen und Rohrleitungen sind Beschilderungen und Richtungspfeile mit Strangbezeichnung und Medienbezeichnung vorgesehen.

3.2.3 KG 423 - Raumheizflächen
Die Beheizung des Gebäudes erfolgt über profilierte Ventilheizkörper mit mittigem Kompaktanschluss und einer entleerbaren Anschlussarmatur. Das Heizkörperventil ist im Heizkörper integriert und wird mit einer Schutzkappe aus Metall (nur in Räumen mit einer Einzelraumregelung) verschlossen.

Die Regelung der Seminarräume erfolgt über eine Einzelraumregelung. Untergeordnete Nebenräume werden mit Heizkörpern beheizt, sofern sich dafür in der Berechnung relevante zu deckende Heizlasten ergeben haben.

Die Heizkörper in den v.g. Nebenräumen verfügen über ein thermostatisches Fühlerelement (Behördenmodell). In den Nebenräumen ist keine Einzelraumregelung geplant.

Im Raum 01/214, der als Wickelraum dient, kommt zusätzlich eine Infrarot-Deckenheizplatte zum Einsatz. Diese gewährleistet im Bereich des Wickeltisches ein ausreichendes Wärmeempfinden, ohne von den vereinbarten Raumtemperaturen abzuweichen.

3.2.4 KG 429 - Sonstiges zur KG 420

Wärme-, Schallschutzdämmung / Brandschutz
Nicht sichtbare Heizungsleitungen in Schächten und Abhangdecken erhalten eine 100 %-Dämmung nach den Anforderungen des GEG aus alukaschierter Mineralwolle (Baustoffklasse A nach DIN 4102) zur Verhinderung von Wärmeverlusten.

Wenn Heizungsleitungen direkt an Außenluft grenzen, erhalten diese eine 200 %-Dämmung aus dem vorgenannten Material.

Rohrleitungen in stoßgefährdeten Bereichen (UK-Rohrisolierung ? 2,0 m ü FFB) in Technikzentralen erhalten einen zusätzlichen Mantel aus Blech.

Frei verlegte Rohrleitungen, die nicht stoßgefährdet sind (UK-Rohrisolierung > 2,0 m ü FFB) werden, wie oben beschrieben, mit alukaschierter Mineralwolle (Baustoffklasse A nach DIN 4102) gedämmt.

Rohrleitungen in Wandschlitzen oder Wanddurchführungen erhalten einen Schutz aus unverrottbarem Synthetikfilz.

Stockwerks- und Anbindeleitungen für die Heizkörper, die zu großen Teilen hinter den Heizkörpern verlaufen, bleiben ungedämmt.

Wand- und Deckendurchführungen werden nach den Anforderungen der DIN 4102 und der Richtlinie für Brandschutzanforderungen an Leitungsanlagen (RbAL) ausgeführt.

Als Brandschutzabschottungen sind Rohrschalen aus Mineralwolle vorgesehen. Diese sind gemäß den geltenden Normen und Herstellerrichtlinien an den Leitungen zu befestigen und gemäß Zulassung zu kennzeichnen.

Schnittstellen zur Gebäudeautomation
Folgende Schnittstellen zur Gebäudeautomation sind geplant:
- Regelkreissteuerung am Heizungsverteiler (Beimischventil und Heizkreispumpe)
- Regelkreissteuerung an den Lüftungsgeräten (Einspritzschaltung)
- Steuerung der druckunabhängigen Regelventile über Einzelraumregler
- Wärmemengenerfassung über M-Bus an den beiden Gruppen am Heizungsverteiler
- Störmeldeerfassung und -weiterleitung (z.B. FWÜST, Anlagenentgasung, Pumpen, Ventile etc.)

3.3 KG 434 - Kälteanlagen
Allgemeines
Die Aufgabe der Kälteanlage besteht darin, dass sich der Mensch in den Räumen des Gebäudes wärmephysiologisch behaglich fühlt. Faktoren, die Behaglichkeit beeinflussen, sind Aktivität, die Kleidung, insbesondere die Lufttemperatur, die mittlere Wandtemperatur, die Luftfeuchte, die Luftbewegung und Luftreinheit.

Eine Beeinflussung der Faktoren Lufttemperatur und mittlere Wandtemperatur ist durch die Kälteanlage zu realisieren. Alle anderen Faktoren sind nur durch den Einsatz einer Klima- bzw. einer Teilklimaanlage zu beeinflussen.

Die Installation wird unter Berücksichtigung der örtlichen Gegebenheiten nach den anerkannten Regeln der Technik und nach GEG ausgeführt. Darüber hinaus sind die technischen Standards der JGU zu berücksichtigen. Es werden nur Materialien mit PA-Prüfzeugnis verwendet.
Das Abdrücken und die Befüllung der Kälteanlage erfolgt nach den Vorgaben der VDI 2035.

Planungsumfang
- Zum Planungsumfang der Kälteanlagen gehören folgende Bauteile:
- Fernkälteübergabestation
- Kaltwasser-Kompaktverteiler mit Entleerungsrinne und inkl. aller Aufbauten
- (z.B. Absperrungen, Pumpen, Anzeigeinstrumente etc.)
- Kälteleitungen
- Rohrleitungsdämmung und Brandschutzdurchführungen inkl. Mörtelverguss
- Sicherheits- und Nachspeiseeinrichtungen
- Umluftkühlgeräte inkl. aller erforderlichen Anschlussarmaturen u. inkl. GA-Schnittstellenkarte
- Bohr- und Stemmarbeiten

Die beiden Teilklimaanlagen (Seminarräume) verfügen über ein Kühlregister, das an das Kaltwassernetz angeschlossen wird.

Raumtemperaturen
Die geplanten folgenden Raumtemperaturen sind gemäß den Vorgaben des JGU-Standards wie folgt geplant:
- Seminarräume, Flex-Räume, Gruppenräume  26 °C, 3 K gleitend
- WC-Räume  ungekühlt
- Teeküche  ungekühlt
- Flure  ungekühlt
- Treppenräume  ungekühlt
- PUMI-Räume  ungekühlt
- Technikräume (BMZ, SIBE, NSHV, MSR)  26 °C

Kühllastermittlung
Die Kühllast wurde gemäß den Vorgaben der VDI 2078 ermittelt. Die erforderlichen Angaben zu den Wand- und Deckenaufbauten sowie Fensterdaten wurden durch die Architektur und die Bauphysik zur Verfügung gestellt.

Um die Kühllleistung des Gebäudes möglichst gering zu halten und dem Grundsatz des energiesparenden Bauens zu entsprechen, ist für die Seminarräume eine passive Nachtabkühlung über die Lüftungsanlagen vorgesehen. Hierbei versorgen die Lüftungsgeräte in den Sommermonaten die Räume außerhalb der regulären Nutzungszeiten mit Zuluft, ohne thermische Nachbehandlung. Dadurch werden die niedrigeren Außentemperaturen während der Nacht zur Vorkühlung der Gebäudemassen genutzt, was den Kühlenergiebedarf am folgenden Tag reduziert. Der Schwellenwert für die Außentemperatur, ab welcher die Lüftungsanlage in der Nacht in Betrieb gehen soll, wird über die Gebäudeautomation vorgegeben.
Die gemäß VDI 2078 vorzuhaltende Kälteleistung unter den angegebenen Voraussetzungen, bei einer sommerlichen Normaußentemperatur für Mainz von 34 °C beläuft sich auf 56 kW. Zusätzlich sind Auslegungsreserven sowie abweichende Herstellerangaben bei den Kühlregistern der Lüftungsgeräte in der Planung berücksichtigt. Die insgesamt installierte Kälteleistung beträgt 90 kW.

Kälteerzeugung
Für die Lastabdeckung ist eine Fernkälteübergabestation vorgesehen, die im Untergeschoss in einem Technikraum am Jakob-Welder-Weg aufgestellt wird. Eine eigenständige Kälteerzeugung mittels eines Kaltwassersatzes wurde geprüft, jedoch nicht weiterverfolgt. Die zugrunde liegenden Entscheidungsgründe können der entsprechenden Entscheidungsvorlage entnommen werden.

Die Kälteerzeugungsanlage hat folgende Leistungsdaten:
- Fernkälteübergabestation:  100 kW

Die Fernkälteübergabestation wird auf der Primärseite aus einem privaten Fernkältenetze der Johannes-Gutenberg-Universität (JGU) versorgt und verfügt über einen eigenen Kältemengenzähler. Die Station ist nach den Technischen Anschlussbedingungen (TAB) der JGU aufgebaut und ausgelegt.

Die Systemtemperaturen der Fernkälteübergabestation sind wie folgt geplant:
Primärseite Sekundärseite
Vorlauftemperatur + 6 °C + 8 °C
Rücklauftemperatur + 16 °C + 18 °C

Im Rahmen der Entscheidungsvorlage EV02 wurde untersucht, wie die Kälteerzeugung für das Gebäude erfolgen soll. Dabei wurden drei Varianten betrachtet: ein Anschluss an das eigene Fernkältenetz der JGU, die Nutzung eines außen aufgestellten Kaltwassersatzes sowie der Einsatz eines innen aufgestellten Kaltwassersatzes mit einem außenliegenden Rückkühler. Am Jakob-Welder-Weg, an den das Gebäude angrenzt, verlaufen Fernkälteleitungen des bestehenden Netzes, sodass ein Anschluss grundsätzlich möglich ist und einschließlich aller erforderlichen Erschließungsmaßnahmen untersucht wurde. Alternativ wurde die Installation eines Kaltwassersatzes im Außenbereich untersucht sowie eine Variante mit einem im Gebäude untergebrachten Kaltwassersatz, dessen Wärme über einen Rückkühler im Außenbereich abgeführt wird.
Die drei Möglichkeiten wurden hinsichtlich ihrer Investitions- und Betriebskosten, der Nachhaltigkeit, des Platzbedarfs, der Betriebssicherheit, des Wartungsaufwands und der Flexibilität miteinander verglichen. Dabei zeigte sich, dass der Anschluss an das Fernkältenetz, abgesehen von der Flexibilität, in allen Kriterien die besten Ergebnisse liefert. Aus diesem Grund wurde entschieden, die Kälteversorgung über eine Fernkälteübergabestation zu realisieren und das Gebäude an das bestehende Fernkältenetz anzubinden.
Ausführlichere und detailliertere Informationen hierzu finden sich in der genannten Entscheidungsvorlage EV02.

Verteilung im Gebäude
Ausgehend vom Kälteverteiler im Untergeschoss verlaufen die Kälteleitungen im ehemaligen Aufzugsschacht in die Technikzentrale im 2. OG. Von dort aus wird das Gebäude mit mehreren vertikalen Strängen zur Anbindung der Umluftkühlgeräte (ULK) erschlossen. Die Anbindung der ULKs erfolgt aus dem Flur bzw. aus dem Bereich der studentischen Selbstlernflächen in die Seminarräume, direkt an die ULKs, um sichtbaren Kälteleitungen in den Seminarräumen auf das absolute Minimum zu reduzieren.

Die Versorgung der im 2. OG befindlichen Lüftungsgeräte erfolgt über eine separaten Regelgruppe am Verteiler im UG.

Um die Kälteleistungserfassung zu ermöglichen befindet sich an jedem Abgang des Kälteverteilers ein Kältemengenzähler einschließlich der erforderlichen Messhülsen in Vor- und Rücklauf.

Weitere Details zur Verteilung können dem Kälteschema entnommen werden.

Rohrmaterialien
Sämtliche Aufhängungen der Rohrleitungen innerhalb des Gebäudes werden schallentkoppelt montiert. Die Befestigung von Rohrbündeln erfolgt gemeinsam auf geeigneten Quertraversen.

- Als Rohrmaterial für die Steige-, Verteilleitungen ist Edelstahl mit einer Pressfittingverbindung (unverpresst undicht) vorgesehen.
- Der Kälteverteiler im Untergeschoss wird aus geschweißten bzw. nahtlosen Stahlrohren gefertigt.

An allen Strängen und Rohrleitungen sind Beschilderungen und Richtungspfeile mit Strangbezeichnung und Medienbezeichnung vorgesehen.

Weitere Details zur Verteilung können dem Schema entnommen werden.

Raumkühlsysteme
Um die berechneten Kühllasten des Gebäudes abzudecken kommen folgende Techniken zum Einsatz:
- Lüftungsanlage mit PWK-Kühlregister (nur für die Seminaranlagen)
- Umluftkühlgeräte für Seminarräume
- Umluftkühlgeräte für Technik- und Serverräume

Es werden lediglich Seminarräume sowie Technikräume mit hohen inneren Lasten gekühlt. Die Kühlung dieser Räume erfolgt über Umluftkühlgeräte mit integriertem Regelventil. Die Regelung der ULK erfolgt raumweise über die Gebäudeleittechnik, eine Einzelraumregelung über Raumbediengeräte ist nicht geplant. Es kommen drei verschiedene Größen an ULKs mit unterschiedlichen Kühlleistungen zum Einsatz.

An allen Strängen und Rohrleitungen sind Beschilderungen und Richtungspfeile mit Strangbezeichnung und Medienbezeichnung vorgesehen.

Wärme-, Schallschutzdämmung / Brandschutz
Alle Leitungen, werden mit diffusionsdichter Kautschukdämmung gedämmt.
- Kälteverteilleitung (Rohrinnendurchmesser bis einschl. 22 mm):  13 - 19 mm
- Kälteverteilleitung (Rohrinnendurchmesser über 28 mm):  mind. 25 mm

In stoßgefährdeten Bereichen (bis 2,0 m über Standfläche) und bei Sichtinstallationen wird die Dämmung zusätzlich mit einem Blechmantel umkleidet.

Wand- und Deckendurchführungen werden nach den Anforderungen der DIN 4102 und der Richtlinie für Brandschutzanforderungen an Leitungsanlagen (RbAL) ausgeführt.

Als Brandschutzabschottungen sind spezielle Kautschukdämmstoffe vorgesehen. Diese sind gemäß den geltenden Normen und Herstellerrichtlinien an den Leitungen zu befestigen.

Schnittstellen zur Gebäudeautomation
Folgende Schnittstellen zur Gebäudeautomation sind geplant:
- Regelkreissteuerung am Kälteverteiler (Kühlkreispumpe)
- Regelkreissteuerung an den Lüftungsgeräten
- Steuerung der Zonenventile vor den Abgängen zu den Umluftkühlgeräten
- Steuerung der Umluftkühlgeräte (Einzelraumregelung)
- Kältemengenerfassung über M-Bus an den beiden Gruppen am Kälteverteiler
- Störmeldeerfassung und -weiterleitung (z.B. FKÜST, Anlagenentgasung, Pumpen, Ventile etc.)

3.4 KG 474 - Feuerlöschanlagen
In der Planung sind Pulver-, bzw. Wasserhandfeuerlöscher und CO2-Handfeuerlöscher berücksichtigt. Die berücksichtige Anzahl beruht auf Vorgabe des Brandschutzgutachters.

4 KG 550 - Technische Anlagen in Freianlagen
In der Außenanlage sind folgende Technische Anlagen durch den TGA-Planer für die KG400 geplant.

4.1 KG 551 - Abwasseranlagen (bauseits)
Rinnen und Gullies in der Außenanlage werden an Grundleitungen angeschlossen und der Zisternenanlage zugeführt.

4.2 KG 552 - Wasseranlagen (bauseits)

Betriebswasser-/Gartenwasserversorgung
Vor dem Gebäude entlang des Jakob-Welder-Wegs sind zwei Regenwasserzisternen geplant. Insgesamt verfügen beide Zisternen zusammen über ein Nutzvolumen von ca. 15 m³.
Die Zisternen sind als monolitische Rundbehälter aus Stahlbeton mit zentrischem Konus, Schachtringen zum Höhenausgleich und einem Schachtdeckel aus Beton geplant.

Ausstattung wie folgt:
- zwei Filterkörbe
- Verbindungsleitung DN150
- Zulauf-, Überlauf-, Wasser- und Elektroanschlüsse nach Bedarf
- Tauchmotorpumpe mit Schwimmerschalter
- Entnahmestelle als Stehle mit Blechverkleidung

Die Entnahmearmatur wird abgesetzt von den Zisternen auf einem Betonfundament platziert. Die Verbindung zwischen Zisterne und der Entnahmestelle erfolgt über ein erdverlegtes PE-Rohr. Alle Ein- und Austrittsöffnungen werden gegen ein- bzw. austretendes Wasser mittels Mehrlippendichtungen abgedichtet.
Die Füllstandshöhe wird durch das Gewerk Gebäudeautomation (KG 480) überwacht.

## AB2 - ANLAGENBESCHREIBUNG GEWERK - BA 2
AB2 - ANLAGENBESCHREIBUNG GEWERK - BA 2

1 Allgemeines

1.1 Planungsgrundlage
Die Planung erfolgt auf Basis der vorliegenden Architektur-/Objektplanung, sowie den weiteren beauftragten Fachplanern. Das Gebäude 1272 (Genetik) verfügt genauso wie das Gebäude 1271 aus Bauabschnitt 1 über insgesamt vier Geschosse (UG, EG, 1. OG und 2. OG).
Basis für die vorliegende Entwurfsplanung der Technischen Gebäudeausrüstung (TGA) für die Anlagengruppe Fernkälteversorgung sind die Ausführungspläne des Architekturbüros mz³ aus Mainz und des Außenanlagenplaners SHK.

Des Weiteren sind u. a. als Planungsgrundlage die JGU-Standards (Leitfäden für Baumaßnahmen der JGU), sowie die Richtlinie für Neubau und energetische Gebäudesanierung des Landesbetrieb Liegenschafts- und Baubetreuung Rheinland-Pfalz (LBB) in der Erstellung des Entwurfs der technischen Anlagen berücksichtigt worden.

1.2 Beschreibung des Bauvorhabens
Die Johannes-Gutenberg-Universität Mainz beabsichtigt das Gebäude 1272 (Genetik) zukünftig an das zentrale Fernkältenetz des Campus anzuschließen. Anlass hierfür ist die vorhandene gebäudeeigene Kompressionskälteanlage, deren technische Nutzungsdauer nach Angaben der Universität weitgehend ausgeschöpft ist.

Im Rahmen der laufenden Umbau- und Erschließungsmaßnahmen am Gebäude 1271 (SEM, ehem. Biochemie) ergeben sich Synergien zur Mitverlegung der erforderlichen Fernkälteleitungen.

Im Bereich des Jakob-Welder-Weges verläuft die bestehende Hauptkältetrasse der Johannes-Gutenberg-Universität Mainz. Gleichzeitig werden im Zuge der Maßnahme am Gebäude 1271 umfangreiche Tiefbauarbeiten und Leitungserschließungen durchgeführt. Darüber hinaus erfolgt die Neugestaltung der angrenzenden Außen- und Grünanlagen.

Eine spätere Herstellung der Fernkälteanbindung für das Gebäude 1272 würde zusätzliche Tiefbauarbeiten innerhalb der neu hergestellten Flächen erforderlich machen und wäre mit erhöhtem Aufwand und zusätzlichen Kosten verbunden. Aus diesem Grund soll die Fernkälteanbindung im Vorgriff erstellt werden.

Mit der Maßnahme werden folgende Ziele verfolgt:
- Vorbereitung der zukünftigen Fernkälteversorgung des Gebäudes 1272
- mittelfristiger Ersatz der bestehenden altersbedingt abgängigen Kälteerzeugung
- Vermeidung späterer Tiefbauarbeiten
- Nutzung vorhandener Bauabläufe und Synergieeffekte
- Reduzierung von Eingriffen in neu errichtete Außenanlagen
- Schaffung eines definierten Übergabepunktes für die spätere Gebäudeanbindung

1.3 Planungskonzept
Die Fernkälteleitung soll an der bestehenden Hausanschlussleitung bzw. an der vorhandenen Hauptkältetrasse im Bereich des Gehwegs vor dem Gebäude 1271 angebunden werden.

Zur Vorbereitung der späteren Inbetriebnahme werden im Erdreich geeignete Absperrarmaturen in Form von Straßenschiebern beziehungsweise Kugelhähnen vorgesehen. Von diesem Anschlusspunkt wird die Leitung unterirdisch in vorwiegend bereits vorhandenen Gräben, die im Zuge der Sanierung von Gebäude 1271 erstellt werden, bis zur Giebelseite des Gebäudes 1272 geführt.

Der Endpunkt der vorliegenden Maßnahme ist ein neu herzustellender Übergabeschacht in Betonbauweise. Dieser dient als definierte Schnittstelle für die spätere Anbindung des Gebäudes an das Fernkältenetz.

In einem separaten Folgeprojekt soll die Fernkälteleitung vom Übergabeschacht über eine Fassadenführung in das Technikgeschoss (2. OG) des Gebäudes 1272 eingeführt werden. Dort ist die Errichtung einer Fernkälteübergabestation vorgesehen, welche künftig die Versorgung der Verbraucher innerhalb des Gebäudes sicherstellt. Ebenso soll in diesem Zuge die Gebäudeautomationsanlage an die neuen Voraussetzungen angepasst werden. Parallel hierzu soll die bestehende Kälteerzeugungsanlage außer Betrieb genommen und langfristig zurückgebaut werden.

1.4 Abgrenzung der Maßnahme
Bestandteil der vorliegenden Maßnahme aus BA 2 sind:
- Anschluss an die bestehende Hauptkältetrasse
- Herstellung der erforderlichen Erdarbeiten (bauseits durch KG 300)
- Verlegung und Bettung der Fernkälteleitungen bis zum Gebäude 1272
- Einbau der erforderlichen Absperrarmaturen
- Herstellung eines Fernkälte-Übergabeschachtes
- Wiederherstellung der betroffenen Oberflächen (bauseits durch KG 300 bzw. 500)

Nicht Bestandteil der Maßnahme aus BA 2 sind:
- Fassadenleitungen am Gebäude 1272
- Fernkälteübergabestation
- Gebäudeinterne Kälteverteilung
- Anpassungen innerhalb der technischen Anlagen des Gebäudes
- Anpassung der Gebäudeautomation
- Rückbau der vorhandenen Kälteerzeugungsanlage
Diese Leistungen werden in einem separaten Folgeprojekt geplant und umgesetzt.

1.5 Öffentlich-rechtliche Anforderungen
Die Projektierung erfolgt gemäß behördlichen Vorschriften, VDI-Richtlinien, DIN-Regelungen und aller sonstigen "Technischen Regeln" in der jeweils aktuellen Fassung. Gesondert genannt seien:

- Landesbauordnung Rheinland-Pfalz
- Gebäudeenergiegesetz (GEG)
- Technische Regeln für Arbeitsstätten (ASR)
- Arbeitskreis Maschinen- und Elektrotechnik staatlicher und kommunaler Verwaltungen (AMEV)
- JGU-Standards (Leitfäden für Baumaßnahmen der JGU)
- Richtlinie für Neubau und energetische Gebäudesanierung des Landesbetriebs Liegenschafts- und Baubetreuung des Landes Rheinland-Pfalz (LBB)
- Trinkwasserverordnung (TrinkwV)
- Muster-Richtlinie über brandschutztechnische Anforderungen an Leitungsanlagen (MLAR)
- Muster-Richtlinie über brandschutztechnische Anforderungen an Lüftungsleitungen (M-LüAR)

Ergebnisse von Normentwürfen, die einen sinnvollen Einfluss auf die Nutzbarkeit des Gebäudes haben, sind dabei berücksichtigt.

## AVB - ALLGEMEINE VORBEMERKUNGEN
AVB - ALLGEMEINE VORBEMERKUNGEN

Nach VOB Teil C:

- Allgemeine techn. Vertragsbedingungen für Bauleistungen (ATV)
- Allgemeine Regelungen für Bauarbeiten jeder Art DIN 18299

sowie gemäß nachfolgenden Angaben und Hinweisen.

Diese gelten für das gesamte Vertragswerk.

Die nachstehenden Angaben befreien den Bieter nicht von der Verpflichtung zur genauen Prüfung der für das Angebot und die Ausführung maßgebenden Verhältnisse.

Hinweis:
Die Ordnungsziffern der nachfolgenden Punkte entsprechen der VOB C, DIN 18299. Ordnungsziffern, die nicht aufgeführt bzw. ausgefüllt sind, bedürfen bei der vorliegenden Leistungsbeschreibung keiner gesonderten Angaben.

Allgemeine Regelungen für Bauarbeiten jeder Art entspr. DIN 18299:

0.0 Angaben/ Hinweise Allgemein

0.0.1 Vertragsbestandteile
Für diese Ausschreibung gelten die nachfolgenden Vertragsbestandteile in absteigender Reihenfolge.
Vertragsbestandteile sind bzw. werden:

- das Zuschlagsschreiben der Auftraggeberin mit ggf. darin benannten weiteren Anlagen;
- das Angebot des Auftragnehmers;
- die von der Vergabestelle der Auftraggeberin veröffentlichten Erläuterungen zu den Vergabeunterlagen
  (z.B. Antworten auf Bieterfragen und sonstige Erklärungen);
- die Leistungsbeschreibung;
- das Leistungsverzeichnis / Preisblatt;
- die besonderen Vertragsbedingungen;
- die zusätzlichen Vertragsbedingungen für die Ausführung von Bauleistungen;
- die weiteren Anlagen gemäß Anlagenliste;
- die allgemeinen technischen Vertragsbedingungen für Bauleistungen (VOB / C), in der
- im Zeitpunkt des Abschlusses dieses Vertrages gültigen Fassung;
- die allgemeinen Vertragsbedingungen für die Ausführung von Bauleistungen (VOB / B),
- in der im Zeitpunkt des Abschlusses dieses Vertrages gültigen Fassung.

Sollte den Vergabeunterlagen ein individueller Vertrag beiliegen,  so hat dieser Vorrang vor den zuvor genannten Vertragsbestandteil en. Dies bedeutet, dass im Falle von
Unstimmigkeiten oder Widersprüchen der individuelle Vertrag maßgeblich ist und die anderen Dokumente nachrangig behandelt werden.

0.0.2 Grundlage des Angebotes
Für das Angebot und die Ausführung gelten neben der VOB auch sämtliche für dieses Gewerk zutreffenden DIN-  Normen in ihrer jeweils gültigen Fassung.
Weiterhin sind die anerkannten Regeln der Technik und die gesetzlichen und behördlichen Bestimmungen zu beachten und einzuhalten (z.B. solche betreffend den Arbeitsschutz, die UVV, LBauO, etc.). Zudem sind die Hausordnung u. Standards der JGU zu beachten.

Die Vorschriften gelten, soweit nicht durch besondere Bedingungen oder Forderungen in dieser Leistungsbeschreibung ausdrücklich eine andere Regelung vorgegeben ist.

Grundlage des Leistungsverzeichnisses sind neben den Architekten-Plänen auch:

- das Schadstoffgutachten
- das Brandschutzgutachten
- die Tragwerksplanung
- die jeweiligen TGA-Fachplanungen
- die Freiflächenplanung
- sowie der Vermesser-Lageplan des JGU-Campus

Die allgemeinen technischen Vorbemerkungen bzw . Vertragsbedingungen  (ATV Allgemein) gelten für alle Gewerke.

Je nach Gewerke-spezifischer Erfordernis sind zusätzlich unter "ZTV Gewerk" spezielle Anforderungen an die zu erbringende Leistung des AN definiert.
Diese gewerkespezifischen zusätzlichen technischen Vorbemerkungen/ Vertrags-Bedingungen (ZTV) gelten ebenso.

Der sich aus dem Inhalt der technischen Vorbemerkungen/ Vertragsbedingungen und der Bau - u . Nutzungsbeschreibung ergebende Mehraufwand ist, soweit nicht anders beschrieben und über Positionen abgerechnet, in die Einheitspreise miteinzukalkulieren.

0.0.3 Bauvorhaben / Baumaßnahme(n)
=> Siehe hierzu oben aufgeführte Bau- u. Nutzungsbeschreibung!

0.0.4 Umfang Leistungsverzeichnis bzw. LV-Leistungen
=> Siehe ZTV GEWERK + Pläne u. sonstige Anlagen anbei!

0.0.5 Ortsbegehung u. Bieterrückfragen
Vor Angebotsabgabe wird jedem Bieter angeraten, sich bei einem Ortstermin über die örtlichen Gegebenheiten zu informieren.

Bei Interesse an einer Vor-Ort-Begehung, kann dies als Bieterfrage, über die Vergabeplattform angefragt werden.

0.0.6 Wertungskriterien Vergabe
Siehe Vergabeunterlagen

0.0.7 Bieter-Referenzen
Siehe Vergabeunterlagen

0.0.8 Personal-Qualifikation Aufsichts- u. Baustellenpersonal
Der AN benennt spätestens bei Auftragserteilung schriftlich einen aufsichtsführenden Polier u/o Fachbauleiter und einen Ersthelfer, der während der Ausführung von Arbeitsleistungen ständig anwesend ist, ungeachtet der Anzahl des eingesetzten Personals, zur Koordination sämtlicher Terminabläufe.
Der Ansprechpartner muss deutschsprachig, fachkompetent und weisungsbefugt gegenüber dem Personal sein. Das für die Ausführung der angebotenen Leistungen eingesetzte Personal muss nachweislich geschultes sein, d.h. über die erforderlichen Fachkenntnisse verfügen.

0.0.9 Qualitätssicherung Bauprodukte
Gemäß Landesbauordnung bedürfen Bauprodukte einer Bestätigung ihrer Übereinstimmung mit den technischen Regeln,  den allgemeinen bauaufsichtlichen Zulassungen / Prüfzeugnissen oder den Zustimmungen im Einzelfall. Die Bestätigung der Übereinstimmung gehört zum Leistungsumfang des AN und hat unaufgefordert schriftlich zu erfolgen durch

1. eine Übereinstimmungserklärung des Herstellers
oder
2. ein Übereinstimmungszertifikat.

Die Bestätigung durch ein Übereinstimmungszertifikat hat entspr. den jeweiligen allg. bauaufsichtlichen Zulassungen, der Zustimmung im Einzelfall bzw. entsprechend den Vorschriften gem. Bauregelliste A zu erfolgen.

Bauprodukte, die nicht in Serie gefertigt werden, bedürfen der Übereinstimmungserklärung des Herstellers.
Die Übereinstimmungserklärung und die Erklärung, dass ein Übereinstimmungszertifikat erteilt ist, hat der Hersteller durch Kennzeichnung der Bauprodukte mit dem Übereinstimmungszeichen (CE-Zeichen) unter Hinweis auf den Verwendungszweck abzugeben.

0.0.10 Materialeinsatz
Baumaterial für die Ausführung der beschriebenen Leistungen, dass in den Besitz des AG übergeht und fest mit dem Gebäude verbunden wird, muss als nicht gebrauchtes, neues Material kalkuliert werden. Die für die Erbringung der Leistung erforderlichen Hilfsmittel dürfen gebraucht sein.

0.0.11 Termine
=> Siehe hierzu Formblätter Vergabe! (Anhang)

0.0.12 Termin- u. Kapazitätenplan AN
Der Auftragnehmer (AN) ist verpflichtet auf Verlangen des AG umgehend nach Auftragsvergabe einen detaillierten Termin- u.
Kapazitäten-Plan für seine Leistungen unter Berücksichtigung der Terminvorgaben des AG vorzulegen.
Die Kosten für die Erstellung sind in die Einheitspreise einzukalkulieren

Anmerkung/Hinweis:
Der Terminplan des AN ist auf Anweisung der Bauleitung bei späteren wesentlichen Terminverschiebungen/Änderungen im Bauablauf auf Anweisung der Objektüberwachung des AG bei Erfordernis fortzuschreiben!

0.0.13 Baustellenbesprechungen
Der AN hat zu den Baustellenbesprechungen, die von der Bauleitung des Bauherrn anberaumt werden, einen geeigneten bevollmächtigten Vertreter zu entsenden.
Die Besprechungen finden i.d.R. wöchentlich vor Ort statt. Besprechungsergebnisse gelten sofort, d.h. auch ohne dass bereits ein Protokoll der Baustellenbesprechung vorliegt.
Je nach Leistungsstand kann die Teilnahme des AN an den Baubesprechungen ausgesetzt werden, jedoch nur nach vorhergehender Ankündigung bei der Bauleitung des
AG mit 6 Werktagen Vorlauf. Ordnet die Bauleitung des AG die Teilnahme wieder an, so besteht erneut Teilnahmepflicht bis auf weiteres.

0.0.14 Bautagesberichte
Der AN hat täglich Bautagesberichte zu führen und spätestens wöchentlich der Fachbauleitung unaufgefordert auszuhändigen. Sie müssen alle Angaben enthalten, die für die Ausführung und Abrechnung des Auftrags von Bedeutung sein können.

0.0.15 Arbeitszeiten
Die Arbeiten sind auszuführen in nachfolgenden Zeiten:
- Montag bis Freitag von 7:00 Uhr bis 18:00 Uhr und
- Samstag von 7:00 bis 16:00 Uhr

Bei lärmverursachenden Arbeiten:
- Montag bis Samstag von 8.00 bis 16.00 Uhr.

0.0.16 Sicherheit u. Ordnung / Brandschutz während der Bauzeit
Der Auftragnehmer hat ohne besondere Vergütung für die Dauer der Bauausführung alle Schutzmaßnahmen zu treffen, die zur Sicherung von baulichen Anlagen u. Einrichtungen aller Art, sowie zur Sicherung dritter Personen auf der Baustelle und ihrer Umgebung erforderlich sind, soweit nichts anderes vereinbart ist. Die Schutzvorrichtung ist so lange vorzuhalten, bis jede Gefährdung von Personen oder Sachen ausgeschlossen ist. So ist auch der Brandschutz während der Bauphase seitens des AN allzeit sicherzustellen, erforderlichen falls durch temporäre Schottungen, sofern nicht nachfolgend in gesonderter Position ausgeschrieben.

0.0.17 Abnahmefähiges, mangelfreies Werk
Der Auftragnehmer hat die ihm übertragenen Leistungen vollständig, fachgerecht, mangelfrei und entsprechend den anerkannten Regeln der Technik auszuführen.

Dies umfasst alle Lieferungen, Leistungen und Nebenleistungen sowie Maßnahmen und Kosten, die erforderlich sind, das Bauvorhaben mit sämtlichen dem Auftragnehmer übertragenen Leistungen vollständig,
termingerecht und funktionstüchtig so zu erstellen, dass es zu den vorgesehenen Zwecken des Auftraggebers uneingeschränkt genutzt werden kann.

Dabei sind sämtliche Auflagen, Anordnungen und Bedingungen der zuständigen Behörden bis zur Abnahme des Bauvorhabens zu berücksichtigen und zu erfüllen.

0.0.18 Unvorhergesehene Maßnahmen
Unvorhergesehene notwendige Leistungen sind schriftlich und vor der Ausführung mit dem Auftraggeber zu vereinbaren. Sind nach Meinung des AN Leistungen notwendig, welche nicht im LV enthalten sind, so sind diese in einem Anhang zum Angebot zu erläutern und mit Preisen zu versehen.

0.0.19 Schweiß- u. Schneidbrennarbeiten
Funkenerzeugende Arbeiten wie Schweißen u. Trennschneiden sind grundsätzlich im Baustellenbereich
zu vermeiden. Sofern unverzichtbar sind diese genehmigungspflichtig. Erf. Erlaubnisscheine sind bei der Objektüberwachung >/= 3 Werktage im Voraus zu beantragen.
Die im Erlaubnisschein aufgeführten Sicherheitsforderungen sind zwingend zu beachten.

0.0.20 Vermessungsarbeiten
Erf. Einmessungs-/ Vermesserarbeiten, im Erdreich Außenbereich z.B. von neuen Versorgungs-Leitungen, Bäumen, o.ä., sind vom AN über die örtliche Bauleitung des AG mit dem (JGU-Rahmenvertrags-) Vermessungsbüro Schirmer abzustimmen.

0.0.21 Ausführung (Prüfzeugnisse/Ausführungsunterlagen/ Örtl. Aufmaß/ Werk-u. Montageplanung)
Alle erforderlichen Materialgütenachweise u. Prüfzeugnisse sind vor Ausführung u. ohne besondere Aufforderung durch den AG vom AN vorzuhalten bzw. vorzulegen.

Die für die Bauausführung maßgeblichen Ausführungsunter- lagen (Ausführungszeichnungen, Berechnungen, Behörden- bescheide usw.) werden dem AN nach Auftragserteilung, rechtzeitig vor Ausführung der jeweiligen Leistungen, - gegen Empfangsbestätigung per Mail - ausgehändigt.

Die Ausführungsunterlagen werden ausschließlich digital im PDF-Format übermittelt. Druckkosten sind in die EPs mit einzurechnen. Abweichungen gegenüber diesen Unterlagen bedürfen der schriftlichen Beantragung durch den Auftragnehmer und der Zustimmung durch den Auftraggeber.

Vor dem Herstellen der Bauteile sind die Maße hinsichtlich der Gegebenheiten vor Ort vom AN zu prüfen.

Der AN hat dem AG vor Beginn der jeweiligen Arbeiten alle Werk - und Montage- (W+M-) Planungen zu unterbreiten, die für den ungehinderten und reibungslosen Einbau und ordnungsgemäßen Betrieb der baulichen und technischen Anlagen notwendig sind und sich diese vom AG genehmigen zu lassen.

Der AN hat auf der Grundlage der abgestimmten Ausführungsplanung die für die Ausführung erforderlichen
Werk - und Montage-Pläne für den gesamten, im vorliegenden Leistungsverzeichnis beschriebenen Leistungsumfang zu erbringen und mit dem AG abzustimmen. Der AG kann, soweit es für die Beurteilung der Planung notwendig erscheint, darüber hinaus weitere Unterlagen verlangen.

Alle wichtigen Detailpunkte sind durch den AN im Rahmen der Werk - u. Montageplanung darzustellen.
Der AN ist verantwortlich für die Richtigkeit der Dimensionierung der Anlagen u. Bauteile. Bei Fehlleistungen ist der Funktionsnachweis für Geräte und Systeme zu erbringen.

Die gesamte technische Bearbeitung und die Abstimmung mit den Architekten des AG ist in die Einheitspreise einzukalkulieren, sofern nicht nachfolgend separat ausgeschrieben.

Die W +M-Planung ist nach Auftragserteilung zügig anzufertigen und der JGU-Projektleitung alsbald zur Freigabe vorzulegen.

0.0.22 Standards Baumaßnahmen JGU
Im Rahmen der Baumaßnahmen sind die von der JGU aufgestellten Standards vom  AN zwingend zu beachten.

Diese betreffen neben einem Allgemeinen Teil in:

- Anlage 1: Leitlinien zur Übergabe von Bauwerken
- Anlage 1a + 2: Dokumentationspflichten des AN
- Anlage 3: - entfallen -
- Anlage 4: Techn. Standards zu den Kostengruppen KG 400
- Anlage 5: Außenanlagen-Standards zur KG 500
- Anlage 6: Techn. Anschluss-Bedingungen (TAB) betreffend Fern-/Nah-Wärme- u. Nahkälte-Netz auf dem JGU- Campus
- Anlage 7: MSR-Automation
- Anlage 8: Netzwerkausbau-Leitfaden
- Anlage 9: Barrierefreiheit-Standards auf dem JGU-Campus
- Anlage 10: Beschilderungen
- Anlage 11: CAD-Standards JGU
- Anlage 12: Medientechnik
- Anlage 13: JGU-Zutrittskontroll-System

=> Siehe je nach Erfordernis unter folgendem Downloadlink:
https://www.verwaltung.uni-mainz.de/blm/klm/vergaben/download-center/

0.0.23 Abnahme und Dokumentation
Es wird eine förmliche Abnahme laut VOB/B §12 vereinbart.

Abnahmeunterlagen gemäß den Dokumentationsstandards der JGU für alle bauaufsichtlich relevanten Bauteile, sowie alle verbauten Bauteile. Der genaue Umfang, Vorlageerfordernis und die Anzahl der Exemplare sind in Standards der JGU beschrieben.

0.0.24 Technische Spezifikationen
Soweit in der Leistungsbeschreibung auf Technische Spezifikationen, z. B. nationale Normen, mit denen europäische Normen umgesetzt werden, europäisch technische Bewertungen, gemeinsame technische Spezifikationen, Internationale Normen, Bezug genommen wird, werden auch ohne den ausdrücklichen Zusatz: "oder gleichwertig" immer gleichwertige Technische Spezifikationen in Bezug genommen.

0.0.25 Beteiligte Fachplaner
Objektplanung/Architektur
mz³ architekten ingenieure (Mainz)

Schadstoffgutachten
Immobilien-Schadstoff-Management GmbH (Wiesbaden)

Brandschutzgutachten
Brandschutz Weidinger / Sachverständigenbüro für Brandschutz (Ingelheim)

Tragwerksplanung/Statische Berechnung
ZIGMO Engineering GmbH (Mainz)

TGA-Planung / ELT+HLS
kbp köhler beraten + planen GmbH (Wiesbaden)

Bodengutachter
Geotechnik-Team Mainz (Mainz-Hechtsheim)

Bauphysik
SOCOTEC Ingenieure AG (Darmstadt)

SiGeKo
BauSecur AG (Bad Kreuznach)

Vermessung im Gebäude
Vermessungsbüro Müller (Mainz-Bretzenheim)

Vermessung im Außenbereich
Vermessungsbüro Schirmer (Mainz)

Freiflächenplanung
SHK+ Landschaftsarchitekten PartG mbB (Gießen)

0.1 Angaben zur Baustelle

0.1.1 Lage der Baustelle, Umgebungsbedingungen, Zufahrtsmöglichkeiten und Beschaffenheit der Zufahrt sowie etwaige Einschränkungen bei ihrer Benutzung
Das neue Seminargebäude 1271 (Alte Bezeichnung: 1271_Biochemie) befindet sich im westlichen Bereich des Hauptcampus der JGU und ist über gut ausgebaute und belastbare Straßen erreichbar.

Umgebaut wird der gesamte Innenbereich des Gebäudes, die Gebäudehülle und die Freianlagen.
Siehe auch: A l l g e m e i n e  B a u-  u.  N u t z u n g s b e s c h r e i b u n g.

Eigentümer des Grundstücks einschl. des Gebäudes ist das Land Rheinland-Pfalz, vertreten durch den Landesbetrieb Liegenschafts- und Baubetreuung (LBB).

Auf den Zufahrtsstraßen ist im üblichen Maße auf den Campusverkehr mit Autos, Fahrrädern und Fußgängern Rücksicht zu nehmen. Auf dem Gelände der JGU gilt die StVO .
Die Geschwindigkeitsbegrenzung beträgt auf dem gesamten Campus 30 km/h.

Für die Baustellenzufahrt soll folgende Pforte genutzt werden:
- Hauptpforte: Ackermannweg 11, 55128 Mainz.

Die Baustellen-Anfahrt erfolgt über den Jakob-Welder-Weg. Die Baustellen -/ Anlieferadresse lautet:
Jakob-Welder-Weg 30
=> siehe hierzu auch Lageplan Baustelleneinrichtung (BE)!

Campus- Zufahrt / Parkraumbewirtschaftung JGU
Die Hinweise zur Parkraumbewirtschaftung der JGU sind zu beachten (https://www.verwaltung.zentrale-dienste.uni-mainz.de/informationen-zur-parkraumbewirtschaftung/).
Eine Zufahrtsgenehmigung während der Bauzeit ist notwendig.  Diese ist schriftlich zu beantragen. Die Kosten von 60 EUR/Halbjahr bzw. 120 EUR/Jahr sind durch den AN zu
tragen und in die Einheitspreise einzukalkulieren.

0.1.2 Besondere Belastungen aus Immissionen sowie besondere klimatische oder betriebliche Bedingungen
- entfällt -

0.1.3 Art und Lage der baulichen Anlagen, z. B. auch Anzahl und Höhe der Geschosse
Die Umbau- u. Sanierungsbereiche im Gebäude 1271 erstrecken sich vom Untergeschoss, bis zum Dachgeschoss.

Vorh. lichte Rohbauhöhen / Art d. Nutzung wie folgt:
- Siehe Planununterlagen

Die Oberkanten der Fertigfußböden (FFB) liegen bei:
- Siehe Planununterlagen

Der obere Abschluss der Gebäudehülle bildet ein Flachdach mit Gefälle zur Mitte des Dachs.

Die äußeren Abmessungen des Gebäudes belaufen sich auf:
BxL = ca. 17,575 x 38,835 m.

0.1.4 Verkehrsverhältnisse auf der Baustelle, insbesondere Verkehrsbeschränkungen
Der nördliche Zugang zum Baufeld über den Jakob-Welder-Weg ist uneingeschränkt freizuhalten und darf weder durch Fahrzeuge noch durch Baustelleneinrichtung verstellt werden.

0.1.5 Für den Verkehr freizuhaltende Flächen
Die Flucht- u. Rettungswege im Gebäude sowie die Flächen für die Feuerwehr auf dem kompletten Uni-Campus sind auch während den Baustellen- u. Montagearbeiten jederzeit uneingeschränkt freizuhalten.
Ebenso alle Zugänge zu feuerwehrtechnischen (Lösch-) Einrichtungen, wie Hydranten o.ä.

0.1.6 Art, Lage, Maße und Nutzbarkeit von Transporteinrichtungen u. Transportwegen, z. B. Montageöffnungen
Material-Transport u . Transport -Wege
Die Material- Ein- u. Ausbringung erfolgt über den nördlichen Zugang zum Gebäude, d.h. vom Jakob-Welder-Weg.
Die vorhandenen lichten Türdurchgangsbreiten u. -höhen sind dabei zu beachten.

An der nördlichen Fassade wird ein Material- und Personenaufzug durch den AG zur Verfügung gestellt, mit dem Materialien in die einzelnen Geschosse transportiert werden können.

Sämtliche Transportwege sind mit den Einheitspreisen abgegolten.

0.1.7 Lage, Art, Anschlusswert und Bedingungen für das Überlassen von Anschlüssen für Wasser, Energie und Abwasser
Der AG stellt allen Unternehmern die Medien Strom und Wasser für die Dauer der Baumaßnahme kostenfrei zur Verfügung. Dies ist bei der Kalkulation zu berücksichtigen.

Bauwasser wird bauseits über eine Zapfstelle, im Außenbereich der Baustellen-Einrichtungs-Fläche (BE) zur Verfügung gestellt.

Baustrom wird bauseits, im Außenbereich der Baustellen-Einrichtungs-Fläche (BE) und im Gebäude im Arbeits-/Baustellen-Bereich mittels Baustromverteiler zur Verfügung gestellt.

Das Heranführen der Medien zu den jeweiligen Arbeitsbereichen ist Sache der AN.
Dies ist bei der Kalkulation zu berücksichtigen und in die Einheitspreise einzukalkulieren.
=> Siehe hierzu auch Lageplan Baustelleneinrichtung (BE)!

0.1.8 Lage und Ausmaß der dem Auftragnehmer für die Ausführung seiner Leistungen zur Benutzung oder Mitbenutzung überlassenen Flächen, Räume
Baustelleneinrichtung (BE)
Nördlich vom Baufeld, auf der gegenüberliegenden Straßenseite, wird auf dem dortigen Parkplatz eine Fläche zur allgemeinen Baustelleneinrichtung vorbereitet.
=> Siehe hierzu Lageplan Baustelleneinrichtung (BE)

Jedem AN wird im Bereich der Baustelleneinrichtung eine Fläche zur Aufstellung von Material-/Lager-, Aufenthalts- und Abfallcontainern zugewiesen.
Hierzu findet grundsätzlich eine erste Einweisung statt.

Der AN bleibt für die Sicherung seiner Leistung, seiner Geräte und Baustoffe alleine verantwortlich.
Der Bauherr trifft keine weitergehenden Sicherungsmaßnahmen, eine Baubewachung ist nicht vorgesehen.
Der Baustellenbereich muss ständig eingezäunt bleiben und außerhalb der Arbeitszeiten abgeschlossen werden.

Im Bestandsgebäude dürfen keine Räume zum Aufenthalt u. zur Material-Lagerung genutzt werden.

Ein Sanitärcontainer wird vom AG zur Verfügung gestellt (durch den AN Baustelleneinrichtung).

0.1.9 Bodenverhältnisse, Baugrund und seine Tragfähigkeit. Ergebnisse von Bodenuntersuchungen
Ein Bodengutachten wurde erstellt.

Wenn die Informationen, aus diesem für die Arbeiten des jeweiligen Gewerkes relvant sind, befindet sich das Bodengutachten in den Anlagen des LVs. Dort können die Informationen zu Bodenverhältnissen, Baugrund und dessen Tragfähigkeit nachgelesen werden.

0.1.10 Hydrologische Werte von Grundwasser und Gewässern. Art, Lage, Abfluss, Abflussvermögen und Hochwasserverhältnisse von Vorflutern. Ergebnisse v. Wasseranalysen
- entfällt -

0.1.11 Besondere umweltrechtliche Vorschriften
Für den Schutz gegen Baulärm gelten die Anforderungen des BImSchG, die allgemeinen Verwaltungsvorschriften gegen Baulärm und Geräuschimmissionen.
Arbeiten mit sehr großen Lärmentwicklungen und/oder erschütterungsintensive Arbeiten sind im Vorfeld mit
>/= 3Tagen Vorlauf beim Auftraggeber anzukündigen u. abzustimmen.
Auf besondere Anordnung des Bauherrn kann vereinbart werden, solche Arbeiten in den Abend-/Nachtstunden und am Wochenende auszuführen.
Auf die Vergütungsregelung für diese Mehraufwendungen wird im Leistungsverzeichnis verwiesen.

Der Auftragnehmer ist verpflichtet die Lärmimmission der Baugeräte und Baumaschinen durch entsprechende Schallschutzmaßnahmen auf ein Mindestmaß zu beschränken.
Elektrisch betriebenen Geräten ist immer der Vorzug zu geben.
Erforderliche Staubschutz-Maßnahmen sind im Vorfeld mit der örtl. Bauleitung des AG abzustimmen.

0.1.12 Besondere Vorgaben für die Entsorgung, z. B. bes. Beschränkungen für die Beseitigung von Abwasser u. Abfall
Abwasser
Beim Umgang mit wassergefährdenden Stoffen, z.B. aus technischen Anlagen, sind die einschlägigen Rechtsvorschriften einzuhalten und der Umgang ist dem Koordinator zu melden.
Die Einleitung von flüssigen Stoffen in das Erdreich ist verboten. Abwässer aus Reinigungsvorgängen sind aufzufangen und vom Auftragnehmer zu entsorgen. Bei Zuwiderhandlung behält sich der Auftraggeber Schadensersatz (z. B. einen Bodenaustausch) zu Lasten des Verursachers vor.

Entsorgung von Abfällen
Die Beseitigung von Bauschutt, Abfall, Verpackungs- und Abdeckmaterial nach VOB/ C hat von jedem Auftragnehmer arbeitstäglich zu erfolgen. Vom AN sind ausschließlich verschließbare Container zu verwenden. Alle Container müssen täglich vor dem Verlassen der Baustelle verschlossen werden. Für anfallendes Material stehen dem AN keinerlei Container seitens des AG zur Verfügung.

0.1.13 Schutzgebiete oder Schutzzeiten im Bereich der Baustelle, z. B. wegen Forderungen des Gewässer-, Boden-, Natur-, Landschafts- oder Immissionsschutzes; vorliegende Fachgutachten oder dergleichen
- entfällt -

0.1.14 Art und Umfang des Schutzes von Bäumen, Pflanzenbeständen, Vegetationsflächen, Verkehrsflächen, Bauteilen, Bauwerken, Grenzsteinen und dergleichen im Bereich der Baustelle
Vor Beginn der Arbeiten hat der Auftragnehmer die an seinen Arbeitsbereich angrenzenden, nicht von der Maßnahme betroffenen Bestandsflächen und Bauteile auf erkennbare Vorschäden zu überprüfen und diese fotografisch zu dokumentieren. Festgestellte Vorschäden sind der örtlichen Bauleitung vor Aufnahme der Arbeiten schriftlich anzuzeigen. Unterbleibt eine entsprechende Anzeige, gelten die angrenzenden Bereiche hinsichtlich offensichtlicher Mängel als mängelfrei übernommen.

Bäume im Bereich der Baustelleneinrichtung werden vom AN Baustelleneinrichtung mit einem Baumschutz aus Holz versehen, es gilt die DIN18920 und die Richtlinien zum Schutz von Bäumen und Vegetationsbeständen bei Baumaßnahmen (R SBB). Der Erhalt schützenswerter Bäume ist während der Baustelleneinrichtung und dem Baustellenbetrieb unbedingt zu beachten. Für Beschädigungen haftet der Verursacher.

0.1.15 Art und Umfang der Regelung und Sicherung des öffentlichen Verkehrs
Sofern Anlieferungen einer Sicherung des öffentlichen Verkehrs bedürfen. Ist dies Sache des AN in Abstimmung mit der Stadt Mainz und bei der Preiskalkulation zu berücksichtigen.
(Temporäre) Beeinträchtigungen des Campus-Verkehr sind seitens des AN mit der örtl. Bauleitung des AG sowie mit der Projektleitung der JGU (Abteilung Planung und Projektmanagement) abzustimmen.

0.1.16 Im Bereich der Baustelle vorhandene Anlagen, insbesondere Abwasser- und Versorgungsleitungen
Der Vermessungsplan des Campus ist zu beachten.

Wenn die Informationen, aus diesem für die Arbeiten des jeweiligen Gewerkes relevant sind, befindet sich der Vermessungsplan des Campus in den Anlagen des LVs.

Bei Bedarf kann dieser auch über die örtliche Bauleitung, beim AG angefordert werden.

Allgemeines zu vorh. Medienleitungen
Der AN hat auf Grundlage der zur Verfügung gestellten Pläne und des JGU-Vermessungs-Lageplan örtl. vorhandene Medien vorab zu erkunden u. diese je nach Erfordernis vorab seiner Leistungs-Ausführung zu schützen.
Die zur Verfügung gestellten Bestandsunterlagen entbinden den AN nicht von seiner Prüf- und Erkundungspflicht.
(Leitungs-) Beschädigungen jeglicher Art bei Ausführung der Bauarbeiten gehen zu Lasten des AN.

Vorh. Brandmeldeanlage
Im Gebäude 1271_SEM ist eine bestehende BMA vorhanden.
Diese versorgt während der Bauphase das Zwillingsgebäude 1272-Genetik sowie das Zwischentreppenhaus welches die Gebäude 1271 und 1272 verbindet.
Die vorhandene BMA ist abgängig und wird im Zuge der Sanierung des Gebäudes 1271_SEM durch eine neue Anlage ersetzt.
Die vorhandene BMA ist bis zum Umschluss und der Inbetriebnahme der neuen BMA zu erhalten und während der Bauphase zu schützen.
Im Gebäude 1271_SEM sind während der Bauphase keine Brandmelder auf die vorhandene BMA aufgeschaltet.

Analog hierzu ist im Gebäude 1271_SEM eine RWA-Steuerung für das Zwischentreppenhaus vorhanden.
Auch diese wird im Zuge der Sanierungsmaßnahmen durch eine neue Anlage ersetzt.
Die vorhandene RWA- Steuerung / Versorgung ist bis zum Umschluss und der Inbetriebnahme der neuen RWA- Steuerung / Versorgung zu erhalten und während der Bauphase zu schützen.

An-  u. Umschlussarbeiten
An- u. Umschlussarbeiten an bestehenden Versorgungs- Systemen sind in jedem Fall frühzeitig mit der örtlichen Bauleitung, dem zuständigen Fachbauleiter und der Technischen Abteilung des AG abzustimmen.
Notwendige Umschluss-Zeiten sind auf ein Minimum zu reduzieren, notfalls mittels Interims-/Beipass-Installationen.

0.1.17 Bekannte oder vermutete Hindernisse im Bereich der Baustelle, z. B. Leitungen, Kabel, Dräne, Kanäle, Bauwerksreste und, soweit bekannt, deren Eigentümer
Der Vermessungsplan des Campus ist zu beachten.

Wenn die Informationen, aus diesem für die Arbeiten des jeweiligen Gewerkes relevant sind, befindet sich der Vermessungsplan des Campus in den Anlagen des LVs.

Bei Bedarf kann dieser auch über die örtliche Bauleitung, beim AG angefordert werden.

0.1.18 Bestätigung, dass die im jeweiligen Bundesland geltenden Anforderungen zu Erkundungs- u. ggfs. Räumungs- Maßnahmen hinsichtlich Kampfmitteln erfüllt wurden
Die Kampfmittelsondierung wurde bauseits, vor Beginn der Arbeiten ausgeführt.

Bei Bedarf kann das Sondierungsergebnis über die örtliche Bauleitung, beim AG angefordert werden.

0.1.19 Gegebenenfalls gemäß der Baustellenverordnung getroffene Maßnahmen
Entsprechend der "Verordnung über Sicherheit und Gesundheitsschutz auf Baustellen" (Baustellenverordnung / BaustellV) vom 10.06.1998 werden seitens des Auftraggebers für die Baumaßnahme die nachfolgenden Schritte unternommen:
- Vorankündigung der Baumaßnahme an das zuständige Gewerbeaufsichtsamt
- Ausarbeitung eines Sicherheits- und Gesundheitsplans (SiGe-Plan)
- Bestellen eines Sicherheits- und Gesundheitskoordinators

Vom Auftragnehmer sind zur Erfüllung seiner Pflichten, bezogen auf die Umsetzung der o.g. Verordnung, im Zusammenhang mit den v.g. Leistungsschritten des Auftraggebers, die nachfolgenden Hinweise zu beachten und die geforderten Beiträge zu erbringen. Die sich hieraus ergebenden Aufwendungen des AN werden nicht gesondert vergütet.

Zur Vorankündigung der Baumaßnahme:
(1) Für Leistungen, die gem. Vertragsbedingungen im eigenen Betrieb ausgeführt werden:
- Benennung der Leistungen
- Anzahl des zum Einsatz kommenden Personals (Beschäftigte)

(2) Für Leistungen, die gem. Vertragsbedingungen von Nachunternehmern ausgeführt werden:
- Name und Anschrift der Nachunternehmer
- Benennung der Leistungen
- Anzahl des zum Einsatz kommenden Personals (Beschäftigte)
- Mitgliedsnummer der Berufsgenossenschaft des Nachunternehmers

(3) Name und Anschrift mit Telefonnummer des Fachbauleiters
- Name und Anschrift mit Telefonnummer des Sicherheitsverantwortlichen
- Name und Anschrift mit Telefonnummer des Ersthelfers

(4) Gefährdungs- und Belastungsanalyse der einzelnen Gewerke

Im Falle von Änderungen zu (1) bis (4) ist dem AG unverzüglich der aktuelle Stand schriftlich mitzuteilen, so dass eine Anpassung des SiGe-Plans zeitnah erfolgen kann.
Die Vorankündigung wird vom AG sichtbar auf der Baustelle ausgehängt.

0.1.20 Besondere Anordnungen,  Vorschriften und Maßnahmen der Eigentümer oder der anderen Weisungsberechtigten von Leitungen, Kabeln, Dränen, Kanälen, Straßen, Wegen, Gewässern, Gleisen, Zäunen und dergleichen im Bereich der Baustelle.
- entfällt -

0.1.21 Art und Umfang von Schadstoffbelastungen, z. B. des Bodens, der Gewässer, der Luft, der Stoffe und Bauteile; vorliegende Fachgutachten und dergleichen
Bauseits erfolgt vorab der Schad- u. Gefahrstoffausbau, so weit als möglich und entsprechend den jeweiligen Vorschriften durch einen fachkundigen Schadstoffsanierer.

Werden während der Arbeiten in den Gebäudeteilen weitere gefahrstoffhaltige Bauteile gefunden, ist die Bauleitung unverzüglich davon in Kenntnis zu setzen. Die Fundstelle ist zu sichern. Unsauber oder unsachgemäß durchgeführte Arbeiten werden beanstandet und können zur Stilllegung der Baustelle bis zur Behebung der Mängel führen.
Das Ausbauprozedere ist mit der Schadstoff-Fachfirma und der örtlichen Bauleitung abzustimmen.

Der Ausbau und die Entsorgung von möglichen schadstoffbelasteten Abfällen wird vom AN Schadstoffsanierung ausgeführt.

Diese Erschwernisse sowie mögl. Baustellenunterbrechungen sind vom AN miteinzukalkulieren.

Der Abbruch des schadstoffbelasteten Dachaufbaus wird nach der Gerüststellung, unmittelbar vor den Dachabdichtungsarbeiten erfolgen.

0.1.22 Art und Zeit der vom Auftraggeber veranlassten Vorarbeiten
Siehe 0.0.11. Termine

0.1.23 Arbeiten anderer Unternehmer auf der Baustelle
Der AN muss mit zeitgleich arbeitenden Firmen auf der Baustelle rechnen. Die Bauleitung wird die Arbeiten so koordinieren, dass alle AN ihre Arbeitsbereiche bearbeiten können.

Abstimmungs- u. Koordinationspflicht des AN

Gleichwohl sind die Auftragnehmer verpflichtet, ihre Arbeiten mit den anderen am Bau tätigen Unternehmern aktiv abzustimmen u. zu koordinieren, so dass ein möglichst fließender Baubetrieb gewährleistet ist u. keine Unterbrechungen im Bauablauf eintreten.

0.2  Angaben zur Ausführung

=> Siehe hierzu auch Bau- u. Nutzungsbeschreibung bzw. spezifische ZTV Gewerk!

0.2.1 Vorgesehene Arbeitsabschnitte,  Arbeitsunterbrechungen und -beschränkungen nach Art, Ort und Zeit sowie Abhängigkeit von Leistungen anderer
=> Siehe hierzu Formblätter Vergabe! (Anhang)

Bekannte Bauablaufbedingte Arbeitsunterbrechungen und Zeitlich versetzte Arbeiten werden in den Gewerkespezifischen Vorbemerkungen / Positionen, des LVs aufgeführt.

0.2.2 Besondere Erschwernisse während der Ausführung, z. B. Arbeiten in Räumen, in denen der Betrieb weiterläuft, Arbeiten im Bereich von Verkehrswegen, oder bei außergewöhnlichen äußeren Einflüssen
Ausführung der Bauarbeiten im laufendem JGU- Betrieb
Die im LV beschriebenen Leistungen finden bei laufendem Universitätsbetrieb statt. D.h. die angrenzenden Gebäudeteile außerhalb des Baufeldes im Gebäude 1271 sind weiterhin in Nutzung.
Der AN hat alle erf. Maßnahmen zu ergreifen, um Störungen des Universitätsbetriebes so gering wie möglich zu halten.

Siehe auch
- Pkt. 0.1.11 (Lärm- u. Erschütterungsvermeidung)
Die Bauleistungen sind unter Berücksichtigung des laufenden Universitätsbetriebs auszuführen. Erforderliche Einschränkungen werden durch die Bauleitung rechtzeitig angekündigt und mit dem Auftragnehmer abgestimmt.

0.2.3 Vorgaben, die sich aus dem SiGe-Plan gemäß Baustellen- Ordnung ergeben
Siehe hierzu Pkt. 0.1.19

0.2.4 Art und Umfang von Leistungen zur Unfallverhütung und zum Gesundheitsschutz für Mitarbeiter anderer Unternehmen, z.B. trittsichere Abdeckungen
Maßnahmen an Steigeschächten u. Deckendurchbrüchen

Die Herstellung erf. Sicherungsmaßnahmen an Steigeschächten wird im Gewerk Schadstoff beseitig/Rückbau bzw. Abbruch/Rohbau gemäß den entsprechenden Positionen einmalig abgerechnet.
Zur Verhütung von Unfällen übergibt der AN "Abbruch/Rückbau" vorh. Steigeschächte vor Beginn der Installationsarbeiten mit den zugelassenen Sicherungsmaßnahmen an die beauftragten TGA-Firmen.
Nach der Übergabe der Schächte an die haustechnischen Folgegewerke sind diese dafür verantwortlich, dass die Schächte weiterhin gegen Absturz geschützt werden. D.h. dass erf. Änderungen an den Schutzmaßnahmen (wie z.B. Abdichtung gegen Wasser, Absturzsicherungen, Abdeckungen, o.ä.) aufgrund neuer Querschnitte/Leitungsinstallationen ggfs. durch die haustechnischen Gewerke anzupassen und abzurechnen sind.

Diese Vorgehensweise gilt analog für Deckendurchbrüche (d.h. Abrechnungspositionen für einmalige Abrechnung/Erstellung im Gewerk AN "Abbruch/Rückbau" bzw. "Dachabdichtungsarbeiten"). Die Fußboden- bzw. Deckenaussparungen werden vor Übergabe abgedeckt, fixiert und erforderlichen Falls abgeklebt.

Das endgültige Schließen von Deckendurchbrüchen und Anarbeiten an Installationen/Einbauteilen hat unter Abstimmung der beteiligten Gewerke zu erfolgen und entsprechend den Brand- u. Rauchschutzanforderungen.

0.2.5 Besondere Anforderungen für Arbeiten in kontaminierten Bereichen, gegebenenfalls besondere Anordnungen für Schutz- und Sicherheitsmaßnahmen
Die Sanierungsarbeiten im Gebäude und auf dem Dach dürfen erst nach Abnahme und Freigabe (Schadstofffreimessung) der Schadstoffsanierungsbereiche durch die Fachbauleitung Schadstoffsanierung sowie die örtl. Bauleitung des AG durchgeführt werden.

Die Schadstofffreimessung ist durch den AN, bei der örtl. Bauleitung des AG anzufordern!

0.2.6 Besondere Anforderungen an die Baustelleneinrichtung und Entsorgungseinrichtungen, z. B. Behälter für die getrennte Erfassung
Eine Baustelleneinrichtung ist nur auf den vom AG aus- bzw. zugewiesenen Flächen zulässig. Bei der Durchführung der Bauarbeiten ist streng darauf zu achten, dass die Zuwegung und die Zufahrten zu den angrenzenden Gebäuden von Materialien und Teilen der Baustelleneinrichtung freizuhalten sind. Der Auftragnehmer ist verantwortlich für den ggf. erforderlichen Schutz von Verkehrsflächen, Bäumen und angrenzenden Bauwerken. Durch die Baustelleneinrichtung und Materiallagerung beschädigte Freiflächen sind nach Abschluss der Leistung wieder herzurichten und in den ursprünglichen Zustand zu versetzen. Der Transport ist eigenverantwortlich durch den AN zu organisieren. Hieraus resultierende Aufwendungen sind bei der Preisfindung zu berücksichtigen.

0.2.7 Besondere Anforderungen an das Auf- und Abbauen sowie Vorhalten von Gerüsten
Sicherheit von Gerüsten
Die vom AN eingesetzten Gerüste haben den technischen Vorschriften, der DIN 4420 (Arbeits- u. Schutzgerüste), der TRBS 2121-1 (Techn. Regel für Betriebssicherheit Teil 1 - Gefährdung von Beschäftigten durch Absturz bei der Verwendung von Gerüsten) und den Arbeitsschutzbestimmungen (z. B. Seitenschutz, Ausbildung d. Beläge in Abhängigkeit von der Absturzhöhe, Schutzwand im Dachfanggerüst, Eckausbildungen etc.) zu entsprechen.
An den Gerüsten ist die Freigabe durch den sachkundigen Errichter mittels der Gerüsttafel bekannt zu geben.

Die Raum- bzw. Bauteilhöhen sind im LV benannt bzw. in den beigefügten Planunterlagen ersichtlich.

Auf-, Abbauen, Vorhalten von Gerüsten
Mit den Einheitspreisen abgegolten sind, das Liefern, Aufstellen, Vorhalten, Unterhalten und Abbauen inkl. Abfahren der Gerüste, über den gesamten benötigten Zeitraum.

Vorgenannte, teilweise von der VOB abweichende, Regelung erfolgt, um alle Eventualitäten eines vom Bieter frei gewählten Montageablaufes zu berücksichtigen. Dem AN ist es freigestellt die Art von Gerüst zu wählen, die er für seine Arbeit für geeignet hält, sofern alle jeweiligen Normen, Gesetze und Sicherheits-Vorschriften eingehalten werden.

0.2.8 Mitbenutzung fremder Gerüste, Hebezeuge, Aufzüge, Aufenthalts- und Lagerräume, Einrichtungen und dergleichen durch den Auftragnehmer
Gerüste, Hebewerkzeuge, Bauaufzüge
Transportmittel/Hebewerkzeuge sowie Gerüste werden bauseits nicht zur Verfügung gestellt.
Alle erforderlichen Arbeits- und Schutzgerüste sowie Hebewerkzeuge im Innen- und Außenbereich von Gebäuden,  welche für die Herstellung der Leistungen des AN benötigt werden, auch solche über 2,00 m Höhe, sind vom AN selbst zu organisieren u. mit den Einheitspreisen abgegolten, sofern nachfolgend nicht explizit ausgeschrieben.

Dem AN ist die Art der Hilfsmittel/Hebewerkzeuge, egal ob stationär oder mobil, freigestellt, sofern alle jeweiligen Normen, Gesetze und Sicherheits-Vorschriften eingehalten werden,

Die Baustelleneinrichtung ist ausreichend frühzeitig mit der örtl. Bauleitung des AG abzustimmen.

Haftungsrisiko bei Gebrauchsüberlassung
Bei Ingebrauchnahme / Nutzung von Gegenständen, Geräten, Hilfsmitteln u. a. Dingen, die dem AN vom AG kostenfrei zur Verfügung gestellt werden, geht das Haftungsrisiko in vollen Umfang auf den AN über.
Der AN hat das Recht und die Pflicht vor Ingebrauchnahme den ordnungsmäßigen Zustand der zur Verfügung gestellten Dinge zu überprüfen und der Bauleitung des AG eventuelle Mängel zu melden.
Die Ingebrauchnahme bei Mängeln bleibt - bis zur Freigabe durch die Bauleitung des AG nach erfolgter Mängelbeseitigung - untersagt.

Achtung/Hinweis:
Insbesondere wird in dem Zusammenhang auf einen sehr sorgfältigen Umgang mit dem Medium "Bauwasser" und weiter erforderlichen Anschlüssen hingewiesen.
Leckagen müssen unbedingt vermieden werden.
Auftretende Schäden gehen voll zu Lasten des Verursachers.

0.2.9 Wie lange, für welche Arbeiten und gegebenenfalls für welche Beanspruchung der Auftragnehmer Gerüste, Hebezeuge, Aufzüge, Aufenthalts- und Lagerräume, Einrichtungen und dergleichen für andere Unternehmer vorzuhalten hat
- entfällt - (bzw. siehe auch LV-Positionen)

0.2.10 Verwendung oder Mitverwendung von wiederaufbereiteten (Recycling-)Stoffen
- entfällt -

0.2.11 Anforderungen an wiederaufbereitete (Recycling-)Stoffe und an nicht genormte Stoffe und Bauteile
- entfällt -

0.2.12 Besondere Anforderungen an Art, Güte und Umweltverträglichkeit der Stoffe und Bauteile, auch z. B. an die schnelle biologische Abbaubarkeit von Hilfsstoffen
- entfällt -

0.2.13 Art und Umfang der vom Auftraggeber verlangten Eignungs-  und Gütenachweise
Siehe hierzu insbes. auch Pkte:
- 0.0.7 Bieter-Referenzen
- 0.0.8 Personal-Qualifikation
- 0.0.9 Qualitätssicherung Bauprodukte
- 0.0.10 Einsatz von neuem Material
- 0.0.21 Ausführung u. Prüfzeugnisse

0.2.14 Unter welchen Bedingungen auf der Baustelle gewonnene Stoffe verwendet werden dürfen oder müssen oder einer anderen Verwertung zuzuführen sind
- entfällt -

0.2.15 Art, Zusammensetzung und Menge der aus dem Bereich des Auftraggebers zu entsorgenden Böden, Stoffe und Bauteile; Art der Verwertung oder bei Abfall die Entsorgungsanlage; Anforderungen an die Nachweise über Transporte, Entsorgung und die vom Auftraggeber zu tragenden Entsorgungskosten
Sämtliche Demontage- und Ausbaupositionen beinhalten die ordnungsgemäße Separierung und Entsorgung aller anfallenden Abfälle.

Dies umfasst ebenfalls die Bereitstellung notwendiger Container, Paletten, Verpackung (ggf. mit Abdeckung und Auskleidung), das Beladen (Container, Fahrzeuge etc.) sowie den Abtransport zur nächstgelegenen, für die Annahme zugelassenen Entsorgungsstelle und die Begleichung der Deponierungs- und Entsorgungskosten aller Abfallfraktionen inkl. Entsorgungsnachweis.

Sämtliche Kosten für erforderliche, abfallrechtliche Nachweisverfahren sind in den Positionen mit einzukalkulieren, sofern nicht nachfolgend separat ausgeschrieben

Der Abtransport der Abfälle hat so zu erfolgen, dass für den Bauherrn kein Tatbestand der Lagerung entsteht.

Der Auftragnehmer hat vor der Abfuhr von  Abfällen aus der Baustelle erf. rechtswirksame Entsorgungsnachweise gemäß Nachweisverordnung bei der Bauleitung vorzulegen.

Für Abfälle, die keiner Nachweispflicht unterliegen, sind Übernahmescheine bzw. adäquate Dokumente
(mit Hinweis auf Abfallart, Baustelle, Ort, Uhrzeit etc.) zu führen.

Der Auftragnehmer übernimmt die Aufgabe der Abfallentsorgung für den Bauherrn.

Zahlungsanweisungen seitens des Bauherrn werden nur nach vollständigem Eingang aller erf. Dokumente (Nachweise, Begleitscheine, Übernahmescheine, Lieferscheine etc.) und vorbehaltlich einer Verbleib-Kontrolle erteilt.

Der Bauherr behält sich vor, gemäß der aktuellen Rechtsprechung weitergehende Abfallverbleib-Kontrollen durchzuführen.

Stahl und weitere Metalle (Wertstoffe) gehen in den Besitz des Auftragnehmers über. Die Entsorgung wird nicht gesondert vergütet.

0.2.16 Art, Anzahl, Menge oder Masse der Stoffe und Bauteile, die vom Auftraggeber beigestellt werden, sowie Art, genaue Bezeichnung des Ortes und Zeit ihrer Übergabe
- entfällt -

0.2.17 In welchem Umfang der Auftraggeber Abladen, Lagern und Transport von Stoffen und Bauteilen übernimmt oder dafür dem Auftragnehmer Geräte oder Arbeitskräfte zur Verfügung stellt
- entfällt -

0.2.18 Leistungen für andere Unternehmer
- entfällt -

0.2.19 Mitwirken beim Einstellen von Anlageteilen und bei der Inbetriebnahme von Anlagen im Zusammenwirken mit anderen Beteiligten, z. B. mit dem Auftragnehmer für die Gebäudeautomation
- entfällt - (bzw. siehe auch LV-Positionen)

0.2.20 Benutzung von Teilen der Leistung vor der Abnahme
- entfällt -

0.2.21 Übertragung der Wartung während der Dauer der Verjährungsfrist für die Gewährleistungsansprüche für maschinelle und elektrotechnische sowie elektronische Anlagen oder Teile davon, bei denen die Wartung Einfluss auf die Sicherheit und die Funktionsfähigkeit hat (vergleiche § 13 Nr. 4 Abs. 2 VOB/B), durch einen besonderen Wartungsvertrag
- entfällt -

0.2.22 Abrechnung nach bestimmten Zeichnungen oder Tabellen
Siehe hierzu: VOB/B §14 (Prüfbare Abrechnung).

0.3 Einzelangaben bei Abweichungen von den ATV

=> Gemäß VOB

0.4 Einzelangaben zu Nebenleistungen und Besonderen Leistungen

=> Gemäß VOB

0.5 Abrechnungseinheiten

Im Leistungsverzeichnis sind die Abrechnungseinheiten für die Teilleistungen (Positionen) gemäß Abschnitt 0.5 der jeweiligen ATV gem. VOB angegeben. Der AG behält sich jedoch Abweichungen hiervon im objektspezifischen Fall vor.
Siehe ggfs. POS. Technische Vertragsbedingungen (ATV).

## TVB - TECHNISCHE VORBEMERKUNGEN
TVB - TECHNISCHE VORBEMERKUNGEN

1 Allgemeines
Alle einschlägigen, technischen Vorschriften DIN, VDI, DVGW, TRG, GEG etc., jeweils in der letzten gültigen Fassung sowie die Vorschriften der zuständigen Behörden und Berufsgenossenschaften, die Unfallverhütungsvorschriften und die Verarbeitungshinweise der Hersteller sind zu beachten.
Alle Normen, Richtlinien und Vorschriften sind in der Fassung maßgebend, die zum Tage der Angebotsabgabe bestehen. Sind DIN- oder VDI-Richtlinien im "Entwurf" vorhanden, sind diese, jedoch nur im Einvernehmen mit dem AG, zu berücksichtigen. Weiterhin zu beachten sind jeweils projektspezifisch das Brandschutzgutachten und das Schallschutzgutachten. Ändern sich Normen, Richtlinien und Vorschriften nach dem genannten Zeitpunkt, so bedarf es eines schriftlichen Hinweises des AN an die örtliche Bauleitung und einer Einigung zwischen AN und AG, ob diese Änderung bei der Ausführung berücksichtigt werden soll.
Die dem Angebot beigefügten Unterlagen sind unabdingbar. Der Bieter ist verpflichtet, sich vor Abgabe seines Angebotes, von der Örtlichkeit in Kenntnis zu setzen. Nachträge aus Unkenntnis dieser Gegebenheiten werden nicht anerkannt.
Erforderliche Maßnahmen zum Schutz gegen Zerstörung, Beschädigung, Verstaubung, Lärm und Verkehrsbehinderung sind vorzusehen. Alle Erfordernisse hierfür sind bei der Kalkulation zu berücksichtigen.
Die beteiligten Gewerke sind zur Koordination verpflichtet. Treten Behinderungen auf, so sind diese der örtlichen Bauleitung sofort mitzuteilen.
Auf Verlangen sind dem AG unentgeltlich Muster bzw. Proben in dreifacher Ausfertigung (im Original) zu liefern bzw. zu fertigen.
Der anfallende Bauschutt wird Eigentum des AN und ist auf eine amtlich zugelassene Kippe abzufahren. Kippgebühren sind mit den Einheitspreisen abgegolten. Abfälle jeder Art sind entsprechend der aktuellen Fassung der Abfallsatzung des Landkreises bzw. der Gemeinde und der Abfallnachweisversorgung des Bundes (BGB 1I.S668:BGB 1III21-29-6-1-1) zu entsorgen. Die Kosten sind mit den Einheitspreisen abgegolten.
Für die Lagerung von brennbaren Materialien und Geräten wird dem AN innerhalb des Gebäudes und der Baustelleneinrichtung sowie des Grundstücks kein Platz zur Verfügung gestellt. Der AN ist für die sichere Lagerung seiner Materialien und Geräte verantwortlich. Schadensersatzansprüche können nicht gestellt werden. Während der Bauzeit sind in den einzelnen Baubereichen kontinuierlich erforderliche Reinigungen, besonders nach jedem Tagesablauf, nach VOB als Nebenleistung ohne besondere Vergütung, vorzunehmen. Dies gilt auch für den Bereich der Baustelleneinrichtung.
Angebotene Positionen sind zu liefern und betriebsfertig zu montieren einschl. den zur einwandfreien Funktion erforderlichen Verbindungen, auch dann, wenn dieses im nachstehenden LV nicht gesondert aufgeführt sein sollten.
Es dürfen ausschließlich zugelassene Materialien verwendet werden. Die Befestigung von Rohrleitungen und ähnlichen Anlagenteilen hat mit Rohrschellen mit lösbarem Bügel und Gewindestäben zu erfolgen. Sämtliche Rohrbefestigungen und Festpunkte sind schallentkoppelt auszuführen.
Die Leistungen haben in Ausführung und Qualität dem derzeitigen Stand der Technik zu entsprechen.
Alle erforderlichen Rohrschlitze, Wand- und Deckendurchbrüche werden bauseits vorgesehen (falls nicht ausgeschrieben). Das Einsetzen der Befestigungen und Konsolen und das Bohren der dazu erforderlichen Löcher - sowohl für Rohrleitungen als auch für Geräte - ist dagegen Aufgabe des AN. Rohrdurchgänge durch Wände und Decken sind mittels Überschubrohren mit seitlichen Halterungen durchzuführen. Zwischen Rohrleitungen und Überschubrohr sind als Dämmung nichtbrennbare Stoffe entsprechend den Vorschriften des Brandschutzes zu verwenden. Die für die Rohrleitungsbefestigung und -Ausdehnung notwendigen Rohrwiderlager, -festpunkte, -gleitpunkte und -führungsleitpunkte sind vom AN anzufertigen, zu liefern und zu montieren. Die Befestigung an Decken und Wänden hat mit bauartzugelassenen Metall-Spreiz-Dübeln oder gleichwertigen Vorrichtungen zu erfolgen. Das Einschießen von Bolzen ist nicht zulässig.
Die Durchführung der Druckprüfung von installierten Rohrleitungssystemen ist in jedem Falle eine mit dem Angebotspreis abgegoltene Leistung, auch dann, wenn bauliche Gründe (z.B. das Schließen von Schlitzen, das Isolieren von Rohrleitungsabschnitten etc.) Druckprüfungen für mehrere Rohrteilabschnitte bedingen.
2 Akustik und Schallschutz
Die erforderlichen bauseitigen Leistungen zur Abschirmung und Absorption der Maschinengeräusche gegen benachbarte Räume oder nach außen sind gemeinsam zwischen Bauleiter, Akustiker und Architekten zu erarbeiten. Hierfür sind die Geräuschangaben zu machen, wobei die Summierung der Geräuschquellen, bei Aufstellung mehrerer Maschinen in einem Raum, zu berücksichtigen ist. Die maximal zugelassenen Raumpegel der lufttechnisch behandelten Räume sind im Leistungsverzeichnis in der Anlagenbeschreibung angegeben. Sollten Zweifel auftreten, dass die garantierten Lautstärken eingehalten werden können, so ist der AN verpflichtet, den AG unverzüglich davon in Kenntnis zu setzen.
Die nachstehenden Bedingungen beziehen sich auf Gebäudeteile mit Anforderungen nach DIN 4109. Die Rohrleitungs- und Kanalführung darf die Schalldämmung von Gebäudeteilen nur unwesentlich reduzieren. Die durch Einwirkung technischer Einrichtungen innerhalb des Gebäudes oder nach außen übertragenen. Geräusche dürfen die in den DIN-Normen (u.a. 4109, 1946), VDI-Richtlinien (u.a. VDI 2058) und TA-Werte nicht überschreiten. Der AN ist verpflichtet, Informationen beim Architekten und der Ingenieurgesellschaft im Hinblick auf ggfs. Höhere Schallschutzanforderungen einzuholen.
Brandschutzklappen müssen so eingebaut werden, dass eine leichte Kontrolle, Betätigung und Wartung möglich ist. Die in Zwischendecken montierten Klappen sind mittels Schild mit der Aufschrift "BSK" an der Zwischendecke zu kennzeichnen. Der AN ist verpflichtet, darauf zu achten, dass die Decken in diesen Bereichen leicht abnehmbar sind. Es sind die Bestimmungen für die Funk-Entstörung von elektrischen Betriebsmitteln und Anlagen entsprechend der Norm VDE 0875/6.77 zu beachten. Das Einhalten der geforderten Grenzwerte ist ggf. nachzuweisen. Die Ventilatoren sind so zu wählen, dass der Betriebspunkt in der Nähe des Wirkungsgradoptimums liegt. Die Kennlinienfelder der Ventilatoren sind der Ausschreibung beizufügen.
3 Korrosionsschutz
Ist ein Korrosionsschutzanstrich erforderlich, müssen sich Grund- und Deckenanstriche in unterschiedlicher Farbe nachweisen lassen. Wenn die Ausführung "feuerverzinkt" vorgeschrieben ist, darf nach der Verzinkung keine weitere Bearbeitung erfolgen, die den Korrosionsschutz mindert.
4 Rohrleitungen und Zubehör
Sämtliche Aufhängungen der Rohre innerhalb des Gebäudes sind entkoppelt vorzunehmen, wobei ein einheitliches Fabrikat gewählt werden muss. Nach Beauftragung muss für alle Gewerke ein einheitliches Fabrikat mit der Bauüberwachung festgelegt werden. Die Befestigung von Rohrbündeln soll auf einer gemeinsamen Quertraverse erfolgen. In Wand- und Deckendurchbrüchen müssen alle Leitungen mit ausreichend bemessenen Schutzrohren versehen werden. Schutzrohre in Decken enden in trockenen Räumen 3 cm, in nassen Räumen 10 cm über Fertigfußboden. Die Schutzrohre sind mit Dämmstoff auszustopfen und mit plastischem Dichtungsmaterial gegen das Rohr auszufüllen. Bei der Verlegung der Rohrleitungen ist die Längsausdehnung zu berücksichtigen. Alle Rohre sind so zu verlegen, dass einwandfrei isoliert werden kann. Zwischen den isolierten Rohren sowie zwischen isolierten Rohren und Decken, Wänden etc. soll ein Abstand von mind. 5 cm verbleiben. Alle Rohrleitungsführungen müssen an ihren höchsten Punkten mit einer Entlüftung in Form von Lufttöpfen versehen werden. Lufttöpfe und Luftdome erhalten Probierleitungen mit Absperrventilen, die an zugänglichen Stellen angeordnet sind. Bei vertikalen Rohrversprüngen werden Entleerungshähne mit Kappe an den Tiefpunkten montiert. Abzweigleitungen ab DN 40 müssen an die Hauptleitung strömungstechnisch einwandfrei angeschuht werden. Rohre über DN 25 werden nicht gebogen. Hierfür sind Rohrbogen vorzusehen.
5 Luftkanäle und Zubehör
Luftkanäle mit rechteckigem Querschnitt und zugehörige Formstücke sind aus sendzimir-verzinktem Stahlblech in Maschinenfalzgüte mit liegenden Falzen entsprechend DIN 24 157 herzustellen. Die Kanäle sind durch Diagonaldrucke oder quer zur Luftrichtung eingedruckte Sicken zu versteifen, ab 1200 mm Kantenlänge sind zusätzliche, profilierte Versteifungen anzubringen. Die Verbindung der Kanäle und Formstücke erfolgt durch Profilblechrahmen mit Eckverschraubung, bei Kantenlängen ab 1200 mm mit zusätzlichen Treibschieberstücken oder Mittenverschraubungen. Die Dichtung durch dauerplastische Dichtungsmasse oder klimabeständige Dichtstreifen. Andere Verbindungssysteme sind nicht zugelassen. Alle Verbindungssysteme in verzinkter Ausführung; zum Verbinden der Luftkanal-Verbindungsrahmen sind nur korrosionsgeschützte Schrauben und Treibschieber zu verwenden. Schweißen ist nicht gestattet. Zwecks Potentialausgleich ist eine Eckverschraubung beidseitig mit Zahnfächerscheiben zu versehen. Luftkanäle und Formstücke sind in strömungsgünstiger Form zu fertigen. Bei Seitenverhältnissen größer als 5:1 sind durchgehende Trennbleche in die geraden Luftkanäle einzubauen. Umlenkungen sind mit strömungsgerechten Leitschaufeln zu versehen. Die Innenseiten von Umlenkungen und Abzweigungen sind mit mind. 100 mm Radius auszuführen. Für Luftkanäle mit rundem Querschnitt sind innenkalibrierte Spiralfalzrohre und Formstücke mit außenkalibrierten Steckstutzen nach DIN 24 145 zu verwenden. Spiralfalzrohre aus sendzimir verzinktem Stahlblechband spiralförmig gewickelt und luftdicht gefalzt, Formstücke aus Qualitätsfeinblech gefertigt und in Vollbad feuerverzinkt.
Als Verbindungselemente sind zu verwenden:
Thermoplastische Schrumpfmuffen bis einschl. 355 mm Durchmesser, mit zusätzlicher Steckverbindung für Rohre bis einschl. 630 mm Durchmesser, für größere Durchmesser sind Bundkragen und verschraubte Flanschringe zu verwenden.
Luftkanäle mit rechteckigem Querschnitt sind auf Profilstahl-Traversen mit Pendelaufhängung oder Konsolen aufzulegen. Die Befestigung der Hänger direkt am Luftkanal ist nicht gestattet. In Sonderfällen ist mit Zustimmung der Fachbauleitung die Befestigung an den Luftkanal-Verbindungsrahmen oder andere Befestigungsart möglich. Die Hänger sind so anzuordnen, dass sie eine Isolierung der Luftkanäle nicht durchdringen oder beeinträchtigen. Für Luftkanäle mit rundem Querschnitt sind Rohrschellen oder Rohrsättel aus Flachstahl zu verwenden. Aufhängung mit Schlaufen aus Loch- oder Schlitzband ist nicht zulässig. Die Befestigung der Hänger oder Konsolen erfolgt mit zugelassenen selbstbohrenden Metall-Gewinde-Spreizdübeln, oder - soweit vorhanden -an Ankerschienen. Schußbolzen dürfen nicht verwenden werden. Alle Luftkanäle sind körperschallisoliert zu befestigen. Dies wird durch schalldämmende Auf- und Einlagen oder durch Verwendung von Dämpfungshängern erreicht. Luftkanäle und Gehäuse lüftungstechnischer Geräte sind mit Ausnahme von Feuerschutzklappen in Wand- und Deckendurchführungen außen mit einer mind. 20 mm starken, nicht brennbaren, körperschallisolierenden Ummantelung aus Dämmplatten oder Matten in Wand- oder Deckenstärke zu versehen. Die Stirnflächen der Ummantelung sind mit abgewinkeltem Fugenband abzudecken. Die Luftkanäle sind so zu montieren, dass eine nachfolgende Isolierung ohne besondere Schwierigkeiten möglich ist. Falls erforderlich ist die Montage so lange zu unterbrechen, bis später nicht mehr zugängliche Stellen isoliert sind. Einbau- und Gegenrahmen lüftungstechnischer Geräte sind in gleicher Art wie das Gegenstück, sonst mind. aus Winkelprofilstahl 40/40/5 mm, herzustellen. Vorrichtungen zur Einregulierung der Luftkanalsysteme sind so zu arretieren, dass sie nur mit Werkzeug verstellt werden können. Ihre Sollstellung ist dauerhaft zu markieren. Montagekennzeichnungen auf Gerätegehäusen oder sichtbar verlegten Luftkanälen ohne Isolierung oder farbliche Nachbehandlung sind zu entfernen.
Verbindungs-, Aufhängungs- und Befestigungsmaterial in korrosionsgeschützter Ausführung, dauerplastisches Dichtungsmaterial, körperschalldämmende Aufhängungen, Ein- und Auflagen, elastische Verbindungen zur Aufnahme baulicher und thermischer Beanspruchungen, Luftkanalausschnitte für Messwertgeber, Luftaus- und Einlässe, Revisionsöffnungen, verschließbare Messöffnungen, Paßlängen mit einseitig losem Verbindungsrahmen, Schiebestutzen, Bundkragen etc. Die vorgenannten Ausführungs- und Montagehinweise sind sofern im LV nicht extra ausgeschrieben -in die Kalkulation der Einheitspreise einzubeziehen. Der AG behält sich die Kontrolle der Luftstrommessungen vor. Die damit verbundenen Kosten, z.B. für das Freilegen geeigneter Messorte, trägt der AN. Die Meßwerte sind am Meßort durch Beschilderung auszuweisen.
6 Wärmedämmarbeiten
6.1 Rohrleitungen
Grundlage für die fachgerechte Ausführung der Wärmedämmarbeiten ist die neueste Fassung der VOB, Teil C, DIN 18 421, sofern hier und in der Leistungsbeschreibung keine anderen Forderungen enthalten sind. Die Dämmschichtdicken sind entsprechend der neuesten GEG-Fassung auszulegen. Bei den kaltwasserführenden Rohrleitungen muss die eingesetzte Dämmdicke mit Sicherheit Schwitzwasserbildung verhindern und eine ausreichende, luftdicht angebrachte Dampfsperre aufweisen. Bei Isolierung mit Dampfsperre ist darauf zu achten, dass beim Anbringen einer zusätzlichen Ummantelung die Dampfsperre nicht zerstört wird. Vor Armaturen, Flanschen oder anderen Einbauten ist die Dämmung in ausreichendem Abstand zu unterbrechen, damit die jeweilige Verschraubung entfernt werden kann, ohne dass die Isolierung beschädigt wird. Die Endstellen müssen je nach Dämmart Alustreifen, Manschettenbänder oder Stirnscheiben erhalten. Ummantelungen aus Hart-PVC müssen an den Nähten dauerhaft geschlossen werden. Mechanische Verbindungen wie Klammern oder Stecknieten sind nicht erlaubt. Formstücke wie Stutzen, Bogen, Konus, Abflachungen usw. müssen nach Abwicklungen vorgerichtet und montiert werden. Bogen sind aus mehrteiligen Segmenten zu fertigen. Armaturen sind mit leicht abnehmbaren Dämmkappen zu isolieren. In den Einheitspreisen müssen als Nebenarbeiten Ausschnitte, Verblendungen, Stutzen und Abflachungen enthalten sein. Ein besonderer Zuschlag für Formteile wird nur für die im Leistungsverzeichnis enthaltenen Zulagen gezahlt.
6.2 Lüftungskanäle
Lüftungskanäle können mit Mineralfasermatten isoliert werden. Bei rechteckigen Kanälen können ggfs. Mineralfaserplatten gefordert werden. Bei kaltluftführenden Kanälen muss die eingesetzte Dämmdicke mit Sicherheit Schwitzwasserbildung verhindern und eine ausreichende, luftdicht angebrachte Dampfsperre aufweisen. Bei Isolierung mit Dampfsperre ist darauf zu achten, dass beim Anbringen einer zusätzlichen Ummantelung die Dampfsperre nicht zerstört wird. Kaltluft- und Außenluftkanäle können in besonderen Fällen mit Vinylkautschuk-Platten gedämmt werden.
7 Elektrotechnische Arbeiten (Gewerkeelektrik)
Die in Verbindung mit der Errichtung und Funktion der Sanitär-/Heizungs-/Lüftungs- und Kälteanlagen  erforderlichen Elektroinstallationen dürfen nur durch ein Unternehmen mit der Konzession des zuständigen EVU ausgeführt werden. Verteilungen müssen mindestens der Schutzart IP 44 entsprechen. Die Höhen und der äußere Aufbau der einzelnen Verteilungen sind einheitlich festzulegen. Für die elektrische Ausrüstung (Schütze, Regelgeräte, Schalter, Sicherungsautomaten usw.) ist jeweils ein einheitliches Fabrikat einzusetzen. Haben Geräte gleiche Größe, gleiche Funktionen und gleiche Nenndaten, so ist das gleiche Fabrikat und der gleiche Typ vorzusehen. Es dürfen nur Geräte und Material eingesetzt werden, die VDE-geprüft oder vom VDE anerkannt sind. VDE-geprüfte Geräte müssen das VDE-Zeichen tragen. Für ausreichende Wärmeabfuhr ist zu sorgen. Die Selektivität der Schutzeinrichtung (Relais, Leistungsschalter, Sicherung) ist zu gewährleisten und ggf. nachzuweisen. Meßgeräte sind so anzuordnen, dass sie gut abgelesen werden können:
Höhe max. 2000 mm, mind. 1300 mm Für jede Verteilung sind Meldeleuchten für die einzelnen Betriebszustände vorzusehen. Aus allen Einzelstörmeldungen muss ein Sammelsignal gebildet werden ("Alarm" oder "Störung"). Jeder Schaltschrank stellt dieses Sammelsignal in Form eines potentialfreien Kontaktes auf der Klemmleiste bereit. Eine akustische Störmeldung ertönt parallel zur Störanzeige und kann durch einen Quittiertaster gelöscht werden. Alle Verteilungen sind mit einer Lampenprüfschaltung vorzusehen. Sämtliche Anlagenteile sowie Schalt-, Schutz-, Steuer- und Anzeigengeräte werden dauerhaft beschriftet oder beschildert. Sie kennzeichnen eindeutig Anlage, Geräte, Leistung und Funktion, Kabel und Leitungen werden bei Einführung in die Verteilungen eindeutig entsprechend Stromkreiszugehörigkeit gekennzeichnet. Die Kabel- und Leitungsquerschnitte sind so zu bemessen, dass am Drehstromverbraucher ein Spannungsfall von 5% nicht überschritten wird. Bei der Installation ist ab 10 parallel geführten Kabeln oder Leitungen eine Kabelwanne o.ä. zu installieren. Sicherungen über 63 A sind grundsätzlich als NH-Sicherungen auf Sicherungstrennern vorzusehen. Für Steuerstromkreise sind Sicherungsautomaten mit Hilfskontakt zur Absicherung vorzusehen. Die Hilfskontakte geben bei Ansprechen des Automaten Signal auf die Sammelstörmeldung. Für Drehstrommotoren sind folgende Einschaltbedingungen zu beachten:
- Direkteinschaltung  bis  4,0 kW
- Sterndreieckanlauf  über 4,0 kW
Die Installation in Zentralen ist grundsätzlich in offener Verlegung auszuführen. Alle Ventilatoren sind in unmittelbarer Nähe mit Reparaturnotschaltern auszurüsten. Das Anklemmen der Verkabelung erfolgt durch den Auftragnehmer.
8 MSR-Technik
Der AN hat bei evtl. Fehlern den Funktionsnachweis der Geräte oder des Systems zu erbringen. Die Auslegung der Regelung ist so vorzunehmen, dass die geforderten Toleranzen während aller vorkommenden Belastungszustände sicher eingehalten werden können. Sollten Zweifel am stabilen Verhalten der Regelkreise bestehen, so hat der AN durch Nachweis der Auslegungsdaten mit der OB eine Klärung herbeizuführen. Die ingenieurtechnische Bearbeitung der Regelanlagen ist in jedem Fall von einem Sachbearbeiter der beauftragten Regelfirma vorzunehmen bzw. unter dessen Regie durchzuführen.
9 Funktionsprüfung
Sanitär-/Heizungs-/Lüftungs- und Kälteanlagen sind nach Fertigstellung einzuregulieren und im Beisein des AG auf Funktion zu prüfen. Über die Funktionsprüfung ist ein Protokoll anzufertigen. Die eingestellten Sollwerte, Grenzwerte etc. sowie die Istwerte sind in diesem Protokoll niederzuschreiben.
Folgende Anlagenteile sind einzuregulieren bzw. zu überprüfen:
- Zentralgeräte
- MSR-Anlagen
- Sanitär-, Heizungs-, Lüftungs- und Kälteanlagen
- Pumpen und Armaturen
Die Einregulierung der MSR-Anlagen sowie der Kälteanlagen muss durch Kundendiensttechniker des Geräteherstellers erfolgen und ist vom AN durch die Kundendienstberichte nachzuweisen. Die endgültige Einstellung der MSR-Anlagen muss während der nächsten Heiz- bzw. Kühlperiode erfolgen. Nach Durchführung der Elektroinstallation ist eine Prüfung der elektrischen Anlagen nach VDE 0100 Teil 600 durchzuführen, in einem Prüf- und Meßprotokoll zu dokumentieren und mit der Fachbauleitererklärung vor der Abnahme vorzulegen.

10 JGU-Standards
Die Technischen Standards der JGU sind der Ausschreibung als Anhang beigefügt und sind bei der Kalkulation zu beachten.

## HBA - HINWEIS ZU DEN BAUABSCHNITTEN
HBA - HINWEIS ZU DEN BAUABSCHNITTEN

Die beiden Bauabschnitte sollen an einen Auftraggeber vergeben werden.

Da es sich bei den beiden Bauabschnitten um zwei getrennt voneinander zu betrachtende Baumaßnahmen handelt, sind die Leistungen unterschiedlichen Kostenstellen zugeordnet und somit bei der künftigen Aufmaßerstellung und Rechnungslegung separat zu behandeln (eigene Außmaße, eigene Rechnungen etc.).

Dies ist vom Bieter bei der Kalkulation der Einheitspreise zwingend zu beachten.

## ANL - ANLAGEN ZUM LEISTUNGSVERZEICHNIS
ANL - ANLAGEN ZUM LEISTUNGSVERZEICHNIS

Die Pläne werden im PDF-Format übergeben.
Nicht im Papierform.

Folgende Pläne und weitere Unterlagen liegen dem Leistungsverzeichnis als Kalkulationsgrundlage bei:

Bauabschnitt 1

- Grundriss UG inkl. GALA-Planung - KG230 und KG550

- Grundriss BP - Sanitärtechnik
- Grundriss UG - Sanitärtechnik
- Grundriss EG - Sanitärtechnik
- Grundriss 1.OG - Sanitärtechnik
- Grundriss 2.OG - Sanitärtechnik
- Grundriss Dachaufsicht - Sanitärtechnik
- Grundriss Dachflächen - Sanitärtechnik
- Strangschema - Trinkwasser
- Strangschema - Regenwasser
- Strangschema - Schmutzwasser

- Grundriss UG - Heizungstechnik
- Grundriss EG - Heizungstechnik
- Grundriss 1.OG - Heizungstechnik
- Grundriss 2.OG - Heizungstechnik
- Funktionsschema - Heizungstechnik
- Regeldetails - Heizungstechnik

- Grundriss UG - Kältetechnik
- Grundriss EG - Kältetechnik
- Grundriss 1.OG - Kältetechnik
- Grundriss 2.OG - Kältetechnik
- Funktionsschema - Kältetechnik

Bauabschnitt 2

- Grundriss Außenanlage Fernkälte Geb. 1271 & 1272
- Funktionsschema Fernkälte Geb. 1271 & 1272

## 401 VE 401 - Sanitär, Heizung, Kälte

### Bauabschnitt 1 BA 1 - Geb. 1271 - Sanitär, Heizung, Kälte

#### Gewerk 1.410 Abwasser-, Wasser- Gasanlagen

##### Titel 1.410.01 Abwasseranlagen

###### Abschnitt 1.410.01.01 Zentrale Anlagen RW/SW

**1.410.01.01.10 Einbau Anlagenteile und Anschluss Unterflurhebeanlage**
Einbau der von der örtlichen Bauleitung eingelagernten Einbauteile der Unterflurhebenanlage und Anschluss der einbetonierten Unterflurhebeanlage an Druckleitung, Elektro- und MSR-Technik:

Auszuführen sind sämtliche Arbeiten zur Montage der Einbauteile und der Anschluss der bereits einbetonierten Unterflurhebeanlage an die vorhandene Druckleitung sowie an das elektrische Versorgungsnetz und die Mess-, Steuer- und Regeltechnik (MSR).

inkl.:
- Herstellung der Verbindung zwischen Hebeanlage und bestehender Druckleitung einschließlich erforderlicher Form- und Verbindungsteile, Dichtungen und Befestigungen.
- Anschluss der Hebeanlage an die elektrische Energieversorgung gemäß VDE-Vorschriften, einschließlich Leitungsverlegung, Absicherung und Endmontage.
- Integration der Anlage in die bestehende MSR-Technik.
- Durchführung von Funktions- und Dichtheitsprüfung der Anlage sowie Inbetriebnahme durch fachkundiges Personal.
- Erstellung der Anlagendokumentation einschließlich Prüfprotokollen und Übergabe an den Auftraggeber.
- Einweisung des Betreibers in Betrieb, Wartung und Störungsbeseitigung der Anlage.
- Alle Arbeiten sind nach den einschlägigen technischen Regelwerken (DIN, EN, VDE, DVGW) und den Herstellervorgaben auszuführen.
- Eine Abstimmung mit den angrenzenden Gewerken (Elektro, Tiefbau) ist durch den Auftragnehmer sicherzustellen.

Besondere Hinweise:
- Der Auftragnehmer hat vor Beginn der Arbeiten die Anschlussbedingungen und Übergabepunkte vor Ort zu prüfen.
- Materialien und Leitungen sind auf Kompatibilität mit der vorhandenen Anlage abzustimmen.
- Abweichungen oder Unklarheiten sind vor Ausführung mit der Bauleitung abzustimmen.
Menge: 2,000 St

**1.410.01.01.20 Muffenabsperrschieber**
Muffen-Absperrschieber CuZn, Rp 1 1/2" PN 16
Menge: 2,000 St

**1.410.01.01.30 Alarmschaltgerät und Kontaktgeber-Set für SW-Hebeanlage**
Alarmschaltgerät, netzunabhängig,
mit piezokeramischem Signalgeber, 85 dBA
bei 1 m Abstand und 4,1 kHz, mit selbstaufladendem Stromversorgungsteil für 5 Stunden Betrieb bei Netzausfall, Ausschalter, grüner Betriebsleuchte, potentialfreiem Kontakt zur Ansteuerung einer Leitwarte.
Als Kontaktgeber Schwimmerschalter Euro-
2000 E oder Feuchtefühler F 1 verwenden.
Wechsler  maximal 3 A/110 V/30 W/60 VA
Öffner oder Schließer  max. A/230  V/30 W/60 VA
Nennbetriebsspannung n.IEC 38: 1/N AC 230 V/ 50 Hz
Steuerspannung : DC 24 V
Nennisolationsspannung : AC 690 V
Schutzart : IP 20
Netzform : TN-C-S-Netz
Abmessung(mm)HxBxT : 140x80x57
Gehäuse : Kunststoff
einschl. Kontaktgeber-Set
Menge: 2,000 St

###### Abschnitt 1.410.01.02 Rohrleitungen u. Zubehör RW

**Ausführungsbeschreibung 1 Rohrleitungen als PP-Rohr**
*Rohrleitungen als PP-Rohr*
Schalloptimiertes Entwässerungssystem zum Stecken aus PP, für Entwässerungsanlagen von Gebäuden nach DIN EN 12056 in Verbindung mit DIN 1986-100, Steckmuffensystem mit Lippendichtung, heißwasser-beständig, mit mehrschichtigem Aufbau, einschl. Dichtringen und Rohrbefestigungen inkl. Schalldämmeinlage, Verlegung in Gebäuden, Form-und Verbindungsstücke werden gesondert vergütet

Montagehöhe über Gelände /Fußboden bis 3,5 m.

Verlegung nach Herstellerrichtlinien unter Einhaltung der
DIN EN 12056 und DIN 1986-100.

**1.410.01.02.10 PP-Rohrleitung AD 75 mm schalloptimiert**
*** gemäß Ausführungsbeschreibung 1
wie zuvor beschrieben, jedoch:
Außendurchmesser : 75 mm
Menge: 30,000 m

**1.410.01.02.20 PP-Rohrleitung AD 90 mm schalloptimiert**
*** gemäß Ausführungsbeschreibung 1
wie zuvor beschrieben, jedoch:
Außendurchmesser : 90 mm
Menge: 2,000 m

**1.410.01.02.30 PP-Rohrleitung AD 110 mm schalloptimiert**
*** gemäß Ausführungsbeschreibung 1
wie zuvor beschrieben, jedoch:
Außendurchmesser : 110 mm
Menge: 32,000 m

**1.410.01.02.40 PP-Rohrleitung AD 125 mm schalloptimiert**
*** gemäß Ausführungsbeschreibung 1
wie zuvor beschrieben, jedoch:
Außendurchmesser : 125 mm
Menge: 30,000 m

**1.410.01.02.50 PP-Rohrleitung AD 160 mm schalloptimiert**
*** gemäß Ausführungsbeschreibung 1
wie zuvor beschrieben, jedoch:
Außendurchmesser : 160 mm
Menge: 120,000 m

**Ausführungsbeschreibung 2 Formstücke und Zubehör für PP-Rohrleitung gem.**
*Formstücke und Zubehör für PP-Rohrleitung gem.*
Formstücke und Zubehör für PP-Rohrleitung gem. Ausführungsbeschreibung 0001
mit eingelegtem Gummidichtring.
Verbindungen von Leitungen im Rückstaubereich
zusätzlich mit Sicherheitskrallen sichern, Montage in
Gebäuden, die Rohrführung ist spannungsfrei
herzustellen.

*Hinweis: Bögen*

**1.410.01.02.60 Bogen PP 45-90 Grad AD 75 mm schalloptimiert**
*** gemäß Ausführungsbeschreibung 2
Leistung wie zuvor im vollen Wortlaut beschrieben, jedoch Bogen Außendurchmesser 75 mm, Gradzahl: 15-90°.
Menge: 22,000 St

**1.410.01.02.70 Bogen PP 45-90 Grad AD 90 mm schalloptimiert**
*** gemäß Ausführungsbeschreibung 2
Leistung wie zuvor im vollen Wortlaut beschrieben, jedoch Bogen Außendurchmesser 90 mm, Gradzahl: 15-90°.
Menge: 2,000 St

**1.410.01.02.80 Bogen PP 45-90 Grad AD 110 mm schalloptimiert**
*** gemäß Ausführungsbeschreibung 2
Leistung wie zuvor im vollen Wortlaut beschrieben, jedoch Bogen Außendurchmesser 110 mm, Gradzahl: 15-90°.
Menge: 42,000 St

**1.410.01.02.90 Bogen PP 45-90 Grad AD 125 mm schalloptimiert**
*** gemäß Ausführungsbeschreibung 2
Leistung wie zuvor im vollen Wortlaut beschrieben, jedoch Bogen Außendurchmesser 125 mm, Gradzahl: 15-90°.
Menge: 25,000 St

**1.410.01.02.100 Bogen PP 45-90 Grad AD 160 mm schalloptimiert**
*** gemäß Ausführungsbeschreibung 2
Leistung wie zuvor im vollen Wortlaut beschrieben, jedoch Bogen Außendurchmesser 160 mm, Gradzahl: 15-90°.
Menge: 50,000 St

*Hinweis: Abzweige*

**1.410.01.02.110 Abzweig PP 45-90 Grad AD 75 mm schalloptimiert**
*** gemäß Ausführungsbeschreibung 2
Leistung wie zuvor im vollen Wortlaut beschrieben, jedoch Abzweig größter Außendurchmesser 75 mm,
Ausführung: 45-90°
Menge: 1,000 St

**1.410.01.02.120 Abzweig PP 45-90 Grad AD 90 mm schalloptimiert**
*** gemäß Ausführungsbeschreibung 2
Leistung wie zuvor im vollen Wortlaut beschrieben, jedoch Abzweig größter Außendurchmesser 90 mm,
Ausführung: 45-90°
Menge: 1,000 St

**1.410.01.02.130 Abzweig PP 45-90 Grad AD 110 mm schalloptimiert**
*** gemäß Ausführungsbeschreibung 2
Leistung wie zuvor im vollen Wortlaut beschrieben, jedoch Abzweig größter Außendurchmesser 110 mm,
Ausführung: 45-90°
Menge: 4,000 St

**1.410.01.02.140 Abzweig PP 45-90 Grad AD 125 mm schalloptimiert**
*** gemäß Ausführungsbeschreibung 2
Leistung wie zuvor im vollen Wortlaut beschrieben, jedoch Abzweig größter Außendurchmesser 125 mm,
Ausführung: 45-90°
Menge: 6,000 St

**1.410.01.02.150 Abzweig PP 45-90 Grad AD 160 mm schalloptimiert**
*** gemäß Ausführungsbeschreibung 2
Leistung wie zuvor im vollen Wortlaut beschrieben, jedoch Abzweig größter Außendurchmesser 160 mm,
Ausführung: 45-90°
Menge: 5,000 St

*Hinweis: Reduzierstück*

**1.410.01.02.160 Reduzierstück PP AD 90 mm schalloptimiert**
*** gemäß Ausführungsbeschreibung 2
Leistung wie zuvor im vollen Wortlaut beschrieben, jedoch Reduzierstück, exzentrisch,
größter Außendurchmesser 90 mm.
Menge: 1,000 St

**1.410.01.02.170 Reduzierstück PP AD 110 mm schalloptimiert**
*** gemäß Ausführungsbeschreibung 2
Leistung wie zuvor im vollen Wortlaut beschrieben, jedoch Reduzierstück, exzentrisch,
größter Außendurchmesser 110 mm.
Menge: 6,000 St

**1.410.01.02.180 Reduzierstück PP AD 125 mm schalloptimiert**
*** gemäß Ausführungsbeschreibung 2
Leistung wie zuvor im vollen Wortlaut beschrieben, jedoch Reduzierstück, exzentrisch,
größter Außendurchmesser 125 mm.
Menge: 7,000 St

**1.410.01.02.190 Reduzierstück PP AD 160 mm schalloptimiert**
*** gemäß Ausführungsbeschreibung 2
Leistung wie zuvor im vollen Wortlaut beschrieben, jedoch Reduzierstück, exzentrisch,
größter Außendurchmesser 160 mm.
Menge: 4,000 St

*Hinweis: Muffenstopfen*

**1.410.01.02.200 Muffenstopfen PP AD 75 mm schalloptimiert**
*** gemäß Ausführungsbeschreibung 2
Leistung wie zuvor im vollen Wortlaut beschrieben, jedoch Muffenstopfen, Außendurchmesser 75 mm.
Menge: 1,000 St

**1.410.01.02.210 Muffenstopfen PP AD 110 mm schalloptimiert**
*** gemäß Ausführungsbeschreibung 2
Leistung wie zuvor im vollen Wortlaut beschrieben, jedoch Muffenstopfen, Außendurchmesser 110 mm.
Menge: 1,000 St

**1.410.01.02.220 Muffenstopfen PP AD 90 mm schalloptimiert**
*** gemäß Ausführungsbeschreibung 2
Leistung wie zuvor im vollen Wortlaut beschrieben, jedoch Muffenstopfen, Außendurchmesser 90 mm.
Menge: 1,000 St

**1.410.01.02.230 Muffenstopfen PP AD 160 mm schalloptimiert**
*** gemäß Ausführungsbeschreibung 2
Leistung wie zuvor im vollen Wortlaut beschrieben, jedoch Muffenstopfen, Außendurchmesser 160 mm.
Menge: 1,000 St

*Hinweis: Doppelsteckmuffe*

**1.410.01.02.240 Doppelsteckmuffe PP AD 75 mm schalloptimiert**
*** gemäß Ausführungsbeschreibung 2
Leistung wie zuvor im vollen Wortlaut beschrieben, jedoch Doppelsteckmuffe, Außendurchmesser 75 mm.
Menge: 1,000 St

**1.410.01.02.250 Doppelsteckmuffe PP AD 90 mm schalloptimiert**
*** gemäß Ausführungsbeschreibung 2
Leistung wie zuvor im vollen Wortlaut beschrieben, jedoch Doppelsteckmuffe, Außendurchmesser 90 mm.
Menge: 1,000 St

**1.410.01.02.260 Doppelsteckmuffe PP AD 110 mm schalloptimiert**
*** gemäß Ausführungsbeschreibung 2
Leistung wie zuvor im vollen Wortlaut beschrieben, jedoch Doppelsteckmuffe, Außendurchmesser 110 mm.
Menge: 1,000 St

**1.410.01.02.270 Doppelsteckmuffe PP AD 125 mm schalloptimiert**
*** gemäß Ausführungsbeschreibung 2
Leistung wie zuvor im vollen Wortlaut beschrieben, jedoch Doppelsteckmuffe, Außendurchmesser 125 mm.
Menge: 1,000 St

**1.410.01.02.280 Doppelsteckmuffe PP AD 160 mm schalloptimiert**
*** gemäß Ausführungsbeschreibung 2
Leistung wie zuvor im vollen Wortlaut beschrieben, jedoch Doppelsteckmuffe, Außendurchmesser 160 mm.
Menge: 1,000 St

*Hinweis: Reinigungsstück*

**1.410.01.02.290 Reinigungsstück PP AD 160 mm schalloptimiert**
*** gemäß Ausführungsbeschreibung 2
Leistung wie zuvor im vollen Wortlaut beschrieben, jedoch Reinigungsrohr mit runder Serviceöffnung, Verschlussdeckel aus PP, Außendurchmesser 160 mm.
Menge: 3,000 St

*Hinweis: Zugfeste Rohrverbindung*

**1.410.01.02.300 Zugfeste Rohrverbindung PP-Rohr AD 75 mm**
*** gemäß Ausführungsbeschreibung 2
Leistung wie zuvor im vollen Wortlaut beschrieben, jedoch Zugfeste Rohrverbindungsvorrichtung,
Außendurchmesser 75 mm.
Menge: 20,000 St

**1.410.01.02.310 Zugfeste Rohrverbindung PP-Rohr AD 90 mm**
*** gemäß Ausführungsbeschreibung 2
Leistung wie zuvor im vollen Wortlaut beschrieben, jedoch Zugfeste Rohrverbindungsvorrichtung,
Außendurchmesser 90 mm.
Menge: 4,000 St

**1.410.01.02.320 Zugfeste Rohrverbindung PP-Rohr AD 110 mm**
*** gemäß Ausführungsbeschreibung 2
Leistung wie zuvor im vollen Wortlaut beschrieben, jedoch Zugfeste Rohrverbindungsvorrichtung,
Außendurchmesser 110 mm.
Menge: 110,000 St

**1.410.01.02.330 Zugfeste Rohrverbindung PP-Rohr AD 125 mm**
*** gemäß Ausführungsbeschreibung 2
Leistung wie zuvor im vollen Wortlaut beschrieben, jedoch Zugfeste Rohrverbindungsvorrichtung, Außendurchmesser 125 mm.
Menge: 10,000 St

**1.410.01.02.340 Zugfeste Rohrverbindung PP-Rohr AD 160 mm**
*** gemäß Ausführungsbeschreibung 2
Leistung wie zuvor im vollen Wortlaut beschrieben, jedoch Zugfeste Rohrverbindungsvorrichtung,
Außendurchmesser 160 mm.
Menge: 65,000 St

**Ausführungsbeschreibung 3 Anschluss herstellen an vorh. Dachablauf**
*Anschluss herstellen an vorh. Dachablauf*
Anschluss an vorhandenen Dachablauf (Edelstahl)
auf PP-Leitung mit Adapter und allen erforderlichen Verbindungsstücken zur Verbindung zweier Regenwasserrohre von unterschiedlichen Außen - bzw. Innendurchmessern und Werkstoffen oder Oberflächenstrukturen.

**1.410.01.02.350 Anschluss an vorh. Dachablauf DN 50 auf AD 75**
*** gemäß Ausführungsbeschreibung 3
Leistung wie zuvor im vollen Wortlaut beschrieben, jedoch Dachablauf DN 50 auf PP-Leitung AD 75.
Menge: 2,000 St

**1.410.01.02.360 Anschluss an vorh. Dachablauf DN 50 auf AD 110**
*** gemäß Ausführungsbeschreibung 3
Leistung wie zuvor im vollen Wortlaut beschrieben, jedoch Dachablauf DN 50 auf PP-Leitung AD 110.
Menge: 6,000 St

**1.410.01.02.370 Anschluss an vorh. Dachablauf DN 70 auf AD 125**
*** gemäß Ausführungsbeschreibung 3
Leistung wie zuvor im vollen Wortlaut beschrieben, jedoch Dachablauf DN 70 auf PP-Leitung AD 125.
Menge: 6,000 St

**1.410.01.02.380 Anschluss an vorh. Dachablauf DN 100 auf AD 125**
*** gemäß Ausführungsbeschreibung 3
Leistung wie zuvor im vollen Wortlaut beschrieben, jedoch Dachablauf DN 100 auf PP-Leitung AD 125.
Menge: 6,000 St

**Ausführungsbeschreibung 4 Anschluss herstellen an vorh. Grundleitung**
*Anschluss herstellen an vorh. Grundleitung*
Anschluss an vorh. Grundleitung Kunststoff (Steckmuffe) herstellen, einschl. aller erforderlichen
Übergangs- und Verbindungsstücke auf PP.

**1.410.01.02.390 Anschluss an vorh. Grundleitung DN 150**
*** gemäß Ausführungsbeschreibung 4
Leistung wie zuvor im vollen Wortlaut beschrieben, jedoch Grundleitung DN 150.
Menge: 1,000 St

###### Abschnitt 1.410.01.03 Rohrleitungen u. Zubehör SW

**Ausführungsbeschreibung 5 Rohrleitungen als PP-Rohr**
*Rohrleitungen als PP-Rohr*
Schalloptimiertes Entwässerungssystem zum Stecken aus PP, für Entwässerungsanlagen von Gebäuden nach DIN EN 12056 in Verbindung mit DIN 1986-100, Steckmuffensystem mit Lippendichtung, heißwasser-beständig, mit mehrschichtigem Aufbau, einschl. Dichtringen und Rohrbefestigungen inkl. Schalldämmeinlage, Verlegung in Gebäuden, Form-und Verbindungsstücke werden gesondert vergütet

Montagehöhe über Gelände /Fußboden bis 3,5 m.

Verlegung nach Herstellerrichtlinien unter Einhaltung der
DIN EN 12056 und DIN 1986-100.

**1.410.01.03.10 PP-Rohrleitung AD 40 mm schalloptimiert**
*** gemäß Ausführungsbeschreibung 5
wie zuvor beschrieben, jedoch:
Außendurchmesser : 40 mm
Menge: 26,000 m

**1.410.01.03.20 PP-Rohrleitung AD 50 mm schalloptimiert**
*** gemäß Ausführungsbeschreibung 5
wie zuvor beschrieben, jedoch:
Außendurchmesser : 50 mm
Menge: 42,000 m

**1.410.01.03.30 PP-Rohrleitung AD 75 mm schalloptimiert**
*** gemäß Ausführungsbeschreibung 5
wie zuvor beschrieben, jedoch:
Außendurchmesser : 75 mm
Menge: 180,000 m

**1.410.01.03.40 PP-Rohrleitung AD 90 mm schalloptimiert**
*** gemäß Ausführungsbeschreibung 5
wie zuvor beschrieben, jedoch:
Außendurchmesser : 90 mm
Menge: 8,000 m

**1.410.01.03.50 PP-Rohrleitung AD 110 mm schalloptimiert**
*** gemäß Ausführungsbeschreibung 5
wie zuvor beschrieben, jedoch:
Außendurchmesser : 110 mm
Menge: 68,000 m

**1.410.01.03.60 PP-Rohrleitung AD 125 mm schalloptimiert**
*** gemäß Ausführungsbeschreibung 5
wie zuvor beschrieben, jedoch:
Außendurchmesser : 125 mm
Menge: 25,000 m

**1.410.01.03.70 PP-Rohrleitung AD 160 mm schalloptimiert**
*** gemäß Ausführungsbeschreibung 5
wie zuvor beschrieben, jedoch:
Außendurchmesser : 160 mm
Menge: 2,000 m

**Ausführungsbeschreibung 6 Formstücke und Zubehör für PP-Rohrleitung gem.**
*Formstücke und Zubehör für PP-Rohrleitung gem.*
Formstücke und Zubehör für PP-Rohrleitung gem. Ausführungsbeschreibung 0005
mit eingelegtem Gummidichtring.
Verbindungen von Leitungen im Rückstaubereich
zusätzlich mit Sicherheitskrallen sichern, Montage in
Gebäuden, die Rohrführung ist spannungsfrei
herzustellen.

*Hinweis: Bögen*

**1.410.01.03.80 Bogen PP 45-90 Grad AD 40 mm schalloptimiert**
*** gemäß Ausführungsbeschreibung 6
Leistung wie zuvor im vollen Wortlaut beschrieben, jedoch Bogen Außendurchmesser 40 mm, Gradzahl: 15-90°.
Menge: 26,000 St

**1.410.01.03.90 Bogen PP 45-90 Grad AD 50 mm schalloptimiert**
*** gemäß Ausführungsbeschreibung 6
Leistung wie zuvor im vollen Wortlaut beschrieben, jedoch Bogen Außendurchmesser 50 mm, Gradzahl: 15-90°.
Menge: 80,000 St

**1.410.01.03.100 Bogen PP 45-90 Grad AD 75 mm schalloptimiert**
*** gemäß Ausführungsbeschreibung 6
Leistung wie zuvor im vollen Wortlaut beschrieben, jedoch Bogen Außendurchmesser 75 mm, Gradzahl: 15-90°.
Menge: 152,000 St

**1.410.01.03.110 Bogen PP 45-90 Grad AD 90 mm schalloptimiert**
*** gemäß Ausführungsbeschreibung 6
Leistung wie zuvor im vollen Wortlaut beschrieben, jedoch Bogen Außendurchmesser 90 mm, Gradzahl: 15-90°.
Menge: 14,000 St

**1.410.01.03.120 Bogen PP 45-90 Grad AD 110 mm schalloptimiert**
*** gemäß Ausführungsbeschreibung 6
Leistung wie zuvor im vollen Wortlaut beschrieben, jedoch Bogen Außendurchmesser 110 mm, Gradzahl: 15-90°.
Menge: 58,000 St

**1.410.01.03.130 Bogen PP 45-90 Grad AD 125 mm schalloptimiert**
*** gemäß Ausführungsbeschreibung 6
Leistung wie zuvor im vollen Wortlaut beschrieben, jedoch Bogen Außendurchmesser 125 mm, Gradzahl: 15-90°.
Menge: 32,000 St

**1.410.01.03.140 Bogen PP 45-90 Grad AD 160 mm schalloptimiert**
*** gemäß Ausführungsbeschreibung 6
Leistung wie zuvor im vollen Wortlaut beschrieben, jedoch Bogen Außendurchmesser 160 mm, Gradzahl: 15-90°.
Menge: 2,000 St

*Hinweis: Abzweige*

**1.410.01.03.150 Abzweig PP 45-90 Grad AD 50 mm schalloptimiert**
*** gemäß Ausführungsbeschreibung 6
Leistung wie zuvor im vollen Wortlaut beschrieben, jedoch Abzweig größter Außendurchmesser 50 mm,
Ausführung: 45-90°
Menge: 10,000 St

**1.410.01.03.160 Abzweig PP 45-90 Grad AD 75 mm schalloptimiert**
*** gemäß Ausführungsbeschreibung 6
Leistung wie zuvor im vollen Wortlaut beschrieben, jedoch Abzweig größter Außendurchmesser 75 mm,
Ausführung: 45-90°
Menge: 38,000 St

**1.410.01.03.170 Abzweig PP 45-90 Grad AD 90 mm schalloptimiert**
*** gemäß Ausführungsbeschreibung 6
Leistung wie zuvor im vollen Wortlaut beschrieben, jedoch Abzweig größter Außendurchmesser 90 mm,
Ausführung: 45-90°
Menge: 5,000 St

**1.410.01.03.180 Abzweig PP 45-90 Grad AD 110 mm schalloptimiert**
*** gemäß Ausführungsbeschreibung 6
Leistung wie zuvor im vollen Wortlaut beschrieben, jedoch Abzweig größter Außendurchmesser 110 mm,
Ausführung: 45-90°
Menge: 45,000 St

**1.410.01.03.190 Abzweig PP 45-90 Grad AD 125 mm schalloptimiert**
*** gemäß Ausführungsbeschreibung 6
Leistung wie zuvor im vollen Wortlaut beschrieben, jedoch Abzweig größter Außendurchmesser 125 mm,
Ausführung: 45-90°
Menge: 8,000 St

**1.410.01.03.200 Abzweig PP 45-90 Grad AD 160 mm schalloptimiert**
*** gemäß Ausführungsbeschreibung 6
Leistung wie zuvor im vollen Wortlaut beschrieben, jedoch Abzweig größter Außendurchmesser 160 mm,
Ausführung: 45-90°
Menge: 1,000 St

*Hinweis: Reduzierstück*

**1.410.01.03.210 Reduzierstück PP AD 50 mm schalloptimiert**
*** gemäß Ausführungsbeschreibung 6
Leistung wie zuvor im vollen Wortlaut beschrieben, jedoch Reduzierstück, exzentrisch,
größter Außendurchmesser 50 mm.
Menge: 2,000 St

**1.410.01.03.220 Reduzierstück PP AD 75 mm schalloptimiert**
*** gemäß Ausführungsbeschreibung 6
Leistung wie zuvor im vollen Wortlaut beschrieben, jedoch Reduzierstück, exzentrisch,
größter Außendurchmesser 75 mm.
Menge: 5,000 St

**1.410.01.03.230 Reduzierstück PP AD 90 mm schalloptimiert**
*** gemäß Ausführungsbeschreibung 6
Leistung wie zuvor im vollen Wortlaut beschrieben, jedoch Reduzierstück, exzentrisch,
größter Außendurchmesser 90 mm.
Menge: 2,000 St

**1.410.01.03.240 Reduzierstück PP AD 110 mm schalloptimiert**
*** gemäß Ausführungsbeschreibung 6
Leistung wie zuvor im vollen Wortlaut beschrieben, jedoch Reduzierstück, exzentrisch,
größter Außendurchmesser 110 mm.
Menge: 10,000 St

**1.410.01.03.250 Reduzierstück PP AD 125 mm schalloptimiert**
*** gemäß Ausführungsbeschreibung 6
Leistung wie zuvor im vollen Wortlaut beschrieben, jedoch Reduzierstück, exzentrisch,
größter Außendurchmesser 125 mm.
Menge: 2,000 St

**1.410.01.03.260 Reduzierstück PP AD 160 mm schalloptimiert**
*** gemäß Ausführungsbeschreibung 6
Leistung wie zuvor im vollen Wortlaut beschrieben, jedoch Reduzierstück, exzentrisch,
größter Außendurchmesser 160 mm.
Menge: 1,000 St

*Hinweis: Muffenstopfen*

**1.410.01.03.270 Muffenstopfen PP AD 75 mm schalloptimiert**
*** gemäß Ausführungsbeschreibung 6
Leistung wie zuvor im vollen Wortlaut beschrieben, jedoch Muffenstopfen, Außendurchmesser 75 mm.
Menge: 1,000 St

**1.410.01.03.280 Muffenstopfen PP AD 110 mm schalloptimiert**
*** gemäß Ausführungsbeschreibung 6
Leistung wie zuvor im vollen Wortlaut beschrieben, jedoch Muffenstopfen, Außendurchmesser 110 mm.
Menge: 4,000 St

**1.410.01.03.290 Muffenstopfen PP AD 160 mm schalloptimiert**
*** gemäß Ausführungsbeschreibung 6
Leistung wie zuvor im vollen Wortlaut beschrieben, jedoch Muffenstopfen, Außendurchmesser 160 mm.
Menge: 1,000 St

*Hinweis: Doppelsteckmuffe*

**1.410.01.03.300 Doppelsteckmuffe PP AD 50 mm schalloptimiert**
*** gemäß Ausführungsbeschreibung 6
Leistung wie zuvor im vollen Wortlaut beschrieben, jedoch Doppelsteckmuffe, Außendurchmesser 50 mm.
Menge: 1,000 St

**1.410.01.03.310 Doppelsteckmuffe PP AD 75 mm schalloptimiert**
*** gemäß Ausführungsbeschreibung 6
Leistung wie zuvor im vollen Wortlaut beschrieben, jedoch Doppelsteckmuffe, Außendurchmesser 75 mm.
Menge: 1,000 St

**1.410.01.03.320 Doppelsteckmuffe PP AD 90 mm schalloptimiert**
*** gemäß Ausführungsbeschreibung 6
Leistung wie zuvor im vollen Wortlaut beschrieben, jedoch Doppelsteckmuffe, Außendurchmesser 90 mm.
Menge: 1,000 St

**1.410.01.03.330 Doppelsteckmuffe PP AD 110 mm schalloptimiert**
*** gemäß Ausführungsbeschreibung 6
Leistung wie zuvor im vollen Wortlaut beschrieben, jedoch Doppelsteckmuffe, Außendurchmesser 110 mm.
Menge: 1,000 St

**1.410.01.03.340 Doppelsteckmuffe PP AD 125 mm schalloptimiert**
*** gemäß Ausführungsbeschreibung 6
Leistung wie zuvor im vollen Wortlaut beschrieben, jedoch Doppelsteckmuffe, Außendurchmesser 125 mm.
Menge: 1,000 St

**1.410.01.03.350 Doppelsteckmuffe PP AD 160 mm schalloptimiert**
*** gemäß Ausführungsbeschreibung 6
Leistung wie zuvor im vollen Wortlaut beschrieben, jedoch Doppelsteckmuffe, Außendurchmesser 160 mm.
Menge: 1,000 St

*Hinweis: Reinigungsstück*

**1.410.01.03.360 Reinigungsstück PP AD 70 mm schalloptimiert**
*** gemäß Ausführungsbeschreibung 6
Leistung wie zuvor im vollen Wortlaut beschrieben, jedoch Reinigungsrohr mit runder Serviceöffnung, Verschlussdeckel aus PP, Außendurchmesser 70 mm.
Menge: 3,000 St

**1.410.01.03.370 Reinigungsstück PP AD 110 mm schalloptimiert**
*** gemäß Ausführungsbeschreibung 6
Leistung wie zuvor im vollen Wortlaut beschrieben, jedoch Reinigungsrohr mit runder Serviceöffnung, Verschlussdeckel aus PP, Außendurchmesser 110 mm.
Menge: 3,000 St

**1.410.01.03.380 Reinigungsstück PP AD 125 mm schalloptimiert**
*** gemäß Ausführungsbeschreibung 6
Leistung wie zuvor im vollen Wortlaut beschrieben, jedoch Reinigungsrohr mit runder Serviceöffnung, Verschlussdeckel aus PP, Außendurchmesser 125 mm.
Menge: 1,000 St

**1.410.01.03.390 Reinigungsstück PP AD 160 mm schalloptimiert**
*** gemäß Ausführungsbeschreibung 6
Leistung wie zuvor im vollen Wortlaut beschrieben, jedoch Reinigungsrohr mit runder Serviceöffnung, Verschlussdeckel aus PP, Außendurchmesser 160 mm.
Menge: 1,000 St

*Hinweis: Zugfeste Rohrverbindung*

**1.410.01.03.400 Zugfeste Rohrverbindung PP-Rohr AD 50 mm**
*** gemäß Ausführungsbeschreibung 6
Leistung wie zuvor im vollen Wortlaut beschrieben, jedoch Zugfeste Rohrverbindungsvorrichtung,
Außendurchmesser 50 mm.
Menge: 40,000 St

**1.410.01.03.410 Zugfeste Rohrverbindung PP-Rohr AD 75 mm**
*** gemäß Ausführungsbeschreibung 6
Leistung wie zuvor im vollen Wortlaut beschrieben, jedoch Zugfeste Rohrverbindungsvorrichtung,
Außendurchmesser 75 mm.
Menge: 90,000 St

**1.410.01.03.420 Zugfeste Rohrverbindung PP-Rohr AD 90 mm**
*** gemäß Ausführungsbeschreibung 6
Leistung wie zuvor im vollen Wortlaut beschrieben, jedoch Zugfeste Rohrverbindungsvorrichtung,
Außendurchmesser 90 mm.
Menge: 10,000 St

**1.410.01.03.430 Zugfeste Rohrverbindung PP-Rohr AD 110 mm**
*** gemäß Ausführungsbeschreibung 6
Leistung wie zuvor im vollen Wortlaut beschrieben, jedoch Zugfeste Rohrverbindungsvorrichtung,
Außendurchmesser 110 mm.
Menge: 25,000 St

**1.410.01.03.440 Zugfeste Rohrverbindung PP-Rohr AD 125 mm**
*** gemäß Ausführungsbeschreibung 6
Leistung wie zuvor im vollen Wortlaut beschrieben, jedoch Zugfeste Rohrverbindungsvorrichtung,
Außendurchmesser 125 mm.
Menge: 10,000 St

**1.410.01.03.450 Zugfeste Rohrverbindung PP-Rohr AD 160 mm**
*** gemäß Ausführungsbeschreibung 6
Leistung wie zuvor im vollen Wortlaut beschrieben, jedoch Zugfeste Rohrverbindungsvorrichtung,
Außendurchmesser 160 mm.
Menge: 1,000 St

**Ausführungsbeschreibung 7 Druckleitung Schmutzwasser PE-HD Rohr**
*Druckleitung Schmutzwasser PE-HD Rohr*
Entwässerungssystem aus PE-HD für Entwässerungsanlagen nach DIN EN 12056, glattwandige PE-Rohre, Verbindung durch Elektro-Muffenschweißung, Temperaturbeständigkeit bis
100 °C, normal entflammbar und nicht brennend, Rohrleitung ist
gegen Körperschallübertragung gemäß DIN 4109 vom Baukörper zu trennen, einschließlich Rohrbefestigungs - und Kleinmaterial

Montagehöhe über Gelände / Fußboden bis 3,5 m.

Verlegung und Verarbeitung nach Herstellerrichtlinien unter Einhaltung der DIN EN 12056
und DIN 1986-100.

**1.410.01.03.460 PE-HD-Rohr DN 40**
*** gemäß Ausführungsbeschreibung 7
Rohr aus PE-HD, wie zuvor im vollen Wortlaut beschrieben jedoch DN 40.
Menge: 16,000 m

**Ausführungsbeschreibung 8 Formstücke und Zubehör PE-HD-Rohr**
*Formstücke und Zubehör PE-HD-Rohr*
Formstücke und Zubehör für PE-HD-Rohrleitung gem. Ausführungsbeschreibung 0007

*Hinweis: Bögen*

**1.410.01.03.470 PE-HD-Bogen DN 40**
*** gemäß Ausführungsbeschreibung 8
Bogen aus PE-HD, wie zuvor im vollen Wortlaut beschrieben jedoch DN 40, Gradzahl: 15-90°.
Menge: 20,000 St

*Hinweis: Reduktion*

**1.410.01.03.480 PE-HD Reduktion DN 100/40 exzentrisch**
*** gemäß Ausführungsbeschreibung 8
PE-HD Reduktion, wie zuvor im vollen Wortlaut beschrieben jedoch DN 100/40 exzentrisch
Menge: 2,000 St

*Hinweis: Schweißmuffe*

**1.410.01.03.490 PE-HD Schweißmuffe DN 40**
*** gemäß Ausführungsbeschreibung 8
Heizwendel-Schweißmuffe,aus PE-Rohr DN 40
Menge: 40,000 St

*Hinweis: Tropfwasseranschlüsse*

**1.410.01.03.500 Tropfwassertrichter**
Tropfwassertrichter, DN 40
komplett mit Tauchrohr 1 1/2" DN 40,
Rohrschelle und hohem Anffangtrichter
mit 1 1/2" Aussengewinde
Material: Polypropylen, schlagfest, inkl. Form- und Übergangsmaterialien.
Menge: 20,000 St

**1.410.01.03.510 Tropfwassersiphon**
Tropfwasser-Siphon, mit Geruchsperre, DN 32,
nach DIN 19541
Material: Polypropylen, schlagfest inkl. Form- und Übergangsmaterialien.
Menge: 20,000 St

**Ausführungsbeschreibung 9 Anschluss herstellen an vorh. Bodenablauf**
*Anschluss herstellen an vorh. Bodenablauf*
Anschluss an vorhandenen Bodenablauf (PP)
auf PP-Leitung mit Adapter und allen erforderlichen Verbindungsstücken zur Verbindung zweier Schmutzwasserrohre von unterschiedlichen Außen - bzw. Innendurchmessern und Werkstoffen oder Oberflächenstrukturen.

**1.410.01.03.520 Anschluss an vorh. Bodenablauf DN 50 auf AD 50**
*** gemäß Ausführungsbeschreibung 9
Leistung wie zuvor im vollen Wortlaut beschrieben, jedoch Bodenablauf DN 50 auf PP-Leitung AD 50.
Menge: 7,000 St

**1.410.01.03.530 Anschluss an vorh. Bodenablauf DN 50 auf AD 75**
*** gemäß Ausführungsbeschreibung 9
Leistung wie zuvor im vollen Wortlaut beschrieben, jedoch Bodenablauf DN 50 auf PP-Leitung AD 75.
Menge: 1,000 St

**Ausführungsbeschreibung 10 Anschluss herstellen an vorh. Dachdurchführung**
*Anschluss herstellen an vorh. Dachdurchführung*
Anschluss an vorhandenen Dachdurchführung (Edelstahl)
auf PP-Leitung mit Adapter und allen erforderlichen Verbindungsstücken zur Verbindung zweier Schmutzwasserrohre von unterschiedlichen Außen - bzw. Innendurchmessern und Werkstoffen oder Oberflächenstrukturen.

**1.410.01.03.540 Anschluss an vorh. Dachdurchführung DN 70 auf AD 75**
*** gemäß Ausführungsbeschreibung 10
Leistung wie zuvor im vollen Wortlaut beschrieben, jedoch Dachdurchführung DN 70 auf PP-Leitung AD 75.
Menge: 1,000 St

**1.410.01.03.550 Anschluss an vorh. Dachdurchführung DN 100 auf AD 110**
*** gemäß Ausführungsbeschreibung 10
Leistung wie zuvor im vollen Wortlaut beschrieben, jedoch Dachdurchführung DN 100 auf PP-Leitung AD 110.
Menge: 1,000 St

**1.410.01.03.560 Anschluss an vorh. Dachdurchführung DN 125 auf AD 125**
*** gemäß Ausführungsbeschreibung 10
Leistung wie zuvor im vollen Wortlaut beschrieben, jedoch Dachdurchführung DN 125 auf PP-Leitung AD 125.
Menge: 2,000 St

**Ausführungsbeschreibung 11 Anschluss herstellen an vorh. Grundleitung**
*Anschluss herstellen an vorh. Grundleitung*
Anschluss an vorh. Grundleitung Kunststoff (Steckmuffe) herstellen, einschl. aller erforderlichen
Übergangs- und Verbindungsstücke auf PP.

**1.410.01.03.570 Anschluss an vorh. Grundleitung DN 100**
*** gemäß Ausführungsbeschreibung 11
Leistung wie zuvor im vollen Wortlaut beschrieben, jedoch Grundleitung DN 100 auf PP-Leitung.
Menge: 4,000 St

**1.410.01.03.580 Anschluss an vorh. Grundleitung DN 150**
*** gemäß Ausführungsbeschreibung 11
Leistung wie zuvor im vollen Wortlaut beschrieben, jedoch Grundleitung DN 150.
Menge: 1,000 St

###### Abschnitt 1.410.01.04 Wärme-, Tauwasser- u. Brandschutzdämmung RW

**Ausführungsbeschreibung 12 Tauwasserdämmung RW-Rohrleitung Mineralwolle alukaschie**
*Tauwasserdämmung RW-Rohrleitung Mineralwolle alukaschiert*
Schwitzwasser- und Brandschutzdämmung DIN 4140 an Regenwasserrohrleitungen, Mediumtemperatur 0°C bei Umgebungstemperatur 25°C, 70% relative Luftfeuchte, an frei verlegten Rohrleitungen, an Rohrleitungen in Gebäuden nicht sichtbar verlegt, an allen Formstücken, in, Schächten, Wandschlitzen, Abhangdecken, Oberkante Dämmung über Gelände/Fußboden bis 3,5 m, Rohrleitung aus PP-Rohr, Steckverbindung, druckbeaufschlagte Leitungen auch mit Sicherungskrallen. Zur Verhinderung der Tauwasserbildung in Gebäuden, Dämmung aus Mineralwolle, alukaschiert, Baustoffklasse A DIN 4102-1, diffusionsdicht verklebt, als Schale, Längs- und Rundnähte mit Aluminiumklebeband überkleben, und zusätzlich mit Edelstahldraht binden, min. 6 Wicklungen Draht pro Meter, Wärmeleitfähigkeit für betriebstechnische Anlagen, Nennwert VDI 2055, Wärmeleitfähigkeit in W/(mK) 0,035 Dämmschichtdicke 30 mm
Inkl. Befestigungsmaterial, Wickeldraht und Klebeband.

**1.410.01.04.10 Tauwasserdämmung Rohrleitung AD 75 mm Mineralwolle alukaschiert**
*** gemäß Ausführungsbeschreibung 12
Leistung wie zuvor im vollen Wortlaut beschrieben, jedoch:
Rohraußendurchmesser: 75 mm
Dämmschichtdicke: 30 mm
Menge: 23,000 m

**1.410.01.04.20 Tauwasserdämmung Rohrleitung AD 90 mm Mineralwolle alukaschiert**
*** gemäß Ausführungsbeschreibung 12
Leistung wie zuvor im vollen Wortlaut beschrieben, jedoch:
Rohraußendurchmesser: 90 mm
Dämmschichtdicke: 30 mm
Menge: 2,000 m

**1.410.01.04.30 Tauwasserdämmung Rohrleitung AD 110 mm Mineralwolle alukaschiert**
*** gemäß Ausführungsbeschreibung 12
Leistung wie zuvor im vollen Wortlaut beschrieben, jedoch:
Rohraußendurchmesser: 110 mm
Dämmschichtdicke: 30 mm
Menge: 32,000 m

**1.410.01.04.40 Tauwasserdämmung Rohrleitung AD 125 mm Mineralwolle alukaschiert**
*** gemäß Ausführungsbeschreibung 12
Leistung wie zuvor im vollen Wortlaut beschrieben, jedoch:
Rohraußendurchmesser: 125 mm
Dämmschichtdicke: 30 mm
Menge: 22,000 m

**1.410.01.04.50 Tauwasserdämmung Rohrleitung AD 160 mm Mineralwolle alukaschiert**
*** gemäß Ausführungsbeschreibung 12
Leistung wie zuvor im vollen Wortlaut beschrieben, jedoch:
Rohraußendurchmesser: 160 mm
Dämmschichtdicke: 30 mm
Menge: 120,000 m

**Ausführungsbeschreibung 13 Tauwasserdämmung an Rohrleitungsformstücken in**
*Tauwasserdämmung an Rohrleitungsformstücken in*
Tauwasserdämmung an Rohrleitungsformstücken in Gebäuden gem. Ausführungsbeschreibung 0012

*Hinweis: Bögen*

**1.410.01.04.60 Tauwasserdämmung Rohrbogen 45-90 Grad AD 75 mm Mineralwolle alukaschiert**
*** gemäß Ausführungsbeschreibung 13
Leistung wie zuvor im vollen Wortlaut beschrieben, jedoch Bogen, Außendurchmesser 75 mm, Gradzahl: 15-90°.
Menge: 22,000 St

**1.410.01.04.70 Tauwasserdämmung Rohrbogen 45-90 Grad AD 90 mm Mineralwolle alukaschiert**
*** gemäß Ausführungsbeschreibung 13
Leistung wie zuvor im vollen Wortlaut beschrieben, jedoch Bogen, Außendurchmesser 90 mm, Gradzahl: 15-90°.
Menge: 2,000 St

**1.410.01.04.80 Tauwasserdämmung Rohrbogen 45-90 Grad AD 110 mm Mineralwolle alukaschiert**
*** gemäß Ausführungsbeschreibung 13
Leistung wie zuvor im vollen Wortlaut beschrieben, jedoch Bogen, Außendurchmesser 110 mm, Gradzahl: 15-90°.
Menge: 42,000 St

**1.410.01.04.90 Tauwasserdämmung Rohrbogen 45-90 Grad AD 125 mm Mineralwolle alukaschiert**
*** gemäß Ausführungsbeschreibung 13
Leistung wie zuvor im vollen Wortlaut beschrieben, jedoch Bogen, Außendurchmesser 125 mm, Gradzahl: 15-90°.
Menge: 5,000 St

**1.410.01.04.100 Tauwasserdämmung Rohrbogen 45-90 Grad AD 160 mm Mineralwolle alukaschiert**
*** gemäß Ausführungsbeschreibung 13
Leistung wie zuvor im vollen Wortlaut beschrieben, jedoch Bogen, Außendurchmesser 160 mm, Gradzahl: 15-90°.
Menge: 0,000 St

*Hinweis: Abzweige*

**1.410.01.04.110 Tauwasserdämmung Abzweig 45-90 Grad AD 75 mm Mineralwolle alukaschiert**
*** gemäß Ausführungsbeschreibung 13
Leistung wie zuvor im vollen Wortlaut beschrieben, jedoch Abzweig, Außendurchmesser 75 mm, Gradzahl: 15-90°.
Menge: 1,000 St

**1.410.01.04.120 Tauwasserdämmung Abzweig 45-90 Grad AD 90 mm Mineralwolle alukaschiert**
*** gemäß Ausführungsbeschreibung 13
Leistung wie zuvor im vollen Wortlaut beschrieben, jedoch Abzweig, Außendurchmesser 90 mm, Gradzahl: 15-90°.
Menge: 1,000 St

**1.410.01.04.130 Tauwasserdämmung Abzweig 45-90 Grad AD 110 mm Mineralwolle alukaschiert**
*** gemäß Ausführungsbeschreibung 13
Leistung wie zuvor im vollen Wortlaut beschrieben, jedoch Abzweig, Außendurchmesser 110 mm, Gradzahl: 15-90°.
Menge: 2,000 St

**1.410.01.04.140 Tauwasserdämmung Abzweig 45-90 Grad AD 125 mm Mineralwolle alukaschiert**
*** gemäß Ausführungsbeschreibung 13
Leistung wie zuvor im vollen Wortlaut beschrieben, jedoch Abzweig, Außendurchmesser 125 mm, Gradzahl: 15-90°.
Menge: 6,000 St

**1.410.01.04.150 Tauwasserdämmung Abzweig 45-90 Grad AD 160 mm Mineralwolle alukaschiert**
*** gemäß Ausführungsbeschreibung 13
Leistung wie zuvor im vollen Wortlaut beschrieben, jedoch Abzweig, Außendurchmesser 160 mm, Gradzahl: 15-90°.
Menge: 5,000 St

*Hinweis: Reduzierstück*

**1.410.01.04.160 Tauwasserdämmung Reduzierstück AD 90 mm Mineralwolle alukaschiert**
*** gemäß Ausführungsbeschreibung 13
Leistung wie zuvor im vollen Wortlaut beschrieben, jedoch Reduzierstück, Außendurchmesser 90 mm.
Menge: 1,000 St

**1.410.01.04.170 Tauwasserdämmung Reduzierstück AD 110 mm Mineralwolle alukaschiert**
*** gemäß Ausführungsbeschreibung 13
Leistung wie zuvor im vollen Wortlaut beschrieben, jedoch Reduzierstück, Außendurchmesser 110 mm.
Menge: 6,000 St

**1.410.01.04.180 Tauwasserdämmung Reduzierstück AD 125 mm Mineralwolle alukaschiert**
*** gemäß Ausführungsbeschreibung 13
Leistung wie zuvor im vollen Wortlaut beschrieben, jedoch Reduzierstück, Außendurchmesser 125 mm.
Menge: 7,000 St

**1.410.01.04.190 Tauwasserdämmung Reduzierstück AD 160 mmMineralwolle alukaschiert**
*** gemäß Ausführungsbeschreibung 13
Leistung wie zuvor im vollen Wortlaut beschrieben, jedoch Reduzierstück, Außendurchmesser 160 mm.
Menge: 4,000 St

*Hinweis: Enddeckel*

**1.410.01.04.200 Tauwasserdämmung Enddeckel AD 75 mm Mineralwolle alukaschiert**
*** gemäß Ausführungsbeschreibung 13
Leistung wie zuvor im vollen Wortlaut beschrieben, jedoch Enddeckel, Außendurchmesser 75 mm.
Menge: 1,000 St

**1.410.01.04.210 Tauwasserdämmung Enddeckel AD 90 mm Mineralwolle alukaschiert**
*** gemäß Ausführungsbeschreibung 13
Leistung wie zuvor im vollen Wortlaut beschrieben, jedoch Enddeckel, Außendurchmesser 90 mm.
Menge: 1,000 St

**1.410.01.04.220 Tauwasserdämmung Enddeckel AD 110 mmMineralwolle alukaschiert**
*** gemäß Ausführungsbeschreibung 13
Leistung wie zuvor im vollen Wortlaut beschrieben, jedoch Enddeckel, Außendurchmesser 110 mm.
Menge: 1,000 St

**1.410.01.04.230 Tauwasserdämmung Enddeckel AD 160 mm Mineralwolle alukaschiert**
*** gemäß Ausführungsbeschreibung 13
Leistung wie zuvor im vollen Wortlaut beschrieben, jedoch Enddeckel, Außendurchmesser 160 mm.
Menge: 1,000 St

*Hinweis: Reinigungsstück*

**1.410.01.04.240 Tauwasserdämmung Reinigungsstück AD 160 mm Mineralwolle alukaschiert**
*** gemäß Ausführungsbeschreibung 13
Leistung wie zuvor im vollen Wortlaut beschrieben, jedoch Reinigungsstück, Außendurchmesser 160 mm.
Menge: 3,000 m

*Hinweis: Blechummantelung in stoßgefärdeten Bereichen*

**Ausführungsbeschreibung 14 Blechummantelung PP-Rohre als Zulage**
*Blechummantelung PP-Rohre als Zulage*
Ummantelung von Tauwassergedämmten PP-Rohren,
Material feuerverzinktes Stahlblech DIN 17 162 Teil 1, 0,6 mm dick, einreihig mit sechs verzinkten Blechschrauben je m verschrauben.

Inkl. Durchdringungen für Rohrhalterungen, etc. Alle Ausschnitte sind sauber auszuschneiden und ggf.
mit Blenden zu versehen. Alle Schnittstellen sind zu
verkleben.

Verlegen in Gebäuden, Technikzentralen und stoßgefährdeten Bereichen.
Höhe der Rohre über Standfläche: bis 3,5 m.

**1.410.01.04.250 Blechummantelung Rohrleitung AD 75 mm**
*** gemäß Ausführungsbeschreibung 14
Leistung wie zuvor im vollen Wortlaut beschrieben, jedoch:
Rohraußendurchmesser: 75 mm.
Menge: 22,000 m

**1.410.01.04.260 Blechummantelung Rohrleitung AD 90 mm**
*** gemäß Ausführungsbeschreibung 14
Leistung wie zuvor im vollen Wortlaut beschrieben, jedoch:
Rohraußendurchmesser: 90 mm.
Menge: 2,000 m

**1.410.01.04.270 Blechummantelung Rohrleitung AD 110 mm**
*** gemäß Ausführungsbeschreibung 14
Leistung wie zuvor im vollen Wortlaut beschrieben, jedoch:
Rohraußendurchmesser: 110 mm.
Menge: 32,000 m

**1.410.01.04.280 Blechummantelung Rohrleitung AD 125 mm**
*** gemäß Ausführungsbeschreibung 14
Leistung wie zuvor im vollen Wortlaut beschrieben, jedoch:
Rohraußendurchmesser: 125 mm.
Menge: 21,000 m

**1.410.01.04.290 Blechummantelung Rohrleitung AD 160 mm**
*** gemäß Ausführungsbeschreibung 14
Leistung wie zuvor im vollen Wortlaut beschrieben, jedoch:
Rohraußendurchmesser: 160 mm.
Menge: 98,000 m

*Hinweis: Bögen*

**1.410.01.04.300 Blechummantelung Bogen AD 75 mm**
*** gemäß Ausführungsbeschreibung 14
Leistung wie zuvor im vollen Wortlaut beschrieben, jedoch Bogen Rohraußendurchmesser: 75 mm, alle Winkelgrade.
Menge: 18,000 St

**1.410.01.04.310 Blechummantelung Bogen AD 90 mm**
*** gemäß Ausführungsbeschreibung 14
Leistung wie zuvor im vollen Wortlaut beschrieben, jedoch Bogen Rohraußendurchmesser: 90 mm, alle Winkelgrade.
Menge: 1,000 St

**1.410.01.04.320 Blechummantelung Bogen AD 110 mm**
*** gemäß Ausführungsbeschreibung 14
Leistung wie zuvor im vollen Wortlaut beschrieben, jedoch Bogen Rohraußendurchmesser: 110 mm, alle Winkelgrade.
Menge: 40,000 St

**1.410.01.04.330 Blechummantelung Bogen AD 125 mm**
*** gemäß Ausführungsbeschreibung 14
Leistung wie zuvor im vollen Wortlaut beschrieben, jedoch Bogen Rohraußendurchmesser: 125 mm, alle Winkelgrade.
Menge: 34,000 St

**1.410.01.04.340 Blechummantelung Bogen AD 160 mm**
*** gemäß Ausführungsbeschreibung 14
Leistung wie zuvor im vollen Wortlaut beschrieben, jedoch Bogen Rohraußendurchmesser: 160 mm, alle Winkelgrade.
Menge: 18,000 St

*Hinweis: Abzweige*

**1.410.01.04.350 Blechummantelung Abzweig AD 75 mm**
*** gemäß Ausführungsbeschreibung 14
Leistung wie zuvor im vollen Wortlaut beschrieben, jedoch Abzweig Rohraußendurchmesser: 75 mm. alle Winkelgrade.
Menge: 1,000 St

**1.410.01.04.360 Blechummantelung Abzweig AD 90 mm**
*** gemäß Ausführungsbeschreibung 14
Leistung wie zuvor im vollen Wortlaut beschrieben, jedoch Abzweig Rohraußendurchmesser: 90 mm, alle Winkelgrade.
Menge: 1,000 St

**1.410.01.04.370 Blechummantelung Abzweig AD 110 mm**
*** gemäß Ausführungsbeschreibung 14
Leistung wie zuvor im vollen Wortlaut beschrieben, jedoch Abzweig Rohraußendurchmesser: 110 mm, alle Winkelgrade.
Menge: 6,000 St

**1.410.01.04.380 Blechummantelung Abzweig AD 125 mm**
*** gemäß Ausführungsbeschreibung 14
Leistung wie zuvor im vollen Wortlaut beschrieben, jedoch Abzweig Rohraußendurchmesser: 125 mm, alle Winkelgrade.
Menge: 2,000 St

**1.410.01.04.390 Blechummantelung Abzweig AD 160 mm**
*** gemäß Ausführungsbeschreibung 14
Leistung wie zuvor im vollen Wortlaut beschrieben, jedoch Abzweig Rohraußendurchmesser: 160 mm, alle Winkelgrade.
Menge: 2,000 St

*Hinweis: Reduzierstück*

**1.410.01.04.400 Blechummantelung Reduzierstück AD 75 mm**
*** gemäß Ausführungsbeschreibung 14
Leistung wie zuvor im vollen Wortlaut beschrieben, jedoch Reduzierstück Rohraußendurchmesser: 75 mm.
Menge: 1,000 St

**1.410.01.04.410 Blechummantelung Reduzierstück AD 90 mm**
*** gemäß Ausführungsbeschreibung 14
Leistung wie zuvor im vollen Wortlaut beschrieben, jedoch Reduzierstück Rohraußendurchmesser: 90 mm.
Menge: 1,000 St

**1.410.01.04.420 Blechummantelung Reduzierstück AD 110 mm**
*** gemäß Ausführungsbeschreibung 14
Leistung wie zuvor im vollen Wortlaut beschrieben, jedoch Reduzierstück Rohraußendurchmesser: 110 mm.
Menge: 6,000 St

**1.410.01.04.430 Blechummantelung Reduzierstück AD 125 mm**
*** gemäß Ausführungsbeschreibung 14
Leistung wie zuvor im vollen Wortlaut beschrieben, jedoch Reduzierstück Rohraußendurchmesser: 125 mm.
Menge: 2,000 St

**1.410.01.04.440 Blechummantelung Reduzierstück AD 160 mm**
*** gemäß Ausführungsbeschreibung 14
Leistung wie zuvor im vollen Wortlaut beschrieben, jedoch Reduzierstück Rohraußendurchmesser: 160 mm.
Menge: 2,000 St

*Hinweis: Enddeckel*

**1.410.01.04.450 Blechummantelung Enddeckel AD 75 mm**
*** gemäß Ausführungsbeschreibung 14
Leistung wie zuvor im vollen Wortlaut beschrieben, jedoch Enddeckel Rohraußendurchmesser: 75 mm.
Menge: 1,000 St

**1.410.01.04.460 Blechummantelung Enddeckel AD 90 mm**
*** gemäß Ausführungsbeschreibung 14
Leistung wie zuvor im vollen Wortlaut beschrieben, jedoch Enddeckel Rohraußendurchmesser: 90 mm.
Menge: 1,000 St

**1.410.01.04.470 Blechummantelung Enddeckel AD 110 mm**
*** gemäß Ausführungsbeschreibung 14
Leistung wie zuvor im vollen Wortlaut beschrieben, jedoch Enddeckel Rohraußendurchmesser: 110 mm.
Menge: 1,000 St

**1.410.01.04.480 Blechummantelung Enddeckel AD 125 mm**
*** gemäß Ausführungsbeschreibung 14
Leistung wie zuvor im vollen Wortlaut beschrieben, jedoch Enddeckel Rohraußendurchmesser: 125 mm.
Menge: 1,000 St

**1.410.01.04.490 Blechummantelung Enddeckel AD 160 mm**
*** gemäß Ausführungsbeschreibung 14
Leistung wie zuvor im vollen Wortlaut beschrieben, jedoch Enddeckel Rohraußendurchmesser: 160 mm.
Menge: 1,000 St

*Hinweis: Reinigungsstück*

**1.410.01.04.500 Blechummantelung Reinigungsstück AD 160 mm**
*** gemäß Ausführungsbeschreibung 14
Leistung wie zuvor im vollen Wortlaut beschrieben, jedoch Reinigungsstück Rohraußendurchmesser: 160 mm.
Menge: 2,000 St

**Ausführungsbeschreibung 15 Brandschutzabschottung RW, PP-Rohr**
*Brandschutzabschottung RW, PP-Rohr*
Brandschutzabschottung von Rohrleitung aus PP Mineralverstärkt, Baustoffklasse DIN 4102-1 B2 (normalentflammbar), mit allgemeinem bauaufsichtlichen Prüfzeugnis/allgemeiner bauaufsichtlicher Zulassung, Feuerwiderstandsklasse R 90 DIN EN 13501-2,
Rohrleitung mit vorh. Schalldämmung, für Wasser/Abwasser, Rohraußendurchmesser 50-200 mm, Verlegung im Gebäude, Decke, Wände aus Stahlbeton, Leichtbauwände mit Anforderungen, freier Ringspalt im Durchbruch füllen mit Mörtel V 18580, Mörtelgruppe III.

Befestigung gemäß Zulassung.

Die Rohrabschottung ist dauerhaft mit einen Schild zu kennzeichnen gemäß Zulassung

**1.410.01.04.510 Brandmanschette R90 - DN 160**
*** gemäß Ausführungsbeschreibung 15
Brandmanschette für Rohrleitungen DN 160.
Menge: 5,000 St

###### Abschnitt 1.410.01.05 Wärme-, Tauwasser- u. Brandschutzdämmung SW

**Ausführungsbeschreibung 16 Tauwasserdämmung SW-Rohrleitung Mineralwolle alukaschie**
*Tauwasserdämmung SW-Rohrleitung Mineralwolle alukaschiert*
Schwitzwasser- und Brandschutzdämmung DIN 4140 an Schmutzwasserrohrleitungen, Mediumtemperatur 0°C bei Umgebungstemperatur 25°C, 70% relative Luftfeuchte, an frei verlegten Rohrleitungen, an Rohrleitungen in Gebäuden nicht sichtbar verlegt, an allen Formstücken, in, Schächten, Wandschlitzen, Abhangdecken, druckbeaufschlagte Leitungen auch mit Sicherungskrallen.
Zur Verhinderung der Tauwasserbildung in Gebäuden, Dämmung aus Mineralwolle, alukaschiert, Baustoffklasse A DIN 4102-1, diffusionsdicht verklebt, als Schale, Längs- und Rundnähte mit Aluminiumklebeband überkleben, und zusätzlich mit Edelstahldraht binden, min. 6 Wicklungen Draht pro Meter, Wärmeleitfähigkeit für betriebstechnische Anlagen, Nennwert VDI 2055, Wärmeleitfähigkeit in W/(mK) 0,035 Dämmschichtdicke 30 mm
Inkl. Befestigungsmaterial, Wickeldraht und Klebeband.

Oberkante Dämmung über Gelände/Fußboden bis 3,5 m, Rohrleitung aus PP-Rohr, Steckverbindung,

**1.410.01.05.10 Tauwasserdämmung Rohrleitung AD 75 mm Mineralwolle alukaschiert**
*** gemäß Ausführungsbeschreibung 16
Leistung wie zuvor im vollen Wortlaut beschrieben, jedoch:
Rohraußendurchmesser: 75 mm
Dämmschichtdicke: 30 mm
Menge: 20,000 m

**1.410.01.05.20 Tauwasserdämmung Rohrleitung AD 90 mm Mineralwolle alukaschiert**
*** gemäß Ausführungsbeschreibung 16
Leistung wie zuvor im vollen Wortlaut beschrieben, jedoch:
Rohraußendurchmesser: 90 mm
Dämmschichtdicke: 30 mm
Menge: 1,000 m

**1.410.01.05.30 Tauwasserdämmung Rohrleitung AD 110 mm Mineralwolle alukaschiert**
*** gemäß Ausführungsbeschreibung 16
Leistung wie zuvor im vollen Wortlaut beschrieben, jedoch:
Rohraußendurchmesser: 110 mm
Dämmschichtdicke: 30 mm
Menge: 15,000 m

**1.410.01.05.40 Tauwasserdämmung Rohrleitung AD 125 mm Mineralwolle alukaschiert**
*** gemäß Ausführungsbeschreibung 16
Leistung wie zuvor im vollen Wortlaut beschrieben, jedoch:
Rohraußendurchmesser: 125 mm
Dämmschichtdicke: 30 mm
Menge: 5,000 m

**Ausführungsbeschreibung 17 Tauwasserdämmung an Rohrleitungsformstücken in**
*Tauwasserdämmung an Rohrleitungsformstücken in*
Tauwasserdämmung an Rohrleitungsformstücken in Gebäuden gem. Ausführungsbeschreibung 0016

*Hinweis: Bögen*

**1.410.01.05.50 Tauwasserdämmung Rohrbogen 45-90 Grad AD 75 mm Mineralwolle alukaschiert**
*** gemäß Ausführungsbeschreibung 17
Leistung wie zuvor im vollen Wortlaut beschrieben, jedoch Bogen, Außendurchmesser 75 mm, Gradzahl: 15-90°.
Menge: 18,000 St

**1.410.01.05.60 Tauwasserdämmung Rohrbogen 45-90 Grad AD 90 mm Mineralwolle alukaschiert**
*** gemäß Ausführungsbeschreibung 17
Leistung wie zuvor im vollen Wortlaut beschrieben, jedoch Bogen, Außendurchmesser 90 mm, Gradzahl: 15-90°.
Menge: 21,000 St

**1.410.01.05.70 Tauwasserdämmung Rohrbogen 45-90 Grad AD 110 mm Mineralwolle alukaschiert**
*** gemäß Ausführungsbeschreibung 17
Leistung wie zuvor im vollen Wortlaut beschrieben, jedoch Bogen, Außendurchmesser 110 mm, Gradzahl: 15-90°.
Menge: 18,000 St

**1.410.01.05.80 Tauwasserdämmung Rohrbogen 45-90 Grad AD 125 mm Mineralwolle alukaschiert**
*** gemäß Ausführungsbeschreibung 17
Leistung wie zuvor im vollen Wortlaut beschrieben, jedoch Bogen, Außendurchmesser 125 mm, Gradzahl: 15-90°.
Menge: 1,000 St

*Hinweis: Abzweige*

**1.410.01.05.90 Tauwasserdämmung Abzweig 45-90 Grad AD 75 mm Mineralwolle alukaschiert**
*** gemäß Ausführungsbeschreibung 17
Leistung wie zuvor im vollen Wortlaut beschrieben, jedoch Abzweig, Außendurchmesser 75 mm, Gradzahl: 15-90°.
Menge: 2,000 St

**1.410.01.05.100 Tauwasserdämmung Abzweig 45-90 Grad AD 90 mm Mineralwolle alukaschiert**
*** gemäß Ausführungsbeschreibung 17
Leistung wie zuvor im vollen Wortlaut beschrieben, jedoch Abzweig, Außendurchmesser 90 mm, Gradzahl: 15-90°.
Menge: 1,000 St

**1.410.01.05.110 Tauwasserdämmung Abzweig 45-90 Grad AD 110 mm Mineralwolle alukaschiert**
*** gemäß Ausführungsbeschreibung 17
Leistung wie zuvor im vollen Wortlaut beschrieben, jedoch Abzweig, Außendurchmesser 110 mm, Gradzahl: 15-90°.
Menge: 2,000 St

**1.410.01.05.120 Tauwasserdämmung Abzweig 45-90 Grad AD 125 mm Mineralwolle alukaschiert**
*** gemäß Ausführungsbeschreibung 17
Leistung wie zuvor im vollen Wortlaut beschrieben, jedoch Abzweig, Außendurchmesser 125 mm, Gradzahl: 15-90°.
Menge: 1,000 St

*Hinweis: Reduzierstück*

**1.410.01.05.130 Tauwasserdämmung Reduzierstück AD 110 mm Mineralwolle alukaschiert**
*** gemäß Ausführungsbeschreibung 17
Leistung wie zuvor im vollen Wortlaut beschrieben, jedoch Reduzierstück, Außendurchmesser 110 mm.
Menge: 1,000 St

**1.410.01.05.140 Tauwasserdämmung Reduzierstück AD 125 mm Mineralwolle alukaschiert**
*** gemäß Ausführungsbeschreibung 17
Leistung wie zuvor im vollen Wortlaut beschrieben, jedoch Reduzierstück, Außendurchmesser 125 mm.
Menge: 1,000 St

**Ausführungsbeschreibung 18 Schallschutzdämmung - Abwasserleitung Objektanschlussle**
*Schallschutzdämmung - Abwasserleitung Objektanschlussleitungen*
Schall-/Schutzschlauch für Kunststoff Objektanschlussleitungen (Abwasserleitungen außerhalb der Schächte), im Bereich der Vorwände / GK-Wände (ohne Brandschutztechnischen Anforderungen) in Gebäuden,
mittels reißfestem und gepolstertem geschlossenen Schlauch.

Baustoffklasse nach DIN 4102-1 : B2
Baustoffklasse nach DIN EN 13501-1 : EL

Dämmschichtdicke: 9 mm

**1.410.01.05.150 Schallschutzschlauch, Rohrleitung AD 40 - 75 mm**
*** gemäß Ausführungsbeschreibung 18
Leistung wie zuvor im vollen Wortlaut beschrieben, jedoch Rohraußendurchmesser: 40 - 75 mm.
Menge: 60,000 m

**1.410.01.05.160 Schallschutzschlauch, Rohrleitung AD 90 - 125 mm**
*** gemäß Ausführungsbeschreibung 18
Leistung wie zuvor im vollen Wortlaut beschrieben, jedoch Rohraußendurchmesser: 90 - 125 mm.
Menge: 25,000 m

**Ausführungsbeschreibung 19 Brandschutzabschottung RW, PP-Rohr**
*Brandschutzabschottung RW, PP-Rohr*
Brandschutzabschottung von Rohrleitung aus PP Mineralverstärkt, Baustoffklasse DIN 4102-1 B2 (normalentflammbar), mit allgemeinem bauaufsichtlichen Prüfzeugnis/allgemeiner bauaufsichtlicher Zulassung, Feuerwiderstandsklasse R 90 DIN EN 13501-2,
Rohrleitung mit vorh. Schalldämmung, für Wasser/Abwasser, Rohraußendurchmesser 50-200 mm, Verlegung im Gebäude, Decke, Wände aus Stahlbeton, Leichtbauwände mit Anforderungen, freier Ringspalt im Durchbruch füllen mit Mörtel V 18580, Mörtelgruppe III.

Befestigung gemäß Zulassung.

Die Rohrabschottung ist dauerhaft mit einen Schild zu kennzeichnen gemäß Zulassung

**1.410.01.05.170 Brandmanschette R90 - DN 50**
*** gemäß Ausführungsbeschreibung 19
Brandmanschette für Rohrleitungen DN 50.
Menge: 16,000 St

**1.410.01.05.180 Brandmanschette R90 - DN 75**
*** gemäß Ausführungsbeschreibung 19
Brandmanschette für Rohrleitungen DN 75.
Menge: 44,000 St

**1.410.01.05.190 Brandmanschette R90 - DN 100**
*** gemäß Ausführungsbeschreibung 19
Brandmanschette für Rohrleitungen DN110
Menge: 10,000 St

**1.410.01.05.200 Brandmanschette R90 - DN 125**
*** gemäß Ausführungsbeschreibung 19
Brandmanschette für Rohrleitungen DN 125.
Menge: 6,000 St

**1.410.01.05.210 Brandmanschette R90 - DN 160**
*** gemäß Ausführungsbeschreibung 19
Brandmanschette für Rohrleitungen DN 160.
Menge: 1,000 St

##### Titel 1.410.02 Wasseranlagen

###### Abschnitt 1.410.02.01 Zentrale Anlagen TW

*Hinweis: Hausanschluss*

*Hinweis: Die Verbindungen der nachfolgenden Positionen mit der*
Die Verbindungen der nachfolgenden Positionen mit der Rohrleitung (Edelstahl) inkl. aller benötigten Formstücke und Verbindungsmaterialien (Muffen, Doppelnippel, Nieppel, Reduzierungen, Verschraubungen usw.) sind in die Einheitspreise mit einzukalkulieren. Es ist ausschließlich Teflonband zur Abdichtung zugelassen.

**1.410.02.01.10 Anschluss herstellen an Hausanschlussleitung**
*** Pauschalposition
Anschluss herstellen an bestehende Hausanschlussleitung, Edelstahlrohr DN 40, inkl. aller Form- und Verbindungsstücke.
Menge: 1,000 psch

**1.410.02.01.20 Ultraschall-Hauswasserzähler Trink-/Kaltwasser M-Bus Q3 25m3/h DN40**
Ultraschall-Hauswasserzähler, konformitätsbewertet gemäß MessEV, Baulänge DIN EN ISO 4064-4, als elektronisches Zählwerk, für Trinkwasser/Kaltwasser bis 30 Grad C, für waagerechten Einbau, Zifferblatt oben, Messwerterfassung über M-Bus DIN EN 13757, Energieversorgung über Netzanschluss, Dauerdurchfluss Q3 25 m3/h, mit Gewindeanschluss, DN 40, einschl. aller Form- und Verbindungsstücke.
Menge: 1,000 St

**1.410.02.01.30 Wasserzähler-Anschlussgarnitur**
Wasserzähler Anschlussgarnitur für vor genannten Wasserzähler, DN 40, zur spannungsfreien Aufnahme des Zählers, bestehend aus Haltebügel aus Edelstahl bzw. verzinktem Stahl, Anschlussverschraubungen, Längenausgleich, Dichtungen. mit Bügel aus Edelstahl bzw. verzinktem Stahl, mit Erdungsschraube.
Menge: 1,000 St

**1.410.02.01.40 Freistrom-Kombi-Rückflussverhinderer DN 40**
Freistrom-Kombi-Rückflussverhinderer, absperrbar, komplett aus Rotguss, beständig gegen aggressives Wasser, frei von Messing im mediumberührten Bereich, mit selbstfettender EPDM-Lippendichtung als wartungsfreie Spindelabdichtung, totraumfrei, mit EPDM-Sitzdichtung, mit Edelstahl-Schließfeder, Baulänge nach DIN EN 558-1 / DIN 3269, nach DIN-/DVGW- und Schallschutzbestimmungen, Nenndruck PN 16, mit Prüfeinrichtung, mit Entleerung, mit beitseitigem Außengewinde für flachdichtende Verschraubung, Druckstufe PN 16

Nennweite: DN 40
Menge: 1,000 St

**1.410.02.01.50 Trinkwasser Gewebefilter**
Trinkwasser Hauswasserfilter, Gewebefilter, zur Installation in der Trinkwasserhauptleitung gemäß DIN EN 806-2 und DIN 1988, unmittelbar nach der Wasserzähleranlage.
Filterfeinheit: ca. 80-100 µm, Filtereinsatz: hygienisch geprüft, gemäß KTW-BWGL und DVGW-geprüft
Filterkopf: Messing oder hochwertiger Kunststoff, geeignet für Trinkwasser, Filterglocke: transparent oder halbtransparent zur Sichtkontrolle des Verschmutzungsgrades
Anschluss an DN 40, Edelstahlrohr inkl. aller Form- und Verbindungsstücke.
Betriebsdruck: min. 2 bar, max. 10 bar
Betriebstemperatur: bis 30 °C (kaltes Trinkwasser)
Inklusive Wandhalterung und Montagematerial
Menge: 1,000 St

**1.410.02.01.60 Druckminderer DN 40**
Druckminderer, Nenndruck 1,6 MPa (16 bar), min. Vordruck 6 bar, Hinterdruck 1,5 bis 6 bar, entlastet, DIN EN 1567, für Trinkwasserleitung DIN 1988-200, max. Betriebstemperatur 30 Grad C, mit Anschlussgewinde, mit Schallschutzprüfzeichen DIN EN ISO 3822-1 Klasse I, Gehäuse aus Rotguss, G 1 1/2.
Menge: 1,000 St

**1.410.02.01.70 Manometer für Druckminderer**
Manometer für oben genannten Druckminderer, mit waagerechtem oder senkrechtem Anschluss G 1/4, Druckanzeigebereich: 0 bis 10 bar,
Menge: 1,000 St

**1.410.02.01.80 Auslaufventil, 1/2"**
Auslaufventil, 1/2", Messing, verchromt, Rückflussverhinderer, Rohrbelüfter, Schlauchverschraubung.
Menge: 1,000 St

###### Abschnitt 1.410.02.02 Armaturen u. Zubehör TW

**Ausführungsbeschreibung 20 Freistrom-Absperrventile**
*Freistrom-Absperrventile*
Freistrom-Absperrventil, mit DVGW-Zulassung und Schallschutzprüfzeichen gemäß DIN 4109 Gruppe I, für Trinkwasserleitung, mit Eignungsnachweis gemäß DIN 1988, Gehäuse, Oberteil und wasserberührte Teile der Innengarnitur aus Rotguß DIN EN 1982, Schrägsitzform DIN 3502 inkl. Enteerungsventil, inkl. Verlängerung für Entleerungsventil, Abdichtelement aus EPDM, mit wartungsfreier Spindelabdichtung, mit Handrad, mit
beitseitigem Außengewinde für flachdichtende Verschraubung, Druckstufe PN 16

Einschließlich aller benötigten Formstücke und Verbindungsmaterialien wie Muffen, Doppelnippel, Nippel, Reduziernippel, Reduzierstücke, Verschraubungen, usw.

Die Verbindung des Freistrom-Absperrventils mit der Rohrleitung (Metallverbundrohr bzw. Edelstahlrohr) ist in den Einheitspreis mit einzukalkulieren

**1.410.02.02.10 Freistrom-Absperrventil DN 15**
*** gemäß Ausführungsbeschreibung 20
Leistung wie zuvor im vollen Wortlaut beschrieben,jedoch Freistrom-Absperrventil DN 15.
Menge: 3,000 St

**1.410.02.02.20 Freistrom-Absperrventil DN 20**
*** gemäß Ausführungsbeschreibung 20
Leistung wie zuvor im vollen Wortlaut beschrieben,jedoch Freistrom-Absperrventil DN 20.
Menge: 1,000 St

**1.410.02.02.30 Freistrom-Absperrventil DN 25**
*** gemäß Ausführungsbeschreibung 20
Leistung wie zuvor im vollen Wortlaut beschrieben,jedoch Freistrom-Absperrventil DN 25.
Menge: 4,000 St

**1.410.02.02.40 Freistrom-Absperrventil DN 32**
*** gemäß Ausführungsbeschreibung 20
Leistung wie zuvor im vollen Wortlaut beschrieben,jedoch Freistrom-Absperrventil DN 32.
Menge: 1,000 St

**1.410.02.02.50 Freistrom-Absperrventil DN 40**
*** gemäß Ausführungsbeschreibung 20
Leistung wie zuvor im vollen Wortlaut beschrieben,jedoch Freistrom-Absperrventil DN 40.
Menge: 2,000 St

**1.410.02.02.60 Entleerungsventil DN 8 für Freistrom-Absperrventil**
Entleerungsventil DN 8, für Freistrom-Absperrventil, aus Rotguss/Kunststoff, mit drehbarem seitlichen Schlauchanschluss G 3/4 und Abdeckkappe mit Befestigungsband, mediumberührte Metallteile aus entzinkungsfreiem und korrosionsbeständigem Rotguss, beständig gegen aggressives Wasser, EPDM-Sitzdichtung.
Menge: 10,000 St

**Ausführungsbeschreibung 21 Dämmschale für Schrägsitzventile**
*Dämmschale für Schrägsitzventile*
Dämmschale für Schrägsitzventile für Freistrom-Absperrventile, geschlossenzellig geschäumtes Polyethylen, schalldämmend, einfache Montage durch Verschlussclipse oder mit handelsüblichen Klebern diffusionsdicht verschließbar, min. Betriebstemperatur -80 °C, max. Betriebstemperatur 100 °C, Baustoffklasse B1 nach DIN 4102, zur Einhaltung der Anforderung gemäß GEG 2014, CE-Kennzeichnung

**1.410.02.02.70 Dämmschale für Schrägsitzventile, DN 15**
*** gemäß Ausführungsbeschreibung 21
Leistung wie zuvor in vollem Wortlaut beschrieben,
jedoch: DN 15.
Menge: 3,000 St

**1.410.02.02.80 Dämmschale für Schrägsitzventile, DN 20**
*** gemäß Ausführungsbeschreibung 21
Leistung wie zuvor in vollem Wortlaut beschrieben,
jedoch: DN 20.
Menge: 1,000 St

**1.410.02.02.90 Dämmschale für Schrägsitzventile, DN 25**
*** gemäß Ausführungsbeschreibung 21
Leistung wie zuvor in vollem Wortlaut beschrieben,
jedoch: DN 25.
Menge: 4,000 St

**1.410.02.02.100 Dämmschale für Schrägsitzventile, DN 32**
*** gemäß Ausführungsbeschreibung 21
Leistung wie zuvor in vollem Wortlaut beschrieben,
jedoch: DN 32.
Menge: 1,000 St

**1.410.02.02.110 Dämmschale für Schrägsitzventile, DN 40**
*** gemäß Ausführungsbeschreibung 21
Leistung wie zuvor in vollem Wortlaut beschrieben,
jedoch: DN 20.
Menge: 2,000 St

*Hinweis: Probenahmeventil*

**1.410.02.02.120 Probenahmeventil DN 8**
Probenahmeventil, DN 8,
mediumberührte Metallteile aus entzinkungsfreiem und korrosionsbeständigem Rotguss, beständig gegen aggressives Wasser, zur Probenahme von Trinkwasser, Bestimmung mikrobiologischer und chemischer Parameter nach TrinkwV, abflammbarer und drehbarer Edelstahl-Auslaufbogen, Dreikant-Bedienschlüssel gegen unbefugte Wasserentnahme, Ventilkörper 360° drehbar, PTFE-Sitzdichtung, passend für alle Armaturen und Verschraubungen mit Entleerungsbohrung, absperrbar mit Dreikantschlüssel, totraumfrei, für waagerechten und senkrechten Einbau geeignet, DVGW-Zulassung, Kunststoffteile mit KTW- und W270-Zulassung, Druckstufe PN 16, max. Betriebstemperatur 90 °C.
Menge: 2,000 St

*Hinweis: Temperaturfühler*

**1.410.02.02.130 Temperaturfühler**
Temperaturfühler, zur Weiterleitung der Temperatur an die zentrale Gebäudeleittechnik (GLT), Arbeitsbereich 0 °C - 100 °C, 4 Leitertechnik, Toleranzklasse A, passend für alle Nennweiten.
Menge: 1,000 St

**1.410.02.02.140 Tauchhülse**
Tauchhülse zur Aufnahme eines Temperaturfühlers.
Menge: 1,000 St

*Hinweis: Strömungsteiler*

**1.410.02.02.150 Venturi-Strömungsteiler-Gruppe, DN 32**
Strömungsteiler, dynamisch, nach Venturi-Prinzip mit Kartusche, mit Nasszellenzuleitung und -rückleitung, zur Zwangsdurchströmung bei Ringleitungsinstallation, als Montageeinheit mit zwei Absperrventilen, mit Dämmschalen für Absperrventile und Strömungsteiler, Durchgang und Abgang mit Gewindeanschluss, Durchgang
DN 32, Abgang DN 20/20, Absperrventile mit Schallschutzprüfzeichen für Trinkwasser, Gehäuse, Oberteil,-
wasserberührende Teile aus Rotguss, Geradsitz-
Durchgangsform DIN EN 13828 und DVGW W 570,
mit EPDM-Dichtungskörper, Rotguss-Schließkörper, Gewindeanschluss, PN 16, DN 32, mit Fertigmontageset mit Griff.
Menge: 1,000 St

*Hinweis: Aussenarmatur*

**1.410.02.02.160 Frostsichere Aussenarmatur DN 20**
Frostsichere Außenarmatur DN 20 mit automatischer Entleerfunktion, alle im geschlossenen Zustand mediumberührten Metallteile aus Rotguss, mit wartungsfreier Spindelabdichtung, mit EPDM-Sitzdichtung, inkl. Rohrbelüftern und Rückflussverhinderer gem. DIN 1988, Teil 4, Schlauchanschlussverschraubung, Verdrehschutzmanschette und Rohbau- Frostsicherung, mit Steckschlüsseloberteil, DIN-/DVGW- und Schallschutzzulassung, Nenndruck PN 16, Durchgangsgehäuse mit Außengewindeanschluss, Schaftlänge ca. 500 mm, stufenlos kürzbar.
Einschließlich aller Verschraubungen, Dichtungen und Übergängen zum Anschluss an Edelstahlrohrleitung.
Menge: 2,000 St

###### Abschnitt 1.410.02.03 Hygienespülung u. Zubehör

*Hinweis: Hygienespülung*

**1.410.02.03.10 Spülgruppe 230 V, für automatisch auslösende Wasserwechsel**
Spülgruppe 230 V, für automatisch auslösende Wasserwechsel zur Sicherstellung des bestimmungsgemäßen Betriebs, ermöglicht turbulenten Wasserwechsel in Trinkwasserleitungen bis DN 100 (doppelt turbulent bis DN 65), Freistrom-Absperrventil als Wartungsabsperrung, Durchfluss- und Temperaturmessarmatur, inkl. Kabel M12x1, Vollstrom-Absperrventil mit Federrückzug-Stellantrieb 230 V inkl. Rückstellung bei Spannungsabfall, Durchflussmengenbegrenzer 4, 10 und 20 l/min, zur vordruckunabhängigen Begrenzung der Durchflussmenge, Freier Ablauf mit Überlaufüberwachung,mediumberührte Metallteile aus Edelstahl und Rotguss, mit schwarzem Handrad, totraumfrei, Einbaulage vertikal, Ablaufvorrichtung entsprechend DIN EN 1717 mit eingebautem Schwimmerschalter, mit Offenstellungsanzeige, WRAS-Zulassung, nach UBA KTW BWGL, nach UBA-Bewertungsgrundlage, ÜA-Reg.-Nr. R-15.2.3-21-17048, WIEN-ZERT, Druckstufe PN 10, min. Betriebstemperatur 0 °C, max. Betriebstemperatur 65 °C, max. Umgebungstemperatur 55 °C, Schutzart IP54, Spannungsversorgung 230 V AC, Laufzeit Stellantrieb 90 s, Laufzeit bei Spannungsabfall 15 s
einschl. Verbindung an die herangeführten Kabel inkl. Klemmdose und Klemmen.
Menge: 4,000 St

**Ausführungsbeschreibung 22 Temperaturmessarmatur**
*Temperaturmessarmatur*
Temperaturmessarmatur Pt1000, Gehäuse mit Volldurchgang, zum Anschluss an die Gebäudeleittechnik GLT für die Spülart Temperatursteuerung, Außengewinde für flachdichtende Verschraubungen, mediumberührte Metallteile aus entzinkungsfreiem und korrosionsbeständigem Rotguss, beständig gegen aggressives Wasser, totraumfrei, inkl. Messelement Pt1000 4 oder 2-Leiter, WRAS-Zulassung, nach UBA-Bewertungsgrundlage, DIN EN 60751, ÜA-Reg.-Nr. R-15.2.3-21-17048, WIEN-ZERT, Druckstufe PN 16, min. Betriebstemperatur 0 °C, max. Betriebstemperatur 105 °C, Anschlusskabellänge 1 m, Kabelquerschnitt 4 x 0,22 mm², Sensordurchmesser 6 mm, Toleranzklasse A.

**1.410.02.03.20 Temperaturmessarmatur DN 15**
*** gemäß Ausführungsbeschreibung 22
Leistung wie zuvor in vollem Wortlaut beschrieben, jedoch
Temperaturmessarmatur
Nennweite: DN 15
Druckstufe: PN 16
Menge: 4,000 St

**Ausführungsbeschreibung 23 Dämmschale für Temperaturmessarmatur**
*Dämmschale für Temperaturmessarmatur*
Dämmschale für Temperaturmessarmatur Pt1000, geschlossenzellig geschäumtes Polyethylen, schalldämmend, einfache Montage durch Verschlussclipse oder mit handelsüblichen Klebern diffusionsdicht verschließbar, zur Einhaltung der Anforderung gemäß GEG 2023, Baustoffklasse B1 nach DIN 4102, CE-Kennzeichnung, min. Betriebstemperatur -40 °C, max. Betriebstemperatur 90 °C

**1.410.02.03.30 Dämmschale für Temperaturmessarmatur, DN 15**
*** gemäß Ausführungsbeschreibung 23
Leistung wie zuvor in vollem Wortlaut beschrieben,
jedoch: DN 15
Menge: 4,000 St

###### Abschnitt 1.410.02.04 Rohrleitungen u. Zubehör TW

*Hinweis: TW-Rohrleitungen*

*Hinweis: Vorbemerkung Trinkwasseranlagen*
Hygienesicherung:
Während der Bauzeit sind sämtliche Rohrenden mit Schutzkappen aus Kunststoff zu sichern. Die Leistungen sind in die Einheitspreise mit einzukalkulieren.

Alle benötigten Formstücke und Verbindungsmaterialien wie Muffen, Doppelnippel, Nippel, Reduziernippel, Reduzierstücke, Verschraubungen, Gegenflanschen, Schrauben müssen entsprechend Zulassung des Bundesumweltamtes (BUA) auf der Liste vermerkt sein.

**Ausführungsbeschreibung 24 Edelstahlrohr als Pressfitting-System**
*Edelstahlrohr als Pressfitting-System*
Pressfitting-System aus Edelstahl

Rohrleitungen für Kalt- und Warmwasser in Trinkwasserinstallationen nach DIN 1988 / EN 806,
aus nichtrostenden Cr-Mo-Ti Stahl, mit handelsüblichen Biegegeräten bis 28 mm biegbar, Werkstoff-Nr. 1.4521, nach DIN EN 10088, PRE-Wert: 24,1

Verbindung mit Verbinder aus Edelstahl (Molybdängehalt min. 2,2%), mit SC-Contur und DVGW zertifizierter Prüfsicherheit bei unverpresstem Verbinder über den gesamten Prüfbereich von 22 hPa (22 mbar) bis 0,3 MPa (3 bar) trocken, 0,1 MPa (1 bar) bis 0,65 MPa (6,5 bar) nass, Pressverbindung bis DN 50 mit doppelter Presskontur (vor und hinter dem Dichtelement), EPDM-Dichtelement, unlösbar, Rohr und Verbinder im Systemverbund inklusive Systemzulassung,
mit DVGW-Baumusterprüfzertifikat

Verarbeitung und Verlegung ist nach DIN 1988, den herstellerspezifischen Vorschriften sowie der Einhaltung einschlägiger DIN-Normen durchzuführen. Die Dichtheitsprüfung und Spülung erfolgt ausschließlich nach VDI 6023 und ZVSHK Merkblatt mit ölfreier Druckluft bzw. Stickstoff.

Die Rohre, Fittings und Dichtungen müssen zugelassen sein für die Desinfektion von Trinkwasser lt. Trinkwasserverordnung 2023, gemäß der Liste der Aufbereitungsstoffe und Desinfektionsverfahren nach der Trinkwasserverordnung 2023.

Verarbeitung und Verlegung ist nach DIN 1988, den herstellerspezifischen Vorschriften sowie der Einhaltung einschlägiger DIN-Normen durchzuführen. Dichtheitsprüfung und Spülen nach DIN 1988 oder ZVSHK-Merkblatt.

Befestigung an Decken und Wänden inkl. Gewindestab
und evt. Adapter, Stockschraube, Muttern, U-Scheiben, Bohrung, zugelassenen Stahldübeln, Festpunkten, Rohrbefestigungen, Rohrschlitten mit Schellen, Führungs- und Tragkonstruktionen.

Form- und Verbindungsstücke, werden gesondert vergütet.

Während der Bauzeit sind die End- und Anschlußstücke mit Enddeckeln zu sichern.

Die Konstruktion ist nach den Erfordernissen des Akustikers körperschalldämmend auszuführen.

Montagehöhe über Gelände / Fußboden bis 3,5 m, Befestigungsuntergrund Beton/Mauerwerk.

Abmessungen
Dimension Außendurchmesser x Wandstärke
DN12  15 x 1,0 mm
DN15  18 x 1,0 mm
DN20  22 x 1,2 mm
DN25  28 x 1,2 mm
DN32  35 x 1,5 mm
DN40  42 x 1,5 mm
DN50 54 x 1,5 mm

**1.410.02.04.10 Edelstahl-Systemrohr DN 12 (15x1,0)**
*** gemäß Ausführungsbeschreibung 24
Edelstahl-Systemrohr Cr-Ni-Mo-Stahl, Leistung wie zuvor in vollem Wortlaut beschrieben, jedoch:
Nennweite: DN 12 (15x1,0)
Menge: 2,000 m

**1.410.02.04.20 Edelstahl-Systemrohr DN 15 (18x1,0)**
*** gemäß Ausführungsbeschreibung 24
Edelstahl-Systemrohr Cr-Ni-Mo-Stahl, Leistung wie zuvor in vollem Wortlaut beschrieben, jedoch:
Nennweite: DN 15 (18x1,0)
Menge: 30,000 m

**1.410.02.04.30 Edelstahl-Systemrohr DN 20 (22x1,2)**
*** gemäß Ausführungsbeschreibung 24
Edelstahl-Systemrohr Cr-Ni-Mo-Stahl, Leistung wie zuvor in vollem Wortlaut beschrieben, jedoch:
Nennweite: DN 20 (22x1,2)
Menge: 95,000 m

**1.410.02.04.40 Edelstahl-Systemrohr DN 25 (28x1,2)**
*** gemäß Ausführungsbeschreibung 24
Edelstahl-Systemrohr Cr-Ni-Mo-Stahl, Leistung wie zuvor in vollem Wortlaut beschrieben, jedoch:
Nennweite: DN 25 (28x1,2)
Menge: 110,000 m

**1.410.02.04.50 Edelstahl-Systemrohr DN 32 (35x1,5)**
*** gemäß Ausführungsbeschreibung 24
Edelstahl-Systemrohr Cr-Ni-Mo-Stahl, Leistung wie zuvor in vollem Wortlaut beschrieben, jedoch:
Nennweite: DN 32 (35x1,5)
Menge: 18,000 m

**1.410.02.04.60 Edelstahl-Systemrohr DN 40 (42x1,5)**
*** gemäß Ausführungsbeschreibung 24
Edelstahl-Systemrohr Cr-Ni-Mo-Stahl, Leistung wie zuvor in vollem Wortlaut beschrieben, jedoch:
Nennweite: DN 40 (42x1,5)
Menge: 8,000 m

**Ausführungsbeschreibung 25 Form- und Verbindungselemente (Edelstahl)**
*Form- und Verbindungselemente (Edelstahl)*
Form- und Verbindungselemente, mit SC-Contur für Edelstahlrohr gemäß Ausführungsbeschreibung 0024 aus nichtrostendem Stahl, für Rohrleitung aus nichtrostendem Stahl, Legierungszuschlag mind. 2,2 Gewichts-% Molybdän, als Pressverbindung mit DVGW-Registrierung, mit Prüfsicherheit.

*Hinweis: Bögen*

**1.410.02.04.70 Rohrbogen DN 12**
*** gemäß Ausführungsbeschreibung 25
Leistung wie zuvor im vollen Wortlaut beschrieben, jedoch Rohrbogen DN 12
Gradzahl: 15-90°
Menge: 1,000 St

**1.410.02.04.80 Rohrbogen DN 15**
*** gemäß Ausführungsbeschreibung 25
Leistung wie zuvor im vollen Wortlaut beschrieben, jedoch Rohrbogen DN 15
Gradzahl: 15-90°
Menge: 20,000 St

**1.410.02.04.90 Rohrbogen DN 20**
*** gemäß Ausführungsbeschreibung 25
Leistung wie zuvor im vollen Wortlaut beschrieben,jedoch Rohrbogen DN 20
Gradzahl: 15-90°
Menge: 62,000 St

**1.410.02.04.100 Rohrbogen DN 25**
*** gemäß Ausführungsbeschreibung 25
Leistung wie zuvor im vollen Wortlaut beschrieben, jedoch Rohrbogen DN 25
Gradzahl: 15-90°
Menge: 80,000 St

**1.410.02.04.110 Rohrbogen DN 32**
*** gemäß Ausführungsbeschreibung 25
Leistung wie zuvor im vollen Wortlaut beschrieben, jedoch Rohrbogen DN 32
Gradzahl: 15-90°
Menge: 10,000 St

**1.410.02.04.120 Rohrbogen DN 40**
*** gemäß Ausführungsbeschreibung 25
Leistung wie zuvor im vollen Wortlaut beschrieben, jedoch Rohrbogen DN 40
Gradzahl: 15-90°
Menge: 5,000 St

*Hinweis: T-Stück*

**1.410.02.04.130 T-Stück DN 15**
*** gemäß Ausführungsbeschreibung 25
Leistung wie zuvor im vollen Wortlaut beschrieben, jedoch T-Stück größte Nennweite DN 15
Menge: 1,000 St

**1.410.02.04.140 T-Stück DN 20**
*** gemäß Ausführungsbeschreibung 25
Leistung wie zuvor im vollen Wortlaut beschrieben, jedoch T-Stück größte Nennweite DN 20
Menge: 1,000 St

**1.410.02.04.150 T-Stück DN 25**
*** gemäß Ausführungsbeschreibung 25
Leistung wie zuvor im vollen Wortlaut beschrieben, jedoch T-Stück größte Nennweite DN 25
Menge: 3,000 St

**1.410.02.04.160 T-Stück DN 32**
*** gemäß Ausführungsbeschreibung 25
Leistung wie zuvor im vollen Wortlaut beschrieben, jedoch T-Stück größte Nennweite DN 32
Menge: 1,000 St

**1.410.02.04.170 T-Stück DN 40**
*** gemäß Ausführungsbeschreibung 25
Leistung wie zuvor im vollen Wortlaut beschrieben, jedoch T-Stück größte Nennweite DN 40
Menge: 2,000 St

*Hinweis: Reduzierstück*

**1.410.02.04.180 Reduzierstück DN 15**
*** gemäß Ausführungsbeschreibung 25
Leistung wie zuvor im vollen Wortlaut beschrieben, jedoch Reduzierstück bis max. DN 15
Menge: 1,000 St

**1.410.02.04.190 Reduzierstück DN 20**
*** gemäß Ausführungsbeschreibung 25
Leistung wie zuvor im vollen Wortlaut beschrieben, jedoch Reduzierstück bis max. DN 20
Menge: 1,000 St

**1.410.02.04.200 Reduzierstück DN 25**
*** gemäß Ausführungsbeschreibung 25
Leistung wie zuvor im vollen Wortlaut beschrieben, jedoch Reduzierstück bis max. DN 25
Menge: 1,000 St

**1.410.02.04.210 Reduzierstück DN 32**
*** gemäß Ausführungsbeschreibung 25
Leistung wie zuvor im vollen Wortlaut beschrieben, jedoch Reduzierstück bis max. DN 32
Menge: 1,000 St

**1.410.02.04.220 Reduzierstück DN 40**
*** gemäß Ausführungsbeschreibung 25
Leistung wie zuvor im vollen Wortlaut beschrieben, jedoch Reduzierstück bis max. DN 40
Menge: 1,000 St

*Hinweis: Muffen*

**1.410.02.04.230 Muffe DN 12**
*** gemäß Ausführungsbeschreibung 25
Leistung wie zuvor im vollen Wortlaut beschrieben, jedoch Muffe DN 12
Menge: 1,000 St

**1.410.02.04.240 Muffe DN 15**
*** gemäß Ausführungsbeschreibung 25
Leistung wie zuvor im vollen Wortlaut beschrieben, jedoch Muffe DN 15
Menge: 10,000 St

**1.410.02.04.250 Muffe DN 20**
*** gemäß Ausführungsbeschreibung 25
Leistung wie zuvor im vollen Wortlaut beschrieben, jedoch Muffe DN 20
Menge: 32,000 St

**1.410.02.04.260 Muffe DN 25**
*** gemäß Ausführungsbeschreibung 25
Leistung wie zuvor im vollen Wortlaut beschrieben, jedoch Muffe DN 25
Menge: 35,000 St

**1.410.02.04.270 Muffe DN 32**
*** gemäß Ausführungsbeschreibung 25
Leistung wie zuvor im vollen Wortlaut beschrieben, jedoch Muffe DN 32
Menge: 6,000 St

**1.410.02.04.280 Muffe DN 40**
*** gemäß Ausführungsbeschreibung 25
Leistung wie zuvor im vollen Wortlaut beschrieben, jedoch Muffe DN 40
Menge: 2,000 St

*Hinweis: Übergangsstück*

**1.410.02.04.290 Übergangsstück DN 15**
*** gemäß Ausführungsbeschreibung 25
Leistung wie zuvor im vollen Wortlaut beschrieben, jedoch Übergangsstück auf Fremdrohrmaterialien bzw. Armaturen, je nach Erforderniss als Pressverbindung, Innen- oder Außengewinde, DN 15
Menge: 1,000 St

**1.410.02.04.300 Übergangsstück DN 20**
*** gemäß Ausführungsbeschreibung 25
Leistung wie zuvor im vollen Wortlaut beschrieben, jedoch Übergangsstück auf Fremdrohrmaterialien bzw. Armaturen, je nach Erforderniss als Pressverbindung, Innen- oder Außengewinde, DN 20.
Menge: 1,000 St

**1.410.02.04.310 Übergangsstück DN 25**
*** gemäß Ausführungsbeschreibung 25
Leistung wie zuvor im vollen Wortlaut beschrieben, jedoch Übergangsstück auf Fremdrohrmaterialien bzw. Armaturen, je nach Erforderniss als Pressverbindung, Innen- oder Außengewinde, DN 25.
Menge: 1,000 St

**1.410.02.04.320 Übergangsstück DN 32**
*** gemäß Ausführungsbeschreibung 25
Leistung wie zuvor im vollen Wortlaut beschrieben, jedoch Übergangsstück auf Fremdrohrmaterialien bzw. Armaturen, je nach Erforderniss als Pressverbindung, Innen- oder Außengewinde, DN 32.
Menge: 1,000 St

**1.410.02.04.330 Übergangsstück DN 40**
*** gemäß Ausführungsbeschreibung 25
Leistung wie zuvor im vollen Wortlaut beschrieben, jedoch Übergangsstück auf Fremdrohrmaterialien bzw. Armaturen, je nach Erforderniss als Pressverbindung, Innen- oder Außengewinde, DN 40
Menge: 1,000 St

*Hinweis: Rohrleitungen in Vorwänden*

**Ausführungsbeschreibung 26 Mehrschichtverbundrohr, Pressfittingsystem, Rollenware**
*Mehrschichtverbundrohr, Pressfittingsystem, Rollenware*
Rohrleitung aus formstabilem Mehrschichtverbundwerkstoff, für Trinkwasser warm und kalt DIN 1988-200, in Ringen, Verbindung durch Pressen, unverpresst undicht, Rohre und Fittinge sind zugelassen für die Desinfektion laut Trinkwasserverordnung, einschl. Herstellen der Verbindungen,
Zuschlag auf die Rohrleitungspositionen
für Rohrschellen, Festpunkte Befestigungsmaterial, Überschiebrohre für Wand- und Deckendurchführungen
einschließlich allen Zubehörs. Sind in die Preise mit einzukalkulieren.
Form- und Verbindungsstücke werden gesondert vergütet, als Stockwerksleitung zwischen Steigleitung und Entnahmestelle, Verlegung als Vorwandinstallation, Arbeitshöhe des Montageortes bis 3,5 m über der Standfläche des hierfür erforderlichen Gerüstes.

**1.410.02.04.340 Mehrschichtverbundrohr, Rollenware, 16 mm**
*** gemäß Ausführungsbeschreibung 26
Mehrschichtverbundrohr, Rollenware, Leistung wie zuvor in vollem Wortlaut beschrieben, jedoch: Nennweite 16x2,2 mm
Menge: 6,000 m

**1.410.02.04.350 Mehrschichtverbundrohr, Rollenware, 20 mm**
*** gemäß Ausführungsbeschreibung 26
Mehrschichtverbundrohr,Rollenware, Leistung wie zuvor in vollem Wortlaut beschrieben, jedoch: Nennweite 20x2,8 mm
Menge: 32,000 m

**1.410.02.04.360 Mehrschichtverbundrohr, Rollenware, 25 mm**
*** gemäß Ausführungsbeschreibung 26
Mehrschichtverbundrohr, Rollenware, Leistung wie zuvor in vollem Wortlaut beschrieben, jedoch: Nennweite 25x2,7 mm
Menge: 15,000 m

**1.410.02.04.370 Mehrschichtverbundrohr, Rollenware, 32 mm**
*** gemäß Ausführungsbeschreibung 26
Mehrschichtverbundrohr, Rollenware, Leistung wie zuvor in vollem Wortlaut beschrieben, jedoch: Nennweite 32x3,2 mm
Menge: 21,000 m

**Ausführungsbeschreibung 27 Mehrschichtverbundrohr, Pressfittingsystem, Stangenware**
*Mehrschichtverbundrohr, Pressfittingsystem, Stangenware*
Rohrleitung aus formstabilem Mehrschichtverbundwerkstoff, für Trinkwasser warm und kalt DIN 1988-200, in Stangen, Verbindung durch Pressen, unverpresst undicht, Rohre und Fittinge sind zugelassen für die Desinfektion laut Trinkwasserverordnung, einschl. Herstellen der Verbindungen,
Zuschlag auf die Rohrleitungspositionen
für Rohrschellen, Festpunkte Befestigungsmaterial, Überschiebrohre für Wand- und Deckendurchführungen
einschließlich allen Zubehörs. Sind in die Preise mit einzukalkulieren.
Form- und Verbindungsstücke werden gesondert vergütet, als Stockwerksleitung zwischen Steigleitung und Entnahmestelle, Verlegung als Vorwandinstallation, Arbeitshöhe des Montageortes bis 3,5 m über der Standfläche des hierfür erforderlichen Gerüstes.

**1.410.02.04.380 Mehrschichtverbundrohr, Stangenware, 16 mm**
*** gemäß Ausführungsbeschreibung 27
Mehrschichtverbundrohr, Stangenware, Leistung wie zuvor in vollem Wortlaut beschrieben, jedoch: Nennweite 16x2,2 mm
Menge: 4,000 m

**1.410.02.04.390 Mehrschichtverbundrohr, Stangenware, 20 mm**
*** gemäß Ausführungsbeschreibung 27
Mehrschichtverbundrohr, Stangenware, Leistung wie zuvor in vollem Wortlaut beschrieben, jedoch: Nennweite 20x2,8 mm
Menge: 10,000 m

**1.410.02.04.400 Mehrschichtverbundrohr, Stangenware, 25 mm**
*** gemäß Ausführungsbeschreibung 27
Mehrschichtverbundrohr, Stangenware, Leistung wie zuvor in vollem Wortlaut beschrieben, jedoch: Nennweite 25x2,7 mm
Menge: 20,000 m

**1.410.02.04.410 Mehrschichtverbundrohr, Stangenware, 32 mm**
*** gemäß Ausführungsbeschreibung 27
Mehrschichtverbundrohr, Stangenware, Leistung wie zuvor in vollem Wortlaut beschrieben, jedoch: Nennweite 32x3,2 mm
Menge: 20,000 m

**Ausführungsbeschreibung 28 Form- und Verbindungselemente**
*Form- und Verbindungselemente*
Form- und Verbindungselemente, mit SC-Contur aus Siliziumbronze für Mehrschichtverbundrohr gemäß Ausführungsbeschreibung 0026.

*Hinweis: Bögen*

**1.410.02.04.420 Bogen 16 mm 15-90°**
*** gemäß Ausführungsbeschreibung 28
Leistung wie zuvor im vollen Wortlaut beschrieben, jedoch Rohrbogen 16 mm, Gradzahl: 15-90°.
Menge: 6,000 St

**1.410.02.04.430 Bogen 20 mm 15-90°**
*** gemäß Ausführungsbeschreibung 28
Leistung wie zuvor im vollen Wortlaut beschrieben, jedoch Rohrbogen 20 mm, Gradzahl: 15-90°.
Menge: 16,000 St

**1.410.02.04.440 Bogen 25 mm 15-90°**
*** gemäß Ausführungsbeschreibung 28
Leistung wie zuvor im vollen Wortlaut beschrieben, jedoch Rohrbogen 25 mm, Gradzahl: 15-90°.
Menge: 18,000 St

**1.410.02.04.450 Bogen 32 mm 15-90°**
*** gemäß Ausführungsbeschreibung 28
Leistung wie zuvor im vollen Wortlaut beschrieben, jedoch Rohrbogen 32 mm, Gradzahl: 15-90°.
Menge: 8,000 St

*Hinweis: T-Stück*

**1.410.02.04.460 T-Stück 16 mm**
*** gemäß Ausführungsbeschreibung 28
Leistung wie zuvor im vollen Wortlaut beschrieben, jedoch T-Stück größte Nennweite 16 mm.
Menge: 2,000 St

**1.410.02.04.470 T-Stück 20 mm**
*** gemäß Ausführungsbeschreibung 28
Leistung wie zuvor im vollen Wortlaut beschrieben, jedoch T-Stück größte Nennweite 20 mm.
Menge: 5,000 St

**1.410.02.04.480 T-Stück 25 mm**
*** gemäß Ausführungsbeschreibung 28
Leistung wie zuvor im vollen Wortlaut beschrieben, jedoch T-Stück größte Nennweite 25 mm.
Menge: 2,000 St

**1.410.02.04.490 T-Stück 32 mm**
*** gemäß Ausführungsbeschreibung 28
Leistung wie zuvor im vollen Wortlaut beschrieben, jedoch T-Stück größte Nennweite 32 mm.
Menge: 1,000 St

**1.410.02.04.500 T-Stück 16 mm mit Gewindeanschluss**
*** gemäß Ausführungsbeschreibung 28
Leistung wie zuvor im vollen Wortlaut beschrieben, jedoch T-Stück größte Nennweite 16 mm und Rp-Gewinde 1/2.
Menge: 8,000 St

**1.410.02.04.510 T-Stück 20 mm mit Gewindeanschluss**
*** gemäß Ausführungsbeschreibung 28
Leistung wie zuvor im vollen Wortlaut beschrieben, jedoch T-Stück größte Nennweite 20 mm und Rp-Gewinde 1/2.
Menge: 13,000 St

**1.410.02.04.520 T-Stück 25 mm mit Gewindeanschluss**
*** gemäß Ausführungsbeschreibung 28
Leistung wie zuvor im vollen Wortlaut beschrieben, jedoch T-Stück größte Nennweite 25 mm und Rp-Gewinde 3/4.
Menge: 16,000 St

*Hinweis: Reduzierstück*

**1.410.02.04.530 Reduzierstück 16 mm**
*** gemäß Ausführungsbeschreibung 28
Leistung wie zuvor im vollen Wortlaut beschrieben, jedoch Reduzierstück bis max. 16 mm.
Menge: 1,000 St

**1.410.02.04.540 Reduzierstück 20 mm**
*** gemäß Ausführungsbeschreibung 28
Leistung wie zuvor im vollen Wortlaut beschrieben, jedoch Reduzierstück bis max. 20 mm.
Menge: 1,000 St

**1.410.02.04.550 Reduzierstück 25 mm**
*** gemäß Ausführungsbeschreibung 28
Leistung wie zuvor im vollen Wortlaut beschrieben, jedoch Reduzierstück bis max. 25 mm.
Menge: 1,000 St

**1.410.02.04.560 Reduzierstück 32 mm**
*** gemäß Ausführungsbeschreibung 28
Leistung wie zuvor im vollen Wortlaut beschrieben, jedoch Reduzierstück bis max. 32 mm.
Menge: 1,000 St

*Hinweis: Muffen*

**1.410.02.04.570 Muffe 16 mm**
*** gemäß Ausführungsbeschreibung 28
Leistung wie zuvor im vollen Wortlaut beschrieben, jedoch Muffe bis max. 16 mm.
Menge: 2,000 St

**1.410.02.04.580 Muffe 20 mm**
*** gemäß Ausführungsbeschreibung 28
Leistung wie zuvor im vollen Wortlaut beschrieben, jedoch Muffe bis max. 20 mm.
Menge: 4,000 St

**1.410.02.04.590 Muffe 25 mm**
*** gemäß Ausführungsbeschreibung 28
Leistung wie zuvor im vollen Wortlaut beschrieben, jedoch Muffe bis max. 25 mm.
Menge: 4,000 St

**1.410.02.04.600 Muffe 32 mm**
*** gemäß Ausführungsbeschreibung 28
Leistung wie zuvor im vollen Wortlaut beschrieben, jedoch Muffe bis max. 32 mm.
Menge: 2,000 St

###### Abschnitt 1.410.02.05 Wärme-, Schwitzwasser- u. Brandschutzdämmung TW

**Ausführungsbeschreibung 29 Schwitzwasserdämmung TW kalt, MW Schale**
*Schwitzwasserdämmung TW kalt, MW Schale*
Kältedämmung einschl. Ummantelung Alukaschiert gemäß DIN 4140 an haus- und betriebstechnischen Anlagen, an Rohrleitung, Rohrverbindung als Pressverbindung, im Gebäude, Dämmung aus Mineralwolle, kaschiert mit Aluminiumfolie, als Rohrschale, inkl. Aluklebeband diffusionsdicht verklebt, Baustoffklasse DIN 4102-1 A2 (nichtbrennbar), Wärmeleitfähigkeit 0,035 W/(mK)  bei 0 Grad C Mitteltemperatur DIN EN 12667, Dämmschichtdicke gem. DIN 1988 für Kaltwasser. Ansonsten werden Kaltwasserleitungen - um ein Aufheizen zu verzögern und somit ein Verkeimen von außerhalb der Gebäudebetriebszeiten stagnierendem Kaltwasser zu erschweren - mit 100 % Wärmedämmung gemäß GEG versehen. inkl. Befestigungsmaterial.Arbeitshöhe des Montageortes bis 3,5 m über der Standfläche, Position beinhaltet liefern und montieren.

**1.410.02.05.10 Schwitzwasserdämmung Rohrleitung DN 12, MW Schale**
*** gemäß Ausführungsbeschreibung 29
Leistung wie zuvor in vollem Wortlaut beschrieben,
jedoch: DN 12.
Menge: 2,000 m

**1.410.02.05.20 Schwitzwasserdämmung Rohrleitung DN 15, MW Schale**
*** gemäß Ausführungsbeschreibung 29
Leistung wie zuvor in vollem Wortlaut beschrieben,
jedoch: DN 15.
Menge: 34,000 m

**1.410.02.05.30 Schwitzwasserdämmung Rohrleitung DN 20, MW Schale**
*** gemäß Ausführungsbeschreibung 29
Leistung wie zuvor in vollem Wortlaut beschrieben,
jedoch: DN 20
Menge: 105,000 m

**1.410.02.05.40 Schwitzwasserdämmung Rohrleitung DN 25, MW Schale**
*** gemäß Ausführungsbeschreibung 29
Leistung wie zuvor in vollem Wortlaut beschrieben,
jedoch: DN 25.
Menge: 130,000 m

**1.410.02.05.50 Schwitzwasserdämmung Rohrleitung DN 32, MW Schale**
*** gemäß Ausführungsbeschreibung 29
Leistung wie zuvor in vollem Wortlaut beschrieben,
jedoch: DN 32.
Menge: 38,000 m

**1.410.02.05.60 Schwitzwasserdämmung Rohrleitung DN 40, MW Schale**
*** gemäß Ausführungsbeschreibung 29
Leistung wie zuvor in vollem Wortlaut beschrieben,
jedoch: DN 40 .
Menge: 8,000 m

**Ausführungsbeschreibung 30 Schwitzwasserdämmung an Rohrformteilen**
*Schwitzwasserdämmung an Rohrformteilen*
Isolierung für Formteile wie Bögen, Abzweige, T-Stücke, Reduzierungen, Endstücke,
gemäß Ausführungsbeschreibung 0029.

**1.410.02.05.70 Schwitzwasserdämmung Rohrformteile DN 12**
*** gemäß Ausführungsbeschreibung 30
Leistung wie zuvor in vollem Wortlaut beschrieben,
jedoch: DN 12.
Menge: 2,000 St

**1.410.02.05.80 Schwitzwasserdämmung Rohrformteile DN 15**
*** gemäß Ausführungsbeschreibung 30
Leistung wie zuvor in vollem Wortlaut beschrieben,
jedoch: DN 15.
Menge: 2,000 St

**1.410.02.05.90 Schwitzwasserdämmung Rohrformteile DN 20**
*** gemäß Ausführungsbeschreibung 30
Leistung wie zuvor in vollem Wortlaut beschrieben,
jedoch: DN 20.
Menge: 64,000 St

**1.410.02.05.100 Schwitzwasserdämmung Rohrformteile DN 25**
*** gemäß Ausführungsbeschreibung 30
Leistung wie zuvor in vollem Wortlaut beschrieben,
jedoch: DN 25.
Menge: 84,000 St

**1.410.02.05.110 Schwitzwasserdämmung Rohrformteile DN 32**
*** gemäß Ausführungsbeschreibung 30
Leistung wie zuvor in vollem Wortlaut beschrieben,
jedoch: DN 32.
Menge: 2,000 St

**1.410.02.05.120 Schwitzwasserdämmung Rohrformteile DN 40**
*** gemäß Ausführungsbeschreibung 30
Leistung wie zuvor in vollem Wortlaut beschrieben,
jedoch: DN 40.
Menge: 8,000 St

**Ausführungsbeschreibung 31 Wärmedämmung an Trinkwasserleitungen Isolierschlauch**
*Wärmedämmung an Trinkwasserleitungen Isolierschlauch*
Wärmedämmung gem. DIN 4140 und DIN 1988-200 an Rohrleitungen in Gebäuden nicht sichtbar verlegt in Installationswänden, Wandschlitzen.
Oberkante Dämmung über Gelände / Fußboden bis 3,5 m,
Rohrleitungen aus Metallverbundrohr,
Dämmung aus Schaumstoff aus Qualitätspolyethylen mit geschlossenzelliger Materialstruktur und einer strapazierbaren Folienummantelung, als Schlauch, Längs- und Rundnähte mit selbstklebenden Bändern fachgerecht verschließen. Wärmeleitfähigkeit 0,040 (m*K,) Baustoffklasse normalentflammbar, EN 13501-1, Euroklasse E, Dämmschichtdicke gem. GEG 100 % für Warmwasserleitungen und 100% für Kaltwasserleitungen, inkl. Zuschlag für Formstücke, inkl. Befestigungsmaterial.
Rohraußendurchmesser 15 bis 32 mm

**1.410.02.05.130 Isolierschlauch an Rohrleitung 16 mm**
*** gemäß Ausführungsbeschreibung 31
Isolierschlauch an Rohrleitunge,
Leistung wie zuvor in vollem Wortlaut beschrieben, jedoch:
Rohraußendurchmesser 16 mm
Menge: 6,000 m

**1.410.02.05.140 Isolierschlauch an Rohrleitung 20 mm**
*** gemäß Ausführungsbeschreibung 31
Isolierschlauch an Rohrleitunge,
Leistung wie zuvor in vollem Wortlaut beschrieben, jedoch:
Rohraußendurchmesser 20 mm
Menge: 32,000 m

**1.410.02.05.150 Isolierschlauch an Rohrleitung 25 mm**
*** gemäß Ausführungsbeschreibung 31
Isolierschlauch an Rohrleitunge,
Leistung wie zuvor in vollem Wortlaut beschrieben, jedoch:
Rohraußendurchmesser 25 mm
Menge: 15,000 m

**1.410.02.05.160 Isolierschlauch an Rohrleitung 32 mm**
*** gemäß Ausführungsbeschreibung 31
Isolierschlauch an Rohrleitunge,
Leistung wie zuvor in vollem Wortlaut beschrieben, jedoch:
Rohraußendurchmesser 32 mm
Menge: 21,000 m

**Ausführungsbeschreibung 32 Brandschutzabschottung TW, Edelstahlrohr**
*Brandschutzabschottung TW, Edelstahlrohr*
Brandschutzrohrabschottung von Edelstahlrohre, für nichtbrennbare Flüssigkeiten, mit allgemeinem bauaufsichtlichen Prüfzeugnis, Feuerwiderstandsklasse R90 DIN 4102-1, in Gebäuden, Schmelzpunkt > 1000°C
Mindestrohdicht: 150 kg/ m, Oberkante Abschottung über Gelände/Fußboden bis 3,5 m, in Massivwand / -decke, Dicke 150 mm bis 320 mm, runder oder eckiger Durchbruch, liefern und einschl. Bindedraht, Brandschutzkleber, in die Bauteilöffnung einbauen.

Brandschutzrohrabschottung an Leitungen mit Kondensatausfall einschließlich Dampfbremse.

Rohrabschottung ist mit verzinktem Bindedraht,
6 Wickelungen pro lfd. m auf dem Rohr zu befestigen.

Die Brandschutzabschottung ist mit der Folgedämmung als ein nach MLAR zugelassenes Gesamtsystem vorzusehen

Die Restfuge zwischen den Brandschutzstreifen und der Bauteillaibung ist vollflächig mit Mörtel / Kit (MG II, IIa oder III) zu verschließen und in Einheitspreis einzurechnen.

Die ordnungsgemäße Ausführung ist vom Unternehmer nach Abschluss der Arbeiten durch eine Übereinstimmungser- klärung zu bescheinigen.

Die Rohrabschottung ist dauerhaft mit einen Schild zu kennzeichnen gemäß Zulassung.

**1.410.02.05.170 Brandschutzrohrabschottung R90 - DN 15**
*** gemäß Ausführungsbeschreibung 32
Leistung wie zuvor in vollem Wortlaut beschrieben, jedoch: Brandschutzrohrabschottung R90 - DN 15
Menge: 1,000 St

**1.410.02.05.180 Brandschutzrohrabschottung R90 - DN 20**
*** gemäß Ausführungsbeschreibung 32
Leistung wie zuvor in vollem Wortlaut beschrieben, jedoch: Brandschutzrohrabschottung R90 - DN 20
Menge: 7,000 St

**1.410.02.05.190 Brandschutzrohrabschottung R90 - DN 25**
*** gemäß Ausführungsbeschreibung 32
Leistung wie zuvor in vollem Wortlaut beschrieben, jedoch: Brandschutzrohrabschottung R90 - DN 25
Menge: 1,000 St

**1.410.02.05.200 Brandschutzrohrabschottung R90 - DN 32**
*** gemäß Ausführungsbeschreibung 32
Leistung wie zuvor in vollem Wortlaut beschrieben, jedoch: Brandschutzrohrabschottung R90 - DN 32
Menge: 6,000 St

**1.410.02.05.210 Brandschutzrohrabschottung R90 - DN 40**
*** gemäß Ausführungsbeschreibung 32
Leistung wie zuvor in vollem Wortlaut beschrieben, jedoch: Brandschutzrohrabschottung R90 - DN 40
Menge: 1,000 St

###### Abschnitt 1.410.02.06 Sanitärobjekte u. Zubehör

*Hinweis: Vorbemerkung Montage*
Die Anordnung der Anschlüsse, Abläufe, Sanitärobjekte und Ausstattungen sind nach Rücksprache mit der örtlichen Bauleitung bzw. gemäß dem Fliesenspiegel des Architekten auszuführen. Die Leistung ist in die Einheitspreise mit einzukalkulieren.

Die für die Sanitärarmaturen erforderlichen Messingverlängerungen sind mit in die Armaturenpreise einzukalkulieren.

Die Einrichtungsgegenstände und Armaturen sind nach der Montage so zu schützen, dass diese durch Handwerker nicht beschädigt werden können.

Verfüllen von Fugen:
Bei der Fertigmontage aller nachfolgender Sanitär- einrichtungsgegenstände sind folgende dauerelastischen Verfugungen mit vorzunehmen und einzukalkulieren. Diese Leistungen gehören zur Montage der Einrichtungsgegenstände.

- Objektanschlüsse: Sämtliche Freiräume der Abfluss- und Wasseranschlüsse sind auszufüllen und mit der Oberkante der Fliesen dauerelastisch zu verfugen.
- Einrichtungsgegenstände: Alle Objektkörper, die nach den Fliesenarbeiten angebracht werden, sind an den spritzwassergefährdeten Stellen in gleicher Farbe oder transparent dauerelastisch zu verfugen.
- Die Farbe der Verfugungen wird vom Architekten festgelegt.

Die Verfugung erfolgt mit einem hochwertigen dauerelastischen Sanitär-Silikon, UV-stabil mit fungizider Wirkung.

Befestigungsmaterial:
Befestigungsmaterial für nachfolgende Einrichtungsgegenstände ist in die Einheitspreise mit einzurechnen.

*Hinweis: WC-Anlage*

**1.410.02.06.10 Installationselement WC**
Installationselement, Einbau in Trockenbauwand mit vorh. Unterkonstruktion aus Metall, ohne Bekleidung,
max. Breite Installationselement '500' mm, für
Vorwandmontage, WC-Element, mit Einbauspülkasten DIN EN 14055, Spülmenge 4 bis 9 l, sichtbare Auslösung des Spülvorgangs von vorne, Auslösung der Spülung manuell, Auslöseart mechanisch, mit Schallschutz DIN 4109-1 (inkl. Schallschutzset), statisch belastbar durch Sanitärobjekte, für Wand- und Fußbodenbefestigung, höhenverstellbar, mit Fußplatten, drehbar, Fußstützen höhenverstellbar bis 20 cm, Ausladung über 500 bis 550 mm, mit Befestigung und Anschlüssen für Zu- und Abläufe mit Verrohrung aus Verbundrohr, mit Abflussverrohrung und Ablaufbogen, aus Kunststoff, DN 90, Ablaufbogen aus PP-Rohr.
Menge: 13,000 St

**1.410.02.06.20 Wand-WC**
Wand-WC Tiefspüler, spülrandlos für UP- Spülkasten- Teilgeschlossenes Keramikdesign

Technische Eigenschaften
- Werkstoff: Sanitärkeramik
- Farbe weiß
- Breite: 35 cm
- Höhe: 33,5 cm
- Tiefe: 54 cm
- Abgang: horizontal
- Spülform: Tiefspüler
- Spültechnik: spülrandlos
- WC-Keramikdesign: teilgeschlossen
- Befestigung WC-Sitz: von oben
Menge: 13,000 St

**1.410.02.06.30 Oberflächenbeschichtung WC**
Oberflächenbeschichtung für zuvor in vollen Wortlautbeschriebenen Keramik WC,
schmutzabweisende Eigenschaften, einfache Reinigung und farbneutral.
Menge: 13,000 St

**1.410.02.06.40 WC-Sitz, mit Absenkautomatik**
WC-Sitz, passend zu vor genanntem WC, mit Absenkautomatik, Befestigung von oben, WC-Deckel überlappend

Technische Eigenschaften
- Werkstoff: Kunststoff
- Scharnierwerkstoff: Messing verchromt
- Farbe / Oberfläche: weiß / glänzend
- Breite: 35,5 cm
- Höhe: 4,5 cm
- Tiefe: 45 cm
- Absenkautomatik: ja
- Befestigung: von oben
Menge: 13,000 St

**1.410.02.06.50 Betätigungsplatte WC**
Abdeckplatte für Einbauspülkasten, für Einmengenspülung, aus nichtrostendem Stahl, Werkstoff-Nr 1.4301, gebürstet, mit Betätigungselement, aus nichtrostendem Stahl, Werkstoff-Nr 1.4301, gebürstet, Auslösung manuell, mechanisch, für Betätigung von vorn.
Menge: 13,000 St

*Hinweis: Urinal-Anlage*

**1.410.02.06.60 Installationselelement Urinal**
Installationselement, Einbau in Trockenbauwand mit vorh. Unterkonstruktion aus Metall, ohne Bekleidung,
max. Breite Installationselement '500' mm, für
Vorwandmontage, Urinal-Element, Auslösung der Spülung berührungslos, infrarotgesteuert (Netz), mit Schallschutz DIN 4109-1 (inkl. Schallschutzset), statisch belastbar durch Sanitärobjekte, für Wand- und Fußbodenbefestigung, höhenverstellbar, mit Fußplatten, drehbar, Fußstützen höhenverstellbar bis 20 cm, mit Befestigung und Anschlüssen für Zu- und Abläufe mit Verrohrung aus Verbundrohr, mit Abflussverrohrung,
aus Kunststoff, DN 50.
Menge: 6,000 St

**1.410.02.06.70 Urinal**
Urinal, für UP-Steuerung, Zulauf hinten, weiß

Verwendungszwecke
- Für Montageelemente für Urinal
- Für Rohbausets für Urinalsteuerung

Eigenschaften
- Ausspülen der Urinalkeramik mit 0,5 l pro Spülung
 gewährleistet, unter Einhaltung der EN 13407
- Reinigung des Entwässerungssystems ohne Abnehmen
 der Keramik
- Sprühkopf von vorne austauschbar, ohne Abnehmen
 der Keramik
- Spülrandlos
- Geruchsverschlussaufnahme werkzeuglos
 höhenverstellbar

Technische Eigenschaften
- Werkstoff: Sanitärkeramik
- Farbe / Oberfläche: weiß
- Breite: 42 cm
- Höhe: 84 cm
- Tiefe: 37 cm
- Abgang: nach hinten
- Zulauf: hinten, geschraubt
- Zielmarkierung: nein
- Kleine Spülmenge Einstellbereich: 0,5 l

inkl.:
- Befestigungsmaterial
- Urinalgeruchsverschluss mit Absaugfunktion
- Ablaufsieb
- Ablaufgarnitur
- Rückflussverhinderer
- Anschlusswinkel 90G R 1/2"

Fabrikat:  Geberit
Typ:  Tamina

Angebotenes Fabrikat / Typ:

'.........'
(vom Bieter einzutragen)
Menge: 6,000 St

**1.410.02.06.80 Urinalsteuerung**
Urinalsteuerung, rund, elektronische Spülauslösung, Netzbetrieb, Stahl gebürstet.

Eigenschaften
- Wassersparender Hybridmodus einstellbar
- Intervallspülung einstellbar
- Dynamische Spülzeitanpassung
- Ventilschliessfunktion bei Netzausfall
- Funktionen mit Service-Handy einstellbar  und abfragbar

Technische Eigenschaften
- Werkstoffbezeichnung: Edelstahl
- Farbe / Oberfläche: gebürstet
- Betrieb: Elektronisch, Netzbetrieb
- Betriebsspannung: 4,5 V DC
- Erfassungsbereich - min. bis max.: 50-1200 mm
- Fließdruck - min. bis max.: 100-800 kPa
- Intervallspülung Einstellbereich: 1-168 h
- Intervallspülzeit Einstellbereich: 3-180 s
- Nennspannung: 110-240 V AC
- Netzfrequenz: 50-60 Hz
- Schutzart: IP45
- Spülzeit Einstellbereich: 1-15 s
- Wassertemperatur - max.: 30 Grad C
- Leistungsaufnahme: <= 0,5 W

zusätzlicher Lieferumfang
- Mambo Abdeckplatte mit IR-Fenster
- Befestigungsrahmen
- Infrarotsteuerung, vormontiert auf Befestigungsrahmen
- Magnetventil
- Netzteil
- Befestigungsmaterial
Menge: 6,000 St

**1.410.02.06.90 Wandauslaufventil DN15**
Wandauslaufventil DIN EN 200 DN 15, Armaturenkörper aus Metall, verchromt, Geräuschverhalten DIN 4109-1 Gruppe I, mit Prüfbericht, Durchflussklasse A (max. 0,25 l/s), mit festem Auslauf, mit Schlauchanschlussverschraubung, Rohrbelüfter und Rückflussverhinderer, ohne Luftansaugung DIN EN 246, Ausladung bis 80 mm, Oberteil mit Spindel und Schlüsselbetätigung, Auslöseelement aus Metall, verchromt, Ausführung in Standardfarbton, Anschlussgewinde G 1/2.
Menge: 1,000 St

**1.410.02.06.100 Traverse**
Traverse im Wandhohlraum, aus OSB-Platte, für vor genannten Wandauslaufventil.
Menge: 1,000 St

*Hinweis: WT-Anlage*

**1.410.02.06.110 Installationselement WT**
Installationselement, Einbau in Trockenbauwand mit vorh. Unterkonstruktion aus Metall, Bekleidung wird gesondert vergütet,
max. Breite Installationselement '500' mm, für
Vorwandmontage, Waschbecken-Element, mit Schallschutz DIN 4109-1 (inkl. Schallschutzset), statisch belastbar durch Sanitärobjekte, als Standarmatur, höhenverstellbar, mit Fußplatten, drehbar, Fußstützen höhenverstellbar bis 20 cm, Ausladung über 450 bis 500 mm, mit Befestigung und Anschlüssen für Zu- und Abläufe mit Verrohrung aus Verbundrohr,
Anzahl Zuläufe mit Abflussverrohrung und Ablaufbogen,
aus Kunststoff, DN 50, Ablaufbogen aus PP-Rohr.
Menge: 9,000 St

**1.410.02.06.120 Waschtisch, 60x48cm**
Waschtisch, 60x48cm, mit Hahnloch, mit Überlauf, eckige Form, weiß.

Eigenschaften
- Unterbaufähig
- Reduzierte Randhöhe
- Gerade Wandanbindung
- Komplett geschlossener Überlaufkanal

Technische Eigenschaften
- Werkstoff: Sanitärkeramik
- weiß
- Breite: 60 cm
- Höhe: 18,5 cm
- Tiefe: 48 cm
- Hahnloch: mittig
- Überlauf: sichtbar, symmetrisch
- Überlaufkanal: Ja
Menge: 9,000 St

**1.410.02.06.130 Oberflächenbeschichtung WT**
Oberflächenbeschichtung für zuvor in vollen Wortlautbeschriebenen Keramik Waschtisch,
schmutzabweisende Eigenschaften, einfache Reinigung und farbneutral.
Menge: 9,000 St

**1.410.02.06.140 Elektronische WT-Armatur, Kaltwasser**
Elektronische Waschtisch-Armatur, Kaltwasser/Vorgemischtes Wasser, chrom, Infrarot-Sensor gesteuert. Netzbetrieb. Geeignet zur Vernetzung mit Wassermanagement-System.

Lieferumfang:
- Infrarot-Sensor-Einlocharmatur
- Infrarot-Sensor-Elektronik, programmierbar
- Magnetventil 6 V mit Vorfilter
- Strahlregler
- Steckernetzteil 9 VDC, 100 - 240 VAC, 50 - 60 Hz
- Flexibler Anschlussschlauch S G 3/8 IG x 380 mm, mit Vorfilter
- Befestigungsmaterial für Waschtischmontage

Technische Daten
- Einstellmöglichkeiten Wassermanagement-System
- Sensor-Reichweite (kurz / mittel / lang)
- Programmierung über Nahreflex (Aus / Ein)
- Max. Laufzeit (1 - 360 s)
- Nachlaufzeit (0,6 - 60 s)
- Stagnationsspülung (Aus / 5 - 600 s,
alle 1 - 240 h nach letzter Spülung / alle 1 - 240 h)
- Dauerspülung für thermische Desinfektion, mit Verbrühungsschutz (Aus / 15 - 600 s)
- Dauerfluss (Aus / 15 - 600 s)
- Energiesparmodus (Aus / 1 - 254 h
nach letzter Nutzung)
- Reinigungsstopp (Aus / 60 - 360 s)
- Einstellmöglichkeiten über Nahreflex
- Sensor-Reichweite (kurz / mittel / lang)
- Stagnationsspülung (Aus / 30 s, alle
24 h nach letzter Spülung / alle 24 h)
- Dauerspülung für thermische
Desinfektion, mit Verbrühungsschutz
(Aus / 300 s / 120 s)
- Reinigungsstopp (Aus / 60 s)
- Durchfluss: max. 5 l/min
druckunabhängig
- Fließdruck: 1,0 - 5,0 bar
- Max. Ruhedruck: 8 bar
- Max. Betriebstemperatur: 70 GradC (80
GradC für thermische Desinfektion)
- Werkstoff: Gehäuse Messing konform
TrinkwV
- Oberfläche: chrom
- Anschluss: G 3/8 IG
- Geräuschklasse: I
Menge: 9,000 St

**1.410.02.06.150 Ablaufventil DN32, Siebventil**
Ablaufventil DIN EN 274-1, für Waschbecken DN 32, aus Messing, verchromt, als Siebventil, Gewindeanschluss aus Messing.
Menge: 9,000 St

**1.410.02.06.160 Röhrengeruchverschluss**
Geruchverschluss DIN 19541 mit Prüfzeichen, für Waschbecken, 1 1/4 x DN 32, aus Messing, verchromt, als Röhrengeruchverschluss, mit Anschlussbogen.
Menge: 9,000 St

**1.410.02.06.170 Eckventil DN15**
Eckventil, als Absperr- und Anschlussventil, DN 15, Geräuschverhalten DIN 4109-1 Gruppe I, mit Prüfbericht, mit Betätigungssicherung, mit Schmutzfänger, aus Messing, verchromt, mit wartungsfreier Spindelabdichtung, Edelstahlkegel und EPDM-Sitzdichtung, mit Rosette.
Menge: 9,000 St

**1.410.02.06.180 Wandauslaufventil DN15**
Wandauslaufventil DIN EN 200 DN 15, Armaturenkörper aus Metall, verchromt, Geräuschverhalten DIN 4109-1 Gruppe I, mit Prüfbericht, Durchflussklasse A (max. 0,25 l/s), mit festem Auslauf, mit Schlauchanschlussverschraubung, Rohrbelüfter und Rückflussverhinderer, ohne Luftansaugung DIN EN 246, Ausladung bis 80 mm, Oberteil mit Spindel und Schlüsselbetätigung, Auslöseelement aus Metall, verchromt, Ausführung in Standardfarbton, Anschlussgewinde G 1/2.
Menge: 1,000 St

**1.410.02.06.190 Traverse**
Traverse im Wandhohlraum, aus OSB-Platte, für vor genannten Wandauslaufventil.
Menge: 1,000 St

*Hinweis: WC-Anlage barrierefrei*

**1.410.02.06.200 Installationselement höhenverstellbares WC**
Installationselement höhenverstellbares WC, sensorgesteuerte WC-Spülung:

-Elektrisch höhenverstellbares WC-Vorwandelement für Ausbaumodule mit sensorgesteuerter Spülauslösung
- Seitlicher Ablauf links, inkl. Übergangstück DN90/DN110
- Steuerung per Funkfernbedienung (inkl)
- Um 150 mm stufenlos höhenverstellbar (Sitzhöhe ca. 425 - 575 mm)
- Anpassbare Ausgangshöhe durch verstellbare Bodenstützen, z.B. auf barrierefreie Sitzhöhe von 460 - 480 mm
- Abmessungen: B 726 mm, H 1355 - 1505 mm, T 210 - 240 mm
- Bodenstütze 200 mm in der Höhe verstellbar
- Gefertigt aus Stahl, pulverbeschichtet
- Maximales Nutzergewicht: 150 kg
- Inklusive OLI120 Plus Zwei-Mengen-Spülkasten 6/3 Liter (anpassbar auf 4/2 - 7/3 Liter)
- Mit wandgebundenen Stützklappgriffen nachrüstbar
- Mit WC-Spülauslösung per Funk nachrüstbar
- Inkl. Boden- und Wandbefestigungsmaterial
- inkl. Schallentkopplung sämtlicher Leitungen und des Installationselements vom Baukörper
- Wasseranschluss 1/2"
- CE- und UKCA-Kennzeichnung
- inkl. Schallschutzset
Menge: 1,000 St

**1.410.02.06.210 WC-Modul**
WC-Modul, sensorgesteuerte, weiß mit flächiger Frontansicht
Für das elektrisch um 150 mm höhenverstellbare Vorwandelement WC, für Keramiken mit einem Befestigungsabstand von 180 mm oder 230 mm einsetzbar
Inkl. Befestigungsmaterial für das WC und Befestigung für die Fernbedienung inkl. Diebstahlsicherung
Abmessungen: B: 606 mm, H: 1300 mm, T: 25 mm
Oberfläche aus 6 mm Plexiglas, farblich hinterlegt in Weiß
Abschluss zur Wand mittels Bürstendichtung
CE- und UKCA-Kennzeichnung
Menge: 1,000 St

**1.410.02.06.220 Aufnahme für Montageplatte Stützklappgriffen**
Aufnahme für Montageplatte Stützklappgriffen
- dient zur Vorbereitung der Aufnahme eines Stützklappgriffs an vor genanntem WC-Modul
- links und rechtsseitig verwendbar
- gefertigt aus Stahl, pulverbeschichtet
- inkl. Befestigungsmaterial zur Montage an der Vorwandinstallation
Menge: 2,000 St

**1.410.02.06.230 Montageplatte Stützklappgriff Links/Rechts**
Montageplatte Stützklappgriff Links/Rechts
- Aufrüstsatz zur Vorrüstung eines wandgebundenen Stützklappgriffs
- gefertigt aus Stahl, pulverbeschichtet
- inkl. Befestigungsmaterial zur Montage an der Aufnahme und Befestigungsmaterial zur Montage des Stützklappgriffs
Menge: 2,000 St

**1.410.02.06.240 Funkempfänger**
Funkempfänger für oben genanntes WC Modul, zur Anbindung WC-Spülauslösung (Funk)
CE- und UKCA-Kennzeichnung
Menge: 1,000 St

**1.410.02.06.250 Wand WC barrierefrei**
Wand-WC barrierefrei, Tiefspüler, spülrandlos, verlängerte Ausladung 70 cm, weiß

Eigenschaften
- komplett spülrandlos
- Tiefspül-WC
- Wandhängend
- Verlängerte Ausladung
- Barrierefrei
- Entspricht der DIN 18040

Technische Eigenschaften
- Werkstoff: Sanitärkeramik
- Farbe / Oberfläche: weiß
- Breite: 35,5 cm
- Höhe: 34 cm
- Tiefe: 70 cm
- Abgang: horizontal
- Spülform: Tiefspüler
- Spültechnik: spülrandlos
- WC-Keramikdesign: offen
- Befestigung WC-Sitz: von oben oder von unten
- inkl. verlängertem Spülrohr
Menge: 1,000 St

**1.410.02.06.260 Oberflächenbeschichtung WC**
Oberflächenbeschichtung für zuvor in vollen Wortlautbeschriebenen Keramik WC,
schmutzabweisende Eigenschaften, einfache Reinigung und farbneutral.
Menge: 1,000 St

**1.410.02.06.270 WC-Sitz, barrierefrei**
WC-Sitz barrierefrei, antibakteriell, Befestigung von oben, weiß

Eigenschaften
- Antibakteriell
- Durchgehende Edelstahl-Scharnierwelle

Technische Eigenschaften
- Werkstoff: Kunststoff
- Scharnierwerkstoff: Edelstahl
- Farbe / Oberfläche: weiß
- Breite: 36 cm
- Höhe: 4 cm
- Tiefe: 45 cm
- Befestigung: von oben
Menge: 1,000 St

*Hinweis: WT-Anlage barrierefrei*

**1.410.02.06.280 Installationselement barrierefreier WT**
Installationselement, Einbau in Trockenbauwand mit vorh. Unterkonstruktion aus Metall, ohne Bekleidung,
max. Breite Installationselement '500' mm, für
Vorwandmontage, Waschbecken-Element, mit UP-Geruchverschluss, mit Schallschutz DIN 4109-1 (inkl. Schallschutzset), als Standarmatur, höhenverstellbar, mit Fußplatten, drehbar, Fußstützen höhenverstellbar bis 20 cm, als barrierefreie Ausführung DIN 18040, Ausladung über 500 bis 550 mm, mit Befestigung und Anschlüssen für Zu- und Abläufe mit Verrohrung aus Verbundrohr, mit Abflussverrohrung und Ablaufbogen, aus Kunststoff, DN 50, Ablaufbogen aus PP-Rohr.
Menge: 1,000 St

**1.410.02.06.290 Waschtisch barrierefrei 65x55cm**
Waschtisch barrierefrei, 65x55cm, mit Hahnloch, mit Überlauf, weiß.

Verwendungszwecke
- Zur Nutzung durch Rollstuhlfahrer geeignet

Eigenschaften
- Ergonomisch geformte Vorderseite
- Becken flach
- Entspricht der DIN 18040

Technische Eigenschaften
- Werkstoff: Sanitärkeramik
- Farbe / Oberfläche: weiß
- Breite: 65 cm
- Höhe: 16 cm
- Tiefe: 55 cm
- Hahnloch: mittig
- Überlauf: sichtbar, symmetrisch
- Überlaufkanal: Ja
Menge: 1,000 St

**1.410.02.06.300 Oberflächenbeschichtung WT**
Oberflächenbeschichtung für zuvor in vollen Wortlautbeschriebenen Keramik Waschtisch,
schmutzabweisende Eigenschaften, einfache Reinigung und farbneutral.
Menge: 1,000 St

**1.410.02.06.310 Elektronische WT-Armatur, Mischwasser**
Elektronische Waschtischarmatur. Mischwasser, chrom, Infrarot-Sensor gesteuert. Netzbetrieb, Geeignet zur
Vernetzung mit Wassermanagement-System.

Lieferumfang
- Infrarot-Sensor-Einlocharmatur
- Temperaturregler
- Infrarot-Sensor-Elektronik,programmierbar
- Magnetventil 6 V mit Vorfilter
- Strahlregler
- Steckernetzteil 9 VDC, 100 - 240 VAC,50 - 60 Hz
- 2 flexible Anschlussschläuche G 3/8 IG x 380 mm, mit
integriertem Rückflussverhinderer (RV, EN 1717: EB) und Vorfilter
- Befestigungsmaterial für Waschtischmontage

Technische Daten
- Einstellmöglichkeiten über Wassermanagement-System
- Sensor-Reichweite (kurz / mittel /lang)
- Programmierung über Nahreflex (Aus /Ein)
- Max. Laufzeit (1 - 360 s)
- Nachlaufzeit (0,6 - 60 s)
- Stagnationsspülung (Aus / 5 - 600 s,
alle 1 - 240 h nach letzter Spülung /alle 1 - 240 h)
- Dauerspülung für thermische Desinfektion, mit Verbrühungsschutz (Aus / 15 - 600 s)
- Dauerfluss (Aus / 15 - 600 s)
- Energiesparmodus (Aus / 1 - 254 h nach letzter Nutzung)
- Reinigungsstopp (Aus / 60 - 360 s)
- Einstellmöglichkeiten über Nahreflex
- Sensor-Reichweite (kurz / mittel / lang)
- Stagnationsspülung (Aus / 30 s, alle 24 h nach letzter Spülung / alle 24 h)
- Dauerspülung für thermische Desinfektion, mit Verbrühungsschutz (Aus / 300 s / 120 s)
- Reinigungsstopp (Aus / 60 s)
- Durchfluss: max. 5 l/min druckunabhängig
- Fließdruck: 1,0 - 5,0 bar
- Max. Ruhedruck: 8 bar
- Max. Betriebstemperatur: 70 GradC (80 GradC für thermische Desinfektion)
- Werkstoff: Gehäuse Messing konform TrinkwV
- Oberfläche: chrom
- Anschluss: G 3/8 IG
- Geräuschklasse: I
Menge: 1,000 St

**1.410.02.06.320 Ablaufventil DN32, Siebventil**
Ablaufventil DIN EN 274-1, für Waschbecken DN 32, aus Messing, verchromt, als Siebventil, Gewindeanschluss aus Messing.
Menge: 1,000 St

**1.410.02.06.330 Wandanschlußrohr mit Abdeckplatte UP-Geruchsverschluß**
Wandanschlußrohr
zum Anschluß Ablaufventil an UP - Geruchsverschluß, Nennweite DN32, Material Messing, Oberfläche poliert, gebogen 90°, mit Bördelrand, mit Überwurfmutter zum Anschluß an Ablaufventil.

Eigenschaften
- Abdeckplatte bei Fertigmontage +/- 3 cm höhenverstellbar

Technische Eigenschaften
- Oberfläche: hochglanz-verchromt
- Werkstoffbezeichnung: Kunststoff

inkl.
- Abdeckplatte
- Flachdichtung
- Anschlussbogen D 32 mm
- Dichtung D 40 / 32 mm
Menge: 1,000 St

**1.410.02.06.340 Eckventil DN15**
Eckventil, als Absperr- und Anschlussventil, DN 15, Geräuschverhalten DIN 4109-1 Gruppe I, mit Prüfbericht, mit Betätigungssicherung, mit Schmutzfänger, aus Messing, verchromt, mit wartungsfreier Spindelabdichtung, Edelstahlkegel und EPDM-Sitzdichtung, mit Rosette.
Menge: 1,000 St

**1.410.02.06.350 Elektro-Durchflusswassererwärmer 13,5 kW**
Elektro-Durchflusswassererwärmer, hängende Anordnung, mit VDE-EMC-Zeichen, für Unterbeckenmontage, Bemessungsbetriebsspannung 400 V AC, Leistung 13,5 kW, elektronisch geregelt, Anschluss G 3/8, für festen Anschluss, für Montage an Wand, Anschluss Unterputz.
Menge: 1,000 St

**1.410.02.06.360 Traverse**
Traverse im Wandhohlraum, aus OSB-Platte, für vor genannten Druchlauferhitzer, Wandauslaufventil.
Menge: 2,000 St

**1.410.02.06.370 Wandauslaufventil DN15**
Wandauslaufventil DIN EN 200 DN 15, Armaturenkörper aus Metall, verchromt, Geräuschverhalten DIN 4109-1 Gruppe I, mit Prüfbericht, Durchflussklasse A (max. 0,25 l/s), mit festem Auslauf, mit Schlauchanschlussverschraubung, Rohrbelüfter und Rückflussverhinderer, ohne Luftansaugung DIN EN 246, Ausladung bis 80 mm, Oberteil mit Spindel und Schlüsselbetätigung, Auslöseelement aus Metall, verchromt, Ausführung in Standardfarbton, Anschlussgewinde G 1/2.
Menge: 1,000 St

*Hinweis: Wickelraum*

**1.410.02.06.380 Installationselement WT**
Installationselement, Einbau in Trockenbauwand mit vorh. Unterkonstruktion aus Metall, Bekleidung wird gesondert vergütet,
max. Breite Installationselement '500' mm, für
Vorwandmontage, Waschbecken-Element, mit Schallschutz DIN 4109-1 (inkl. Schallschutzset), statisch belastbar durch Sanitärobjekte, als Standarmatur, höhenverstellbar, mit Fußplatten, drehbar, Fußstützen höhenverstellbar bis 20 cm, Ausladung über 450 bis 500 mm, mit Befestigung und Anschlüssen für Zu- und Abläufe mit Verrohrung aus Verbundrohr,
Anzahl Zuläufe mit Abflussverrohrung und Ablaufbogen,
aus Kunststoff, DN 50, Ablaufbogen aus PP-Rohr.
Menge: 1,000 St

**1.410.02.06.390 Waschtisch, 45x34cm**
Waschtisch, 45x34cm, mit Hahnloch, mit Überlauf, eckige Form, weiß

Eigenschaften
- Unterbaufähig
- Gerade Wandanbindung erlaubt mehr Ablagefläche

Technische Eigenschaften
- Werkstoff: Sanitärkeramik
- Farbe / Oberfläche: weiß
- Breite: 45 cm
- Höhe: 17 cm
- Tiefe: 34 cm
- Hahnloch: mittig
- Überlauf: sichtbar, symmetrisch
- Überlaufkanal: Ja
Menge: 1,000 St

**1.410.02.06.400 Oberflächenbeschichtung WT**
Oberflächenbeschichtung für zuvor in vollen Wortlautbeschriebenen Keramik Waschtisch,
schmutzabweisende Eigenschaften, einfache Reinigung und farbneutral.
Menge: 1,000 St

**1.410.02.06.410 Elektronische WT-Armatur, Mischwasser**
Elektronische Waschtischarmatur. Mischwasser, chrom, Infrarot-Sensor gesteuert. Netzbetrieb, Geeignet zur
Vernetzung mit Wassermanagement-System.

Lieferumfang
- Infrarot-Sensor-Einlocharmatur
- Temperaturregler
- Infrarot-Sensor-Elektronik,programmierbar
- Magnetventil 6 V mit Vorfilter
- Strahlregler
- Steckernetzteil 9 VDC, 100 - 240 VAC,50 - 60 Hz
- 2 flexible Anschlussschläuche G 3/8 IG x 380 mm, mit
integriertem Rückflussverhinderer (RV, EN 1717: EB) und Vorfilter
- Befestigungsmaterial für Waschtischmontage

Technische Daten
- Einstellmöglichkeiten über Wassermanagement-System
- Sensor-Reichweite (kurz / mittel /lang)
- Programmierung über Nahreflex (Aus /Ein)
- Max. Laufzeit (1 - 360 s)
- Nachlaufzeit (0,6 - 60 s)
- Stagnationsspülung (Aus / 5 - 600 s,
alle 1 - 240 h nach letzter Spülung /alle 1 - 240 h)
- Dauerspülung für thermische Desinfektion, mit Verbrühungsschutz (Aus / 15 - 600 s)
- Dauerfluss (Aus / 15 - 600 s)
- Energiesparmodus (Aus / 1 - 254 h nach letzter Nutzung)
- Reinigungsstopp (Aus / 60 - 360 s)
- Einstellmöglichkeiten über Nahreflex
- Sensor-Reichweite (kurz / mittel / lang)
- Stagnationsspülung (Aus / 30 s, alle 24 h nach letzter Spülung / alle 24 h)
- Dauerspülung für thermische Desinfektion, mit Verbrühungsschutz (Aus / 300 s / 120 s)
- Reinigungsstopp (Aus / 60 s)
- Durchfluss: max. 5 l/min druckunabhängig
- Fließdruck: 1,0 - 5,0 bar
- Max. Ruhedruck: 8 bar
- Max. Betriebstemperatur: 70 GradC (80 GradC für thermische Desinfektion)
- Werkstoff: Gehäuse Messing konform TrinkwV
- Oberfläche: chrom
- Anschluss: G 3/8 IG
- Geräuschklasse: I
Menge: 1,000 St

**1.410.02.06.420 Ablaufventil DN32, Siebventil**
Ablaufventil DIN EN 274-1, für Waschbecken DN 32, aus Messing, verchromt, als Siebventil, Gewindeanschluss aus Messing.
Menge: 1,000 St

**1.410.02.06.430 Röhrengeruchverschluss**
Geruchverschluss DIN 19541 mit Prüfzeichen, für Waschbecken, 1 1/4 x DN 32, aus Messing, verchromt, als Röhrengeruchverschluss, mit Anschlussbogen.
Menge: 1,000 St

**1.410.02.06.440 Eckventil DN15**
Eckventil, als Absperr- und Anschlussventil, DN 15, Geräuschverhalten DIN 4109-1 Gruppe I, mit Prüfbericht, mit Betätigungssicherung, mit Schmutzfänger, aus Messing, verchromt, mit wartungsfreier Spindelabdichtung, Edelstahlkegel und EPDM-Sitzdichtung, mit Rosette.
Menge: 1,000 St

**1.410.02.06.450 Elektro-Durchflusswassererwärmer 13,5 kW**
Elektro-Durchflusswassererwärmer, hängende Anordnung, mit VDE-EMC-Zeichen, für Unterbeckenmontage, Bemessungsbetriebsspannung 400 V AC, Leistung 13,5 kW, elektronisch geregelt, Anschluss G 3/8, für festen Anschluss, für Montage an Wand, Anschluss Unterputz.
Menge: 1,000 St

**1.410.02.06.460 Traverse**
Traverse im Wandhohlraum, aus OSB-Platte, für vor genannten Druchlauferhitzer.
Menge: 1,000 St

*Hinweis: Teeküche*

**1.410.02.06.470 WAS-Ventil DN15**
Geräteanschlußventil, mit Rückflußverhinderer DIN 3269
und Rohrbelüfter DIN 3266 Bauform C, aus Messing,
verchromt, DN 15, Geräuschverhalten DIN 4109 Gruppe I,
mit Prüfzeichen, Durchflußklasse A (max 0,25 l/s), als
Kombinationseckventil, Betätigungselement aus Metall,
verchromt, mit Abgangsgewinde.
Menge: 1,000 St

**1.410.02.06.480 Elektro-Durchflusswassererwärmer 13,5 kW**
Elektro-Durchflusswassererwärmer, hängende Anordnung, mit VDE-EMC-Zeichen, für Unterbeckenmontage, Bemessungsbetriebsspannung 400 V AC, Leistung 13,5 kW, elektronisch geregelt, Anschluss G 3/8, für festen Anschluss, für Montage an Wand, Anschluss Unterputz.
Menge: 1,000 St

**1.410.02.06.490 Traverse**
Traverse im Wandhohlraum, aus OSB-Platte, für vor genannten Durchlauferhitzer.
Menge: 1,000 St

*Hinweis: Ausgußbecken*

**1.410.02.06.500 Installationselement Ausgussbecken**
Installationselement, Einbau in Trockenbauwand mit vorh. Unterkonstruktion aus Metall, ohne Bekleidung,
max. Breite Installationselement '500' mm, für
Vorwandmontage, Ausgussbecken-Element, mit Schallschutz DIN 4109-1 (inkl. Schallschutzset), statisch belastbar durch Sanitärobjekte, als Wandarmatur, höhenverstellbar, mit Fußplatten, drehbar, Fußstützen höhenverstellbar bis 20 cm, mit Befestigung und Anschlüssen für Zu- und Abläufe mit Verrohrung aus Verbundrohr, mit Abflussverrohrung und Ablaufbogen,
aus Kunststoff, DN 50, Ablaufbogen aus PE-HD-Rohr.
Menge: 4,000 St

**1.410.02.06.510 Elektro-Durchflusswassererwärmer 13,5 kW mit AP-Armatur**
Elektro-Durchflusswassererwärmer, offen, hängende Anordnung, für Einbau in Feuchtraum, mit VDE-EMC-Zeichen, für Überbeckenmontage, mit systemgebundener Armatur, Bemessungsbetriebsspannung 400 V AC, Leistung 13,5 kW, elektronisch gesteuert, Temperatureinstellung von 35 bis 60 Grad C, Anschluss G 3/8, für festen Anschluss, für Montage an Wand, Anschluss Unterputz.
Menge: 3,000 St

**1.410.02.06.520 Ausgussbecken Stahl emailliert**
Ausgussbecken, aus Stahl, emailliert, wandhängend, mit Rückwand, mit Klapprost aus verzinktem Stahl, Befestigung an Installationselement, mit Ab- und Überlaufgarnitur, Kette und Stopfen. Breite über 500 bis 550 mm, Ausladung über 300 bis 350 mm.
Menge: 4,000 St

**1.410.02.06.530 Geruchverschluss**
Geruchverschluss DIN 19541 mit Prüfzeichen, für Ausgussbecken, 1 1/4 x DN 32, aus Kunststoff, heißwasserbeständig, als Röhrengeruchverschluss, mit Anschlussbogen.
Menge: 4,000 St

**1.410.02.06.540 Traverse**
Traverse im Wandhohlraum, aus OSB-Platte, für Durchlauferhitzer.
Menge: 3,000 St

**1.410.02.06.550 Installationswand AGB Technikzentrale 2. OG**
Liefern und fachgerechtes Herstellen einer freistehenden bzw. an bestehende Bauteile anschließenden Trockenbau-/System-Installationswand zur Montage eines Ausgussbeckens, einschließlich Tragkonstruktion, Beplankung und erforderlichem Montagegestell.
Abmessungen der Wand:

Gesamtbreite: 1130 mm
Gesamthöhe: 1860 mm

Aussparung links oben:
Breite reduzierte Wand: 680 mm
Höhe Aussparung: 640 mm

Form: Wand mit linksseitigem oberen Rücksprung (L-förmige Geometrie)

Konstruktion:

Unterkonstruktion aus verzinkten Metallprofilen (CW/UW oder Systemprofile), entsprechend statischen und herstellerseitigen Anforderungen. Ständerwerk standsicher befestigt an Boden und ggf. Rückwand. Ausführung als Installationswand mit Aufnahme von Sanitärleitungen

Montagegestell:

Integriertes, höhen- und tiefenverstellbares Montageelement für Ausgussbecken
Geeignet für handelsübliche Ausgussbecken.
Inkl. Befestigungsmaterial, Schallschutzentkopplung und Lastabtragung in die Unterkonstruktion

Beplankung:
Beidseitige Beplankung mit imprägnierten Gipskartonplatten (GKBI) oder vergleichbar, mind. 2-lagig im Nassbereich
Plattendicke und Lage gemäß Systemhersteller
Oberfläche verspachtelt, Qualitätsstufe Q2 (malerfertig)

Leistungsumfang beinhaltet:

Einmessen und Anpassen an örtliche Gegebenheiten
Herstellen der Aussparung gemäß Maßvorgabe
Lieferung sämtlicher Materialien
Zuschnitt, Montage und Befestigung der Konstruktion
Einbau des Montagegestells für Ausgussbecken
Verspachtelung der Fugen und Anschlüsse
Reinigung der Baustelle nach Ausführung

Besondere Hinweise:
Ausführung gemäß gültigen DIN-Normen (insb. DIN 18181, DIN 4103) und Herstellerrichtlinien
Feuchtraumgeeignete Materialien verwenden
Anschlüsse schallentkoppelt ausführen
Vor Ausführung Maße vor Ort prüfen
Menge: 1,000 St

###### Abschnitt 1.410.02.07 Accessoires

*Hinweis: Vorbemerkung Montage*
Befestigungsmaterial:
Befestigungsmaterial für nachfolgende Accessoires sind in die Einheitspreise mit einzurechnen.

*Hinweis: WC-Anlage*

**1.410.02.07.10 WC-Papierhalter**
WC-Papierhalter
- rechtwinklig gebogener, U-förmiger Halter
- diebstahlgeschützt durch verdeckte Verschraubung
- 160 mm breit, 120 mm hoch, Stange 21 mm im Durchmesser
- aus hochglänzendem Polyamid

Farbe nach Wahl des Bauherrn
Menge: 13,000 St

**1.410.02.07.20 Reservepapierhalter, 3 WC-Rollen**
Reservepapierhalter für 3 WC-Rollen
- rechtwinklig nach oben gebogene Stange mit Befestigungsrosette
- diebstahlgeschützt durch verdeckte Verschraubung
- 361 mm hoch, und 91 mm tief, Rosettendurchmesser 70 mm
- aus hochglänzendem Polyamid.

Farbe nach Wahl des Bauherrn
Menge: 13,000 St

**1.410.02.07.30 WC-Bürstengarnitur, freistehend**
WC-Bürstengarnitur, freistehend
- Bürstengriff mit auswechselbarem schwarzem Bürstenkopf aus Polyamid
- zylindrischer Bürstentopf mit seitlicher Öffnung
- freistehend
- Behälter 110 mm im Durchmesser und 250 mm hoch, mit eingesteckter Bürste 515 mm hoch
- aus hochglänzendem Polyamid

Farbe nach Wahl des Bauherrn
Menge: 13,000 St

**1.410.02.07.40 Einzelhaken**
Einzelhaken, d:50mm
- rechtwinklig gebogener, zylindrischer Haken mit Befestigungsrosette
- diebstahlgeschützt durch verdeckte Verschraubung
- 46 mm tief, Rosettendurchmesser 50 mm
- aus hochglänzendem Polyamid

Farbe nach Wahl des Bauherrn
Menge: 13,000 St

**1.410.02.07.50 Hygienekombination**
Hygienekombination, Behälter m. Beutelspender

- kubischer Grundkörper mit eingerücktem Wandsockel
- unsichtbare, integrierte Beutelhalterung
- mit integrierter Aufnahme für handelsübliche Hygienebeutel aus Kunststoff (max. Packungsgröße L 130 x B 90 x H 20 mm)
- Deckel mit Hebelasche
- 160 mm breit, 300 mm hoch und 140 mm tief
- zur Wandmontage
- Behälter und Deckel aus hochwertigem Edelstahl mit matt geschliffener Oberfläche
- Einwurföffnung aus hochwertigem Polyamid, Farbe nach Wahl des Bauherrn
- inklusive korrosionsfreiem Befestigungsmaterial
Menge: 10,000 St

*Hinweis: Urinal-Anlage*

**1.410.02.07.60 Einzelhaken**
Einzelhaken, d:50mm
- rechtwinklig gebogener, zylindrischer Haken mit Befestigungsrosette
- diebstahlgeschützt durch verdeckte Verschraubung
- 46 mm tief, Rosettendurchmesser 50 mm
- aus hochglänzendem Polyamid

Farbe nach Wahl des Bauherrn
Menge: 3,000 St

*Hinweis: WT-Anlage*

**1.410.02.07.70 Seifenspender, 500 ml**
Tropffreier Seifenspender, 500 ml,
Schnellbefüllung durch Click-in-Bottle, Optische Füllstandsanzeige
Abmessungen (BxHxT) 80,6 x 328,8 x 110,5 mm
Farbe: Weiß
inkl. Erstbefüllung
Menge: 5,000 St

**1.410.02.07.80 Papierhandtuchspender, 300 Papiertücher**
Papierhandtuchspender, 300 Papiertücher, abschließbar
Füllstandssichtfenster
Abmessungen (BxHxT) 297,4 x 336 x 150,5 mm
Farbe: Weiß
inkl. Erstbefüllung
Menge: 5,000 St

**1.410.02.07.90 Desinfektionsmittelspender, 500 ml**
Tropffreier Desinfektionsmittelspender, 500 ml, berührungslose Ausgabe von Desinfektonsgel, Schnellbefüllung durch Click-in-Bottle, Optische Füllstandsanzeige, batteriebetrieben
Abmessungen (BxHxT) 93,6 x 320,2 x 120,4 mm
Farbe: Weiß
inkl. Erstbefüllung
Menge: 5,000 St

**1.410.02.07.100 Wandablage**
Wandablage, 60x14cm, weiß, Aufkantung umlaufend

Technische Eigenschaften
- Werkstoff: Sanitärkeramik
- Farbe / Oberfläche: weiß / glänzend
- Breite: 60 cm
- Höhe: 7 cm
- Tiefe: 14 cm
inkl Befestigungsmaterial
Menge: 6,000 St

**1.410.02.07.110 Oberflächenbeschichtung Wandablage**
Oberflächenbeschichtung für zuvor in vollen Wortlaut beschriebene Keramik WaWandablage,
schmutzabweisende Eigenschaften, einfache Reinigung und farbneutral.
Menge: 6,000 St

**1.410.02.07.120 Händetrockner**
Händetrockner, elektrisch, weiß,
Wandgerät (Festmontage), Elektrischer Festanschluss

Technische Daten:
Nenn-Betriebsspannung: 230 - 240 V~, 50/60 Hz
Nennleistung: 1000 Watt
Heizleistung: 500 Watt
Motorleistung: 500 Watt
Schalldruck: 75 db
Max. Luftstrom: 28 l/s
Max. Luftgeschwindigkeit: 90 m/s
Mittl. Luftaustrittstemperatur: 55 °C
Relative Trocknungszeit: ca. 17 Sek.

Prüf- und Kennzeichen: IPX1, CE
Schalterart: Elektronischer Infrarot- Näherungsschalter
Berührungsloses Ein-/Ausschalten
Motorart: Universalmotor
Ausstattung:
- Sicherheits-Temperaturbegrenzer Schaltet nach ca. 60
Sek. ab.
- Thermo-Schmelzsicherung
Gehäusefarbe: pulverbeschichtet weiß
Abmessungen (BxHxT): 250 x 170x 138 mm
- einschl. Anschluss an begeführte Elektrozuleitung
Menge: 4,000 St

**1.410.02.07.130 Abfallkorb**
Abfallkorb aus Metall Gitter, weiß lackiert
Aufstellung freistehend oder wandhängend.
60 Liter
Menge: 5,000 St

**1.410.02.07.140 Spiegel 600/600 mm**
Rechteckiger Spiegel mit geschliffenen Kanten,
600 mm breit, 600 mm hoch, 6 mm tief,
zum Aufkleben bzw. mit Magnethalterung einschl. Befestigungsmaterial.
Menge: 6,000 St

**1.410.02.07.150 Spiegel 600/800 mm**
Rechteckiger Spiegel mit geschliffenen Kanten,
600 mm breit, 800 mm hoch, 6 mm tief,
zum Aufkleben bzw. mit Magnethalterung einschl. Befestigungsmaterial.
Menge: 3,000 St

*Hinweis: WC-Anlage barrierefrei*

**1.410.02.07.160 Stützklappgriff, 850mm**
Stützklappgriff, L:850mm, Stahlkern

- zwei parallele, übereinander angeordnete, durch einen Verbindungsbogen zusammengefügte Stangen
- dient zum Festhalten und Abstützen- mit durchgehendem, korrosionsgeschütztem Stahlkern und Wandplatte aus Polyamid mit integriertem Stahlkern
- kann nach oben und gebremst nach unten geklappt werden
- Montage an der Wand mit wandspezifischem  Befestigungsmaterial (inkl.)
- Dichtband zur Abdichtung der Befestigungspunkte
- verdeckte Befestigung
- empfohlenes maximales Gewicht des Anwenders: 150 kg
- Ausladung 850 mm, 259 mm hoch und 78 mm breit, Stangendurchmesser 33 mm
- aus hochglänzendem Polyamid
- nach CE- und UKCA-Verordnung (EU) 2017/745 über Medizinprodukte produziert
- erfüllt die Anforderungen nach DIN 18040, ÖNORM B1600/1601 und SIA 500

Farbe nach Wahl des Bauherrn
Menge: 2,000 St

**1.410.02.07.170 Aufrüstsatz WC-Spülauslösung Funk**
Aufrüstsatz WC-Spülauslösung, Funk,
- zum Aufrüsten an vor genanntenStützklappgriffen
- einfache Montage
- 50 mm breit, 68 mm hoch, 105 mm lang
- aus hochwertigem Polyamid
- Sendefrequenz 868,4 MHz
- CE- und UKCA-Kennzeichnung

Farbe Nach Wahl des Bauherrn
Menge: 2,000 St

**1.410.02.07.180 Aufrüstsatz WC-Papierhalter**
Aufrüstsatz WC-Papierhalter, weiche Lippe
- rechtwinklig angeordneter Aufsatzrollenhalter
- dient zur Nachrüstung an Stützklappgriffen
- leichte Montage
- mit integrierter weicher, flexibler Rollenbremse
- 39 mm breit, 143 mm hoch, 139 mm tief
- aus hochwertigem Polyamid

Farbe nach Wahl des Bauherrn
Menge: 2,000 St

**1.410.02.07.190 Rückenstütze**
Rückenstütze
- gepolsterte Lehne mit beidseitig angebrachten, rechtwinklig gebogenen Befestigungsstangen
- mit durchgehendem, korrosionsgeschütztem Stahlkern
- Montage an Stützklappgriffen oder Wandstützgriffen mit Wandplatte, bauseits verstellbar
- 670 bis 730 mm breit, 220 mm hoch und 150 mm tief, Rückenstütze 350 mm breit, Stangendurchmesser 33 mm
- Rückenpolster aus schwarzem PUR
- aus hochglänzendem Polyamid
- erfüllt die Anforderungen nach DIN 18040 und ÖNORM B1600/1601

Farbe nach Wahl des Bauherrn
Menge: 1,000 St

**1.410.02.07.200 WC-Bürstengarnitur, freistehend**
WC-Bürstengarnitur, freistehend
- Bürstengriff mit auswechselbarem schwarzem Bürstenkopf aus Polyamid
- zylindrischer Bürstentopf mit seitlicher Öffnung
- freistehend
- Behälter 110 mm im Durchmesser und 250 mm hoch, mit eingesteckter Bürste 515 mm hoch
- aus hochglänzendem Polyamid

Farbe nach Wahl des Bauherrn
Menge: 1,000 St

**1.410.02.07.210 Einzelhaken**
Einzelhaken, d:50mm
- rechtwinklig gebogener, zylindrischer Haken mit Befestigungsrosette
- diebstahlgeschützt durch verdeckte Verschraubung
- 46 mm tief, Rosettendurchmesser 50 mm
- aus hochglänzendem Polyamid

Farbe nach Wahl des Bauherrn
Menge: 1,000 St

**1.410.02.07.220 Hygienekombination**
Hygienekombination, Behälter m. Beutelspender

- kubischer Grundkörper mit eingerücktem Wandsockel
- unsichtbare, integrierte Beutelhalterung
- mit integrierter Aufnahme für handelsübliche Hygienebeutel aus Kunststoff (max. Packungsgröße L 130 x B 90 x H 20 mm)
- Deckel mit Hebelasche
- 160 mm breit, 300 mm hoch und 140 mm tief
- zur Wandmontage
- Behälter und Deckel aus hochwertigem Edelstahl mit matt geschliffener Oberfläche
- Einwurföffnung aus hochwertigem Polyamid, Farbe nach Wahl des Bauherrn
- inklusive korrosionsfreiem Befestigungsmaterial
Menge: 1,000 St

*Hinweis: WT-Anlage barrierefrei*

**1.410.02.07.230 Seifenspender, 500 ml**
Tropffreier Seifenspender, 500 ml,
Schnellbefüllung durch Click-in-Bottle, Optische Füllstandsanzeige
Abmessungen (BxHxT) 80,6 x 328,8 x 110,5 mm
Farbe: Weiß
inkl. Erstbefüllung
Menge: 1,000 St

**1.410.02.07.240 Papierhandtuchspender, 300 Papiertücher**
Papierhandtuchspender, 300 Papiertücher, abschließbar
Füllstandssichtfenster
Abmessungen (BxHxT) 297,4 x 336 x 150,5 mm
Farbe: Weiß
inkl. Erstbefüllung
Menge: 1,000 St

**1.410.02.07.250 Desinfektionsmittelspender, 500 ml**
Tropffreier Desinfektionsmittelspender, 500 ml, berührungslose Ausgabe von Desinfektonsgel, Schnellbefüllung durch Click-in-Bottle, Optische Füllstandsanzeige, batteriebetrieben
Abmessungen (BxHxT) 93,6 x 320,2 x 120,4 mm
Farbe: Weiß
inkl. Erstbefüllung
Menge: 1,000 St

**1.410.02.07.260 Abfallkorb**
Abfallkorb aus Metall Gitter, weiß lackiert
Aufstellung freistehend oder wandhängend.
60 Liter
Menge: 1,000 St

**1.410.02.07.270 Spiegel 650/1200 mm**
Rechteckiger Spiegel mit geschliffenen Kanten,
650 mm breit, 1.200 mm hoch, 6 mm tief,
zum Aufkleben bzw. mit Magnethalterung einschl. Befestigungsmaterial.
Menge: 1,000 St

**1.410.02.07.280 Einzelhaken**
Einzelhaken, d:50mm
- rechtwinklig gebogener, zylindrischer Haken mit Befestigungsrosette
- diebstahlgeschützt durch verdeckte Verschraubung
- 46 mm tief, Rosettendurchmesser 50 mm
- aus hochglänzendem Polyamid

Farbe nach Wahl des Bauherrn
Menge: 1,000 St

*Hinweis: WT-Anlage Wickelraum*

**1.410.02.07.290 Seifenspender, 500 ml**
Tropffreier Seifenspender, 500 ml,
Schnellbefüllung durch Click-in-Bottle, Optische Füllstandsanzeige
Abmessungen (BxHxT) 80,6 x 328,8 x 110,5 mm
Farbe: Weiß
inkl. Erstbefüllung
Menge: 1,000 St

**1.410.02.07.300 Papierhandtuchspender, 300 Papiertücher**
Papierhandtuchspender, 300 Papiertücher, abschließbar
Füllstandssichtfenster
Abmessungen (BxHxT) 297,4 x 336 x 150,5 mm
Farbe: Weiß
inkl. Erstbefüllung
Menge: 1,000 St

**1.410.02.07.310 Desinfektionsmittelspender, 500 ml**
Tropffreier Desinfektionsmittelspender, 500 ml, berührungslose Ausgabe von Desinfektonsgel, Schnellbefüllung durch Click-in-Bottle, Optische Füllstandsanzeige, batteriebetrieben
Abmessungen (BxHxT) 93,6 x 320,2 x 120,4 mm
Farbe: Weiß
inkl. Erstbefüllung
Menge: 1,000 St

**1.410.02.07.320 Abfallkorb**
Abfallkorb aus Metall Gitter, weiß lackiert
Aufstellung freistehend oder wandhängend.
60 Liter
Menge: 1,000 St

**1.410.02.07.330 Spiegel 450/800 mm**
Rechteckiger Spiegel mit geschliffenen Kanten,
450 mm breit, 800 mm hoch, 6 mm tief,
zum Aufkleben bzw. mit Magnethalterung einschl. Befestigungsmaterial.
Menge: 1,000 St

**1.410.02.07.340 Einzelhaken**
Einzelhaken, d:50mm
- rechtwinklig gebogener, zylindrischer Haken mit Befestigungsrosette
- diebstahlgeschützt durch verdeckte Verschraubung
- 46 mm tief, Rosettendurchmesser 50 mm
- aus hochglänzendem Polyamid

Farbe nach Wahl des Bauherrn
Menge: 2,000 St

##### Titel 1.410.03 Feuerlöschtechnik (KG 474)

###### Abschnitt 1.410.03.01 Handfeuerlöscher

**1.410.03.01.10 Handfeuerlöscher Schaum**
Tragbarer Feuerlöscher DIN EN 3, als Aufladelöscher, mit innenliegender Treibgasflasche, Löschmittel Wasser mit Schaumbildner, Leistungsklasse A und B, 12 LE, Füllmenge 9 l, mit Wandhalter und Beschilderung.
Menge: 9,000 St

**1.410.03.01.20 Handfeuerlöscher CO2**
Tragbarer Feuerlöscher DIN EN 3, als Gaslöscher, Löschmittel CO2, Leistungsklasse B, 2 LE, Füllmenge 2 kg, mit Wandhalter und Beschilderung.
Menge: 3,000 St

##### Titel 1.410.09 Sonstiges zu KG410

###### Abschnitt 1.410.09.01 Nebenleistungen, Inbetriebnahme, Einweisung

*Hinweis: Nebenleistungen Allgemein*

**1.410.09.01.10 Druckprobe und Spülung des Rohrnetzes**
Abschnittsweises Abdrücken des Rohrnetzes
gemäß ZVSHK-Merkblatt "Dichtheitprüfungen von Trinkwasser-Installationen" mit ölfreier Druckluft bzw. Inertgas nach Fertigstellung von Teilabschnitten bzw. einzelnen Strängen.

Insgesamt sind ca.260 Meter Rohr in ca. 3 Abschnitten abzudrücken.

Prüfbedingungen gemäß ZVSHK-Merkblatt:

Punkt 3.3 ZVSHK-Merkblatt:

Dichtheitsprüfung mit 150 mbar
Prüfzeit bis 100 l Leitungsvolumen mindestens
30 min, je weitere 100 l Leitungsvolumen Erhöhung
der Prüfzeit um 10 min.
Messgenauigkeit Manometer: 1 mbar

Punkt 3.4 ZVSHK-Merkblatt:

Belastungsprüfung unter strengster Beachtung der Druckbehälterverordnung:
Rohrleitungen bis einschließlich DN 50: max. 3 bar
Rohrleitungen von DN 65 bis Dn 100: max. 1 bar
Prüfung in Kombination mit Sichtung aller
Rohrverbindungen.
Prüfzeit: 10 min
Messgenauigkeit Manometer: 100 mbar

Von den vor genannten Druckproben sind für jeden Abschnitt Druckprotokolle zu erstellen. Als Druckprotokollvorlage ist ausschließlich das Formblatt des ZVSHK "Druckproben-Protokoll für die Trinkwasser-Installation mit dem Prüfmedium Druckluft oder Inertgas" zu verwenden. Die Anlagen- und Messdaten sind vollständig und für jeden abgedrückten Teilabschnitt eigens zu dokumentieren.
Das Abdrücken ist zuvor bei der örtlichen Bauleitung anzuzeigen. Die Druckprotokolle sind der örtlichen Bauleitung unmittelbar nach Abschluss der Prüfungen in 3-facher Ausfertigung unterschrieben zu übergeben. Unvollständige Protokolle werden nicht anerkannt und die Druckprüfung hat erneut zu erfolgen.

Das Spülen des gesamten Rohrnetzes sowie ein erneutes Abdrücken des gesamten Rohrnetzes mit Wasser darf erst unmittelbar vor Inbetriebnahme der Immobilie erfolgen. Sollte dies aus baulichen Gründen nicht möglich sein, muss die Anlage bis zur Inbetriebnahme unter Zudosierung von Desinfektionsmitteln vollgefüllt bleiben. Das Druckprotokoll ist gemäß ZVSHK-Formblatt "Druckproben-Protokoll für die Trinkwasser-Installation mit dem Prüfmedium Wasser" zu dokumentieren.
Bei der Dokumentation der Druckprobe mit Wasser
ist zu verfahren wie bereits bei der Druckprüfung mit Druckluft / Inertgas beschrieben.
Die zu verwendende Druckpumpe ist der örtlichen Bauleitung vor Benutzung zu zeigen. Vorher darf keine Druckprobe erfolgen. Es darf nur mit gefiltertem kaltem und frischem Trinkwasser, abgedrückt werden, das mit einem nach Trinkwasserverordnung zugelassenen Desinfektionsmittel versetzt ist.

Die Spülung hat mit hohem Volumenstrom zu erfolgen und zwar erst unmittelbar vor der Inbetriebnahme.
Weiterhin ist ein Spülgerät einzusetzen, mit dem ein Druckluftwassergemisch erzeugt werden kann. Die Leitung ist mit einem Druckluft-Wasser-Gemisch zu spülen. Eine reine Wasserspülung istzt nicht ausreichend. Vorbereitend sind alle Perlatoren / Strahlteiler zu entfernen und nach erfolgter Spülung wieder zu montieren. Über die vorgenommene Spülung ist ebenfalls ein Protokoll in 3-facher Ausfertigung zu erstellen, getrennt nach Spülabschnitten.
Das Spülprotokoll ist gemäß dem ZVSHK-Formblatt "A2" aufzustellen.

Die vor genannten Prüfungen / Spülungen haben im Beisein der örtlichen Bauleitung zu erfolgen.
Menge: 1,000 Psch

*Hinweis: Inbetriebnahme, Funktionsprüfung*

**1.410.09.01.20 Inbetriebnahme und Einregulierung**
*** Pauschalposition
Inbetriebnahme und Einregulierung
Inbetriebnahme der gesamten Sanitäranlage inkl. Funktionstest, Parametrierung/Programmierung, Einstellung und Leistungstest aller gelieferten Komponenten wie z.B. Armaturen, Pumpen, Hygienespülungen usw., sowie Prüfung der Funktion der Sanitäranlage einschließlich erforderlicher Nachkorrekturen.

Dokumentation der eingestellten Leistungsdaten sowie der Stromaufnahmen von Last-Endgeräten in den Bestandsunterlagen und Abgleich mit den Auslegungsdaten.

Die Einregulierung der Anlage hat in Abstimmung mit der Inbetriebnahme der Gebäudeautomation vor Ort, wenn
erforderlich auch mehrmals, zu erfolgen.

Die Ergebnisse hieraus sind schriftlich zu dokumentieren und dem AN Gebäudeautomation zu übergeben und mit diesem abzustimmen.
Menge: 1,000 psch

**1.410.09.01.30 Prüfen der elektrischen MSR-Verkabelung / 1:1-Test**
*** Pauschalposition
Prüfen der elektrischen Verkabelung der Steuer- und Regelanlage vor Inbetriebnahme, einschl. Erstellung eines Protokolls mit Aufführung der festgestellten Mängel.

Datenpunktprüfung 1:1 Test, beinhaltet die Überprüfung aller an den Automationsstationen aufgeschalteten Datenpunkte gemeinsam mit der Regelungsfachfima.
Die Prüfung ist in einem Protokoll zu dokumentieren.
Die Einzelprüfung der Informationen und Funktionen der GA durch den AN ist mit dem Bauherrn abzustimmen.

Nach schriftlicher Mängelbeseitungsanzeige durch die ausführenden Steuer- und Regelungsfirma ist ein erneutes Prüfen einzukalkulieren.
Menge: 1,000 psch

**1.410.09.01.40 Abnahmeprüfung Schmutz- und Regenwasserinstallation**
*** Pauschalposition
Abnahmeprüfung der Schmutz- und Regenwasserinstallation nach Fertigstellung der Anlage.
Die Prüfung dient dem Nachweis, dass die Anlage den Anforderungen der VOB/C (insb. DIN 18381) sowie den einschlägigen technischen Regelwerken entspricht und ordnungsgemäß errichtet, geprüft und funktionsfähig ist.

Leistungsumfang
1. Sichtprüfung
Kontrolle der gesamten Abwasserinstallation auf ordnungsgemäße Ausführung
Überprüfung der sichtbaren Leitungsführung und Komponenten auf:
fachgerechte Montage
richtige Leitungsdimensionierung (soweit erkennbar)
befestigungstechnisch einwandfreie Ausführung
fachgerechte Durchführung durch Bauteile

Kontrolle der Anschlüsse von:
Entwässerungsgegenständen
Fallleitungen
Sammelleitungen
Regenwasserleitungen

2. Funktionsprüfung

Prüfung der ordnungsgemäßen Ableitung von Schmutz- und Regenwasser
Kontrolle auf:
freien Abfluss
ordnungsgemäße Entlüftung
keine offensichtlichen Rückstauprobleme
Funktionsprüfung von:
Bodenabläufen
Dachabläufen
Entwässerungsrinnen (sofern vorhanden)

3. Technische Prüfungen
Kontrolle vorhandener Nachweise gemäß Regelwerk, insbesondere:
Dichtheitsprüfungen (z.B. nach DIN EN 12056 / DIN 1986-100)
Prüfprotokolle der Leitungen
Plausibilitätsprüfung der Gefälleverhältnisse (sichtbar)
Überprüfung von Revisionsöffnungen und Zugänglichkeit

4. Rückstauschutz und Sicherheitseinrichtungen
Kontrolle vorhandener Rückstausicherungen:
Hebeanlagen
Rückstauverschlüsse
Überprüfung der Einbausituation und Zugänglichkeit
Plausibilitätsprüfung der Entwässerung unter Berücksichtigung der Rückstauebene

5. Dokumentationsprüfung
Prüfung der Vollständigkeit der Unterlagen:
Revisionspläne
Bestandsdokumentation
Wartungs- und Bedienungsanleitungen (bei Hebeanlagen etc.)

6. Abnahmeprotokoll
Erstellung eines Abnahmeprotokolls mit:
Beschreibung der Anlage
dokumentierten Prüfergebnissen
festgestellten Mängeln
ggf. Restleistungen
Unterstützung des Auftraggebers bei der formalen Abnahme

Durchführung
Durchführung nach Fertigstellung der Installation
Abstimmung mit dem Auftraggeber und beteiligten Gewerken
Teilnahme am gemeinsamen Abnahmetermin

Anforderungen an den Auftragnehmer
Fachkunde im Bereich Grundstücksentwässerung und Gebäudeentwässerung
Kenntnisse der einschlägigen Regelwerke:
DIN EN 12056
DIN 1986-100
VOB/C DIN 18381
Menge: 1,000 psch

**1.410.09.01.50 Abnahmeprüfung Wasserinstallation**
*** Pauschalposition
Abnahmeprüfung der Wasserinstallation nach Fertigstellung der Anlage.
Zusätzlich ist eine Prüfung durch einen unabhängigen Sachverständigen bzw. eine zugelassene Überwachungsstelle (z.B. TÜV) zu veranlassen und zu begleiten.
Die Prüfung dient dem Nachweis, dass die Anlage den Anforderungen der VOB/C (insb. DIN 18381) sowie den allgemein anerkannten Regeln der Technik entspricht und ordnungsgemäß errichtet, geprüft und betriebsbereit ist.

Leistungsumfang
1. Sicht- und Funktionsprüfung
Prüfung der Trinkwasseranlage auf ordnungsgemäße Ausführung
Kontrolle der sichtbaren Installation auf:
fachgerechte Montage
Vollständigkeit der Anlagenteile
Einhaltung der Ausführungsplanung

Funktionsprüfung:
Trinkwassererwärmung
Zirkulationssystem
Entnahmestellen und Armaturen

2. Technische Prüfungen
Überprüfung der Einhaltung der Anforderungen aus:
DIN EN 806
DIN 1988
Kontrolle vorhandener Nachweise:
Dichtheitsprüfung
Spülprotokolle
ggf. Desinfektionsnachweise
Temperaturkontrolle:
Warmwasser
Kaltwasser
Prüfung der Zirkulationsfunktion

3. Hygienische Plausibilitätsprüfung
Bewertung der hygienerelevanten Betriebsbedingungen:
Temperaturhaltung
Vermeidung von Stagnation
Abgleich mit ggf. vorliegenden Untersuchungsergebnissen (z.B. Legionellenprüfung)

4. Sachverständigenprüfung (z.B. TÜV)
Beauftragung und Koordination einer externen Prüfung durch:
einen unabhängigen Sachverständigen
oder eine zugelassene Überwachungsstelle (z.B. TÜV, DEKRA o.ä.)

Leistungsumfang der externen Prüfung:
Überprüfung der Trinkwasserinstallation auf Übereinstimmung mit den geltenden Regelwerken
Kontrolle der technischen und hygienischen Ausführung
stichprobenartige Funktionsprüfung
Bewertung der Betriebsbereitschaft

Begleitung der Prüfung vor Ort

Beseitigung festgestellter Mängel (sofern Bestandteil des Leistungsumfangs des Auftragnehmers)

5. Dokumentationsprüfung
Prüfung der Vollständigkeit der Anlagendokumentation:
Revisionsunterlagen
Bestandspläne
Betriebs- und Wartungsanleitungen
Zusammenstellung der Unterlagen zur Übergabe an den Auftraggeber

6. Prüf- und Abnahmeprotokolle
Erstellung eines Abnahmeprotokolls
Bereitstellung des Prüfberichts des Sachverständigen (z.B. TÜV-Prüfbericht)
Dokumentation von:
Prüfergebnissen
festgestellten Mängeln
empfohlenen Maßnahmen

Durchführung
Durchführung nach Fertigstellung und vor Übergabe an den Betreiber
Abstimmung mit Auftraggeber und beteiligten Gewerken
Teilnahme am gemeinsamen Abnahmetermin

Anforderungen an den Auftragnehmer

Fachkunde im Bereich Trinkwasserinstallationen
Kenntnisse der relevanten Regelwerke
Nachweis der Zusammenarbeit mit einer zugelassenen Prüfstelle (z.B. TÜV, DEKRA)
Menge: 1,000 psch

**1.410.09.01.60 Hygieneinspektion VDI 6023 inkl. Legionellenprüfung (Neuinstallation)**
*** Pauschalposition
Hygieneinstallation nach Fertigstellung und Inbetriebnahme der neu errichteten Trinkwasserinstallation gemäß VDI/DVGW-Richtlinie 6023 in der jeweils gültigen Fassung durchzuführen.
Zusätzlich ist eine orientierende Untersuchung des Trinkwassers auf Legionellen gemäß Trinkwasserverordnung (TrinkwV) sowie den einschlägigen technischen Regelwerken (insb. DVGW Arbeitsblatt W 551, DIN EN ISO 19458) durchzuführen.
Die Leistungen sind unter Beachtung der VOB/C (insb. DIN 18381) sowie der allgemein anerkannten Regeln der Technik auszuführen.

Leistungsumfang
1. Prüfen der Anlagendokumentation
Sichtung und Bewertung der Revisions- und Bestandsunterlagen:
Ausführungspläne und Strangschemata
Werkstoffnachweise
Inbetriebnahmeprotokolle
Spül- und Desinfektionsnachweise (sofern durchgeführt)
Plausibilitätsprüfung hinsichtlich hygienegerechter Planung und Ausführung

2. Anlagenbegehung / Sichtprüfung (Erstinspektion)
Begehung der neu errichteten Trinkwasserinstallation
Überprüfung insbesondere von:
fachgerechter Ausführung der Installation
Einhaltung der allgemein anerkannten Regeln der Technik
Vermeidung von Totleitungen und Stagnationsbereichen
Ausführung der Trinkwassererwärmung und Zirkulation
Einhaltung der Anforderungen an Dämmung und thermische Trennung
ordnungsgemäßer Einbau von Sicherungseinrichtungen gemäß DIN EN 1717
hygienisch einwandfreier Zustand vor Übergabe

3. Hygienische Erstbewertung
Bewertung der Installation hinsichtlich hygienegerechter Planung, Ausführung und Inbetriebnahme
Identifikation möglicher Risiken für mikrobiologisches Wachstum
Bewertung des Anlagenzustands vor Übergang in den Regelbetrieb

4. Legionellenuntersuchung (Erstprüfung)
4.1 Probenahmeplanung
Festlegung der Probenahmestellen gemäß DVGW W 551 für neu errichtete Anlagen
Abstimmung mit dem Auftraggeber

4.2 Probenahme
Durchführung der Probenahme durch fachkundiges Personal
Entnahme an repräsentativen Stellen,
Durchführung gemäß DIN EN ISO 19458

4.3 Laboranalyse
Untersuchung in einem akkreditierten Labor (DIN EN ISO/IEC 17025)
Analyse auf Legionellen (KBE/100 ml)

4.4 Bewertung
Bewertung der Ergebnisse gemäß Trinkwasserverordnung
Hinweise auf erforderliche Maßnahmen vor bzw. zum Beginn des bestimmungsgemäßen Betriebs

5. Messleistungen
Durchführung von Temperaturmessungen (Warm- und Kaltwasser)
Überprüfung der Einhaltung der hygienerelevanten Betriebsparameter

6. Dokumentation und Bericht
Erstellung eines Prüfberichts mit:
Beschreibung der neu installierten Anlage
Ergebnisse der Erstinspektion
Fotodokumentation
Ergebnisse der Legionellenuntersuchung
Bewertung hinsichtlich hygienisch einwandfreier Inbetriebnahme
Mängelliste (falls vorhanden)
Empfehlungen für den sicheren Regelbetrieb
Bereitstellung in digitaler Form (PDF).

Anforderungen an den Auftragnehmer
Qualifikation gemäß VDI/DVGW 6023 Kategorie A
Fachkunde für Trinkwasserprobenahme gemäß TrinkwV
Zusammenarbeit mit einem akkreditierten Prüflabor
Erfahrung mit Inbetriebnahme- und Erstinspektionen von Trinkwasseranlagen

Durchführung
Durchführung im Zuge der Fertigstellung bzw. unmittelbar nach Inbetriebnahme
Abstimmung mit dem Auftraggeber und den ausführenden Firmen
Durchführung vor Übergabe an den Betreiber
Menge: 1,000 psch

**1.410.09.01.70 Unterweisung des Nutzers gemäß VDI 6023 Kat. C**
Unterweisung der Nutzer der Trinkwasseranlage gemäß den Anforderungen der VDI/DVGW-Richtlinie 6023, Kategorie C, in der jeweils gültigen Fassung.
Die Unterweisung dient der Sensibilisierung der Nutzer für einen hygienisch einwandfreien Umgang mit der  Trinkwasserinstallationen.
Diese Leistung stellt keine Schulung im Sinne einer Qualifikation gemäß Kategorie B dar.

Leistungsumfang:
Durchführung einer Nutzerunterweisung (vor Ort oder digital)
Vermittlung folgender Inhalte:
- Grundlagen der Trinkwasserhygiene (vereinfacht)
- Bedeutung der regelmäßigen Nutzung von Entnahmestellen
- Vermeidung von Stagnation
- hygienisch sinnvoller Umgang mit Entnahmestellen (z.B. Duschen)
- Hinweise zu gesundheitlichen Risiken (z.B. Legionellen)
Verhalten bei längerer Nichtnutzung (Spülmaßnahmen)

Beantwortung von Rückfragen der Teilnehmer

Durchführung:
Dauer: ca. 0,5-1,0 Stunden
Teilnehmer: Nutzergruppen (z.B. Mitarbeiter)
Gruppengröße nach Abstimmung

Nachweise:
- Dokumentation der Unterweisung
- Teilnehmerliste oder Bestätigung
Menge: 1,000 Psch

**1.410.09.01.80 Reinigen von Einrichtungen und Armaturen**
*** Pauschalposition
Reinigen aller neu installierten Zentralgeräte, Einrichtungen
(z.B. Hebeanlagen, Hygienekomponenten, Sanitärobjekte, Accessoires, Ausdehnungsgefäße etc.) und Armaturen innerhalb der Technikzentralen und sonstiger Räume nach Abschluss sämtlicher Installationsarbeiten.
Menge: 1,000 psch

###### Abschnitt 1.410.09.02 Demontage Sanitär

*Hinweis: Demontagearbeiten SW/RW*

**Ausführungsbeschreibung 33 Demontage Gussrohrleitung, Muffenverbindung mit Bleiver**
*Demontage Gussrohrleitung, Muffenverbindung mit Bleiverguss*
Demontage von Regenwasserleitungen aus schwarzem Gusseisen (Grauguss), einschließlich Muffenverbindungen mit Bleiverguss.

Leistungsumfang:
- Fachgerechtes Lösen bzw. Trennen der Muffenverbindungen (Bleiausguss mechanisch entfernen, z.B. durch Ausbohren, Ausstemmen oder Zuschneiden)
- Zerlegen der Rohrleitungen in transportfähige Stücke
- Ausbau der Rohrleitungen einschließlich aller Formstücke und Zubehörteile wie Bögen, Abzweige, Reduzierungen und sonstige Einbauteile
- Ausbau einschließlich aller Befestigungen (Rohrschellen, Konsolen, Halterungen)
- Aufnehmen, innerbetrieblicher Transport, Verladen und Abtransport

Einschließlich fachgerechter Entsorgung:
- Gussmaterial als nicht gefährlicher Abfall (z.B. AVV 17 04 05)
- Bleireste getrennt erfassen und als gefährlicher Abfall entsorgen (z.B. AVV 17 04 03*)
- Nachweisführung gemäß geltenden gesetzlichen Vorschriften

Einschließlich aller zur vollständigen Leistungserbringung erforderlichen Nebenleistungen, insbesondere:
- erforderliche Schutzmaßnahmen (Staub-, Lärm- und Arbeitsschutz)
- Einsatz geeigneter Werkzeuge und Geräte
- ggf. Abschottungen und Sicherungsmaßnahmen im Arbeitsbereich

Ausführung gemäß den einschlägigen Vorschriften, insbesondere VOB/C DIN 18299
und DIN 18381 sowie unter Beachtung der geltenden Arbeitsschutz- und Umweltvorschriften
(z.B. TRGS 505 - Blei).

**1.410.09.02.10 Demontage Gussrohrleitung DN 50, Muffenverbindung mit Bleiverguss**
*** gemäß Ausführungsbeschreibung 33
Leistung wie zuvor im vollen Wortlaut beschrieben, jedoch:
DN 50
Menge: 2,000 m

**1.410.09.02.20 Demontage Gussrohrleitung DN 70, Muffenverbindung mit Bleiverguss**
*** gemäß Ausführungsbeschreibung 33
Leistung wie zuvor im vollen Wortlaut beschrieben, jedoch:
DN 70
Menge: 8,000 m

**1.410.09.02.30 Demontage Gussrohrleitung DN 100, Muffenverbindung mit Bleiverguss**
*** gemäß Ausführungsbeschreibung 33
Leistung wie zuvor im vollen Wortlaut beschrieben, jedoch:
DN 100
Menge: 65,000 m

**1.410.09.02.40 Demontage Gussrohrleitung DN 125, Muffenverbindung mit Bleiverguss**
*** gemäß Ausführungsbeschreibung 33
Leistung wie zuvor im vollen Wortlaut beschrieben, jedoch:
DN 125
Menge: 76,000 m

**1.410.09.02.50 Demontage Gussrohrleitung DN 150, Muffenverbindung mit Bleiverguss**
*** gemäß Ausführungsbeschreibung 33
Leistung wie zuvor im vollen Wortlaut beschrieben, jedoch:
DN 150
Menge: 2,000 m

**Ausführungsbeschreibung 34 Demontage von Leitungen aus SML-Gussrohr**
*Demontage von Leitungen aus SML-Gussrohr*
Demontage von Regenwasserleitungen aus SML-Gussrohr (muffenloses Gusseisen), mit Verbindung über Rohrkupplungen (z.B. Manschetten- bzw. Spannringverbindungen).

Leistungsumfang:
- Fachgerechtes Lösen der Rohrverbindungen durch Öffnen und Entfernen der Kupplungen (Lösen der Spannbänder bzw. Schraubverbindungen)
- Trennen der Rohrleitungen bei Bedarf unter Einsatz geeigneter Werkzeuge
- Zerlegen der Rohrleitungen in transportfähige Stücke
- Ausbau der Rohrleitungen einschließlich aller dazugehörigen Befestigungen wie Rohrschellen, Gewindestangen, Konsolen und Halterungen
- ggf. erforderliches Abfangen und Sichern verbleibender Leitungen oder Bauteile
- Aufnehmen, innerbetrieblicher Transport, Verladen und Abtransport sämtlicher Materialien

Einschließlich fachgerechter Entsorgung:
- Gussmaterial als nicht gefährlicher Abfall (z. B. AVV 17 04 05)
- Kupplungen und Verbindungselemente getrennt erfassen und entsorgen
- Transport zu zugelassenen Entsorgungsanlagen
- Führung und Übergabe der erforderlichen Entsorgungsnachweise

Einschließlich aller zur vollständigen Leistungserbringung erforderlichen Nebenleistungen,
insbesondere:
- erforderliche Schutzmaßnahmen (Staub-, Lärm- und Arbeitsschutz)
- Einsatz geeigneter Werkzeuge und Geräte
- ggf. erforderliche Abschottungen und Sicherungsmaßnahmen im Arbeitsbereich

Ausführung gemäß den einschlägigen Vorschriften, insbesondere VOB/C DIN 18299
und DIN 18381 sowie unter Beachtung der geltenden Arbeitsschutz- und Umweltvorschriften.

**1.410.09.02.60 Demontage SML-Gussrohr DN 50**
*** gemäß Ausführungsbeschreibung 34
Leistung wie zuvor im vollen Wortlaut beschrieben, jedoch:
DN 50
Menge: 2,000 m

**1.410.09.02.70 Demontage SML-Gussrohr DN 70**
*** gemäß Ausführungsbeschreibung 34
Leistung wie zuvor im vollen Wortlaut beschrieben, jedoch:
DN 70
Menge: 8,000 m

**1.410.09.02.80 Demontage SML-Gussrohr DN 100**
*** gemäß Ausführungsbeschreibung 34
Leistung wie zuvor im vollen Wortlaut beschrieben, jedoch:
DN 100
Menge: 26,000 m

**1.410.09.02.90 Demontage SML-Gussrohr DN 125**
*** gemäß Ausführungsbeschreibung 34
Leistung wie zuvor im vollen Wortlaut beschrieben, jedoch:
DN 125
Menge: 2,000 m

**Ausführungsbeschreibung 35 Demontage von Leitungen aus HT-Kunststoffrohr**
*Demontage von Leitungen aus HT-Kunststoffrohr*
Demontage von Regenwasserleitungen aus HT-Kunststoffrohren (hochtemperaturbeständiges Polypropylen), mit Steckmuffenverbindungen (z.B. Steckverbindungen mit Dichtlippen).

Leistungsumfang:
- Fachgerechtes Lösen der Rohrverbindungen durch Auseinanderziehen der Steckmuffen unter Berücksichtigung der Dichtsysteme
- Trennen der Rohrleitungen bei Bedarf unter Einsatz geeigneter Werkzeuge (z.B. Rohrschneider oder Säge)
- Zerlegen der Rohrleitungen in transportfähige Stücke
Ausbau der Rohrleitungen einschließlich aller dazugehörigen Befestigungen wie Rohrschellen, Gewindestangen, Konsolen und Halterungen
- ggf. erforderliches Abfangen und Sichern verbleibender Leitungen oder Bauteile
- Aufnehmen, innerbetrieblicher Transport, Verladen und Abtransport sämtlicher Materialien

Einschließlich fachgerechter Entsorgung:
- Kunststoffrohre (z.B. Polypropylen) als nicht gefährlicher Abfall (z.B. AVV 17 02 03)
- Dichtungen und Verbindungselemente getrennt erfassen und entsorgen
- Transport zu zugelassenen Entsorgungsanlagen
- Führung und Übergabe der erforderlichen Entsorgungsnachweise

Einschließlich aller zur vollständigen Leistungserbringung erforderlichen Nebenleistungen, insbesondere:
- erforderliche Schutzmaßnahmen (Staub-, Lärm- und Arbeitsschutz)
- Einsatz geeigneter Werkzeuge und Geräte
- ggf. erforderliche Abschottungen und Sicherungsmaßnahmen im Arbeitsbereich

Ausführung gemäß den einschlägigen Vorschriften, insbesondere VOB/C DIN 18299
und DIN 18381 sowie unter Beachtung der geltenden Arbeitsschutz- und Umweltvorschriften.

**1.410.09.02.100 Demontage HT-Kunststoffrohr DN 100**
*** gemäß Ausführungsbeschreibung 35
Leistung wie zuvor im vollen Wortlaut beschrieben, jedoch:
DN 100
Menge: 10,000 m

**1.410.09.02.110 Demontage HT-Kunststoffrohr DN 125**
*** gemäß Ausführungsbeschreibung 35
Leistung wie zuvor im vollen Wortlaut beschrieben, jedoch:
DN 125
Menge: 2,000 m

*Hinweis: Demontagearbeiten TW*

**1.410.09.02.120 Demontage TW-Hausanschluss Strecke**
*** Pauschalposition
Fachgerechte Demontage einer bestehenden Trinkwasser-Hausanschlussstrecke in der Technikzentrale einschließlich aller zugehörigen Armaturen und Einbauteile.

Leistungsumfang:
- Absperrung des Trinkwasseranschlusses an Armatur in der Technikzentrale im UG
- Entleerung der Leitungsanlage (ca. 2,0 m)
- Demontage einer Trinkwasserleitung aus Metall, DN 40, Länge ca. 2,0 m, einschließlich Rohrbefestigungen
Ausbau folgender Einbauteile:
- Rückflussverhinderer
- Wasserzähler
- Filtereinheit
- Systemtrenner
- 3 Stück Zapfventile

Fachgerechtes Lösen aller Verbindungen (Gewinde, Flansch, Press- oder Stecksysteme), Druckdichtes Verschließen der verbleibenden Leitungsenden mit geeigneten, druckdichten Verschlusskappen bzw. Blindflanschen, Sortenreine Trennung der demontierten Materialien, Abtransport und fachgerechte Entsorgung aller nicht wiederzuverwendenden Teile gemäß den geltenden Vorschriften, Schutz angrenzender Bauteile sowie Wiederherstellung einfacher Befestigungspunkte.

Besondere Leistungen:
Bereitstellung notwendiger Werkzeuge und Hilfsmittel
Einhaltung der einschlägigen Regelwerke (DIN, DVGW, VOB)
Menge: 1,000 psch

*Hinweis: Demontagearbeiten RLT*

**1.410.09.02.130 Demontage von Luftkanälen**
Demontage von Luftkanälen (RLT-Anlagen) aus Stahlblech,
mit gestrichener Oberfläche.

Leistungsumfang:
- Fachgerechtes Lösen der Kanalverbindungen (Flansch-, Steck- oder Schraubverbindungen)
- Trennen der Luftkanäle bei Bedarf unter Einsatz geeigneter Werkzeuge
- Zerlegen der Kanäle in transportfähige Einzelteile
- Ausbau der Luftkanäle einschließlich aller Formstücke und Zubehörteile wie Bögen, Abzweige, Reduzierungen, Übergänge, Anschlussstücke und Revisionsöffnungen
- Ausbau einschließlich aller Aufhängungen und Befestigungen
(z.B. Gewindestangen, Traversen, Konsolen, Schwingungsdämpfer)
- ggf. erforderliches Abfangen und Sichern verbleibender Anlagenteile oder Bauteile
- Aufnehmen, innerbetrieblicher Transport, Verladen und Abtransport sämtlicher Materialien

Einschließlich fachgerechter Entsorgung:
- Blechmaterial als nicht gefährlicher Abfall (z. B. AVV 17 04 05)
- Anhaftende Beschichtungen (Anstriche) sind Bestandteil der Entsorgung
- ggf. getrennte Erfassung weiterer Materialbestandteile
- Transport zu zugelassenen Entsorgungsanlagen
- Führung und Übergabe der erforderlichen Entsorgungsnachweise

Einschließlich aller zur vollständigen Leistungserbringung erforderlichen Nebenleistungen, insbesondere:
- erforderliche Schutzmaßnahmen (Staub-, Lärm- und Arbeitsschutz)
- Sicherung angrenzender Bauteile und Anlagen
- Einsatz geeigneter Werkzeuge und Geräte
- ggf. erforderliche Abschottungen und Sicherungsmaßnahmen im Arbeitsbereich

Ausführung gemäß den einschlägigen Vorschriften, insbesondere VOB/C DIN 18299
und DIN 18379 (Raumlufttechnische Anlagen) sowie unter Beachtung der geltenden Arbeitsschutz- und Umweltvorschriften.
Menge: 15,000 m²

#### Gewerk 1.420 Wärmeversorgungsanlagen

##### Titel 1.420.01 Wärmeerzeugungsanlagen

###### Abschnitt 1.420.01.01 Fernwärmeübergabestation und Zubehör

**1.420.01.01.10 Wärmeübergabestation Plattenwärmeübertrager**
Kompakt-Wärmeübergabestation, als Plattenwärmeübertrager, aus Edelstahl, Verbindungen aus Stahl, geschweißte Ausführung nach EN 287, für freistehende Montage, Stabiler Rahmen aus geschlossenem Vierkantprofil, mit Flanschanschluss einschl. Gegenflansch, Schrauben und Dichtungen, mit Armaturen und Regeleinrichtungen nach den technischen Anschlussbedingungen des zuständigen EVU sowie des Bauherrn (JGU-Standards), die höherwertigen Bedingungen sind einzuhalten, 100% Dämmung aus PUR-Hartschaum mit zweiteiligen Dämmschalen mit Schnappverschluss, für indirekte Betriebsweise, Rahmen und Rohre + Fittings pulverbeschichtet,
Anzeigeinstrumente (Manometer, Flüssigkeitsthermometer) in Klasse-1-Ausführung.

Inkl. Inbetriebnahme durch den Hersteller inkl. Protokollierung der Ergebnisse.

Technische Daten:
Leistung:  100 kW
Nenndruck:  PN16
Temperaturen:
VL-Sekundär:  70 °C
RL-Sekundär:  40 °C
Max. RL-Temperatur: 50 °C
Max. Temperatur:  130 °C
Betriebsspannung:  230 V
Anschlüsse:
Primär:  DN25
Sekundär:  DN32
Aufstellort:  UG

Anlagenkomponenten Primärseite:
- Luftabscheider
- Absperrventile (DN25, PN40, max. temp. 180 °C)
- Entleerung (DN15, PN40 ,max. temp. 180 °C, Verschlusskappe)
- Passstück Wärmemengenzähler
- Manometer (M80, 1/2", PN16, max. temp. 130 °C, Außengewinde)
- Manometerventil (1/2", PN40, max. temp. 200 °C, Außengewinde)
- Abgleichventil (DN25, PN16, max. temp. 130 °C, Flansch)
- Differenzdruckregler (1 1/4", kvs 8,0 m³/h, PN16, Außengewinde)
- 2-Wege Regelventil (1", kvs 6,3 m³/h, PN25, max. temp. 150 °C, Außengewinde)
- elektr. Stellantrieb (230 V, 3-Punkt ansteuerung)
- Tauchhülse
- Thermometer (DN15, 0-160 °C, PN25)
- Fühlermuffe

Anlagenzeichnung Primärseite:
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
Anlagenkomponenten Sekundärseite:
- Anschluss für Ausdehnungsgefäß (3/4", Außengewinde)
- Entleerung (DN15, PN16, max. temp. 120 °C, Außengewinde)
- Manometer (M80, 1/2", PN16, max. temp. 130 °C, Außengewinde)
- Manometerventil (1/2", PN40, max. temp. 200 °C, Außengewinde)
- Sicherheitsventil (3/4", max. temp. 110 °C, Innengewinde)
- Absperrventil (1 1/4", PN16, max. temp. 130 °C, Innengewinde)
- Luftabscheider
- Passstück für Schlammabscheider mit Magnet
- Tauchhülse
- Thermometer (DN15, 0-120 °C, PN25)
- Fühlermuffe

Anlagenzeichnung Sekundärseite:
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
Hersteller und Typ
'.........'
vom Bieter einzutragen
Menge: 1,000 St

###### Abschnitt 1.420.01.02 Sicherheitseinrichtungen und Nachspeisung

*Hinweis: Druckhaltung*

**1.420.01.02.10 Sprührohr-Vakuumentgaser**
Sprührohr-Vakuumentgaserzur Systementgasung in geschlossenen Heizwasser- und Kühlkreisläufen, als vollautomatische Multifunktionseinheit mit Auto-Stopp-Betrieb und selbsttätigem hydraulischen Abgleich des Entgasungsprozesses und Überwachung der Nachspeiseanforderung,  Entgasung mittels einer Membranpumpe in Verbindung mit einem vertikal angeordneten Messing-Vakuum-Sprührohr, für Anschluss DN 15, max. Betriebsdruck MOP 4, Bemessungsbetriebsspannung 230 V AC, mit Touch-Display mit Steuerung mit vollautomatischer Mikroprozessorsteuerung mit Zeitfunktion, differenzierendem Fehler- und Parameterspeicher, LED-Anzeige der Betriebsmodi und allgemeiner Fehlermeldung, Visualisierung der Steuerungszustände für Systemdruck und allen relevanten Betriebs- und Störmeldungen, mit optischer Betriebs-, Störmeldung, Sicherungen, Wandmontage, einschließlich Übergang auf das ausgeschriebene Rohrmaterial

Hersteller und Typ
'.........'
vom Bieter einzutragen
Menge: 1,000 St

**1.420.01.02.20 Membran-Druckausdehnungsgefäß 140l**
Membran-Druckausdehnungsgefäß mit Abnahmebescheinigung, DIN EN 13831, für Heizungswasser, aus Stahl, außen fertiglackiert, mit Gewindeanschlüssen, mit Membrane nicht auswechselbar, Anordnung stehend, mit Beschriftungschild für den IST-Wert

Technische Daten:
Nennvolumen:  140 l
zul. Betriebsberdruck: 6 bar
Vordruck:  1,5 bar
Anschluss:  R1"

Hersteller und Typ
'.........'
vom Bieter einzutragen
Menge: 1,000 St

**1.420.01.02.30 Membran-Druckausdehnungsgefäß 18l**
Membran-Druckausdehnungsgefäß mit Abnahmebescheinigung, DIN EN 13831, für Heizungswasser, aus Stahl, außen fertiglackiert, mit Gewindeanschlüssen, mit Membrane nicht auswechselbar, Anordnung stehend, mit Beschriftungschild für den IST-Wert

Technische Daten:
Nennvolumen:  18 l
zul. Betriebsberdruck: 6 bar
Vordruck:  1,5 bar
Anschluss:  R3/4"

Hersteller und Typ
'.........'
vom Bieter einzutragen
Menge: 1,000 St

**1.420.01.02.40 Membransicherheitsventil geschlossene Wasserheizungsanlage**
Membransicherheitsventil, bauteilgeprüft, federbelastet, für geschlossene Wasserheizungsanlagen DIN EN 12828, für Wasser, max. Betriebstemperatur bis 90 °C,
Ansprechüberdruck 3 bar, DN 20, einschließlich übergang auf das ausgeschriebene Rohrmaterial
Menge: 1,000 St

**1.420.01.02.50 Absperrventil plombierbare Kappe**
Absperrventil, für Wasser bis 120 °C, mit Gewindeanschluss, Gehäuse aus Rotguss, in Geradsitz-Durchgangsform, mit Handrad und plombierbarer Kappe, mit wartungsfreier Spindelabdichtung, Sitz weich dichtend, Nenndruck 0,6 MPa (6 bar), DN 15, einschließlich Übergang auf das ausgeschriebene Rohrmaterial
Menge: 1,000 St

*Hinweis: Nachspeisung*

**1.420.01.02.60 Nachspeisearmatur geschlossene Anlage**
Nachspeisearmatur für geschlossene Anlagensysteme DIN EN 12828 mit Prüfzeichen, mit Rohrtrenner mit unterschiedlichen, nicht kontrollierbaren Druckzonen, zur Einspeisung in Anlagen mit Membranausdehnungsgefäß, mit Wasserverbrauchserfassung, einschließlich Übergang auf das ausgeschriebene Rohrmaterial

Technische Daten:
Nenndruck:  max. 10 bar
Volumenstrom:  max. 0,5 m³/h
Betriebsspannung:  230 V
Ausgangsdrucck:  max. 6 bar

Hersteller und Typ
'.........'
vom Bieter einzutragen.
Menge: 1,000 St

**1.420.01.02.70 Enthärtungsarmatur**
Enthärtungsarmatur nach dem Ionenaustauschverfahren für kaltes Wasser, Enthärtung durch Kationentauscherharz, einschließlich Übergang auf das ausgeschriebene Rohrmaterial

Technische Daten:
max. Volumenstrom:  0,36 m³/h
max. Betriebstemp.:  40 °C
max. Betriebsüberdruch:  8 bar
Kapazität:  6000 lx°dH
Anschluss:  DN15
Patronenplätze:  1

Hersteller und Typ
'.........'
vom Bieter einzutragen
Menge: 1,000 St

**1.420.01.02.80 Enthärtungspatrone**
Enthärtungspatrone nach dem Ionenaustauschverfahren für kaltes Wasser, Enthärtung durch Kationentauscherharz

Technische Daten:
max. Volumenstrom:  0,36 m³/h
max. Betriebstemp.:  40 °C
Kapazität:  6000 lx°dH

Hersteller und Typ
'.........'
vom Bieter einzutragen
Menge: 2,000 St

##### Titel 1.420.02 Wärmeverteilnetze

###### Abschnitt 1.420.02.01 Verteiler und Zubehör

**1.420.02.01.10 Verteiler, thermisch getrennt, 8 Stutzen**
Verteiler, thermisch getrennt mittels Luftschicht, mit Prüfzeugnis, für Heizungswasser, aus Stahl Vierkantrohr, mit
2 Entleerungstutzen, mit Flanschanschluss, mit Standkonsolen befestigt auf Fußboden, inkl. Wärmedämmung bestehend aus ineinander fassenden Halbschalen 100% gemäß GEG, inkl. Entleerrinne aus verzinktem Stahl mit Ablaufstutzen für Muffenanschluss, inkl. Standkonsole für Entleerungsrinne, Stutzenabstände variabel (mind. 150 mm Abstand Flanschrand zu Flanschrand), Verteilervorrohrung erfolgt mit Flanschanschlüssen

Technische Daten:
Material:  Stahl, grundiert
Max. Betriebstemperatur:  110 °C
Max. Betriebsüberdruck:  6 bar
Max. Volumenstrom:  9 m³/h
Anzahl Anschlussstutzen:
- DN32  6 St.
- DN40  2 St.
Anschluss Entleerung (2 St.):  DN15
Aufstellort:  UG

Hersteller und Typ
'.........'
vom Bieter einzutragen
Menge: 1,000 St

###### Abschnitt 1.420.02.02 Pumpen und Armaturen

*Hinweis: Vorbemerkungen Pumpen, Armaturen und Zubehör*
Alle benötigten Formstücke und Verbindungsmaterialien
wie Muffen, Doppelnippel, Nippel, Reduziernippel,
Reduzierstücke, Verschraubungen, Gegenflanschen,
Schrauben usw. sowie Dichtungen, Dicht- und
Schweißmaterial für die Verbindung der folgend
aufgeführten Ventile und Armaturen mit der Rohrleitung
(nahtloses Stahlrohr zum Schweißen bzw. verzinktes
unlegiertes Stahlrohr als Pressfittingsystem) sind in
die Einheitspreise der nachstehenden Positionen mit
einzukalkulieren.

Über alle Dimensionen eines Bauteils ist ein
durchgängiges Fabrikat vorzusehen, welches
in der erst genannten Position eines jeden Bauteils zu
benennen ist.

Alle Pumpen sind inkl. Einstellung und Einregulierung auf die Sollwerte und inkl. einer Inbetriebnahme nebst Protokollierung zu kalkulieren.

**Ausführungsbeschreibung 36 Pumpen**
*Pumpen*
Nassläufer Pumpe, stufenlos regelbar, differenzdruckgeregelt, Kommunikationsschnittstelle Modbus RTU, einschl. Erfassung von Betriebs- und Störmeldungen, ausgerüstet zum Anschluss an die Gebäudeautomation (GA) DIN EN ISO 16484-3, als Inline-Pumpe als Hocheffizienzpumpe, mit Motor, mit Wärmedämmschalen gemäß Gebäudeenergiegesetz (GEG)

Technische Daten:
Fördermedium:  Heizwasser VDI 2035 Blatt 1
Max. Betriebsdruck:  6 bar
Max. Umgebungstemp.:  40 °C
Max. Medientemperatur:  110 °C

Werkstoff Gehäuse:  Grauguss KTL-beschichtet
  (EN-GJL-200)
Werkstoff Laufrad:  Glasfaserverstärkter Kunststoff
Spalttopf:  Carbon
Bauart:  Nassläufer
Anschluss:  Flansch

Schutzart:  IPX4D

Fabrikat der Planung:
KSB, Calio Pro Plus

**1.420.02.02.10 P1.1 Inline-Nassläufer-Pumpe, DN40**
*** gemäß Ausführungsbeschreibung 36
Technische Daten:
Volumenstrom:  0,9 m³/h
Förderhöhe:  5,1 m
Anschluss:  DN40
Gewicht:  ca. 7,5 kg

Betriebspannung:  230 V
Leistungsaufnahme:  ca. 0,15 kW
EEI:  < 0,19

Hersteller und Typ
'.........'
vom Bieter einzutragen
Menge: 1,000 St

**1.420.02.02.20 P1.2 Inline-Nassläufer-Pumpe, DN40**
*** gemäß Ausführungsbeschreibung 36
Technische Daten:
Volumenstrom:  1,5 m³/h
Förderhöhe:  5,5 m
Anschluss:  DN40
Gewicht:  ca. 7,5 kg

Betriebspannung:  230 V
Leistungsaufnahme:  ca. 0,15 kW
EEI:  < 0,19

Hersteller und Typ
'.........'
vom Bieter einzutragen
Menge: 1,000 St

**1.420.02.02.30 P2.1 Inline-Nassläufer-Pumpe, DN40**
*** gemäß Ausführungsbeschreibung 36
Technische Daten:
Volumenstrom:  0,3 m³/h
Förderhöhe:  0,7 m
Anschluss:  DN40
Gewicht:  ca. 7,5 kg

Betriebspannung:  230 V
Leistungsaufnahme:  ca. 0,1 kW
EEI:  < 0,19

Hersteller und Typ
'.........'
vom Bieter einzutragen
Menge: 1,000 St

**1.420.02.02.40 P2.2 Inline-Nassläufer-Pumpe, DN40**
*** gemäß Ausführungsbeschreibung 36
Technische Daten:
Volumenstrom:  0,45 m³/h
Förderhöhe:  0,9 m
Anschluss:  DN40
Gewicht:  ca. 7,5 kg

Betriebspannung:  230 V
Leistungsaufnahme:  ca. 0,1 kW
EEI:  < 0,19

Hersteller und Typ
'.........'
vom Bieter einzutragen
Menge: 1,000 St

**1.420.02.02.50 P2.3 Inline-Nassläufer-Pumpe, DN40**
*** gemäß Ausführungsbeschreibung 36
Technische Daten:
Volumenstrom:  0,7 m³/h
Förderhöhe:  1,7 m
Anschluss:  DN40
Gewicht:  ca. 7,5 kg

Betriebspannung:  230 V
Leistungsaufnahme:  ca. 0,1 kW
EEI:  < 0,19

Hersteller und Typ
'.........'
vom Bieter einzutragen
Menge: 1,000 St

*Hinweis: Armaturen*

**Ausführungsbeschreibung 37 Kugelhahn**
*Kugelhahn*
Kugelhahn, für Wasser bis 120 °C, mit Pressmuffe, Durchgangsform, Betätigung mit Hebel, Nenndruck 0,6 MPa
(6 bar), Position beinhaltet liefern und montieren

Hersteller und Typ
'.........'
vom Bieter einzutragen

**1.420.02.02.60 Kugelhahn DN15**
*** gemäß Ausführungsbeschreibung 37
wie zuvor im vollen Wortlaut beschrieben jedoch DN15
Menge: 62,000 St

**1.420.02.02.70 Kugelhahn DN20**
*** gemäß Ausführungsbeschreibung 37
wie zuvor im vollen Wortlaub beschrieben jedoch DN20
Menge: 4,000 St

**1.420.02.02.80 Kugelhahn DN25**
*** gemäß Ausführungsbeschreibung 37
wie zuvor im vollen Wortlaub beschrieben jedoch DN25
Menge: 8,000 St

**1.420.02.02.90 Kugelhahn DN32**
*** gemäß Ausführungsbeschreibung 37
wie zuvor im vollen Wortlaub beschrieben jedoch DN32
Menge: 8,000 St

**1.420.02.02.100 Kugelhahn DN40**
*** gemäß Ausführungsbeschreibung 37
wie zuvor im vollen Wortlaub beschrieben jedoch DN40
Menge: 2,000 St

**1.420.02.02.110 Kugelhahn DN50**
*** gemäß Ausführungsbeschreibung 37
wie zuvor im vollen Wortlaub beschrieben jedoch DN50
Menge: 2,000 St

**Ausführungsbeschreibung 38 Strangventil mit Voreinstellung**
*Strangventil mit Voreinstellung*
Strangventil mit Voreinstellung, für Wasser, max. Betriebstemperatur bis 120 °C, mit Entleerung, mit Innengewinde, Gehäuse aus Rotguss, Nenndruck 0,6 MPa (6 bar), Position beinhaltet liefern und montieren

Hersteller und Typ
'.........'
vom Bieter einzutragen

**1.420.02.02.120 Strangventil DN25**
*** Bedarfsposition ohne GB
*** gemäß Ausführungsbeschreibung 38
wie zuvor im vollen Wortlaut beschrieben jedoch DN25
Menge: 2,000 St

**1.420.02.02.130 Strangventil DN32**
*** gemäß Ausführungsbeschreibung 38
wie zuvor im vollen Wortlaut beschrieben jedoch DN32
Menge: 2,000 St

**1.420.02.02.140 Strangventil DN40**
*** Bedarfsposition ohne GB
*** gemäß Ausführungsbeschreibung 38
wie zuvor im vollen Wortlaut beschrieben jedoch DN40
Menge: 2,000 St

**Ausführungsbeschreibung 39 Durchgangsregelarmatur inkl. Stellantrieb**
*Durchgangsregelarmatur inkl. Stellantrieb*
Durchgangsregelarmatur inkl. zum Ventil passenden Stellantrieb, mit Prüfnippeln, unabhängig vom verfügbaren Druck und Durchflusseinstellung, Sichtbarkeit der Einstellung jederzeit von 2 Seiten, zum Einbau im Vor- oder Rücklauf, inklusive Einbau

Inklusive elektromotorischem Antrieb, mit mechanischer Stellungsanzeige, mit Feldbusanbindung (BACnet MS/TP und Modbus RTU), Stellglied und Antrieb zusammengebaut, inklusive Einbau, ohne Anbindung an die GLT

Technische Daten Ventil:
Mediumtemp.:  -10 bis 95 °C
Medium:  Wasser
Ventil Charakteristik:  linear
Anschluss:  Gewinde
Max. Umgebungstemp.:  50 °C
Max. Betriebsüberdruck:  25 bar
Werkstoff:  Messing
Regelbereich:  1:1000
Einstellbereich:  10 -100 %

Dimension:  max. Durchfluss:
DN15  0,2 - 1,2 m³/h
DN20  1,1 - 1,9 m³/h
DN25  2,2 - 3,8 m³/h
DN32  3,6 - 5,0 m³/h

Technische Daten Stellantrieb:
Max. Mediumtemp.: 120 °C
Antireb Charakteristik: gleichprozentig
Max. Umgebungstemp.: 50 °C
Schutzart:  IP54
Betriebsspannung:  24 V AC/DC wahlweise 230 V AC
Leistungsaufnahme: 1,2 W
Stellkraft:  90 N

passend zum zugehörigen Ventil.

Hersteller und Typ Ventil
'.........'
vom Bieter einzutragen

Hersteller und Typ Stellantrieb
'.........'
vom Bieter einzutragen

Fabrikat der Planung:
Ventil: Danfoss ABQM 4.0
Stellantrieb: Danfoss Novocon

**1.420.02.02.150 Regelarmatur DN15, inkl Stellantrieb**
*** gemäß Ausführungsbeschreibung 39
wie zuvor im vollen Wortlaut beschrieben jedoch DN15
Menge: 20,000 St

**1.420.02.02.160 Regelarmatur DN20, inkl Stellantrieb**
*** gemäß Ausführungsbeschreibung 39
wie zuvor im vollen Wortlaut beschrieben jedoch DN20
Menge: 2,000 St

**1.420.02.02.170 Regelarmatur DN25, inkl Stellantrieb**
*** Bedarfsposition ohne GB
*** gemäß Ausführungsbeschreibung 39
wie zuvor im vollen Wortlaut beschrieben jedoch DN25
Menge: 2,000 St

**Ausführungsbeschreibung 40 Schmutzfänger**
*Schmutzfänger*
Schmutzfänger, für Wasser, max. Betriebstemperatur bis 300 °C, Nenndruck 0,6 MPa (6 bar), in Schrägsitzform, mit Flanschanschluss, Baulänge DIN EN 558, Gehäuse aus Gusseisen EN-GJL-250, mit Feinsieb, Position beinhaltet liefern und montieren

**1.420.02.02.180 Schmutzfänger DN25**
*** Bedarfsposition ohne GB
*** gemäß Ausführungsbeschreibung 40
wie zuvor im vollen Wortlaut beschrieben jedoch DN25
Menge: 2,000 St

**1.420.02.02.190 Schmutzfänger DN32**
*** gemäß Ausführungsbeschreibung 40
wie zuvor im vollen Wortlaut beschrieben jedoch DN32
Menge: 2,000 St

**1.420.02.02.200 Schmutzfänger DN40**
*** Bedarfsposition ohne GB
*** gemäß Ausführungsbeschreibung 40
wie zuvor im vollen Wortlaut beschrieben jedoch DN40
Menge: 2,000 St

**1.420.02.02.210 Schlammabscheider inkl. Magnet**
Schlammabscheider inkl. Magnet zur kontinuierlichen Entfernung von magnetischen und nicht magnetischen Schmutz- und Schlammpartikeln aus Heiz- und Kühlkreisläufen.
Mit integrierten Magneten in-Konstruktion zum schnellen Abscheiden von magnetischen Partikeln. Integrierter Konus zur Neutralisation des Magnetfeldes beimAbschlammen.
Reinigung ohne Betriebsunterbrechung und ohne Ausbau des Magneten. Flexibler Abziehmechanismus zum Reinigen des Magneten beim Abschlammen ohne zusätzlichen Platzbedarf. Der Abziehmechanismus kann sowohl senkrecht nach unten, als auch seitlich bedient werden.
Position des Auslassventils innerhalb von 360° frei wählbar.
Gehäuse in Stahlausführung St 37.2
Schlammabscheidung bis zu einer Partikelgröße von 5 Mikrometer.
Komplette Einheit inkl. Magneten und Ablasshahn zum Abscheiden und Abschlammen, bei sehr geringem Druckverlust. Medium Wasser und Wasser/Glykol (50/50%). Inkl Fertigisolierung uas Halbschalen PUR Hartschaum

Technische Daten:
Nennweite:  DN 50
Rohranschluss:  Flansch
Gehäuse:  Stahl St 37.2
Einbaulänge:  350 mm
Max. Betriebsdruck:  10 bar
Max. Vorlauftemperatur:  110 Grad C
Max. Durchsatz:  12,5 m³/h
Max. Fließgeschwindigkeit:  1,5 m/s
Max. Druckverlust:  3,0 kPa
Inhalt:  5 Liter
Gewicht:  13 kg
Menge: 1,000 St

**Ausführungsbeschreibung 41 Rückschlagklappe**
*Rückschlagklappe*
Rückschlagklappe, Nenndruck 0,6 MPa (6 bar), für Wasser, max. Betriebstemperatur bis 120 °C, als Einklemmklappe zwischen Flanschen, Position beinhaltet liefern und montieren

**1.420.02.02.220 Rückschlagklappe DN20**
*** gemäß Ausführungsbeschreibung 41
wie zuvor im vollen Wortlaut beschrieben jedoch DN20
Menge: 1,000 St

**1.420.02.02.230 Rückschlagklappe DN25**
*** gemäß Ausführungsbeschreibung 41
wie zuvor im vollen Wortlaut beschrieben jedoch DN25
Menge: 2,000 St

**1.420.02.02.240 Rückschlagklappe DN32**
*** gemäß Ausführungsbeschreibung 41
wie zuvor im vollen Wortlaut beschrieben jedoch DN32
Menge: 2,000 St

**Ausführungsbeschreibung 42 Luftabscheider horizontal oder vertikal**
*Luftabscheider horizontal oder vertikal*
Luftabscheider mit gewölbten Böden, max. zulässige Betriebstemperatur 120 °C, max. Betriebsüberdruck 0,6 MPa
(6 bar), aus Stahlrohren, Gesamtlänge bis 300 mm, mit insgesamt bis zu 2 Leitungsanschlüssen und bis zu 1 Entlüftungsanschluss 1/2 ", alle Anschlüsse mit Gewinde, Horizontal- bzw. Vertikalausführung nach Erfordernis, werkseitig dichtigkeitsgeprüft und grundiert,
Position beinhaltet liefern und montieren

**1.420.02.02.250 Luftabscheider, DN40**
*** gemäß Ausführungsbeschreibung 42
Luftabscheider wie zuvor im vollen Wortlaut beschrieben jedoch DN40, Rohranschlüsse DN25, Entlüftungsanschluss DN15
Menge: 10,000 St

**1.420.02.02.260 Luftabscheider, DN50**
*** gemäß Ausführungsbeschreibung 42
Luftabscheider wie zuvor im vollen Wortlaut beschrieben jedoch DN50, Rohranschlüsse DN32, Entlüftungsanschluss DN15
Menge: 2,000 St

**1.420.02.02.270 Luftabscheider, DN65**
*** gemäß Ausführungsbeschreibung 42
Luftabscheider wie zuvor im vollen Wortlaut beschrieben jedoch DN65, Rohranschlüsse DN40, Entlüftungsanschluss DN15
Menge: 8,000 St

*Hinweis: KFE-Hähne*

**1.420.02.02.280 Füll- und Entleerungsarmatur DN15 / PN6**
Füll- und Entleerungsarmatur, als Kugelhahn, für Wasser bis 120 °C, mit Steckschlüsselaufsatz und losem
Vierkantschlüssel, mit Verschlusskappe und Kette,
Gehäuse aus Messing, metallisch dichtend, mit
Gewindeanschluss, einschl. aller Verbindungsmittel liefern
und montieren, Position beinhaltet liefern und montieren

Nennweite: DN15 / PN6
Menge: 42,000 St

*Hinweis: Meß- und Anzeigegeräte*

**1.420.02.02.290 Gasdruckfederthermometer**
Zeigerthermometer DIN EN 13190, Messsystem Gasdruck, Austritt des Messelementes nach hinten, glattes Messelement, Einbaulänge 50 mm, Tauchhülse wird gesondert vergütet, Gehäuse aus nichtrostendem Stahl, Gehäusenenndurchmesser 63 mm, Anzeigebereich 0 bis 60 °C, Genauigkeitsklasse 1, Position beinhaltet liefern und montieren
Menge: 2,000 St

**1.420.02.02.300 Maschinen-Glasthermometer**
Maschinen-Glasthermometer, Einbaulänge 50 mm, Tauchhülse wird gesondert vergütet, mit V-förmigen Gehäuse DIN 16189, Form B, Anzeigebereich 0 bis 60 °C, einschl. Schutzrohr, Genauigkeitsklasse 1, Position beinhaltet liefern und montieren
Menge: 10,000 St

**1.420.02.02.310 Maschinen-Manometer**
Druckmessgerät, Messsystem Plattenfeder DIN EN 837-3, ohne Zusatzeinrichtungen, Nenndruck 0,6 MPa (6 bar), Gehäuse aus nichtrostendem Stahl, ohne Rand, Gehäusenenngröße 50, Güteklasse 1,6, Anzeigebereich 0 bis 6 bar, mediumberührte Teile aus Stahl, inkl. Anschlussblock mit bis zu 2 Manometerhähnen (bei Verwendung als Differenzdruckmanometer), Position beinhaltet liefern und montieren
Menge: 6,000 St

**1.420.02.02.320 Wassersackrohr für Manometer**
Wassersackrohr DIN 16282, U-Form, Nenndruck 0,6 MPa (6 bar), aus Stahl, zum Schutz von Manometern, Position beinhaltet liefern und montieren
Menge: 6,000 St

###### Abschnitt 1.420.02.03 Rohrleitungen und Zubehör

**Ausführungsbeschreibung 43 Rohrleitungen aus nichtrostenden Stahlrohren**
*Rohrleitungen aus nichtrostenden Stahlrohren*
Rohrleitung aus nichtrostenden Stahlrohren, für Heizungswasser, Verbindung durch Pressen, mit Prüfsicherheit, unverpresst undicht, Form- und Verbindungsstücke werden gesondert vergütet, inkl. aller erforderlichen Befestigungen, Rohrschellen und Montagematerialien, Verlegung in Gebäuden, Arbeitshöhe des Montageortes bis 3,5 m über der Standfläche, Ausführung gemäß Zeichnung, Position beinhaltet liefern und montieren

Abmessungen
Dimension Außendurchmesser x Wandstärke
DN12  15 x 1,0 mm
DN15  18 x 1,0 mm
DN20  22 x 1,0 mm
DN25  28 x 1,2 mm
DN32  35 x 1,5 mm
DN40  42 x 1,5 mm
DN50  54 x 1,5 mm
DN65  76,1 x 2,0 mm
DN80  88,9 x 2,0 mm
DN65  108,0 x 2,0 mm

**1.420.02.03.10 Rohrleitung DN15**
*** gemäß Ausführungsbeschreibung 43
wie zuvor im vollen Wortlaut beschrieben jedoch DN15
Menge: 568,000 m

**1.420.02.03.20 Rohrleitung DN20**
*** gemäß Ausführungsbeschreibung 43
wie zuvor im vollen Wortlaut beschrieben jedoch DN20
Menge: 39,000 m

**1.420.02.03.30 Rohrleitung DN25**
*** gemäß Ausführungsbeschreibung 43
wie zuvor im vollen Wortlaut beschrieben jedoch DN25
Menge: 71,000 m

**1.420.02.03.40 Rohrleitung DN32**
*** gemäß Ausführungsbeschreibung 43
wie zuvor im vollen Wortlaut beschrieben jedoch DN32
Menge: 129,000 m

**1.420.02.03.50 Rohrleitung DN40**
*** gemäß Ausführungsbeschreibung 43
wie zuvor im vollen Wortlaut beschrieben jedoch DN40
Menge: 3,000 m

**1.420.02.03.60 Rohrleitung DN50**
*** gemäß Ausführungsbeschreibung 43
wie zuvor im vollen Wortlaut beschrieben jedoch DN50
Menge: 4,000 m

*Hinweis: Formteile*

**Ausführungsbeschreibung 44 Bögen**
*Bögen*
Rohrbogen, passend zu v.g. Rohrmaterial, aus nichtrostendem Stahl, Pressverbindung, mit Prüfsicherheit, unverpresst undicht, alle Winkelgrade, für Heizungswasser, für Rohrleitung aus nichtrostenden Stahlrohren, Ausführung gemäß Zeichnung, Position beinhaltet liefern und montieren

**1.420.02.03.70 Rohrbogen DN15**
*** gemäß Ausführungsbeschreibung 44
wie zuvor im vollen Wortlaut beschrieben jedoch DN15
Menge: 319,000 St

**1.420.02.03.80 Rohrbogen DN20**
*** gemäß Ausführungsbeschreibung 44
wie zuvor im vollen Wortlaut beschrieben jedoch DN20
Menge: 15,000 St

**1.420.02.03.90 Rohrbogen DN25**
*** gemäß Ausführungsbeschreibung 44
wie zuvor im vollen Wortlaut beschrieben jedoch DN25
Menge: 33,000 St

**1.420.02.03.100 Rohrbogen DN32**
*** gemäß Ausführungsbeschreibung 44
wie zuvor im vollen Wortlaut beschrieben jedoch DN32
Menge: 25,000 St

**1.420.02.03.110 Rohrbogen DN40**
*** gemäß Ausführungsbeschreibung 44
wie zuvor im vollen Wortlaut beschrieben jedoch DN40
Menge: 4,000 St

**1.420.02.03.120 Rohrbogen DN50**
*** gemäß Ausführungsbeschreibung 44
wie zuvor im vollen Wortlaut beschrieben jedoch DN50
Menge: 4,000 St

**Ausführungsbeschreibung 45 T-Stücke**
*T-Stücke*
T-Stück, passend zu v.g. Rohrmaterial, aus nichtrostendem Stahl, Pressverbindung, mit Prüfsicherheit, unverpresst undicht, für Heizungswasser, für Rohrleitung aus nichtrostenden Stahlrohren, Ausführung gemäß Zeichnung, Position beinhaltet liefern und montieren

**1.420.02.03.130 T-Stück DN15**
*** gemäß Ausführungsbeschreibung 45
wie zuvor im vollen Wortlaut beschrieben jedoch größter Durchmesser DN15
Menge: 122,000 St

**1.420.02.03.140 T-Stück DN20**
*** gemäß Ausführungsbeschreibung 45
wie zuvor im vollen Wortlaut beschrieben jedoch größter Durchmesser DN20
Menge: 4,000 St

**1.420.02.03.150 T-Stück DN25**
*** gemäß Ausführungsbeschreibung 45
wie zuvor im vollen Wortlaut beschrieben jedoch größter Durchmesser DN25
Menge: 10,000 St

**1.420.02.03.160 T-Stück DN32**
*** gemäß Ausführungsbeschreibung 45
wie zuvor im vollen Wortlaut beschrieben jedoch größter Durchmesser DN32
Menge: 8,000 St

**1.420.02.03.170 T-Stück DN40**
*** gemäß Ausführungsbeschreibung 45
wie zuvor im vollen Wortlaut beschrieben jedoch größter Durchmesser DN40
Menge: 2,000 St

**Ausführungsbeschreibung 46 Reduzierungen**
*Reduzierungen*
Reduzierstück, passend zu v.g. Rohrmaterial, aus nichtrostendem Stahl, Pressverbindung, mit Prüfsicherheit, unverpresst undicht, für Heizungswasser, für Rohrleitung aus nichtrostenden Stahlrohren, Ausführung gemäß Zeichnung, Position beinhaltet liefern und montieren

**1.420.02.03.180 Reduzierung größter Durchmesser DN20**
*** gemäß Ausführungsbeschreibung 46
wie zuvor im vollen Wortlaut beschrieben jedoch größter Durchmesser DN20
Menge: 78,000 St

**1.420.02.03.190 Reduzierung größter Durchmesser DN25**
*** gemäß Ausführungsbeschreibung 46
wie zuvor im vollen Wortlaut beschrieben jedoch größter Durchmesser DN25
Menge: 22,000 St

**1.420.02.03.200 Reduzierung größter Durchmesser DN32**
*** gemäß Ausführungsbeschreibung 46
wie zuvor im vollen Wortlaut beschrieben jedoch größter Durchmesser DN32
Menge: 4,000 St

**1.420.02.03.210 Reduzierung größter Durchmesser DN40**
*** gemäß Ausführungsbeschreibung 46
wie zuvor im vollen Wortlaut beschrieben jedoch größter Durchmesser DN40
Menge: 2,000 St

**1.420.02.03.220 Reduzierung größter Durchmesser DN50**
*** gemäß Ausführungsbeschreibung 46
wie zuvor im vollen Wortlaut beschrieben jedoch größter Durchmesser DN50
Menge: 2,000 St

**1.420.02.03.230 Reduzierung größter Durchmesser DN65**
*** gemäß Ausführungsbeschreibung 46
wie zuvor im vollen Wortlaut beschrieben jedoch größter Durchmesser DN65
Menge: 2,000 St

**Ausführungsbeschreibung 47 Kappe**
*Kappe*
Kappe, passend zu v.g. Rohrmaterial, aus nichtrostendem Stahl, Pressverbindung, mit Prüfsicherheit, für Heizungswasser, für Rohrleitung aus nichtrostenden Stahlrohren

**1.420.02.03.240 Kappe DN15**
*** gemäß Ausführungsbeschreibung 47
wie zuvor im vollen Wortlaut beschrieben jedoch DN15
Menge: 38,000 St

**1.420.02.03.250 Kappe DN20**
*** gemäß Ausführungsbeschreibung 47
wie zuvor im vollen Wortlaut beschrieben jedoch DN20
Menge: 2,000 St

*Hinweis: Kreuzungsstück*

**1.420.02.03.260 Heizkörperanschluss T-Stück Rotguss DN15**
Heizkörperanschluss-T-Stück aus Rotguss, passend zu v.g. Rohrmaterial, Pressanschlüsse, für Heizungswasser, DN15, Ausführung gemäß Zeichnung, Position beinhaltet liefern und montieren
Menge: 36,000 St

**Ausführungsbeschreibung 48 Übergangswinkel**
*Übergangswinkel*
Übergangswinkel, passend zu v.g. Rohrmaterial, aus nichtrostendem Stahl, mit Pressverbindung mit Prüfsicherheit und mit Außengewinde, 90 Grad, für Heizungswasser, für Rohrleitung aus nichtrostenden Stahlrohren

**1.420.02.03.270 Übergangswinkel Pressverbindung DN20 / Verschraubung R3/4"**
*** gemäß Ausführungsbeschreibung 48
Übergangswinkel wie zuvor im vollen Wortlaut beschrieben jedoch Pressverbindung DN20 / Verschraubung R3/4"
Menge: 74,000 St

*Hinweis: Stahlrohr zum Schweißen*

**Ausführungsbeschreibung 49 Rohr Stahlgewinderohr mittelschwer geschweißt schwarz**
*Rohr Stahlgewinderohr mittelschwer geschweißt schwarz*
Rohrleitung aus mittelschwerem Stahlgewinderohr DIN EN 10255, geschweißt, schwarz, für Heizungswasser, als Verteilungs- und Steigleitung, Verbindung durch Schweißen, einschl. Schweiß- bzw. Löt- und Dichtungsmittel, sowie Herstellen der Verbindungen, Form- und Verbindungsstücke werden gesondert vergütet, inkl. aller erforderlichen Befestigungen, Rohrschellen und Montagematerialien, Verlegung in Gebäuden, Arbeitshöhe des Montageortes
bis 3,5 m über der Standfläche, Ausführung gemäß Zeichnung

Abmessungen
Dimension Außendurchmesser x Wandstärke
DN15  21,3 x 1,6 mm
DN20  26,9 x 1,6 mm
DN25  33,7 x 2,0 mm
DN32  42,4 x 2,0 mm
DN40  48,3 x 2,0 mm
DN50  60,3 x 2,0 mm
DN65  76,1 x 2,3 mm

**1.420.02.03.280 Rohrleitung DN15**
*** gemäß Ausführungsbeschreibung 49
Rohrleitung wie zuvor im vollen Wortlaut beschrieben jedoch DN15
Menge: 10,000 m

**1.420.02.03.290 Rohrleitung DN20**
*** gemäß Ausführungsbeschreibung 49
Rohrleitung wie zuvor im vollen Wortlaut beschrieben jedoch DN20
Menge: 1,000 m

**1.420.02.03.300 Rohrleitung DN25**
*** gemäß Ausführungsbeschreibung 49
Rohrleitung wie zuvor im vollen Wortlaut beschrieben jedoch DN25
Menge: 1,000 m

**1.420.02.03.310 Rohrleitung DN32**
*** gemäß Ausführungsbeschreibung 49
Rohrleitung wie zuvor im vollen Wortlaut beschrieben jedoch DN32
Menge: 6,000 m

**1.420.02.03.320 Rohrleitung DN40**
*** gemäß Ausführungsbeschreibung 49
Rohrleitung wie zuvor im vollen Wortlaut beschrieben jedoch DN40
Menge: 5,000 m

**1.420.02.03.330 Rohrleitung DN50**
*** gemäß Ausführungsbeschreibung 49
Rohrleitung wie zuvor im vollen Wortlaut beschrieben jedoch DN50
Menge: 2,000 m

**1.420.02.03.340 Rohrleitung DN65**
*** Bedarfsposition ohne GB
*** gemäß Ausführungsbeschreibung 49
Rohrleitung wie zuvor im vollen Wortlaut beschrieben jedoch DN65
Menge: 20,000 m

*Hinweis: Formteile*

**Ausführungsbeschreibung 50 Bögen**
*Bögen*
wie zuvor im vollen Wortlaut beschrieben jedoch Rohrbogen, aus Kohlenstoffstahl, Schweißen, bis 90 Grad, für Heizungswasser, für Rohrleitung aus mittelschwerem Stahlgewinderohr, Ausführung gemäß Zeichnung, Position beinhaltet liefern und montieren

**1.420.02.03.350 Rohrbogen DN15**
*** gemäß Ausführungsbeschreibung 50
Rohrbogen wie zuvor im vollen Wortlaut beschrieben jedoch DN15
Menge: 30,000 St

**1.420.02.03.360 Rohrbogen DN20**
*** gemäß Ausführungsbeschreibung 50
Rohrbogen wie zuvor im vollen Wortlaut beschrieben jedoch DN20
Menge: 2,000 St

**1.420.02.03.370 Rohrbogen DN25**
*** gemäß Ausführungsbeschreibung 50
Rohrbogen wie zuvor im vollen Wortlaut beschrieben jedoch DN25
Menge: 2,000 St

**1.420.02.03.380 Rohrbogen DN32**
*** gemäß Ausführungsbeschreibung 50
Rohrbogen wie zuvor im vollen Wortlaut beschrieben jedoch DN32
Menge: 4,000 St

**1.420.02.03.390 Rohrbogen DN40**
*** gemäß Ausführungsbeschreibung 50
Rohrbogen wie zuvor im vollen Wortlaut beschrieben jedoch DN40
Menge: 2,000 St

**1.420.02.03.400 Rohrbogen DN50**
*** gemäß Ausführungsbeschreibung 50
Rohrbogen wie zuvor im vollen Wortlaut beschrieben jedoch DN50
Menge: 2,000 St

**1.420.02.03.410 Rohrbogen DN65**
*** Bedarfsposition ohne GB
*** gemäß Ausführungsbeschreibung 50
Rohrbogen wie zuvor im vollen Wortlaut beschrieben jedoch DN65
Menge: 15,000 St

**Ausführungsbeschreibung 51 T-Stücke**
*T-Stücke*
wie zuvor im vollen Wortlaut beschrieben jedoch T-Stück, aus Kohlenstoffstahl, Schweißen, für Heizungswasser, für Rohrleitung aus Rohrleitung aus mittelschwerem Stahlgewinderohr, Ausführung gemäß Zeichnung, Position beinhaltet liefern und montieren

**1.420.02.03.420 T-Stück DN25**
*** gemäß Ausführungsbeschreibung 51
T-Stück wie zuvor im vollen Wortlaut beschrieben jedoch größter Durchmesser DN25
Menge: 1,000 St

**1.420.02.03.430 T-Stück DN32**
*** gemäß Ausführungsbeschreibung 51
T-Stück wie zuvor im vollen Wortlaut beschrieben jedoch größter Durchmesser DN32
Menge: 1,000 St

**1.420.02.03.440 T-Stück DN40**
*** gemäß Ausführungsbeschreibung 51
T-Stück wie zuvor im vollen Wortlaut beschrieben jedoch größter Durchmesser DN40
Menge: 2,000 St

**1.420.02.03.450 T-Stück DN50**
*** gemäß Ausführungsbeschreibung 51
T-Stück wie zuvor im vollen Wortlaut beschrieben jedoch größter Durchmesser DN50
Menge: 1,000 St

**1.420.02.03.460 T-Stück DN65**
*** gemäß Ausführungsbeschreibung 51
T-Stück wie zuvor im vollen Wortlaut beschrieben jedoch größter Durchmesser DN65
Menge: 2,000 St

**Ausführungsbeschreibung 52 Reduzierungen**
*Reduzierungen*
wie zuvor im vollen Wortlaut beschrieben jedoch Reduzierstück, aus Kohlenstoffstahl, Schweißen, für Heizungswasser, für Rohrleitung aus mittelschwerem Stahlgewinderohr, Ausführung gemäß Zeichnung, Position beinhaltet liefern und montieren

**1.420.02.03.470 Reduzierung größter Durchmesser DN32**
*** gemäß Ausführungsbeschreibung 52
Reduzierung wie zuvor im vollen Wortlaut beschrieben jedoch größter Durchmesser DN32
Menge: 8,000 St

**1.420.02.03.480 Reduzierung größter Durchmesser DN40**
*** gemäß Ausführungsbeschreibung 52
Reduzierung wie zuvor im vollen Wortlaut beschrieben jedoch größter Durchmesser DN40
Menge: 2,000 St

**1.420.02.03.490 Reduzierung größter Durchmesser DN50**
*** gemäß Ausführungsbeschreibung 52
Reduzierung wie zuvor im vollen Wortlaut beschrieben jedoch größter Durchmesser DN50
Menge: 2,000 St

**1.420.02.03.500 Reduzierung größter Durchmesser DN65**
*** gemäß Ausführungsbeschreibung 52
Reduzierung wie zuvor im vollen Wortlaut beschrieben jedoch größter Durchmesser DN65
Menge: 2,000 St

**Ausführungsbeschreibung 53 Blindflansch**
*Blindflansch*
wie zuvor im vollen Wortlaut beschrieben jedoch Blindflansch Form A (glatte Ausführung) DIN EN 1092-1 PN 6, aus Stahl, einschl. Schrauben und Dichtung, für Wasser

**1.420.02.03.510 Blindflansch DN32**
*** gemäß Ausführungsbeschreibung 53
Blindflansch wie zuvor im vollen Wortlaut beschrieben jedoch größter Durchmesser DN32
Menge: 2,000 St

*Hinweis: Einbauteile*

**1.420.02.03.520 Einschweißmuffe bis 1/2"**
Einschweißmuffe bis 1/2"
Einbau in Rohrleitungssystem aus Stahlrohr, geschweißt,
für Messfühler bzw. Anzeigeinstrumente, Abstimmung von Durchmesser und Einbautiefe mit Gewerk Gebäudeautomation
Menge: 60,000 St

**1.420.02.03.530 Tauchhülse, Länge nach Erfordernis**
Tauchhülse, Einbaulänge nach Erfordernis, mit Klemmringverschraubung, aus Messing, zum Einschrauben
in v.g. Einschweißmuffen, G1/2, Position beinhaltet liefern
und montieren
Menge: 60,000 St

**1.420.02.03.540 Einbau beigestellte Mischventile**
Mischventile, vom Gewerk MSR beigestellt, einbauen, Einbaulänge bis 200 mm, mit Flanschanschluss,
Nenndruck 0,6 MPa (6 bar), bis DN25
Menge: 2,000 St

**Ausführungsbeschreibung 54 Passstücke für Wärmemengenzähler**
*Passstücke für Wärmemengenzähler*
Distanzstück für Wärmezähler, Nenndruck 1 MPa (10 bar),
mit Flanschanschluss, Baulänge bis 260 mm

**1.420.02.03.550 Passtück für Wärmemengenzähler G3/4"**
*** gemäß Ausführungsbeschreibung 54
Passtück für Wärmemengenzähler wie zuvor im vollen Wortlaut beschrieben jedoch DN32
Menge: 2,000 St

*Hinweis: Anschlüsse VL/RL*

**1.420.02.03.560 Anschluss an RLT-Gerät, bis DN25**
Anschluss herstellen, Vor- und Rücklauf, Form- und Verbindungsstücke werden gesondert vergütet, an Heizregister RLT-Gerät, Medium Wasser, einschl. vorbereitende Maßnahmen an der Anschlussstelle, mit Stahlrohr nichtrostend, Anschlussdimension Gerät bis DN25
Menge: 3,000 St

###### Abschnitt 1.420.02.04 Wärme- und Brandschutzdämmung

**Ausführungsbeschreibung 55 Wärmedämmung Rohrleitungen**
*Wärmedämmung Rohrleitungen*
Wärmedämmung einschl. Ummantelung Alukaschiert gemäß DIN 4140 an haus- und betriebstechnischen Anlagen, an Rohrleitung, Rohrverbindung als Pressverbindung, im Gebäude, Dämmung aus Mineralwolle DIN EN 14303, 100% Dämmstärke nach GEG, als Rohrschale, inkl. Aluklebeband, Baustoffklasse DIN 4102-1 A2 (nichtbrennbar), Wärmeleitfähigkeit 0,035 W/(mK) bei 40 °C Mitteltemperatur DIN EN 12667, Alukaschiert, Arbeitshöhe des Montageortes bis 3,5 m über der Standfläche, Position beinhaltet liefern und montieren

Hersteller und Typ
'.........'
vom Bieter einzutragen

**1.420.02.04.10 Wärmedämmung Rohrleitung DN15**
*** gemäß Ausführungsbeschreibung 55
Wärmedämmung wie zuvor im vollen Wortlaut beschrieben jedoch für Rohrleitung DN15
Menge: 300,000 m

**1.420.02.04.20 Wärmedämmung Rohrleitung DN20**
*** gemäß Ausführungsbeschreibung 55
Wärmedämmung wie zuvor im vollen Wortlaut beschrieben jedoch für Rohrleitung DN20
Menge: 45,000 m

**1.420.02.04.30 Wärmedämmung Rohrleitung DN25**
*** gemäß Ausführungsbeschreibung 55
Wärmedämmung wie zuvor im vollen Wortlaut beschrieben jedoch für Rohrleitung DN25
Menge: 70,000 m

**1.420.02.04.40 Wärmedämmung Rohrleitung DN32**
*** gemäß Ausführungsbeschreibung 55
Wärmedämmung wie zuvor im vollen Wortlaut beschrieben jedoch für Rohrleitung DN32
Menge: 135,000 m

**1.420.02.04.50 Wärmedämmung Rohrleitung DN40**
*** gemäß Ausführungsbeschreibung 55
Wärmedämmung wie zuvor im vollen Wortlaut beschrieben jedoch für Rohrleitung DN40
Menge: 10,000 m

**1.420.02.04.60 Wärmedämmung Rohrleitung DN50**
*** gemäß Ausführungsbeschreibung 55
Wärmedämmung wie zuvor im vollen Wortlaut beschrieben jedoch für Rohrleitung DN50
Menge: 4,000 m

**1.420.02.04.70 Wärmedämmung Rohrleitung DN65**
*** gemäß Ausführungsbeschreibung 55
Wärmedämmung wie zuvor im vollen Wortlaut beschrieben jedoch für Rohrleitung DN65
Menge: 20,000 m

**Ausführungsbeschreibung 56 Zulage für Formteile**
*Zulage für Formteile*
Zulage für Formteile wie Bögen, Abzweige, T-Stücke, Reduzierungen, Endstücke, wie zuvor im vollen Wortlaub beschrieben Wärmedämmung einschl. Ummantelung alukaschiert gemäß DIN 4140 an haus- und betriebstechnischen Anlagen, an Rohrformstücken, Rohrverbindung als Pressverbindung, im Gebäude, Dämmung 100 % gemäß GEG, Dämmung aus Mineralwolle DIN EN 14303, als Rohrschale, Baustoffklasse DIN 4102-1 A2 (nichtbrennbar), Wärmeleitfähigkeit 0,035 W/(mK) bei 40 °C Mitteltemperatur DIN EN 12667, Alukaschiert, Arbeitshöhe des Montageortes bis 3,5 m über der Standfläche, Position beinhaltet liefern und montieren

**1.420.02.04.80 Zulage Rohrformteile DN15**
*** gemäß Ausführungsbeschreibung 56
wie zuvor im vollen Wortlaut beschrieben jedoch DN15
Menge: 230,000 St

**1.420.02.04.90 Zulage Rohrformteile DN20**
*** gemäß Ausführungsbeschreibung 56
wie zuvor im vollen Wortlaut beschrieben jedoch DN20
Menge: 30,000 St

**1.420.02.04.100 Zulage Rohrformteile DN25**
*** gemäß Ausführungsbeschreibung 56
wie zuvor im vollen Wortlaut beschrieben jedoch DN25
Menge: 60,000 St

**1.420.02.04.110 Zulage Rohrformteile DN32**
*** gemäß Ausführungsbeschreibung 56
wie zuvor im vollen Wortlaut beschrieben jedoch DN32
Menge: 45,000 St

**1.420.02.04.120 Zulage Rohrformteile DN40**
*** gemäß Ausführungsbeschreibung 56
wie zuvor im vollen Wortlaut beschrieben jedoch DN40
Menge: 10,000 St

**1.420.02.04.130 Zulage Rohrformteile DN50**
*** gemäß Ausführungsbeschreibung 56
wie zuvor im vollen Wortlaut beschrieben jedoch DN50
Menge: 10,000 St

**1.420.02.04.140 Zulage Rohrformteile DN65**
*** gemäß Ausführungsbeschreibung 56
wie zuvor im vollen Wortlaut beschrieben jedoch DN65
Menge: 15,000 St

**Ausführungsbeschreibung 57 Wärmedämmkappen Armaturen**
*Wärmedämmkappen Armaturen*
Wärmedämmung als Kappe gemäß DIN 4140 an haus- und betriebstechnischen Anlagen,mit Hebelverschlüssen, für Armaturen wie Absperrklappen, Kugelhähne, Durchflussregelarmaturen, Pumpen, Wärmemengenzähler, Schmutzfänger, Strangregulieventile, im Gebäude, Arbeitshöhe des Montageortes bis 3,5 m über der Standfläche, Dämmung 100 % gemäß GEG, Dämmung aus Mineralwolle, Baustoffklasse DIN 4102-1 A2 (nichtbrennbar), Wärmeleitfähigkeit 0,035 W/(mK) bei 40 °C Mitteltemperatur DIN EN 12667, als Segment, einlagig, äußere Lage kaschiert mit gitternetzverstärkter Aluminiumfolie, Position beinhaltet liefern und montieren

**1.420.02.04.150 Wärmedämmkappe Armatur DN15**
*** gemäß Ausführungsbeschreibung 57
Wärmedämmkappe wie zuvor im vollen Wortlaut beschrieben jedoch DN15
Menge: 90,000 St

**1.420.02.04.160 Wärmedämmkappe Armatur DN20**
*** gemäß Ausführungsbeschreibung 57
Wärmedämmkappe wie zuvor im vollen Wortlaut beschrieben jedoch DN20
Menge: 20,000 St

**1.420.02.04.170 Wärmedämmkappe Armatur DN25**
*** gemäß Ausführungsbeschreibung 57
Wärmedämmkappe wie zuvor im vollen Wortlaut beschrieben jedoch DN25
Menge: 15,000 St

**1.420.02.04.180 Wärmedämmkappe Armatur DN32**
*** gemäß Ausführungsbeschreibung 57
Wärmedämmkappe wie zuvor im vollen Wortlaut beschrieben jedoch DN32
Menge: 20,000 St

**1.420.02.04.190 Wärmedämmkappe Armatur DN40**
*** gemäß Ausführungsbeschreibung 57
Wärmedämmkappe wie zuvor im vollen Wortlaut beschrieben jedoch DN40
Menge: 5,000 St

**1.420.02.04.200 Wärmedämmkappe Armatur DN50**
*** gemäß Ausführungsbeschreibung 57
Wärmedämmkappe wie zuvor im vollen Wortlaut beschrieben jedoch DN50
Menge: 2,000 St

**Ausführungsbeschreibung 58 Brandschutzabschottung Rohr R90**
*Brandschutzabschottung Rohr R90*
Brandschutzabschottung von Rohrleitung aus nichtrostendem Stahl, mit allgemeinem bauaufsichtlichen Prüfzeugnis/allgemeiner bauaufsichtlicher Zulassung, Feuerwiderstandsklasse R 90 DIN 4102-11,
Rohrleitung mit vorh. Wärmedämmung, Dämmung aus Mineralwolle, Baustoffklasse DIN 4102-1 A (nichtbrennbar), Verlegung im Gebäude, mit Kennzeichnungsschild, Arbeitshöhe des Montageortes bis 3,5 m über der Standfläche, Wand aus Stahlbeton oder Beton, Durchbruch rund oder eckig ohne Hüllrohr, inkl. Bauteilverschluss mit Mörtel DIN 18580, Mörtelklasse 10

Hersteller und Typ
'.........'
vom Bieter einzutragen

**1.420.02.04.210 Brandschutzabschottung DN15**
*** gemäß Ausführungsbeschreibung 58
Brandschutzabschottung wie zuvor im vollen Wortlaut beschrieben jedoch für Rohrleitung DN15
Menge: 34,000 St

**1.420.02.04.220 Brandschutzabschottung DN20**
*** gemäß Ausführungsbeschreibung 58
Brandschutzabschottung wie zuvor im vollen Wortlaut beschrieben jedoch für Rohrleitung DN20
Menge: 2,000 St

**1.420.02.04.230 Brandschutzabschottung DN25**
*** gemäß Ausführungsbeschreibung 58
Brandschutzabschottung wie zuvor im vollen Wortlaut beschrieben jedoch für Rohrleitung DN25
Menge: 2,000 St

**1.420.02.04.240 Brandschutzabschottung DN32**
*** gemäß Ausführungsbeschreibung 58
Brandschutzabschottung wie zuvor im vollen Wortlaut beschrieben jedoch für Rohrleitung DN32
Menge: 4,000 St

**1.420.02.04.250 Brandschutzabschottung DN40**
*** gemäß Ausführungsbeschreibung 58
Brandschutzabschottung wie zuvor im vollen Wortlaut beschrieben jedoch für Rohrleitung DN40
Menge: 2,000 St

**1.420.02.04.260 Brandschutzabschottung DN50**
*** gemäß Ausführungsbeschreibung 58
Brandschutzabschottung wie zuvor im vollen Wortlaut beschrieben jedoch für Rohrleitung DN50
Menge: 2,000 St

##### Titel 1.420.03 Raumheizflächen

###### Abschnitt 1.420.03.01 Heizkörper und Zubehör

**Ausführungsbeschreibung 59 Flachheizkörper**
*Flachheizkörper*
Flachheizkörper (Plattenheizkörper) aus Stahl,
Wärmeleistung geprüft DIN EN 442-2, mit Registrierung, Oberfläche profiliert, mit Seitenteil und Abdeckgitter, max. Betriebstemperatur bis 110 °C, max. Betriebsüberdruck 0,6 MPa (6 bar), mit Grundbeschichtung DIN 55900-1 und Deckbeschichtung DIN 55900-2 als Pulverbeschichtung, Farbton weiß, Zweirohranschluss, vertikal mittig, von unten nach unten, einschl. Befestigungszubehör, Befestigung nach Anforderungsklasse 2, VDI 6036, einschließlich Blindkappe zur Abdeckung des Ventils,  Ausführung gemäß Zeichnung, Position beinhaltet liefern und montieren
Inkl. Wandkonsole, für Flachheizkörper (Plattenheizkörper), Befestigung nach Anforderungsklasse 2, VDI 6036, mit Aushebesicherung, aus Stahl, feuerverzinkt, mit Deckbeschichtung DIN 55900-2 als Pulverbeschichtung, Farbton weiß, einschl. Herstellen der Löcher, Befestigungsuntergrund Beton, einschließlich Dübel, Schrauben und Distanzscheiben

Die Angegebene Norm-Wärmeleistung bezieht sich auf ein Temperaturniveau von 70/40 °C (Vorlauf/Rücklauf)

Schützen der Heizflächen als Plattenheizkörper/Heizwände mit Schutzfolie und Kartonage während der gesamten Bauzeit.

Hersteller und Typ
'.........'
vom Bieter einzutragen

**1.420.03.01.10 Flachheizkörper, H 300 mm, L 1000 mm, Typ10, Stahl, profiliert**
*** gemäß Ausführungsbeschreibung 59
wie zuvor im vollen Wortlaut beschrieben jedoch:

Bauhöhe: 300 mm
Baulänge: 1000 mm
Bautiefe: über 50 bis 75 mm
Typ:  10
Mind.-Norm-Wärmeleistung: 240 W
Menge: 1,000 St

**1.420.03.01.20 Flachheizkörper, H 300 mm, L 1600 mm, Typ11, Stahl, profiliert**
*** gemäß Ausführungsbeschreibung 59
wie zuvor im vollen Wortlaut beschrieben jedoch:

Bauhöhe: 300 mm
Baulänge: 1600 mm
Bautiefe: über 50 bis 75 mm
Typ:  11
Mind.-Norm-Wärmeleistung: 528 W
Menge: 8,000 St

**1.420.03.01.30 Flachheizkörper, H 300 mm, L 1400 mm, Typ11, Stahl, profiliert**
*** gemäß Ausführungsbeschreibung 59
wie zuvor im vollen Wortlaut beschrieben jedoch:

Bauhöhe: 300 mm
Baulänge: 1400 mm
Bautiefe: über 50 bis 75 mm
Typ:  11
Mind.-Norm-Wärmeleistung: 462 W
Menge: 6,000 St

**1.420.03.01.40 Flachheizkörper, H 300 mm, L 1600 mm, Typ12, Stahl, profiliert**
*** gemäß Ausführungsbeschreibung 59
wie zuvor im vollen Wortlaut beschrieben jedoch:

Bauhöhe: 300 mm
Baulänge: 1600 mm
Bautiefe: über 50 bis 75 mm
Typ:  12
Mind.-Norm-Wärmeleistung: 675 W
Menge: 10,000 St

**1.420.03.01.50 Flachheizkörper, H 300 mm, L 1800 mm, Typ12, Stahl, profiliert**
*** gemäß Ausführungsbeschreibung 59
wie zuvor im vollen Wortlaut beschrieben jedoch:

Bauhöhe: 300 mm
Baulänge: 1800 mm
Bautiefe: über 50 bis 75 mm
Typ:  12
Mind.-Norm-Wärmeleistung: 759 W
Menge: 2,000 St

**1.420.03.01.60 Flachheizkörper, H 900 mm, L 1000 mm, Typ12, Stahl, profiliert**
*** gemäß Ausführungsbeschreibung 59
wie zuvor im vollen Wortlaut beschrieben jedoch:

Bauhöhe: 900 mm
Baulänge: 1000 mm
Bautiefe: über 50 bis 75 mm
Typ:  12
Mind.-Norm-Wärmeleistung: 1202 W
Menge: 1,000 St

**1.420.03.01.70 Flachheizkörper, H 300 mm, L 1600 mm, Typ22, Stahl, profiliert**
*** gemäß Ausführungsbeschreibung 59
wie zuvor im vollen Wortlaut beschrieben jedoch:

Bauhöhe: 300 mm
Baulänge: 1600 mm
Bautiefe: über 100 bis 125 mm
Typ:  22
Mind.-Norm-Wärmeleistung: 897 W
Menge: 8,000 St

**1.420.03.01.80 Flachheizkörper, H 300 mm, L 1800 mm, Typ33, Stahl, profiliert**
*** gemäß Ausführungsbeschreibung 59
wie zuvor im vollen Wortlaut beschrieben jedoch:

Bauhöhe: 300 mm
Baulänge: 1600 mm
Bautiefe: über 150 bis 175 mm
Typ:  33
Mind.-Norm-Wärmeleistung: 1925 W
Menge: 2,000 St

**Ausführungsbeschreibung 60 Heiwände**
*Heiwände*
Heizwand, Wärmeleistung geprüft DIN EN 442-2, mit Registrierung, max. Betriebstemperatur 120 °C, max. Betriebsüberdruck 0,6 MPa (6 bar), mit Grundbeschichtung DIN 55900-1 und Deckbeschichtung DIN 55900-2 als Pulverbeschichtung, Farbton weiß, Zweirohranschluss, vertikal außen, von oben nach oben, einschl. Befestigungszubehör, Befestigung nach Anforderungsklasse 2, VDI 6036, Ausführung gemäß Zeichnung, Position beinhaltet liefern und montieren
Inkl. Wandkonsole, für Heizwände, Befestigung nach Anforderungsklasse 2, VDI 6036, mit Aushebesicherung, aus Stahl, feuerverzinkt, mit Deckbeschichtung DIN 55900-2 als Pulverbeschichtung, Farbton weiß, einschl. Herstellen der Löcher, Befestigungsuntergrund Beton, einschließlich Dübel, Schrauben und Distanzscheiben

Die Angegebene Norm-Wärmeleistung bezieht sich auf ein Temperaturniveau von 70/40 °C (Vorlauf/Rücklauf)

Schützen der Heizflächen als Plattenheizkörper/Heizwände mit Schutzfolie und Kartonage während der gesamten Bauzeit.

Hersteller und Typ
'.........'
vom Bieter einzutragen

**1.420.03.01.90 Heizwand, H 2200 mm, L 350 mm, Typ22**
*** gemäß Ausführungsbeschreibung 60
wie zuvor im vollen Wortlaut beschrieben jedoch:

Bauhöhe: 2200 mm
Baulänge: 350 mm
Bautiefe: über 100 bis 125 mm
Typ:  22
Mind.-Norm-Wärmeleistung: 889 W
Menge: 4,000 St

*Hinweis: Zubehör*

**1.420.03.01.100 Hahnblock Eck 3/4"**
Heizkörper Universalverschraubung, Doppelanschluss Eckausführung, matt vernickelt, absperrbar, mit Klemmringanschluss, mit Voreinstellung

Technische Daten:
Verteilverhältnis einstellbar: 30 % bis 80 %
Achsabstand:  50 mm
max. Betreibsdruck:  10 bar
max. Betriebstemperatur:  120 °C
Anschluss Heizkörper:  3/4"
Anschluss Anlage:  3/4"
Menge: 37,000 St

**1.420.03.01.110 Rücklaufverschraubung Durchgang 3/4"**
Heizkörper Universalverschraubung, Doppelanschluss Eckausführung, matt vernickelt, absperrbar, mit Klemmringanschluss, mit Voreinstellung

Technische Daten:
Verteilverhältnis einstellbar: 30 % bis 80 %
max. Betreibsdruck:  10 bar
max. Betriebstemperatur:  120 °C
Anschluss Heizkörper:  3/4"
Anschluss Anlage:  3/4"
Menge: 10,000 St

**1.420.03.01.120 Reinigen Heizflächen**
Entfernen von Schutzfolie, Reinigen von Heizflächen als Plattenheizkörper/Heizwände, einschl. der Regulierventile und Befestigungen, Sichtkontrolle

Länge: bis 2400 mm
Höhe:  bis 2400 mm
Tiefe:  bis 150 mm
Menge: 42,000 St

**1.420.03.01.130 Demontieren und wieder Montieren der Heizflächen**
Demontage, Zwischenlagerung und anschließende Wiedermontage vorhandener Heizflächen im Zuge von Maler- und Beschichtungsarbeiten. Die Leistung umfasst das fachgerechte Absperren der Heizungsanlage bzw. der betroffenen Heizkreise sowie das kontrollierte Entleeren der Heizflächen einschließlich ordnungsgemäßem Ablassen des Heizungswassers gemäß den geltenden Vorschriften. Anschließend sind sämtliche Verschraubungen und Befestigungen zu lösen und die Heizflächen fachgerecht abzunehmen, bei schweren Ausführungen ist dies mit entsprechendem Personalaufwand durchzuführen.

Die demontierten Heizflächen sind innerhalb des Objekts zu transportieren, fachgerecht und schadensfrei zwischenzulagern sowie eindeutig zu kennzeichnen, so dass eine spätere Zuordnung zu den jeweiligen Räumen sichergestellt ist. Nach Abschluss der Malerarbeiten erfolgt die Wiedermontage an ursprünglicher Position einschließlich Anschluss an die vorhandenen Rohrleitungen. Hierbei sind erforderliche Kleinmaterialien wie Dichtungen, Hanf, Dichtmittel oder vergleichbare Materialien zu erneuern.

Im Anschluss sind die Heizflächen fachgerecht zu befüllen, zu entlüften und einer Funktions- sowie Dichtheitsprüfung zu unterziehen. Sämtliche Arbeiten sind in Abstimmung mit den nachfolgenden Gewerken auszuführen. Beschädigungen an bestehenden Bauteilen sind zu vermeiden. Das anfallende Heizungswasser ist entsprechend den örtlichen Vorschriften ordnungsgemäß zu entsorgen bzw. sofern zulässig in die Kanalisation einzuleiten. Die Abrechnung erfolgt je Heizfläche.
Menge: 42,000 St

##### Titel 1.420.09 Sonstiges zu KG420

###### Abschnitt 1.420.09.01 Nebenleistungen, Anlagenbefüllung, Inbetriebnahme, Einweisung

*Hinweis: Nebenleistungen Allgemein*

*Hinweis: Anlagenbefüllung gemäß VDI 2035*
Zur Vermeidung von Schäden an der Heizungsanlage ist diese mit aufbereitem Ergänzungswasser nachzufüllen. Hierzu ist eine Analyse des örtlichen Trinkwassers heranzuziehen und zu bestimmen, welche Qualität das Ergänzungswasser besitzen muss. Für Heizungsanlagen mit bestimmungsgemäßen Betriebstemperaturen bis 100 °C sind unbedingt die Anforderungen der VDI-Richtlinie 2035, Blatt 1, Ausgabe 03/2021 einzuhalten.

**1.420.09.01.10 Mobile Wasseraufbereitungsanlage zur Anlagenbefüllung bereitstellen**
Mobile Wasseraufbereitungsanlage zur Anlagenbefüllung
zur Füll- und Ergänzungswasseraufbereitung durch
Enthärtung und Kesselwasserkonditionierung.

Mobile Anlage als Kompletteinheit bestehend im Einzelnen aus:

Schutzfilter
Ausführung einschließlich folgender Bauteile: Filterglocke aus Kunststoff PN 16
mit Filtergehäuse aus Messing, Gewindeanschluss
nach DIN 2999, Filtergewebe aus Edelstahl, Abdeckhaube mit integriertem Montageschlüssel zum Wechseln des Filtereinsatzes.

Rohrtrenner- BA
DIN-DVGW-geprüft, nach 3-Kammer-Prinzip mit 2 Rückflussverhinderer in Schrägsitzform, zur Absicherung bis Gefahrenklasse 4, gemäß DIN 1988, Teil 4.
Ausführung einschließlich folgender Bauteile:
Gehäuse aus Rotguss DIN 1705, Rückflussverhinderer aus Kunststoff, Membrane und Dichtungen aus EPDM.

Enthärtungsanlage
zur Enthärtung durch Ionenaustausch von klarem, eisen- und manganfreiem Trink- und Brauchwasser.

Steuerungsart zeitabhängig:
mit programmierbarer 7-Tage-Zeitschaltuhr zur vollautomatischen Steuerung der Regeneration, die auch von Hand ausgelöst werden kann.

Ausführung einschließlich folgender Bauteile:
Filterbehälter PN 10 aus glasfaserverstärktem Polyester mit Kunststoffdüsen, Zentralsteuerventil mit Anschlussstück aus Messing für automatische Regeneration und Filterfüllung aus Ionenaustauscherharz in Lebensmittelqualität, Salzlöse- und Vorratsbehälter mit Saugleitung.

Dosierpumpenanlagen
zur mengenproportionalen Dosierung von nicht ausgasender Chemikalienlösungen, entnommen direkt aus dem Transportgebinde. Steuerung durch Kontaktwasserzähler, der gleichzeitig zur Ermittlung der Füll- und Ergänzungswassermenge dient.
Ausführung einschließlich folgender Bauteile: Magnetdosierpumpe, selbstansaugend, Dosiervolumen schrittweise einstellbar, Kontaktwasserzähler,
Gebindesaugstück mit Trockenlaufschutz; Impfstelle R 1/2" aus PVC mit 2 m Dosierschlauch (PTFE).
Netzanschluß 230 V, 50 Hz.
Ausgang für potentialfreie Leermeldung,
einschließlich Signalübertragungskabel.

Füllmenge, gesamt: ca. 1,0 m³
Füllwasserqualität: gem VDI 2035, Blatt 1, Ausg. 03/2021.

Die Anlage ist für die Befüllung des neu errichteten Heizungsnetzes vorgesehen.

Vorgehensweise:
- Leihweise Bereitstellung der Wasseraufbereitungsanlage
- Justierung der Anlage auf den notwendigen Enthärtungsgrad
- Befüllung, Entlüftung und Druckprobe der Heizungsanlage
- Entnahme und Analyse einer Füllwasserprobe nach Befüllung
  der Heizungsanlage
- Ausstellung eines Betriebsbuches und Protokollierung
  der Befüllung einschließlich der Einstellwerte
- Demontage und Abtransport der mobilen
  Wasseraufbereitungsanlage nach der Befüllung
- Durchführung ggf. notwendiger Regenerationsschritte
  an der Wasseraufbereitungsanlage

Liefern und zur Anlagenbefüllung nach Herstellerangaben verwenden.

Hinweis:
Die Preiskalkulation beruht lediglich auf Bereitstellung der Aufbereitungsanlage beim Befüllen der Heizungsanlage. Nach der Befüllung sind die Anlage sowie die erforderlichen Hilfzeuge wieder abzutransportieren. Kalkulation inkl. An- und Abtransport.
Menge: 1,000 St

**1.420.09.01.20 Druckprüfung, Spülung und Entlüftung der Heizungsanlage, abschnittsweise**
*** Pauschalposition
Druckprüfung, Spülung und Entlüftung der Heizungsanlage
wie folgt:

Abschnittsweise Abdrücken
Das neu installierte Rohrnetz ist mit 1,3-fachem Betriebsdruck, mindestens 1 bar, laut DIN 18380 abschnittsweise abzudrücken, die Prüfdauer beträgt 24 Stunden, inkl. Erstellung eines Druckprotokolls. In die Arbeiten sind die hierfür erforderlichen Verschlüsse und Anschlüsse sowie deren Beseitigung nach der Druckprobe mit einzukalkulieren.
Abschnittsweises Spülen:
Anlage nach der Druckprobe durchspülen, entschlammen einschl. reinigen der Schmutzfänger. Hierüber ist ein Spülprotokoll zu erstellen.

Abschnittsweise Entlüftung:
Nach Abschluss der Druckprobe ist das Netz abschnittsweise zu entlüften. Im Bedarfsfall sind mehrere Entlüftungsdurchgänge durchzuführen. Hierüber ist ein Entlüftungsprotokoll zu erstellen.

Bei Frostgefahr ist die Anlage zu entleeren.

Das Abdrücken und die Befüllung hat mit dem unter der v.g. Position beschriebenen Nachfüllanlage mit der erforderlichen Wasserqualität nach VDI 2035, Blatt 1, Ausg. 03/2021 zu erfolgen.

Anlagenbeschreibung:
- Zweirohrheizungsanlage
- Fernwärmeübergabestation
- Teilnetz Flachheizkörper / Heizwände
- Teilnetz Heizregister RLT
Menge: 1,000 psch

*Hinweis: Inbetriebnahme, Funktionsprüfung*

**1.420.09.01.30 Inbetriebnahme und Einregulierung**
*** Pauschalposition
Inbetriebnahme und Einregulierung
Inbetriebnahme der gesamten Heizungsanlage inkl. Funktionstest, Parametrierung/Programmierung, Einstellung und Leistungstest aller gelieferten Komponenten wie z.B. Pumpen, Ventile, Wärmeerzeuger, Sicherheitseinrichtungen sowie Prüfung der Funktion der einzelnen Heizkreise einschließlich erforderlicher Nachkorrekturen.

Dokumentation der eingestellten Leistungsdaten sowie der Stromaufnahmen von Last-Endgeräten (Pumpen) in den Bestandsunterlagen und Abgleich mit den Auslegungsdaten.

Die Einregulierung der Anlage hat in Abstimmung mit der Inbetriebnahme der Gebäudeautomation vor Ort, wenn
erforderlich auch mehrmals, zu erfolgen.

Die Ergebnisse hieraus sind schriftlich zu dokumentieren und dem AN Gebäudeautomation zu übergeben und mit diesem abzustimmen.
Menge: 1,000 psch

**1.420.09.01.40 Prüfen der elektrischen MSR-Verkabelung / 1:1-Test**
*** Pauschalposition
Prüfen der elektrischen Verkabelung der Steuer- und Regelanlage vor Inbetriebnahme, einschl. Erstellung eines Protokolls mit Aufführung der festgestellten Mängel.

Datenpunktprüfung 1:1 Test, beinhaltet die Überprüfung aller an den Automationsstationen aufgeschalteten Datenpunkte gemeinsam mit der Regelungsfachfima.
Die Prüfung ist in einem Protokoll zu dokumentieren.
Die Einzelprüfung der Informationen und Funktionen der GA durch den AN ist mit dem Bauherrn abzustimmen.

Nach schriftlicher Mängelbeseitungsanzeige durch die ausführenden Steuer- und Regelungsfirma ist ein erneutes Prüfen einzukalkulieren.
Menge: 1,000 psch

**1.420.09.01.50 Dokumentation hydraulischer Abgleich**
*** Pauschalposition
Dokumentation des Hydraulischen Abgleiches auf Datenträger, in einfacher Ausfertigung, Unterlagen auf Datenträger mit strukturierter Ablage in den separat ausgeschriebenen Dokumentationsunterlagen.
Menge: 1,000 psch

**1.420.09.01.60 Funktionsprüfung und Probebetrieb**
*** Pauschalposition
Durchführung der Funktionsprüfung der Gesamtanlage im Rahmen eines Probebetriebes.
Sie umfasst:
- die Sicherheitseinrichtungen
- die Regel- und Schalteinrichtungen
- den hydraulischen Abgleich.
Im Anschluss des Probebetriebes sind die Schmutzfänger
und Filter zu reinigen.
Menge: 1,000 psch

**1.420.09.01.70 Reinigen von Einrichtungen und Armaturen**
*** Pauschalposition
Reinigen aller neu installierten Zentralgeräte, Einrichtungen
(z.B. Verteiler, Übergabestation. Entgasungsanlage, Ausdehnungsgefäße etc.) und Armaturen innerhalb der Technikzentralen und sonstiger Räume nach Abschluss sämtlicher Installationsarbeiten.
Menge: 1,000 psch

###### Abschnitt 1.420.09.02 Demontage Heizung

*Hinweis: Hinweise Demontage und Entsorgung*
Die Demontageleistungen umfassen den Rückbau und Ausbau der vorhandenen Anlagen und Bauteile sowie deren fachgerechter Entsorgung, soweit diese nicht zum Verbleib in der Anlage vorgesehen sind.

Das Gebäude ist bereits weitgehend entkernt.
Bei der Ausführung ist dennoch besonders auf den Schutz und den unbeschädigten Erhalt der verbleibenden Baukonstruktion, insbesondere von Wänden, Decken und angrenzenden Bauteilen, zu achten.

Die Ausführung hat fachgerecht sowie gemäß den geltenden Vorschriften und anerkannten Regeln der Technik zu erfolgen. Anfallende Materialien sind ordnungsgemäß zu entsorgen.

**Ausführungsbeschreibung 61 Demontage Stahlrohr**
*Demontage Stahlrohr*
Abbruch der Rohrleitung aus Stahl, einschließlich aller Form- und Verbindungsteile (z. B. Bögen, T-Stücke, Reduzierungen, Flansche), ausgenommen Armaturen, im Gebäude, Höhe bis 3,5 m über der Standfläche, im Rahmen einer Totalabbruchmaßnahme, nicht schadstoffbelastet, Abfall ist nicht gefährlich, Abbruch von Hand/mit handgeführten Kleingeräten, Ausführung staubarm gemäß TRGS 559.
Einschließlich Befestigungen und Halterungen sowie ggf. vorhandener Dämmung (nicht schadstoffbelastet). Aufgenommene Stoffe sammeln, Transport innerhalb der Baustelle, auf LKW des AN laden, abfahren und ordnungsgemäß entsorgen in einer zugelassenen Verwertungsanlage. Abfallschlüssel nach AVV: 17 04 05 Eisen und Stahl. Die Vergütung der Entsorgung erfolgt durch den AN.

**1.420.09.02.10 Demontage Stahlrohr bis DN40**
*** gemäß Ausführungsbeschreibung 61
wie zuvor im vollen Wortlaut beschrieben jedoch Stahlrohr bis DN40
Menge: 8,000 m

**1.420.09.02.20 Demontage Stahlrohr DN50 bis DN65**
*** gemäß Ausführungsbeschreibung 61
wie zuvor im vollen Wortlaut beschrieben jedoch Stahlrohr DN50 bis DN65
Menge: 15,000 m

**Ausführungsbeschreibung 62 Demontage Armaturen**
*Demontage Armaturen*
Abbruch von Armaturen (z. B. Absperrarmaturen, Ventile, Regulierventile, Rückschlagventile) im Gebäude, im Rahmen der Demontage der Rohrleitungen, nicht schadstoffbelastet, Abfall ist nicht gefährlich. Ausbau von Hand/mit handgeführten Kleingeräten. Einschließlich Trennen von Anschlüssen sowie Ausbau vorhandener Verbindungsteile. Aufgenommene Stoffe sammeln, innerhalb der Baustelle transportieren, auf LKW des AN laden, abfahren und ordnungsgemäß entsorgen. Die Vergütung der Entsorgung erfolgt durch den AN.

**1.420.09.02.30 Demontage Armaturen bis DN40**
*** gemäß Ausführungsbeschreibung 62
wie zuvor im vollen Wortlaut beschrieben jedoch Armaturen bis DN40
Menge: 4,000 St

*Hinweis: Demontage Lufttöpfe*

**1.420.09.02.40 Demontage Lufttöpfe**
Abbruch von Lufttöpfen im Gebäude, im Rahmen der Demontage der Rohrleitungen, Durchmesser bis 250 mm, Höhe bis 400 mm, nicht schadstoffbelastet, Abfall ist nicht gefährlich. Ausbau von Hand/mit handgeführten Kleingeräten einschließlich Trennen der angeschlossenen Leitungen. Aufgenommene Stoffe sammeln, innerhalb der Baustelle transportieren, auf LKW des AN laden, abfahren und ordnungsgemäß entsorgen. Die Vergütung der Entsorgung erfolgt durch den AN.
Menge: 2,000 St

**1.420.09.02.50 Auftrennen und vorbereiten Fernwärmeleitung**
*** Pauschalposition
Fachgerechtes Abtrennen einer in Betrieb befindlichen Stahlrohrleitung im Gebäude sowie Vorbereitung eines späteren Wiederanschlusses.

Vor Beginn der Arbeiten ist die von außen kommende Leitung in Abstimmung mit dem Betreiber abzusperren. Die Dauer der Absperrung ist auf das unbedingt erforderliche Minimum zu reduzieren, da an die Leitung weitere Verbraucher angeschlossen sind.

Das betroffene Leitungsstück ist kontrolliert teilweise zu entleeren, auch ohne vorhandenen tiefsten Entleerungspunkt.
Einschließlich aller hierfür erforderlichen Nebenleistungen wie provisorisches Öffnen, Auffangen und Ableiten des Mediums sowie ggf. temporäre Entleerungsmöglichkeiten.

Herstellen einer sauberen Trennstelle durch Schneiden/Trennen der Rohrleitung. Liefern und Einbauen von geeigneten Absperrarmaturen an den verbleibenden Leitungsenden zur späteren Wiederanbindung, einschließlich erforderlicher Anschluss- und Verbindungsteile.

Die Ausführung erfolgt betriebs- und anlagengerecht sowie gemäß den geltenden Vorschriften und anerkannten Regeln der Technik und den Vorgeben des Fernwärmebetreibers (vgl. JGU-Satndards).

Einschließlich Lieferung folgender Leistungen:
- Lieferung und Einbau von 2 Absperrrventilen DN65,
  Baulänge F4, einschl. Gegenflaschen, Muttern, Schrauben,
  Unterlegscheiben und Flachdichtungen, inkl. 2-teiliger
  Dämmschale, Dämmstärke nach GEG
- inkl. aller erforderlicher Anschluss- und Verbindungsteile
  passend zum vorhandenen Rohrbestand
  (schwarzes Stahlrohr)
- Nachfüllen von geeignetem Ergänzungswasser
- Entlüften der Anlage
Menge: 1,000 psch

#### Gewerk 1.434 Kälteanlagen

##### Titel 1.434.01 Kälteerzeugungsanlagen

###### Abschnitt 1.434.01.01 Fernkälteeübergabestation und Zubehör

**1.434.01.01.10 Kälteübergabestation Plattenwärmeübertrager**
Kompakt-Kälteübergabestation, als Plattenwärmeübertrager, aus Edelstahl, Verbindungen aus Stahl, geschweißte Ausführung nach EN 287, für freistehende Montage, Stabiler Rahmen aus geschlossenem Vierkantprofil, mit Flanschanschluss einschl. Gegenflansch, Schrauben und Dichtungen, mit Armaturen und Regeleinrichtungen nach den technischen Anschlussbedingungen des zuständigen EVU sowie des Bauherrn (JGU-Standards), die höherwertigen Bedingungen sind einzuhalten, Diffusionsdichte Dämmung, für indirekte Betriebsweise, Rahmen und Rohre + Fittings pulverbeschichtet, Anzeigeinstrumente (Manometer, Flüssigkeitsthermometer) in Klasse-1-Ausführung.

Inkl. Inbetriebnahme durch den Hersteller inkl. Protokollierung der Ergebnisse.

Technische Daten:
Leistung:  100 kW
Nenndruck:  PN16
Temperaturen:
VL-Sekundär:  8 °C
RL-Sekundär:  18 °C
Max. RL-Temperatur: 15 °C
Max. Temperatur:  50 °C
Betriebsspannung:  230 V
Anschlüsse:
Primär:  DN50
Sekundär:  DN50
Aufstellort:  UG

Anlagenkomponenten Primärseite:
- Absperrventil (DN50, PN16, max. temp. 130 °C, Zwischenflansch)
- Schmutzfänger (DN50, PN16, max. temp. 120 °C, Flansch, mit Entleerungskugelhahn)
- Entleerung (DN15, PN16, max. temp. 120 °C, Außengewinde, Verschlusskappe)
- Passstück Kältemengenzähler
- Tauchhülse
- Thermometer (1/2", -30-50 °C, PN25, Außengewinde)
- Manometer (1/2", M80, PN16, max. temp. 130 °C, Außengewinde)
- Manometerventil (1/2", PN40, max. temp. 200 °C, Außengewinde)
- Kombiventil (DN50, PN25, kvs 25,0 m³/h, max. temp. 150 °C, Flansch)
- elektr. Stellantrieb (24 V, modulierend)
- Fühlermuffen

Anlagenzeichnung Primärseite:
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
Anlagenzeichnung Sekundärseite:
- Sicherheitsventil (1/2", max. temp. 110 °C, Innengewinde)
- Anschluss für Ausdehnungsgefäß (DN20, Außengewinde)
- Entleerung (DN15, PN16, max. temp. 120 °C, Außengewinde, Verschlusskappe)
- Manometer (1/2", M80, PN10, max. temp. 130 °C, Außengewinde)
- Manometerventil (1/2", PN10, max. temp. 110 °C, Außengewinde)
- Fühlermuffe
- Absperrventil (DN50, PN16, max. temp. 130 °C, Zwischenflansch)
- Passstück für Schlammabscheider mit Magnet
- Tauchhülse
- Thermometer (1/2", -30-50 °C, PN25, Außengewinde)

Anlagenzeichnung Sekundärseite:
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
Hersteller und Typ
'.........'
vom Bieter einzutragen
Menge: 1,000 St

###### Abschnitt 1.434.01.02 Sicherheitseinrichtungen und Nachspeisung

*Hinweis: Druckhaltung*

**1.434.01.02.10 Sprührohr-Vakuumentgaser**
Sprührohr-Vakuumentgaserzur Systementgasung in geschlossenen Heizwasser- und Kühlkreisläufen, als vollautomatische Multifunktionseinheit mit Auto-Stopp-Betrieb und selbsttätigem hydraulischen Abgleich des Entgasungsprozesses und Überwachung der Nachspeiseanforderung,  Entgasung mittels einer Membranpumpe in Verbindung mit einem vertikal angeordneten Messing-Vakuum-Sprührohr, für Anschluss DN 15, max. Betriebsdruck MOP 4, Bemessungsbetriebsspannung 230 V AC, mit Touch-Display mit Steuerung mit vollautomatischer Mikroprozessorsteuerung mit Zeitfunktion, differenzierendem Fehler- und Parameterspeicher, LED-Anzeige der Betriebsmodi und allgemeiner Fehlermeldung, Visualisierung der Steuerungszustände für Systemdruck und allen relevanten Betriebs- und Störmeldungen, mit optischer Betriebs-, Störmeldung, Sicherungen, Wandmontage, einschließlich Übergang auf das ausgeschriebene Rohrmaterial

Hersteller und Typ
'.........'
vom Bieter einzutragen
Menge: 1,000 St

**1.434.01.02.20 Membran-Druckausdehnungsgefäß 80l**
Membran-Druckausdehnungsgefäß mit Abnahmebescheinigung, DIN EN 13831, für Klimakaltwasser, aus Stahl, außen fertiglackiert, mit Gewindeanschlüssen, mit Membrane nicht auswechselbar, Anordnung stehend, mit Beschriftungschild für den IST-Wert

Technische Daten:
Nennvolumen:  80 l
zul. Betriebsberdruck: 6 bar
Vordruck:  1,5 bar
Anschluss:  R1"

Hersteller und Typ
'.........'
vom Bieter einzutragen
Menge: 1,000 St

**1.434.01.02.30 Membran-Druckausdehnungsgefäß 18l**
Membran-Druckausdehnungsgefäß mit Abnahmebescheinigung, DIN EN 13831, für Klimakaltwasser, aus Stahl, außen fertiglackiert, mit Gewindeanschlüssen, mit Membrane nicht auswechselbar, Anordnung stehend, mit Beschriftungschild für den IST-Wert

Technische Daten:
Nennvolumen:  18 l
zul. Betriebsberdruck: 6 bar
Vordruck:  1,5 bar
Anschluss:  R3/4"

Hersteller und Typ
'.........'
vom Bieter einzutragen
Menge: 1,000 St

**1.434.01.02.40 Membransicherheitsventil geschlossene Wasserheizungsanlage**
Membransicherheitsventil, bauteilgeprüft, federbelastet, für geschlossene Wasserkühlanlagen DIN EN 12828, für Wasser, max. Betriebstemperatur bis 90 °C,
Ansprechüberdruck 3 bar, DN 20, einschließlich übergang auf das ausgeschriebene Rohrmaterial
Menge: 1,000 St

**1.434.01.02.50 Absperrventil plombierbare Kappe**
Absperrventil, für Wasser bis 120 °C, mit Gewindeanschluss, Gehäuse aus Rotguss, in Geradsitz-Durchgangsform, mit Handrad und plombierbarer Kappe, mit wartungsfreier Spindelabdichtung, Sitz weich dichtend, Nenndruck 0,6 MPa (6 bar), DN 15, einschließlich Übergang auf das ausgeschriebene Rohrmaterial
Menge: 1,000 St

*Hinweis: Nachspeisung*

**1.434.01.02.60 Nachspeisearmatur geschlossene Anlage**
Nachspeisearmatur für geschlossene Anlagensysteme DIN EN 12828 mit Prüfzeichen, mit Rohrtrenner mit unterschiedlichen, nicht kontrollierbaren Druckzonen, zur Einspeisung in Anlagen mit Membranausdehnungsgefäß, mit Wasserverbrauchserfassung, einschließlich Übergang auf das ausgeschriebene Rohrmaterial

Technische Daten:
Nenndruck:  max. 10 bar
Volumenstrom:  max. 0,5 m³/h
Betriebsspannung:  230 V
Ausgangsdrucck:  max. 6 bar

Hersteller und Typ
'.........'
vom Bieter einzutragen
Menge: 1,000 St

**1.434.01.02.70 Enthärtungsarmatur**
Enthärtungsarmatur nach dem Ionenaustauschverfahren für kaltes Wasser, Enthärtung durch Kationentauscherharz, einschließlich Übergang auf das ausgeschriebene Rohrmaterial

Technische Daten:
max. Volumenstrom:  0,36 m³/h
max. Betriebstemp.:  40 °C
max. Betriebsüberdruch:  8 bar
Kapazität:  6000 lx°dH
Anschluss:  DN15
Patronenplätze:  1

Hersteller und Typ
'.........'
vom Bieter einzutragen
Menge: 1,000 St

**1.434.01.02.80 Enthärtungspatrone**
Enthärtungspatrone nach dem Ionenaustauschverfahren für kaltes Wasser, Enthärtung durch Kationentauscherharz

Technische Daten:
max. Volumenstrom:  0,36 m³/h
max. Betriebstemp.:  40 °C
Kapazität:  6000 lx°dH

Hersteller und Typ
'.........'
vom Bieter einzutragen
Menge: 2,000 St

##### Titel 1.434.02 Kälteverteilnetze

###### Abschnitt 1.434.02.01 Verteiler und Zubehör

**1.434.02.01.10 Verteiler, thermisch getrennt, 8 Stutzen**
Verteiler, thermisch getrennt mittels Luftschicht, mit Prüfzeugnis, für Klimakaltwasser, aus Stahl Vierkantrohr, mit
2 Entleerungstutzen, mit Flanschanschluss, mit Standkonsolen befestigt auf Fußboden, inkl. Wärmedämmung bestehend aus aus flexiblem Elastomerschaum DIN EN 14304, einlagig, Baustoffklasse DIN 4102-1 B1 (schwerentflammbar), Wärmeleitfähigkeit 0,036 W/(mK) bei 0 Grad C, Nähte diffusionsdicht verklebt, inkl. Blechmantel, inkl. Entleerrinne aus verzinktem Stahl mit Ablaufstutzen für Muffenanschluss, inkl. Standkonsole für Entleerungsrinne, Stutzenabstände variabel (mind. 150 mm Abstand Flanschrand zu Flanschrand), Verteilervorrohrung erfolgt mit Flanschanschlüssen

Technische Daten:
Material:  Stahl, grundiert
Max. Betriebstemperatur:  50 °C
Max. Betriebsüberdruck:  6 bar
Max. Volumenstrom:  8,6 m³/h
Anzahl Anschlussstutzen:
- DN40  2 St.
- DN50  2 St.
- DN65  2 St.
Anschluss Entleerung (2 St.):  DN15
Aufstellort:  UG

Hersteller und Typ
'.........'
vom Bieter einzutragen
Menge: 1,000 St

###### Abschnitt 1.434.02.02 Pumpen und Armaturen

*Hinweis: Vorbemerkungen Pumpen, Armaturen und Zubehör*
Alle benötigten Formstücke und Verbindungsmaterialien
wie Muffen, Doppelnippel, Nippel, Reduziernippel,
Reduzierstücke, Verschraubungen, Gegenflanschen,
Schrauben usw. sowie Dichtungen, Dicht- und
Schweißmaterial für die Verbindung der folgend
aufgeführten Ventile und Armaturen mit der Rohrleitung
(nahtloses Stahlrohr zum Schweißen bzw. verzinktes
unlegiertes Stahlrohr als Pressfittingsystem) sind in
die Einheitspreise der nachstehenden Positionen mit
einzukalkulieren.

Über alle Dimensionen eines Bauteils ist ein
durchgängiges Fabrikat vorzusehen, welches
in der erst genannten Position eines jeden Bauteils zu
benennen ist.

Alle Pumpen sind inkl. Einstellung und Einregulierung auf die Sollwerte und inkl. einer Inbetriebnahme nebst Protokollierung zu kalkulieren.

**Ausführungsbeschreibung 63 Pumpen**
*Pumpen*
Nassläufer Pumpe, stufenlos regelbar, differenzdruckgeregelt, Kommunikationsschnittstelle Modbus RTU, einschl. Erfassung von Betriebs- und Störmeldungen, ausgerüstet zum Anschluss an die Gebäudeautomation (GA) DIN EN ISO 16484-3, als Inline-Pumpe als Hocheffizienzpumpe, mit Motor, mit Kältedämmschalen

Technische Daten:
Fördermedium:  Heizwasser VDI 2035 Blatt 1
Max. Betriebsdruck:  6 bar
Max. Umgebungstemp.:  40 °C
Max. Medientemperatur:  110 °C

Werkstoff Gehäuse:  Grauguss KTL-beschichtet
  (EN-GJL-200)
Werkstoff Laufrad:  Glasfaserverstärkter Kunststoff
Spalttopf:  Carbon
Bauart:  Nassläufer
Anschluss:  Flansch

Schutzart:  IPX4D

Fabrikat der Planung:
KSB, Calio Pro Plus

**1.434.02.02.10 P1.2 Inline-Nassläufer-Pumpe, DN40**
Technische Daten:
Volumenstrom:  2,6 m³/h
Förderhöhe:  8,6 m
Anschluss:  DN40
Gewicht:  ca. 8 kg

Betriebspannung:  230 V
Leistungsaufnahme:  ca. 0,23 kW
EEI:  < 0,19

Hersteller und Typ
'.........'
vom Bieter einzutragen
Menge: 1,000 St

**1.434.02.02.20 P1.3 Inline-Nassläufer-Pumpe, DN40**
Technische Daten:
Volumenstrom:  5,2 m³/h
Förderhöhe:  5,1 m
Anschluss:  DN40
Gewicht:  ca. 7,5 kg

Betriebspannung:  230 V
Leistungsaufnahme:  ca. 0,22 kW
EEI:  < 0,18

Hersteller und Typ
'.........'
vom Bieter einzutragen
Menge: 1,000 St

*Hinweis: Armaturen*

**Ausführungsbeschreibung 64 Kugelhahn**
*Kugelhahn*
Kugelhahn, für Wasser bis 120 °C, mit Pressmuffe, Durchgangsform, Betätigung mit Hebel, Nenndruck 0,6 MPa
(6 bar), Position beinhaltet liefern und montieren

Hersteller und Typ
'.........'
vom Bieter einzutragen

**1.434.02.02.30 Kugelhahn DN15**
*** gemäß Ausführungsbeschreibung 64
wie zuvor im vollen Wortlaut beschrieben jedoch DN15
Menge: 2,000 St

**1.434.02.02.40 Kugelhahn DN20**
*** gemäß Ausführungsbeschreibung 64
wie zuvor im vollen Wortlaub beschrieben jedoch DN20
Menge: 23,000 St

**1.434.02.02.50 Kugelhahn DN25**
*** gemäß Ausführungsbeschreibung 64
wie zuvor im vollen Wortlaub beschrieben jedoch DN25
Menge: 13,000 St

**1.434.02.02.60 Kugelhahn DN32**
*** gemäß Ausführungsbeschreibung 64
wie zuvor im vollen Wortlaub beschrieben jedoch DN32
Menge: 6,000 St

**1.434.02.02.70 Kugelhahn DN40**
*** gemäß Ausführungsbeschreibung 64
wie zuvor im vollen Wortlaub beschrieben jedoch DN40
Menge: 7,000 St

**Ausführungsbeschreibung 65 Absperrklappe**
*Absperrklappe*
Absperrklappe, als Endarmatur, Gehäuse aus Gusseisen EN-GJL-250, Nenndruck 0,6 MPa (6 bar), für Wasser, weich dichtend, mit Rasterhebel

Hersteller und Typ
'.........'
vom Bieter einzutragen

**1.434.02.02.80 Absperrklappe DN50**
*** gemäß Ausführungsbeschreibung 65
wie zuvor im vollen Wortlaut beschrieben jedoch DN50
Menge: 4,000 St

**1.434.02.02.90 Absperrklappe DN65**
*** gemäß Ausführungsbeschreibung 65
wie zuvor im vollen Wortlaut beschrieben jedoch DN65
Menge: 6,000 St

**Ausführungsbeschreibung 66 Strangventil mit Voreinstellung**
*Strangventil mit Voreinstellung*
Strangventil mit Voreinstellung, für Wasser, max. Betriebstemperatur bis 120 °C, mit Entleerung, mit Innengewinde, Gehäuse aus Rotguss, Nenndruck 0,6 MPa (6 bar), Position beinhaltet liefern und montieren

Hersteller und Typ
'.........'
vom Bieter einzutragen

**1.434.02.02.100 Strangventil DN32**
*** gemäß Ausführungsbeschreibung 66
wie zuvor im vollen Wortlaut beschrieben jedoch DN32
Menge: 1,000 St

**1.434.02.02.110 Strangventil DN40**
*** gemäß Ausführungsbeschreibung 66
wie zuvor im vollen Wortlaut beschrieben jedoch DN40
Menge: 1,000 St

**1.434.02.02.120 Strangventil DN50**
*** gemäß Ausführungsbeschreibung 66
wie zuvor im vollen Wortlaut beschrieben jedoch DN50
Menge: 1,000 St

**1.434.02.02.130 Strangventil DN65**
*** gemäß Ausführungsbeschreibung 66
wie zuvor im vollen Wortlaut beschrieben jedoch DN65
Menge: 1,000 St

**Ausführungsbeschreibung 67 Durchgangsregelarmatur**
*Durchgangsregelarmatur*
Durchgangsregelarmatur inkl. Vorrüstung für einen zum Ventil passenden Stellantrieb, mit Prüfnippeln, unabhängig vom verfügbaren Druck und Durchflusseinstellung, Sichtbarkeit der Einstellung jederzeit von 2 Seiten, zum Einbau im Vor- oder Rücklauf, inklusive 2-teiliger Dämmschale mit Spannverschlüssen und inkl. Einbau

Technische Daten Ventil:
Mediumtemp.:  -10 bis 95 °C
Medium:  Wasser
Ventil Charakteristik:  linear
Anschluss:  Gewinde
Max. Umgebungstemp.:  50 °C
Max. Betriebsüberdruck:  25 bar
Werkstoff:  Messing
Regelbereich:  1:1000
Einstellbereich:  10 -100 %

Dimension:  max. Durchfluss:
DN15  0,2 - 1,2 m³/h
DN20  1,1 - 1,9 m³/h
DN25  2,2 - 3,8 m³/h
DN32  3,6 - 5,0 m³/h

Hersteller und Typ Ventil
'.........'
vom Bieter einzutragen

Fabrikat der Planung:
Ventil: Danfoss ABQM 4.0
Stellantrieb: Danfoss Novocon

**1.434.02.02.140 Regelarmatur DN15**
*** gemäß Ausführungsbeschreibung 67
Regulierventil wie zuvor im vollen Wortlaut beschrieben jedoch DN15
Menge: 3,000 St

**1.434.02.02.150 Regelarmatur DN20**
*** gemäß Ausführungsbeschreibung 67
Regulierventil wie zuvor im vollen Wortlaut beschrieben jedoch DN20
Menge: 5,000 St

**1.434.02.02.160 Regelarmatur DN20, inkl. Stellantrieb**
*** gemäß Ausführungsbeschreibung 67
Regulierventil wie zuvor im vollen Wortlaut beschrieben jedoch DN20

und inklusive elektromotorischem Antrieb, mit mechanischer Stellungsanzeige, mit Feldbusanbindung (BACnet MS/TP und Modbus RTU), Stellglied und Antrieb zusammengebaut, inklusive Einbau und elektrischenm Anschluss an beigeführtes Kabel, ohne Anbindung an die GLT

Technische Daten Stellantrieb:
Max. Mediumtemp.: 120 °C
Antireb Charakteristik: gleichprozentig
Max. Umgebungstemp.: 50 °C
Schutzart:  IP54
Betriebsspannung:  24 V AC/DC wahlweise 230 V AC
Leistungsaufnahme: 1,2 W
Stellkraft:  90 N

passend zum Ventil

Hersteller und Typ Stellantrieb
'.........'
vom Bieter einzutragen
Menge: 1,000 St

**1.434.02.02.170 Regelarmatur DN25**
*** gemäß Ausführungsbeschreibung 67
Regulierventil wie zuvor im vollen Wortlaut beschrieben jedoch DN25
Menge: 1,000 St

**1.434.02.02.180 Regelarmatur DN25 inkl. Stellantrieb**
*** gemäß Ausführungsbeschreibung 67
Regulierventil wie zuvor im vollen Wortlaut beschrieben jedoch DN25

und inklusive elektromotorischem Antrieb, mit mechanischer Stellungsanzeige, mit Feldbusanbindung (BACnet MS/TP und Modbus RTU), Stellglied und Antrieb zusammengebaut, inklusive Einbau und elektrischenm Anschl

Technische Daten Stellantrieb:
Max. Mediumtemp.: 120 °C
Antireb Charakteristik: gleichprozentig
Max. Umgebungstemp.: 50 °C
Schutzart:  IP54
Betriebsspannung:  24 V AC/DC wahlweise 230 V AC
Leistungsaufnahme: 1,2 W
Stellkraft:  90 N

passend zum Ventil

Hersteller und Typ Stellantrieb
'.........'
vom Bieter einzutragen
Menge: 1,000 St

**1.434.02.02.190 Regelarmatur DN32**
*** gemäß Ausführungsbeschreibung 67
Regulierventil wie zuvor im vollen Wortlaut beschrieben jedoch DN32
Menge: 2,000 St

**Ausführungsbeschreibung 68 Schmutzfänger**
*Schmutzfänger*
Schmutzfänger, für Wasser, max. Betriebstemperatur
bis 300 °C, Nenndruck 0,6 MPa (6 bar), in Schrägsitzform,
mit Flanschanschluss, Baulänge DIN EN 558, Gehäuse aus Gusseisen EN-GJL-250, mit Feinsieb, Position beinhaltet liefern und montieren

**1.434.02.02.200 Schmutzfänger DN32**
*** gemäß Ausführungsbeschreibung 68
wie zuvor im vollen Wortlaut beschrieben jedoch DN32
Menge: 1,000 St

**1.434.02.02.210 Schmutzfänger DN40**
*** gemäß Ausführungsbeschreibung 68
wie zuvor im vollen Wortlaut beschrieben jedoch DN40
Menge: 1,000 St

**1.434.02.02.220 Schmutzfänger DN50**
*** gemäß Ausführungsbeschreibung 68
wie zuvor im vollen Wortlaut beschrieben jedoch DN50
Menge: 1,000 St

**1.434.02.02.230 Schmutzfänger DN65**
*** gemäß Ausführungsbeschreibung 68
wie zuvor im vollen Wortlaut beschrieben jedoch DN65
Menge: 1,000 St

**1.434.02.02.240 Schlammabscheider inkl. Magnet**
Schlammabscheider inkl. Magnet zur kontinuierlichen Entfernung von magnetischen und nicht magnetischen Schmutz- und Schlammpartikeln aus Heiz- und Kühlkreisläufen.
Mit integrierten Magneten in-Konstruktion zum schnellen Abscheiden von magnetischen Partikeln. Integrierter Konus zur Neutralisation des Magnetfeldes beimAbschlammen.
Reinigung ohne Betriebsunterbrechung und ohne Ausbau des Magneten. Flexibler Abziehmechanismus zum Reinigen des Magneten beim Abschlammen ohne zusätzlichen Platzbedarf. Der Abziehmechanismus kann sowohl senkrecht nach unten, als auch seitlich bedient werden.
Position des Auslassventils innerhalb von 360° frei wählbar.
Gehäuse in Stahlausführung St 37.2
Schlammabscheidung bis zu einer Partikelgröße von 5 Mikrometer.
Komplette Einheit inkl. Magneten und Ablasshahn zum Abscheiden und Abschlammen, bei sehr geringem Druckverlust. Medium Wasser und Wasser/Glykol (50/50%). Inkl Fertigisolierung uas Halbschalen PUR Hartschaum

Technische Daten:
Nennweite:  DN 50
Rohranschluss:  Flansch
Gehäuse:  Stahl St 37.2
Einbaulänge:  350 mm
Max. Betriebsdruck:  10 bar
Max. Vorlauftemperatur:  110 Grad C
Max. Durchsatz:  12,5 m³/h
Max. Fließgeschwindigkeit:  1,5 m/s
Max. Druckverlust:  3,0 kPa
Inhalt:  5 Liter
Gewicht:  13 kg
Menge: 1,000 St

**Ausführungsbeschreibung 69 Rückschlagklappe**
*Rückschlagklappe*
Rückschlagklappe, Nenndruck 0,6 MPa (6 bar), für Wasser, max. Betriebstemperatur bis 120 °C, als Einklemmklappe zwischen Flanschen, Position beinhaltet liefern und montieren

**1.434.02.02.250 Rückschlagklappe DN32**
*** gemäß Ausführungsbeschreibung 69
Rückschlagklappe wie zuvor im vollen Wortlaut beschrieben jedoch DN32
Menge: 1,000 St

**1.434.02.02.260 Rückschlagklappe DN40**
*** gemäß Ausführungsbeschreibung 69
Rückschlagklappe wie zuvor im vollen Wortlaut beschrieben jedoch DN40
Menge: 1,000 St

**1.434.02.02.270 Rückschlagklappe DN50**
*** gemäß Ausführungsbeschreibung 69
Rückschlagklappe wie zuvor im vollen Wortlaut beschrieben jedoch DN50
Menge: 1,000 St

**1.434.02.02.280 Rückschlagklappe DN65**
*** gemäß Ausführungsbeschreibung 69
Rückschlagklappe wie zuvor im vollen Wortlaut beschrieben jedoch DN56
Menge: 1,000 St

**Ausführungsbeschreibung 70 Luftabscheider horizontal oder vertikal**
*Luftabscheider horizontal oder vertikal*
Luftabscheider mit gewölbten Böden, max. zulässige Betriebstemperatur 120 °C, max. Betriebsüberdruck 0,6 MPa
(6 bar), aus Stahlrohren, Gesamtlänge bis 300 mm, mit insgesamt bis zu 2 Leitungsanschlüssen und bis zu 1 Entlüftungsanschluss 1/2 ", alle Anschlüsse mit Gewinde, Horizontal- bzw. Vertikalausführung nach Erfordernis, werkseitig dichtigkeitsgeprüft und grundiert,
Position beinhaltet liefern und montieren

**1.434.02.02.290 Luftabscheider, DN65**
*** gemäß Ausführungsbeschreibung 70
Luftabscheider wie zuvor im vollen Wortlaut beschrieben jedoch DN65, Rohranschlüsse DN40, Entlüftungsanschluss DN15
Menge: 2,000 St

**1.434.02.02.300 Luftabscheider, DN80**
*** gemäß Ausführungsbeschreibung 70
Luftabscheider wie zuvor im vollen Wortlaut beschrieben jedoch DN80, Rohranschlüsse DN50, Entlüftungsanschluss DN15
Menge: 4,000 St

**1.434.02.02.310 Luftabscheider, DN100**
*** gemäß Ausführungsbeschreibung 70
Luftabscheider wie zuvor im vollen Wortlaut beschrieben jedoch DN100, Rohranschlüsse DN65, Entlüftungsanschluss DN15
Menge: 4,000 St

*Hinweis: KFE-Hähne*

**1.434.02.02.320 Füll- und Entleerungsarmatur DN15 / PN6**
Füll- und Entleerungsarmatur, als Kugelhahn, für Wasser bis 120 °C, mit Steckschlüsselaufsatz und losem Vierkantschlüssel, mit Verschlusskappe und Kette, Gehäuse aus Messing, metallisch dichtend, mit Gewindeanschluss, einschl. aller Verbindungsmittel liefern und montieren
Nennweite: DN15 / PN6
Menge: 42,000 St

*Hinweis: Meß- und Anzeigegeräte*

**1.434.02.02.330 Gasdruckfederthermometer**
Zeigerthermometer DIN EN 13190, Messsystem Gasdruck, Austritt des Messelementes nach hinten, glattes Messelement, Einbaulänge 50 mm, Tauchhülse wird gesondert vergütet, Gehäuse aus nichtrostendem Stahl, Gehäusenenndurchmesser 63 mm, Anzeigebereich 0 bis 60 °C, Genauigkeitsklasse 1, Position beinhaltet liefern und montieren
Menge: 2,000 St

**1.434.02.02.340 Maschinen-Glasthermometer**
Maschinen-Glasthermometer, Einbaulänge 50 mm, Tauchhülse wird gesondert vergütet, mit V-förmigen Gehäuse DIN 16189, Form B, Anzeigebereich 0 bis 60 °C, einschl. Schutzrohr, Genauigkeitsklasse 1, Position beinhaltet liefern und montieren
Menge: 8,000 St

**1.434.02.02.350 Maschinen-Manometer**
Druckmessgerät, Messsystem Plattenfeder DIN EN 837-3, ohne Zusatzeinrichtungen, Nenndruck 0,6 MPa (6 bar), Gehäuse aus nichtrostendem Stahl, ohne Rand, Gehäusenenngröße 50, Güteklasse 1,6, Anzeigebereich 0 bis 6 bar, mediumberührte Teile aus Stahl, inkl. Anschlussblock mit bis zu 2 Manometerhähnen (bei Verwendung als Differenzdruckmanometer), Position beinhaltet liefern und montieren
Menge: 4,000 St

**1.434.02.02.360 Wassersackrohr für Manometer**
Wassersackrohr DIN 16282, U-Form, Nenndruck 0,6 MPa (6 bar), aus Stahl, zum Schutz von Manometern, Position beinhaltet liefern und montieren
Menge: 4,000 St

###### Abschnitt 1.434.02.03 Rohrleitungen und Zubehör

**Ausführungsbeschreibung 71 Rohrleitungen aus nichtrostenden Stahlrohren**
*Rohrleitungen aus nichtrostenden Stahlrohren*
Rohrleitung aus nichtrostenden Stahlrohren, für Klimakaltwasser, Verbindung durch Pressen, mit Prüfsicherheit, unverpresst undicht, Form- und Verbindungsstücke sowie gedämmte Kälterohrschellen werden gesondert vergütet, inkl. aller erforderlichen Befestigungen und Montagematerialien, Verlegung in Gebäuden, Arbeitshöhe des Montageortes bis 3,5 m über der Standfläche, Ausführung gemäß Zeichnung, Position beinhaltet liefern und montieren

Abmessungen
Dimension Außendurchmesser x Wandstärke
DN12  15 x 1,0 mm
DN15  18 x 1,0 mm
DN20  22 x 1,0 mm
DN25  28 x 1,2 mm
DN32  35 x 1,5 mm
DN40  42 x 1,5 mm
DN50  54 x 1,5 mm
DN65  76,1 x 2,0 mm
DN80  88,9 x 2,0 mm
DN65  108,0 x 2,0 mm

**1.434.02.03.10 Rohrleitung DN15**
*** gemäß Ausführungsbeschreibung 71
wie zuvor im vollen Wortlaut beschrieben jedoch DN15
Menge: 25,000 m

**1.434.02.03.20 Rohrleitung DN20**
*** gemäß Ausführungsbeschreibung 71
wie zuvor im vollen Wortlaut beschrieben jedoch DN20
Menge: 190,000 m

**1.434.02.03.30 Rohrleitung DN25**
*** gemäß Ausführungsbeschreibung 71
wie zuvor im vollen Wortlaut beschrieben jedoch DN25
Menge: 65,000 m

**1.434.02.03.40 Rohrleitung DN32**
*** gemäß Ausführungsbeschreibung 71
wie zuvor im vollen Wortlaut beschrieben jedoch DN32
Menge: 50,000 m

**1.434.02.03.50 Rohrleitung DN40**
*** gemäß Ausführungsbeschreibung 71
wie zuvor im vollen Wortlaut beschrieben jedoch DN40
Menge: 35,000 m

**1.434.02.03.60 Rohrleitung DN50**
*** gemäß Ausführungsbeschreibung 71
wie zuvor im vollen Wortlaut beschrieben jedoch DN50
Menge: 130,000 m

**1.434.02.03.70 Rohrleitung DN65**
*** gemäß Ausführungsbeschreibung 71
wie zuvor im vollen Wortlaut beschrieben jedoch DN65
Menge: 45,000 m

*Hinweis: Formteile*

**Ausführungsbeschreibung 72 Bögen**
*Bögen*
Rohrbogen, passend zu v.g. Rohrmaterial, aus nichtrostendem Stahl, Pressverbindung, mit Prüfsicherheit, unverpresst undicht, alle Winkelgrade, für Klimakaltwasser, für Rohrleitung aus nichtrostenden Stahlrohren, Ausführung gemäß Zeichnung, Position beinhaltet liefern und montieren

**1.434.02.03.80 Rohrbogen DN15**
*** gemäß Ausführungsbeschreibung 72
wie zuvor im vollen Wortlaut beschrieben jedoch DN15
Menge: 25,000 St

**1.434.02.03.90 Rohrbogen DN20**
*** gemäß Ausführungsbeschreibung 72
wie zuvor im vollen Wortlaut beschrieben jedoch DN20
Menge: 170,000 St

**1.434.02.03.100 Rohrbogen DN25**
*** gemäß Ausführungsbeschreibung 72
wie zuvor im vollen Wortlaut beschrieben jedoch DN25
Menge: 35,000 St

**1.434.02.03.110 Rohrbogen DN32**
*** gemäß Ausführungsbeschreibung 72
wie zuvor im vollen Wortlaut beschrieben jedoch DN32
Menge: 35,000 St

**1.434.02.03.120 Rohrbogen DN40**
*** gemäß Ausführungsbeschreibung 72
wie zuvor im vollen Wortlaut beschrieben jedoch DN40
Menge: 20,000 St

**1.434.02.03.130 Rohrbogen DN50**
*** gemäß Ausführungsbeschreibung 72
wie zuvor im vollen Wortlaut beschrieben jedoch DN50
Menge: 55,000 St

**1.434.02.03.140 Rohrbogen DN65**
*** gemäß Ausführungsbeschreibung 72
wie zuvor im vollen Wortlaut beschrieben jedoch DN65
Menge: 20,000 St

**Ausführungsbeschreibung 73 T-Stücke**
*T-Stücke*
T-Stück, passend zu v.g. Rohrmaterial, aus nichtrostendem Stahl, Pressverbindung, mit Prüfsicherheit, unverpresst undicht, für Klimakaltwasser, für Rohrleitung aus nichtrostenden Stahlrohren, Ausführung gemäß Zeichnung, Position beinhaltet liefern und montieren

**1.434.02.03.150 T-Stück DN15**
*** gemäß Ausführungsbeschreibung 73
wie zuvor im vollen Wortlaut beschrieben jedoch größter Durchmesser DN15
Menge: 2,000 St

**1.434.02.03.160 T-Stück DN20**
*** gemäß Ausführungsbeschreibung 73
wie zuvor im vollen Wortlaut beschrieben jedoch größter Durchmesser DN20
Menge: 8,000 St

**1.434.02.03.170 T-Stück DN25**
*** gemäß Ausführungsbeschreibung 73
wie zuvor im vollen Wortlaut beschrieben jedoch größter Durchmesser DN25
Menge: 20,000 St

**1.434.02.03.180 T-Stück DN32**
*** gemäß Ausführungsbeschreibung 73
wie zuvor im vollen Wortlaut beschrieben jedoch größter Durchmesser DN32
Menge: 6,000 St

**1.434.02.03.190 T-Stück DN40**
*** gemäß Ausführungsbeschreibung 73
wie zuvor im vollen Wortlaut beschrieben jedoch größter Durchmesser DN40
Menge: 4,000 St

**1.434.02.03.200 T-Stück DN50**
*** gemäß Ausführungsbeschreibung 73
wie zuvor im vollen Wortlaut beschrieben jedoch größter Durchmesser DN50
Menge: 16,000 St

**1.434.02.03.210 T-Stück DN65**
*** gemäß Ausführungsbeschreibung 73
wie zuvor im vollen Wortlaut beschrieben jedoch größter Durchmesser DN65
Menge: 6,000 St

**Ausführungsbeschreibung 74 Reduzierungen**
*Reduzierungen*
Reduzierstück, passend zu v.g. Rohrmaterial, aus nichtrostendem Stahl, Pressverbindung, mit Prüfsicherheit, unverpresst undicht, für Klimakaltwasser, für Rohrleitung aus nichtrostenden Stahlrohren, Ausführung gemäß Zeichnung, Position beinhaltet liefern und montieren

**1.434.02.03.220 Reduzierung größter Durchmesser DN20**
*** gemäß Ausführungsbeschreibung 74
wie zuvor im vollen Wortlaut beschrieben jedoch größter Durchmesser DN20
Menge: 54,000 St

**1.434.02.03.230 Reduzierung größter Durchmesser DN25**
*** gemäß Ausführungsbeschreibung 74
wie zuvor im vollen Wortlaut beschrieben jedoch größter Durchmesser DN25
Menge: 56,000 St

**1.434.02.03.240 Reduzierung größter Durchmesser DN32**
*** gemäß Ausführungsbeschreibung 74
wie zuvor im vollen Wortlaut beschrieben jedoch größter Durchmesser DN32
Menge: 12,000 St

**1.434.02.03.250 Reduzierung größter Durchmesser DN40**
*** gemäß Ausführungsbeschreibung 74
wie zuvor im vollen Wortlaut beschrieben jedoch größter Durchmesser DN40
Menge: 8,000 St

**1.434.02.03.260 Reduzierung größter Durchmesser DN50**
*** gemäß Ausführungsbeschreibung 74
wie zuvor im vollen Wortlaut beschrieben jedoch größter Durchmesser DN50
Menge: 6,000 St

**1.434.02.03.270 Reduzierung größter Durchmesser DN65**
*** gemäß Ausführungsbeschreibung 74
wie zuvor im vollen Wortlaut beschrieben jedoch größter Durchmesser DN65
Menge: 4,000 St

*Hinweis: Stahlrohr zum Schweißen*

**Ausführungsbeschreibung 75 Rohr Stahlgewinderohr mittelschwer geschweißt**
*Rohr Stahlgewinderohr mittelschwer geschweißt*
Rohrleitung aus mittelschwerem Stahlgewinderohr DIN EN 10255, geschweißt, mit werkseitigem Korrosionsschutz nach AGI Q 151, für Klimakaltwasser, als Verteilungs- und Steigleitung, Verbindung durch Schweißen, einschl. Schweiß- bzw. Löt- und Dichtungsmittel, sowie Herstellen der Verbindungen, Form- und Verbindungsstücke sowie gedämmte Kälterohrschellen werden gesondert vergütet, inkl. aller erforderlichen Befestigungen und Montagematerialien, Arbeitshöhe des Montageortes bis 3,5 m über der Standfläche, Ausführung gemäß Zeichnung

Abmessungen
Dimension Außendurchmesser x Wandstärke
DN15  21,3 x 1,6 mm
DN20  26,9 x 1,6 mm
DN25  33,7 x 2,0 mm
DN32  42,4 x 2,0 mm
DN40  48,3 x 2,0 mm
DN50  60,3 x 2,0 mm
DN65  76,1 x 2,3 mm

**1.434.02.03.280 Rohrleitung DN15**
*** gemäß Ausführungsbeschreibung 75
Rohrleitung wie zuvor im vollen Wortlaut beschrieben jedoch DN15
Menge: 5,000 m

**1.434.02.03.290 Rohrleitung DN20**
*** gemäß Ausführungsbeschreibung 75
Rohrleitung wie zuvor im vollen Wortlaut beschrieben jedoch DN20
Menge: 1,000 m

**1.434.02.03.300 Rohrleitung DN25**
*** gemäß Ausführungsbeschreibung 75
Rohrleitung wie zuvor im vollen Wortlaut beschrieben jedoch DN25
Menge: 2,000 m

**1.434.02.03.310 Rohrleitung DN32**
*** gemäß Ausführungsbeschreibung 75
Rohrleitung wie zuvor im vollen Wortlaut beschrieben jedoch DN32
Menge: 2,000 m

**1.434.02.03.320 Rohrleitung DN40**
*** gemäß Ausführungsbeschreibung 75
Rohrleitung wie zuvor im vollen Wortlaut beschrieben jedoch DN40
Menge: 2,000 m

**1.434.02.03.330 Rohrleitung DN50**
*** gemäß Ausführungsbeschreibung 75
Rohrleitung wie zuvor im vollen Wortlaut beschrieben jedoch DN50
Menge: 3,000 m

**1.434.02.03.340 Rohrleitung DN65**
*** gemäß Ausführungsbeschreibung 75
Rohrleitung wie zuvor im vollen Wortlaut beschrieben jedoch DN65
Menge: 8,000 m

*Hinweis: Formteile*

**Ausführungsbeschreibung 76 Bögen**
*Bögen*
wie zuvor im vollen Wortlaut beschrieben jedoch Rohrbogen, aus Kohlenstoffstahl, Schweißen, bis 90 Grad, für Klimakaltwasser, für Rohrleitung aus mittelschwerem Stahlgewinderohr, Ausführung gemäß Zeichnung, Position beinhaltet liefern und montieren

**1.434.02.03.350 Rohrbogen DN15**
*** gemäß Ausführungsbeschreibung 76
Rohrbogen wie zuvor im vollen Wortlaut beschrieben jedoch DN15
Menge: 10,000 St

**1.434.02.03.360 Rohrbogen DN20**
*** gemäß Ausführungsbeschreibung 76
Rohrbogen wie zuvor im vollen Wortlaut beschrieben jedoch DN20
Menge: 4,000 St

**1.434.02.03.370 Rohrbogen DN25**
*** gemäß Ausführungsbeschreibung 76
Rohrbogen wie zuvor im vollen Wortlaut beschrieben jedoch DN25
Menge: 4,000 St

**1.434.02.03.380 Rohrbogen DN32**
*** gemäß Ausführungsbeschreibung 76
Rohrbogen wie zuvor im vollen Wortlaut beschrieben jedoch DN32
Menge: 4,000 St

**1.434.02.03.390 Rohrbogen DN40**
*** gemäß Ausführungsbeschreibung 76
Rohrbogen wie zuvor im vollen Wortlaut beschrieben jedoch DN40
Menge: 4,000 St

**1.434.02.03.400 Rohrbogen DN50**
*** gemäß Ausführungsbeschreibung 76
Rohrbogen wie zuvor im vollen Wortlaut beschrieben jedoch DN50
Menge: 2,000 St

**1.434.02.03.410 Rohrbogen DN65**
*** gemäß Ausführungsbeschreibung 76
Rohrbogen wie zuvor im vollen Wortlaut beschrieben jedoch DN65
Menge: 4,000 St

**Ausführungsbeschreibung 77 T-Stücke**
*T-Stücke*
wie zuvor im vollen Wortlaut beschrieben jedoch T-Stück, aus Kohlenstoffstahl, Schweißen, für Klimakaltwasser, für Rohrleitung aus Rohrleitung aus mittelschwerem Stahlgewinderohr, Ausführung gemäß Zeichnung, Position beinhaltet liefern und montieren

**1.434.02.03.420 T-Stück DN40**
*** gemäß Ausführungsbeschreibung 77
T-Stück wie zuvor im vollen Wortlaut beschrieben jedoch größter Durchmesser DN40
Menge: 1,000 St

**1.434.02.03.430 T-Stück DN50**
*** gemäß Ausführungsbeschreibung 77
T-Stück wie zuvor im vollen Wortlaut beschrieben jedoch größter Durchmesser DN50
Menge: 1,000 St

**1.434.02.03.440 T-Stück DN65**
*** gemäß Ausführungsbeschreibung 77
T-Stück wie zuvor im vollen Wortlaut beschrieben jedoch größter Durchmesser DN65
Menge: 1,000 St

**Ausführungsbeschreibung 78 Reduzierungen**
*Reduzierungen*
wie zuvor im vollen Wortlaut beschrieben jedoch Reduzierstück, aus Kohlenstoffstahl, Schweißen, für Klimakaltwasser, für Rohrleitung aus mittelschwerem Stahlgewinderohr, Ausführung gemäß Zeichnung, Position beinhaltet liefern und montieren

**1.434.02.03.450 Reduzierung größter Durchmesser DN32**
*** gemäß Ausführungsbeschreibung 78
Reduzierung wie zuvor im vollen Wortlaut beschrieben jedoch größter Durchmesser DN32
Menge: 2,000 St

**1.434.02.03.460 Reduzierung größter Durchmesser DN40**
*** gemäß Ausführungsbeschreibung 78
Reduzierung wie zuvor im vollen Wortlaut beschrieben jedoch größter Durchmesser DN40
Menge: 2,000 St

**1.434.02.03.470 Reduzierung größter Durchmesser DN50**
*** gemäß Ausführungsbeschreibung 78
Reduzierung wie zuvor im vollen Wortlaut beschrieben jedoch größter Durchmesser DN50
Menge: 2,000 St

**1.434.02.03.480 Reduzierung größter Durchmesser DN65**
*** gemäß Ausführungsbeschreibung 78
Reduzierung wie zuvor im vollen Wortlaut beschrieben jedoch größter Durchmesser DN65
Menge: 4,000 St

**Ausführungsbeschreibung 79 Blindflansch**
*Blindflansch*
Blindflansch Form A (glatte Ausführung) DIN EN 1092-1 PN 6, aus Stahl, einschl. Schrauben, Muttern, Unterlegscheiben und Dichtung, für Wasser

**1.434.02.03.490 Blindflansch DN40**
*** gemäß Ausführungsbeschreibung 79
wie zuvor im vollen Wortlaut beschrieben jedoch DN40
Menge: 2,000 St

*Hinweis: Einbauteile*

**1.434.02.03.500 Einschweißmuffe bis 1/2"**
Einschweißmuffe bis 1/2"
Einbau in Rohrleitungssystem aus Stahlrohr, geschweißt,
für Messfühler bzw. Anzeigeinstrumente, Abstimmung von Durchmesser und Einbautiefe mit Gewerk Gebäudeautomation
Menge: 50,000 St

**1.434.02.03.510 Tauchhülse, Länge nach Erfordernis**
Tauchhülse, Einbaulänge nach Erfordernis, mit Klemmringverschraubung, aus Messing, zum Einschrauben
in v.g. Einschweißmuffen, G1/2, Position beinhaltet liefern
und montieren
Menge: 50,000 St

**Ausführungsbeschreibung 80 Passstücke für Kältemengenzähler**
*Passstücke für Kältemengenzähler*
Distanzstück für Kältezähler, Nenndruck 1 MPa (10 bar), mit Flanschanschluss, Baulänge bis 260 mm

**1.434.02.03.520 Passtück für Kältemengenzähler G3/4"**
*** gemäß Ausführungsbeschreibung 80
Passtück für Kältemengenzähler wie zuvor im vollen Wortlaut beschrieben jedoch DN32
Menge: 2,000 St

*Hinweis: Anschlüsse VL/RL*

**1.434.02.03.530 Anschluss an RLT-Gerät, bis DN32**
Anschluss herstellen, Vor- und Rücklauf, Form- und Verbindungsstücke werden gesondert vergütet, an Kühlregister RLT-Gerät, Medium Wasser, einschl. vorbereitende Maßnahmen an der Anschlussstelle, mit Stahlrohr nichtrostend, Anschlussdimension Gerät bis DN32
Menge: 2,000 St

**Ausführungsbeschreibung 81 Kälte-Rohrschellen**
*Kälte-Rohrschellen*
Rohraufhängung als Rohrschelle, aus verzinktem Stahl, mit schalldämmenden Einlagen, Anforderungen entsprechend DIN 4109-1, Temperaturbereich - 40 bis 110 °C, Länge Aufhängung über 0,5 m, Befestigungsuntergrund Beton oder Metallkonstruktion, inkl. Bohrloch, Stahldübel, Schraube und Unterlegscheibe, Arbeitshöhe des Montageortes bis 3,5 m, Position beinhaltet liefern und montieren

**1.434.02.03.540 Kälte-Rohrschelle DN15**
*** gemäß Ausführungsbeschreibung 81
wie zuvor im vollen Wortlaut beschrieben jedoch DN15
Menge: 20,000 St

**1.434.02.03.550 Kälte-Rohrschelle DN20**
*** gemäß Ausführungsbeschreibung 81
wie zuvor im vollen Wortlaut beschrieben jedoch DN20
Menge: 16,000 St

**1.434.02.03.560 Kälte-Rohrschelle DN25**
*** gemäß Ausführungsbeschreibung 81
wie zuvor im vollen Wortlaut beschrieben jedoch DN25
Menge: 46,000 St

**1.434.02.03.570 Kälte-Rohrschelle DN32**
*** gemäß Ausführungsbeschreibung 81
wie zuvor im vollen Wortlaut beschrieben jedoch DN32
Menge: 30,000 St

**1.434.02.03.580 Kälte-Rohrschelle DN40**
*** gemäß Ausführungsbeschreibung 81
wie zuvor im vollen Wortlaut beschrieben jedoch DN40
Menge: 20,000 St

**1.434.02.03.590 Kälte-Rohrschelle DN50**
*** gemäß Ausführungsbeschreibung 81
wie zuvor im vollen Wortlaut beschrieben jedoch DN50
Menge: 60,000 St

**1.434.02.03.600 Kälte-Rohrschelle DN65**
*** gemäß Ausführungsbeschreibung 81
wie zuvor im vollen Wortlaut beschrieben jedoch DN65
Menge: 26,000 St

###### Abschnitt 1.434.02.04 Kälte- und Brandschutzdämmung

**Ausführungsbeschreibung 82 Kältedämmung Rohrleitungen**
*Kältedämmung Rohrleitungen*
Kältedämmung DIN 4140, an Rohrleitung, Rohrverbindung als Pressverbindung, im Gebäude, Dämmung aus flexiblem Elastomerschaum DIN EN 14304, einlagig, Baustoffklasse DIN 4102-1 B1 (schwerentflammbar), Wärmeleitfähigkeit 0,036 W/(mK) bei 0 Grad C Mitteltemperatur DIN EN 12667, Wasserdampfdiffusionswiderstandszahl 7000 DIN EN ISO 12629, DIN EN 12086, Arbeitshöhe des Montageortes bis 3,5 m über der Standfläche, Position beinhaltet liefern und montieren

Hersteller und Typ
'.........'
vom Bieter einzutragen

**1.434.02.04.10 Kältedämmung Rohrleitung DN15**
*** gemäß Ausführungsbeschreibung 82
Kältedämmung wie zuvor im vollen Wortlaut beschrieben jedoch für Rohrleitung DN15, Dämmstärke 25 mm
Menge: 25,000 m

**1.434.02.04.20 Kältedämmung Rohrleitung DN20**
*** gemäß Ausführungsbeschreibung 82
Kältedämmung wie zuvor im vollen Wortlaut beschrieben jedoch für Rohrleitung DN20, Dämmstärke 33,5 mm
Menge: 190,000 m

**1.434.02.04.30 Kältedämmung Rohrleitung DN25**
*** gemäß Ausführungsbeschreibung 82
Kältedämmung wie zuvor im vollen Wortlaut beschrieben jedoch für Rohrleitung DN25, Dämmstärke 35 mm
Menge: 65,000 m

**1.434.02.04.40 Kältedämmung Rohrleitung DN32**
*** gemäß Ausführungsbeschreibung 82
Kältedämmung wie zuvor im vollen Wortlaut beschrieben jedoch für Rohrleitung DN32, Dämmstärke 35 mm
Menge: 50,000 m

**1.434.02.04.50 Kältedämmung Rohrleitung DN40**
*** gemäß Ausführungsbeschreibung 82
Kältedämmung wie zuvor im vollen Wortlaut beschrieben jedoch für Rohrleitung DN40, Dämmstärke 37,5 mm
Menge: 35,000 m

**1.434.02.04.60 Kältedämmung Rohrleitung DN50**
*** gemäß Ausführungsbeschreibung 82
Kältedämmung wie zuvor im vollen Wortlaut beschrieben jedoch für Rohrleitung DN50, Dämmstärke 38 mm
Menge: 130,000 m

**1.434.02.04.70 Kältedämmung Rohrleitung DN65**
*** gemäß Ausführungsbeschreibung 82
Kältedämmung wie zuvor im vollen Wortlaut beschrieben jedoch für Rohrleitung DN65, Dämmstärke 40,5 mm
Menge: 45,000 m

**Ausführungsbeschreibung 83 Zulage für Formteile**
*Zulage für Formteile*
Zulage für Formteile wie Bögen, Abzweige, T-Stücke, Reduzierungen, Endstücke, wie zuvor im vollen Wortlaub beschrieben Kältedämmung DIN 4140, an Rohrleitung, Rohrverbindung als Pressverbindung bzw. geschweißt, im Gebäude, Dämmung aus flexiblem Elastomerschaum DIN EN 14304, einlagig, Baustoffklasse DIN 4102-1 B1 (schwerentflammbar), Wärmeleitfähigkeit 0,036 W/(mK) bei 0 Grad C Mitteltemperatur DIN EN 12667, Wasserdampfdiffusionswiderstandszahl 7000 DIN EN ISO 12629, DIN EN 12086, Arbeitshöhe des Montageortes bis 3,5 m über der Standfläche, Position beinhaltet liefern und montieren

**1.434.02.04.80 Zulage Rohrformteile DN15**
*** gemäß Ausführungsbeschreibung 83
wie zuvor im vollen Wortlaut beschrieben jedoch DN15
Menge: 25,000 St

**1.434.02.04.90 Zulage Rohrformteile DN20**
*** gemäß Ausführungsbeschreibung 83
wie zuvor im vollen Wortlaut beschrieben jedoch DN20
Menge: 230,000 St

**1.434.02.04.100 Zulage Rohrformteile DN25**
*** gemäß Ausführungsbeschreibung 83
wie zuvor im vollen Wortlaut beschrieben jedoch DN25
Menge: 115,000 St

**1.434.02.04.110 Zulage Rohrformteile DN32**
*** gemäß Ausführungsbeschreibung 83
wie zuvor im vollen Wortlaut beschrieben jedoch DN32
Menge: 50,000 St

**1.434.02.04.120 Zulage Rohrformteile DN40**
*** gemäß Ausführungsbeschreibung 83
wie zuvor im vollen Wortlaut beschrieben jedoch DN40
Menge: 25,000 St

**1.434.02.04.130 Zulage Rohrformteile DN50**
*** gemäß Ausführungsbeschreibung 83
wie zuvor im vollen Wortlaut beschrieben jedoch DN50
Menge: 75,000 St

**1.434.02.04.140 Zulage Rohrformteile DN65**
*** gemäß Ausführungsbeschreibung 83
wie zuvor im vollen Wortlaut beschrieben jedoch DN50
Menge: 30,000 St

**Ausführungsbeschreibung 84 Kältedämmung Armaturen**
*Kältedämmung Armaturen*
Kältedämmung DIN 4140, an Armaturen wie Absperrklappen, Kugelhähne, Durchflussregelarmaturen, Pumpen, Kältemengenzähler, Schmutzfänger, Strangregelventile, im Gebäude, Dämmung aus flexiblem Elastomerschaum DIN EN 14304, einlagig, Baustoffklasse DIN 4102-1 B1 (schwerentflammbar), Wärmeleitfähigkeit 0,036 W/(mK) bei 0 Grad C Mitteltemperatur DIN EN 12667, Wasserdampfdiffusionswiderstandszahl 7000 DIN EN ISO 12629, DIN EN 12086, Arbeitshöhe des Montageortes bis 3,5 m über der Standfläche, Position beinhaltet liefern und montieren

**1.434.02.04.150 Kältedämmkappe Armatur DN15**
*** gemäß Ausführungsbeschreibung 84
Kältedämmkappe wie zuvor im vollen Wortlaut beschrieben jedoch DN15, Dämmstärke 25 mm
Menge: 5,000 St

**1.434.02.04.160 Kältedämmkappe Armatur DN20**
*** gemäß Ausführungsbeschreibung 84
Kältedämmkappe wie zuvor im vollen Wortlaut beschrieben jedoch DN20, Dämmstärke 33,5 mm
Menge: 30,000 St

**1.434.02.04.170 Kältedämmkappe Armatur DN25**
*** gemäß Ausführungsbeschreibung 84
Kältedämmkappe wie zuvor im vollen Wortlaut beschrieben jedoch DN25, Dämmstärke 35 mm
Menge: 15,000 St

**1.434.02.04.180 Kältedämmkappe Armatur DN32**
*** gemäß Ausführungsbeschreibung 84
Kältedämmkappe wie zuvor im vollen Wortlaut beschrieben jedoch DN32, Dämmstärke 35 mm
Menge: 10,000 St

**1.434.02.04.190 Kältedämmkappe Armatur DN40**
*** gemäß Ausführungsbeschreibung 84
Kältedämmkappe wie zuvor im vollen Wortlaut beschrieben jedoch DN40, Dämmstärke 37,5 mm
Menge: 10,000 St

**1.434.02.04.200 Kältedämmkappe Armatur DN50**
*** gemäß Ausführungsbeschreibung 84
Kältedämmkappe wie zuvor im vollen Wortlaut beschrieben jedoch DN50, Dämmstärke 38 mm
Menge: 10,000 St

**1.434.02.04.210 Kältedämmkappe Armatur DN65**
*** gemäß Ausführungsbeschreibung 84
Kältedämmkappe wie zuvor im vollen Wortlaut beschrieben jedoch DN65, Dämmstärke 40,5 mm
Menge: 10,000 St

**Ausführungsbeschreibung 85 Brandschutzabschottung Rohr R90**
*Brandschutzabschottung Rohr R90*
Brandschutzabschottung von Rohrleitung aus nichtrostendem Stahl, mit allgemeinem bauaufsichtlichen Prüfzeugnis/allgemeiner bauaufsichtlicher Zulassung, Feuerwiderstandsklasse R 90 DIN 4102-11,
Rohrleitung mit vorh. Kältedämmung, Dämmung aus flexiblem Elastomerschaum DIN EN 14304, einlagig, Baustoffklasse DIN 4102-1 B1 (schwerentflammbar), Verlegung im Gebäude, mit Kennzeichnungsschild, Arbeitshöhe des Montageortes bis 3,5 m über der Standfläche, Wand aus Stahlbeton oder Beton, Durchbruch rund oder eckig ohne Hüllrohr, inkl. Bauteilverschluss mit Mörtel DIN 18580, Mörtelklasse 10

Hersteller und Typ
'.........'
vom Bieter einzutragen

**1.434.02.04.220 Brandschutzabschottung DN15**
*** gemäß Ausführungsbeschreibung 85
Brandschutzabschottung wie zuvor im vollen Wortlaut beschrieben jedoch für Rohrleitung DN15
Menge: 2,000 St

**1.434.02.04.230 Brandschutzabschottung DN20**
*** gemäß Ausführungsbeschreibung 85
Brandschutzabschottung wie zuvor im vollen Wortlaut beschrieben jedoch für Rohrleitung DN20
Menge: 30,000 St

**1.434.02.04.240 Brandschutzabschottung DN25**
*** gemäß Ausführungsbeschreibung 85
Brandschutzabschottung wie zuvor im vollen Wortlaut beschrieben jedoch für Rohrleitung DN25
Menge: 17,000 St

**1.434.02.04.250 Brandschutzabschottung DN32**
*** gemäß Ausführungsbeschreibung 85
Brandschutzabschottung wie zuvor im vollen Wortlaut beschrieben jedoch für Rohrleitung DN32
Menge: 6,000 St

**1.434.02.04.260 Brandschutzabschottung DN40**
*** gemäß Ausführungsbeschreibung 85
Brandschutzabschottung wie zuvor im vollen Wortlaut beschrieben jedoch für Rohrleitung DN40
Menge: 2,000 St

**1.434.02.04.270 Brandschutzabschottung DN50**
*** gemäß Ausführungsbeschreibung 85
Brandschutzabschottung wie zuvor im vollen Wortlaut beschrieben jedoch für Rohrleitung DN50
Menge: 6,000 St

**1.434.02.04.280 Brandschutzabschottung DN65**
*** gemäß Ausführungsbeschreibung 85
Brandschutzabschottung wie zuvor im vollen Wortlaut beschrieben jedoch für Rohrleitung DN50
Menge: 2,000 St

###### Abschnitt 1.434.02.05 Fernkälteleitungen

*Hinweis: Vorbemerkung*
Der Aushub sämtlicher Rohrgräben für die Fernkälteleitungen erfolgt bauseits durch das Gewerk Rohbau und ist nicht in die Einheitspreise der Leitungen einzukalkulieren. Gleiches gilt für das Verfüllen der Rohrgräben nach Abschluss der Leitungsverlegearbeiten.

Die für die Leitungsverlegung erforderliche Sandbettung bzw. Einsandung der Leitungen ist vollständig durch das ausführende Gewerk herzustellen und in die Einheitspreise einzukalkulieren. Ebenfalls in die Kalkulation einzubeziehen sind sämtliche Nebenarbeiten zur fachgerechten Vorbereitung der Grabensohle, wie das Nacharbeiten, Ebnen und Feinprofilieren der Grabensohle, soweit dies für die ordnungsgemäße Verlegung der Leitungen erforderlich ist.

Die Abstimmung der erforderlichen Grabenabmessungen und Arbeitsräume mit dem Gewerk Rohbau hat durch das ausführende Gewerk zu erfolgen. Ebenso ist der zeitliche Ablauf der Arbeiten mit dem Gewerk Rohbau abzustimmen. Dies betrifft insbesondere den Zeitpunkt der Leitungsverlegung, der erforderlichen Prüfungen und Abnahmen der Leitungen sowie den anschließenden Zeitpunkt des Verfüllens der Rohrgräben.

*Hinweis: Schweißarbeiten*
Die folgenden Vorraussetzungen und Qualifikationen sind für die Schweißarbeiten an den nachfolgend aufgeführten Fernkälteleitungen zu erfüllen.

- Sofern ungünstige Witterungsbedingungen vorherrschen ist zur Vorbereitungund Ausführung ein Schutzzelt über der Verbindungsstelle zu errichten.
- Während des Schweißens sind die Stirnseiten der Rohrenden durch nasse Tücher, Flammschutzmatten oder Steckblenden vor Schweißspritzern und Verbrennung zu schützen.
- Die Verbindungen der schwarzen Stahlrohre können nach DIN ISO 857-1 mit folgenden Verfahren ausgeführt werden:  - Lichtbogenhandschweißen
 - Gasschweißen mit Sauerstoff-Acetylenflamme
 - Wolfram-Inertgasschweißen (WIG)
 - Kombinationsprozesse
- Für die Güte der Schweißnaht, die Prüfung und Bewertung gilt das AGFW-Arbeitsblatt FW 446.

- Unternehmen die Schweißarbeiten ausführen, müssen die schweißtechnischen Anforderungen nach EN ISO 3834 erfüllen und nach AGFW-Arbeitsblatt FW 601 zertifiziert sein.
- Schweißarbeiten sind nur von Schweißern auszuführen, die im Besitz eines gültigen Prüfzeugnisses nach DIN EN 287-1 sind.
- Unter Baustellenbedingungen ist zusätzlich die entsprechende Qualifikation nach DVGW GW 350 nachzuweisen.
- Das anzuwendende Schweißverfahren muss für Baustellenschweißungen geeignet sein. Für die Schweißnahtvorbereitung, die Fugenform am Stahl sowie für den Abstand zwischen den Rohrenden ist in Anlehnung an die DIN EN 448 die DIN 2559-2 und -3 sowie die DIN EN ISO 9692-1 maßgebend.
- Die Schweißzusatzwerkstoffe müssen auf die Grundwerkstoffe abgestimmt und zugelassen sein, sie sind je nach Schweißverfahren nach der DIN EN 12536, DIN EN ISO 2560 oder der DIN EN ISO 636 auszuwählen und deutlich zu kennzeichnen.
- Die fertig gestellten Schweißnähte müssen gemäß AGFW-Arbeitsblatt FW 601 die Anforderungen der Bewertungsgruppe B und C nach DIN EN ISO 5817 erfüllen, nach DIN EN 489 ist nur die Bewertungsgruppe B gefordert.

Der Auftragnehmer hat die erforderlichen Qualifikationen, Zulassungen und Prüfbescheinigungen des Unternehmens sowie der eingesetzten Mitarbeiter rechtzeitig vor Beginn der Arbeiten unaufgefordert gegenüber dem Auftraggeber nachzuweisen.

*Hinweis: Prüfung der Schweißnaht*
Nach Fertigstellung der Schweißarbeiten sind die Schweißnähte in folgendem Umfang zu prüfen.

- Die Sichtprüfung ist in DIN EN ISO 17637 klassifiziert.
- Dichtheitsprüfung nach AGFW-Merkblatt FW 602. Sichtverfahren mit Luft, dabei werden die Schweißnähte mit einem schaumbildenden Mittel benetzt. Ist innerhalb von mindestens 1 Minute keine Bläschenbildung festzustellen, gilt die Dichtheit als nachgewiesen. Bei der Prüfung mit innerem Luftüberdruck beträgt der Prüfdruck 0,2 bis 0,5 bar, mit äußerem Luftunterdruck (Vakuumbrille) maximal 0,6 bar absolut. Eine Kaltwasserdruckprobe an der entlüfteten Trasse ist in Anlehnung an das DVGW-Arbeitsblatt G 469, Verfahren A1 auszuführen. Der Prüfdruck beträgt das 1,3-fache des Betriebsdruckes am Hochpunkt und ist 3 Stunden zu halten
- Durchstrahlungsprüfung mit min. Prüfklasse B nach DIN EN 1435 oder eine Ultraschallprüfung nach EN1714

Ob eine Durchstrahlungs- oder Ultraschallprüfung durchgeführt wird sowie der jeweilige Prüfumfang, ist mit dem Auftraggeber abzustimmen.
Die Prüfergebnisse sämtlicher durchgeführter Sicht-, zerstörungsfreier sowie Dichtheits- und Festigkeitsprüfungen sind zu protokollieren und dem Auftraggeber unaufgefordert vor der Abnahme vorzulegen.

**Ausführungsbeschreibung 86 Rohrsystem Erdverlegt**
*Rohrsystem Erdverlegt*
Werkseitig gedämmtes Mantelrohrverbundsystem für die direkte, kanalfreie Erdverlegung. Medium- und PEHD-
Mantelrohr über PUR-Hartschaum kraftschlüssig miteinander verbunden und bilden eine Einheit. Rohrleitung gem. DIN EN 15698-1.

Geschweisst:
Geschweißtes Stahlrohr P235 GH gemäß DIN EN 253, Technische Lieferbedingungen nach DIN EN
10217-1 oder 10217-2 mit Abnahmeprüfzeugnis nach DIN EN 10204 - 3.1, Stahlwandstärken nach AGFW FW 401, Ab Wandstärke > 3,2 mm abgeschrägte Enden nach DIN EN ISO 9692-1

Mantelrohr:
Polyethylene High Density (PEHD) ist ein nahtlos extrudiertes, schlag- und bruchfestes zähelastisches Hartpolyethylen bis
- 50° C nach DIN 8075. Gemäß EN 253, zur optimalen Haftung am PUR-Hartschaum, Corona behandelt.

Wärmedämmung:
Fugenlos zwischen Medium- und Mantelrohr geschäumter Polyurethan-Hartschaum. Treibmittel C-Pentan, Ozonabbaupotential (ODP) = 0, Treibhauspotential (GWP) = < 0,001. Wärmeleitfähigkeit maximal 0,0275 W/(mK), Dauerbetriebstemperatur und Schaumdichte mindestens
gemäß EN 253.

Verlegung - bauseits:
im bauseits ausgehobenen Graben auf Unterlagen (z.B. Hartschaumbalken, Kanthölzer o.ä.) nach Verlegeplan
ausrichten und verschweißen. Vor Beginn der Dämm- und Dichtarbeiten ist eine Druckprobe (ev. Röntgenprüfung) durchzuführen.

Gütevorschrift Druckstufe PN25, Lieferlänge 6 m oder 12 m Stangen

**1.434.02.05.10 Kunststofmantelrohr DN65**
*** gemäß Ausführungsbeschreibung 86
Stahlrohr wie zuvor im vollen Wortlaut beschrieben jedoch DN65
Menge: 18,000 m

**1.434.02.05.20 Kunststofmantelrohr DN100**
*** gemäß Ausführungsbeschreibung 86
Stahlrohr wie zuvor im vollen Wortlaut beschrieben jedoch DN100
Menge: 18,000 m

**Ausführungsbeschreibung 87 Fertigabzweig**
*Fertigabzweig*
Fertigabzweig für wie zuvor im vollen Wortlaut beschriebenes Rohrsystem jedoch
Stahlqualität P235 GH, nach EN 10217 geschweißt,
PEHD-Mantel, inkl. IPS, produziert nach EN 448 und FW 401
Bauformen Fertigabzweige: senkrecht 90°, etagiert 45°, parallel
Bei Fertigabzweigen ist der Durchgang (Grundrohr) im Formteil stets gleichdimensioniert ohne Reduzierung

**1.434.02.05.30 Fertigabzweig DN100/65, etagiert 45°**
*** gemäß Ausführungsbeschreibung 87
Fertigabzweig für wie zuvor im vollen Wortlaut beschriebenes Rohrsystem jedoch DN100/65, etagiert 45°
Menge: 2,000 St

**1.434.02.05.40 Fertigabzweig DN300/100, etagiert 45°**
*** gemäß Ausführungsbeschreibung 87
Fertigabzweig für wie zuvor im vollen Wortlaut beschriebenes Rohrsystem jedoch DN300/100, etagiert 45°
Menge: 2,000 St

**Ausführungsbeschreibung 88 Erdverlegter Kugelhahn**
*Erdverlegter Kugelhahn*
Erdverlegter Kugelhahn für wie zuvor im vollen Wortlaut beschriebenes Rohrsystem
Stahlqualität P235 GH, SW 19 nach EN 10217 geschweißt
PEHD-Mantel, inkl. IPS, Volldurchgang, Kugel aus Edelstahl-schwimmend gelagert, Druckstufe PN 25, produziert nach EN 448, EN 488 und FW 401, hochgezogene Spindel in Höhe von L = 350 mm

**1.434.02.05.50 Erdverlegter Kugelhahn DN65**
*** gemäß Ausführungsbeschreibung 88
Erdverlegter Kugelhahn wie zuvor im vollen Wortlaut beschrieben jedoch DN65
Menge: 4,000 St

**Ausführungsbeschreibung 89 Straßenkappe**
*Straßenkappe*
Straßenkappe Typ 2S für erdverlegten Kugelhahn, geeignet für Betätigung über Vierkant mit Spindelverlängerung, in höhenverstellbarer (teleskopierbarer) Ausführung, aus Gusseisen, geeignet für Armaturen in Wasserleitungen sowie für den Einbau in Steinpflasterflächen, liefern und fachgerecht einbauen einschließlich Ausrichtung zur Spindelverlängerung, höhenmäßiger Anpassung an die Gelände- bzw. Pflasteroberkante, niveaugleichem Einbau des Deckels, tragfähiger Einbettung und Lastabtragung sowie aller erforderlichen Nebenarbeiten und Befestigungsmittel, Ausführung geeignet für Verkehrsbelastung gemäß DIN EN 124

**1.434.02.05.60 Straßenkappe DN65**
*** gemäß Ausführungsbeschreibung 89
Straßenkappe wie zuvor im vollen Wortlaut beschrieben jedoch DN65
Menge: 4,000 St

**Ausführungsbeschreibung 90 Verbindungsmuffen**
*Verbindungsmuffen*
Verbindungsmuffen für wie zuvor im vollen Wortlaut beschriebenes Rohrsystem
Als wasserdichte Isolierung an den Schweißverbindungen (bis zum Abschluss der Dämm- und Dichtarbeiten der  Verbindungsmuffen hat der Verleger für die Entwässerung und Freihaltung der Rohrgräben zu sorgen), Position beinhaltet liefern, dämmen und dichten, geprüft nach DIN EN 489, Verbindungsmuffen sind mit Folie welche sie vor Feuchtigkeit und Schmutz schützt vor dem Verschweißen der Rohrleitung vom Rohrverleger aufzuschieben

**1.434.02.05.70 Abschrumpfmuffe Da 140 mm**
*** gemäß Ausführungsbeschreibung 90
Abschrumpfmuffe wie zuvor in vollem Wortlaut beschrieben jedoch Außendurchmesser Da = 140 mm
Menge: 12,000 St

**1.434.02.05.80 Abschrumpfmuffe Da 200 mm**
*** gemäß Ausführungsbeschreibung 90
Abschrumpfmuffe wie zuvor in vollem Wortlaut beschrieben jedoch Außendurchmesser Da = 200 mm
Menge: 12,000 St

**1.434.02.05.90 Abschrumpfmuffe Da 450 mm**
*** gemäß Ausführungsbeschreibung 90
Abschrumpfmuffe wie zuvor in vollem Wortlaut beschrieben jedoch Außendurchmesser Da = 450 mm
Menge: 6,000 St

**Ausführungsbeschreibung 91 Endkappe**
*Endkappe*
Endkappe für wie zuvor im vollen Wortlaut beschriebenes Rohrsystem
wärmeschrumpfende Endkappe zum strinseitigen Dichten der Leitungen in Schächten und Gebäuden, Position beinhaltet liefern und aufschrumpfen

**1.434.02.05.100 Endkappe DN65**
*** gemäß Ausführungsbeschreibung 91
Endkappe wie zuvor im vollen Wortlaut beschrieben jedoch DN65
Menge: 4,000 St

*Hinweis: Trasse*

**1.434.02.05.110 Dehnungspolster-Teilumhüllung**
Zur Dehnungsaufnahme der Rohrleitungen bei Richtungsänderungen im Erdbereich. Aus rohrstatischen Gründen erfolgt die Anbringung der Dehnpolster stets für eine zweiseitige Dehnungsaufnahme. Das bedeutet, es werden jeweils 2 Streifen in der Längeneinheit von 1000mm für einen fertigen Meter Dehnpolster benötigt.

Bei der Teilumhüllung werden die Dehnpolster zusätzlich mit einer  aufkaschierten, äußeren festen Randzone aus Laminat versehen und das Mantelrohr somit vollständig umhüllt.
Menge: 16,000 m

**1.434.02.05.120 Rohrunterlage**
Rohrunterlagen als Hilfsauflager der Rohrleitungen.
Sie müssen im Gegensatz zu Kanthölzern vor dem Einsanden nicht entfernt werden und sind deshalb vorzugsweise zu verwenden.
Menge: 16,000 St

**1.434.02.05.130 Trassenwarnband**
Trassenwarnband für VL + RL zur Markierung der Rohrleitungen über dem fertigen Sandbett und der ersten Füllage. Warnband 40 mm breit und 250 m pro Rolle mit schwarzer neutraler Aufschritt auf gelben Grund
Menge: 1,000 St

**1.434.02.05.140 Dokumentation Polsterplan**
Erstellung einer Dokumentation des Polsterplans mit einem CAD-Programm
Menge: 1,000 St

**1.434.02.05.150 Dichtungseinsatz für KB inkl. Vertikalabdichtung**
Dichtungseinsatz zur Abdichtung von Durchdringungen mit Rohren und Kabel. Dicht gegen drückendes und nichtdrückendes Wasser.
Einsatz in bauseitiges Futterrohr oder Kernbohrung (Weiße Wanne).

Dichtungseinsatz als nichtgeteilte Dichtung,mit asymmetrisch profilierten Stahlringen (bis KB/DN 350) in Stahl ggv Korrosionsschutzbeschichtung oder Edelstahl, mit wasserdicht verschweißten Bolzen,mit Elastomer-Dichtung, Dichtbreite 2 x 27 mm, aus EPDM oder EPDM-TW (Trinkwasser) oder NBR (kraftstoff- / ölbeständig) oder Silikon (hochtemperaturbeständig) oder FPM (chemikalienbeständig), Dichtigkeit gegen drückendes Wasser, gasdicht, mit geprüfter Radondichtigkeit, erfüllt Anforderungen nach FHRK-Standard 40, geprüft nach FHRK Prüfgrundlage GE 101,wartungsfreie Ausführung (kein Nachspannen erforderlich), einschl. Kernbohrungsversiegelung bei Einsatz in Kernbohrungen

Liefern und nach Einbauanleitung des Herstellers montieren.
Menge: 2,000 St

**1.434.02.05.160 Futterrohr DN150**
Futterrohr in Stahlausführung, als Flanschplatte mit Hülse für Durchdringungen, mit Fest- und Losflansch nach DIN 18533,
zur Aufnahme von Dichtungseinsätzen, für Bauten mit Abdichtungsbahnen/Dickbeschichtungen bei drückendem Wasser, gasdicht, für Bauten mit noch aufzubringender Dickbeschichtung Besandung der Kontaktflächen vom Fest- und Losflansch, Material Stahl mit Korrosionsschutzbeschichtung oder Edelstahl 1.4301 (V2A) oder Edelstahl 1.4571/1.4404 (V4A), einschl. Befestigungsmaterial für Massivwände, einschl. Zulagen (1775) für dünne harte Folien, einschl. Zubehör für Dickbeschichtung, einschl. Locheisen für Dickbeschichtung, Futterrohrinnendurchmesser DN 150

liefern und nach Einbauanleitung des Herstellers montieren
Menge: 2,000 St

*Hinweis: Leckageortung - Nordisches System*

**1.434.02.05.170 Stationäres Überwachungsgerät**
Stationäres Überwachungsgerät zur kontinuierlichen, stationären und automatischen Überwachung von Sensorschleifen aus Cu-Draht, NiCr-Draht oder technisch gleichen Überwachungssystemen auf Sensordrahtunterbrechung und Feuchte, mit alphanumerischer Anzeige.

Max. 2500 m Rohr im CU-Drahtsystem unabhängig überwachbar.

Digitale Meßwertanzeige von:
- Isolationswiderstand (<2,5 MOhm bis >20 KOhm )
- einstellbare Ansprechschwelle (<2,5 MOhm bis >20 kOhm)
- Schleifenprüfung (nur bei Cu-Draht)
- Fehlerart
- Potentialfreier Meldekontakt

Als 1- bis 4-Kanal Version.
Netzanschlussdose: 230 V / 50 Hz

Vorbereitet zum Anschluss eines manuellen Ortungsgerätes.
Die Fehlerortung erfolgt im Bedarfsfall durch einen Messtechniker.
Menge: 1,000 St

**1.434.02.05.180 Verdrahtungsdose**
Verdrahtungsdose-CU mit 5-poliger Blockklemme
Menge: 1,000 St

*Hinweis: Sonstiges*

**1.434.02.05.190 Druckprobe, Entlüftung und Inbetriebnahme**
*** Pauschalposition
Druckprüfung, Entlüftung und Inbetriebnahme von erdverlegten Leitungen einschließlich aller erforderlichen Nebenleistungen ausführen. Die Leistung umfasst das Spülen der Rohrleitungen, das fachgerechte Füllen mit geeignetem Prüfmedium unter Vermeidung von Lufteinschlüssen sowie die vollständige Entlüftung des Systems. Durchführung der Druckprüfung gemäß den einschlägigen technischen Regeln und projektspezifischen Vorgaben, einschließlich Aufbringen und Halten des Prüfdrucks sowie Kontrolle der Leitungen, Verbindungen und Armaturen auf Dichtheit.

Bereitstellung aller erforderlichen Geräte und geprüften Messmittel sowie vollständige Dokumentation der Prüfergebnisse. Festgestellte Undichtigkeiten sind zu beseitigen und erforderliche Nachprüfungen durchzuführen. Anschließend Inbetriebnahme der Anlage unter Betriebsbedingungen mit Funktions- und Dichtheitskontrolle aller Anlagenteile. Abstimmung mit der Bauleitung sowie Einhaltung der geltenden Vorschriften sind Bestandteil der Leistung.
Menge: 1,000 psch

**1.434.02.05.200 Dokumentationsunterlagen**
*** Pauschalposition
Erstellen einer Dokumentation des Leitungsverlaufs mit einem CAD-Programm
Menge: 1,000 psch

##### Titel 1.434.03 Kälteübertragung

###### Abschnitt 1.434.03.01 Umluftkühler und Zubehör

**Ausführungsbeschreibung 92 Umluftkühler**
*Umluftkühler*
Ventilatorkonvektor zum Kühlen mit Umluftbetrieb (Umluftkühler), mit einem Wärmeübertrager, aus Kupfer/Aluminium, mit Luftfilter, Rahmen aus verzinktem Stahl, mit Gerätegehäuse, aus beschichtetem Stahl, abnehmbar, innen gegen Schwitzwasseranfall und geräuschdämmend isoliert, Umluftdurchlass frontseitig mit einstellbaren Leitelementen, aus beschichtetem Stahl, Lufteintritt von unten, mit Antrieb, mit Radialventilator(en), doppelseitig saugend, mit Motor, unter Decke montieren, Luftaustritt horizontal, einschl. Befestigungsmittel/-konstruktion, mit Störmeldekontakt ausgerüstet zur Aufschaltung in der Gebäudeautomation, Anschluss Medium von Links und Rechts möglich, Aussparung in Gehäuse Hersteller seitig anpassbar, mit integrierter Kondensatwanne mit Anschlussstutzen, Position beinhaltet liefern und montieren

Die Angegebene Kühlleistung bezieht sich auf ein Temperaturniveau von 8/18 °C (Vorlauf/Rücklauf)

Schützen der Umluftkühler mit Schutzfolie und Kartonage während der gesamten Bauzeit.

Technische Daten:
Temperaturen Medium:
Vorlauf:  8 °C
Rücklauf:  18 °C
Medium:  Wasser
max. Betriebsdruck:  10 bar
max. Wassertemperatur:  90 °C
Filterklasse:  ePIM>50%
Ausführung:  Deckenmontage
Anschluss Variante:  2-Leiter
Schallleistungspegel:  max. 40 dB(A)
Steuerspannung:  0-10 V

Betriebsspannung:  230 V AC
Schutzart:  IP34
RAL-Farbe:  nach Wahl des Architekten

Hersteller und Typ
'.........'
vom Bieter einzutragen

**1.434.03.01.10 Umluftkühler, ca. 2,43 kW**
*** gemäß Ausführungsbeschreibung 92
wie zuvor im vollen Wortlaut beschrieben jedoch:

Technische Daten:
max. Volumenstrom:  1.400 m³/h
Kühlleistung:  ca. 2,43 kW
Leistungsaufnahme:  ca. 13 W
Anschluss:  3/4"

Abmessungen:
Länge:  max. 2.000 mm
Tiefe:  max. 605 mm
Höhe:  max. 235 mm
Menge: 18,000 St

**1.434.03.01.20 Umluftkühler, ca. 1,21 kW**
*** gemäß Ausführungsbeschreibung 92
wie zuvor im vollen Wortlaut beschrieben jedoch:

Technische Daten:
max. Volumenstrom:  1.400 m³/h
Kühlleistung:  ca. 1,21 kW
Leistungsaufnahme:  ca. 9 W
Anschluss:  1/2"

Abmessungen:
Länge:  max. 1.200 mm
Tiefe:  max. 605 mm
Höhe:  max. 235 mm
Menge: 6,000 St

**1.434.03.01.30 Umluftkühler, ca. 0,84 kW**
*** gemäß Ausführungsbeschreibung 92
wie zuvor im vollen Wortlaut beschrieben jedoch:

Technische Daten:
max. Volumenstrom:  1.400 m³/h
Kühlleistung:  ca. 0,84 kW
Leistungsaufnahme:  ca. 7 W
Anschluss:  1/2"

Abmessungen:
Länge:  max. 900 mm
Tiefe:  max. 605 mm
Höhe:  max. 235 mm
Menge: 3,000 St

*Hinweis: Zubehör für v.g. Umluftkühler*

**1.434.03.01.40 Ventilkit Anschluss Umluftkühler DN15**
Thermostatventil, für 2-Rohr-Installation, Gehäuse aus Rotguss/Messing, Eckausführung, Spindel aus nicht rostendem Stahl, mit Gewindeanschluss, für Wasser, stufenlos voreinstellbar

Technische Daten:
max. Betriebstemperatur:  90 °C
max. Betriebsdruck:  10 bar
Anschluss:  1/2" (DN15)
KVS-Wert:  3 m³/h

Rücklaufverschraubung, für 2-Rohr-Installation, Absperrbar, Gehäuse aus Messing, Eckausführung, Ventilkegel aus Messing mit EPDM O-Ring, mit Gewindeanschluss, für Wasser, mit proportionaler Voreinstellung

Technische Daten:
max. Betriebstemperatur:  90 °C
max. Betriebsdruck:  10 bar
max. Differenzdruck:  5 bar
Anschluss:  1/2" (DN15)
KVS-Wert:  4,5 m³/h

Position beinhaltet liefern und montieren

Hersteller und Typ
'.........'
vom Bieter einzutragen
Menge: 9,000 St

**1.434.03.01.50 Ventilkit Anschluss Umluftkühler DN20**
Thermostatventil, für 2-Rohr-Installation, Gehäuse aus Rotguss/Messing, Eckausführung, Spindel aus nicht rostendem Stahl, mit Gewindeanschluss, für Wasser, stufenlos voreinstellbar

Technische Daten:
max. Betriebstemperatur:  90 °C
max. Betriebsdruck:  10 bar
Anschluss:  3/4" (DN20)
KVS-Wert:  3,6 m³/h

Rücklaufverschraubung, für 2-Rohr-Installation, Absperrbar, Gehäuse aus Messing, Eckausführung, Ventilkegel aus Messing mit EPDM O-Ring, mit Gewindeanschluss, für Wasser, mit proportionaler Voreinstellung

Technische Daten:
max. Betriebstemperatur:  90 °C
max. Betriebsdruck:  10 bar
max. Differenzdruck:  5 bar
Anschluss:  3/4" (DN20)
KVS-Wert:  4,5 m³/h

Position beinhaltet liefern und montieren

Hersteller und Typ
'.........'
vom Bieter einzutragen
Menge: 18,000 St

**1.434.03.01.60 Reinigen Gehäuse Umluftkühler**
Entfernen von Schutzfolie, Reinigen von Umluftkühlern, einschl. des Gehäuses und Befestigungen, Sichtkontrolle

Länge: bis 2.000 mm
Höhe:  bis 250 mm
Tiefe:  bis 700 mm
Menge: 27,000 St

**1.434.03.01.70 Filter Wechsel Umluftkühler**
Wechsel der Filter in Umluftkühlern nach Abschluss sämtlicher Bauarbeiten und erfolgtem Probebetrieb durchführen. Vorhandene, während der Bauphase eingesetzte Filter sind auszubauen und fachgerecht zu entsorgen. Lieferung und Einbau neuer, zum jeweiligen Umluftkühler passender Filtereinsätze in der vorgesehenen Filterklasse. Kontrolle der Filteraufnahmen sowie Reinigung der zugänglichen Gerätebereiche vor Einbau der neuen Filter.

Einbau der Filter gemäß Herstellervorgaben, einschließlich Dichtheits- und Sitzkontrolle. Funktionsprüfung der Umluftkühler nach Filterwechsel durchführen. Sämtliche Nebenleistungen, einschließlich Material, Transport, Entsorgung sowie erforderlicher Hilfsmittel, sind in die Leistung einzukalkulieren.
Menge: 27,000 St

##### Titel 1.434.09 Sonstiges zu KG434

###### Abschnitt 1.434.09.01 Nebenleistungen, Anlagenbefüllung, Inbetriebnahme, Einweisung

*Hinweis: Nebenleistungen Allgemein*

*Hinweis: Anlagenbefüllung gemäß VDI 6044*
Zur Vermeidung von Schäden an der Kälteanlage ist diese mit aufbereitem Ergänzungswasser nachzufüllen. Hierzu ist eine Analyse des örtlichen Trinkwassers heranzuziehen und zu bestimmen, welche Qualität das Ergänzungswasser besitzen muss. Für Kälteanlagen mit bestimmungsgemäßen Betriebstemperaturen bis 50 °C sind unbedingt die Anforderungen der VDI-Richtlinie 2044, Ausgabe 04/2023 einzuhalten.

**1.434.09.01.10 Mobile Wasseraufbereitungsanlage zur Anlagenbefüllung bereitstellen**
Mobile Wasseraufbereitungsanlage zur Anlagenbefüllung
zur Füll- und Ergänzungswasseraufbereitung durch
Enthärtung und Konditionierung.

Mobile Anlage als Kompletteinheit bestehend im Einzelnen aus:

Schutzfilter
Ausführung einschließlich folgender Bauteile: Filterglocke aus Kunststoff PN 16
mit Filtergehäuse aus Messing, Gewindeanschluss
nach DIN 2999, Filtergewebe aus Edelstahl, Abdeckhaube mit integriertem Montageschlüssel zum Wechseln des Filtereinsatzes.

Rohrtrenner- BA
DIN-DVGW-geprüft, nach 3-Kammer-Prinzip mit 2 Rückflussverhinderer in Schrägsitzform, zur Absicherung bis Gefahrenklasse 4, gemäß DIN 1988, Teil 4.
Ausführung einschließlich folgender Bauteile:
Gehäuse aus Rotguss DIN 1705, Rückflussverhinderer aus Kunststoff, Membrane und Dichtungen aus EPDM.

Enthärtungsanlage
zur Enthärtung durch Ionenaustausch von klarem, eisen- und manganfreiem Trink- und Brauchwasser.

Steuerungsart zeitabhängig:
mit programmierbarer 7-Tage-Zeitschaltuhr zur vollautomatischen Steuerung der Regeneration, die auch von Hand ausgelöst werden kann.

Ausführung einschließlich folgender Bauteile:
Filterbehälter PN 10 aus glasfaserverstärktem Polyester mit Kunststoffdüsen, Zentralsteuerventil mit Anschlussstück aus Messing für automatische Regeneration und Filterfüllung aus Ionenaustauscherharz in Lebensmittelqualität, Salzlöse- und Vorratsbehälter mit Saugleitung.

Dosierpumpenanlagen
zur mengenproportionalen Dosierung von nicht ausgasender Chemikalienlösungen, entnommen direkt aus dem Transportgebinde. Steuerung durch Kontaktwasserzähler, der gleichzeitig zur Ermittlung der Füll- und Ergänzungswassermenge dient.
Ausführung einschließlich folgender Bauteile: Magnetdosierpumpe, selbstansaugend, Dosiervolumen schrittweise einstellbar, Kontaktwasserzähler,
Gebindesaugstück mit Trockenlaufschutz; Impfstelle R 1/2" aus PVC mit 2 m Dosierschlauch (PTFE).
Netzanschluß 230 V, 50 Hz.
Ausgang für potentialfreie Leermeldung,
einschließlich Signalübertragungskabel.

Füllmenge, gesamt: ca. 1,5 m³
Füllwasserqualität: gem VDI 2044, Ausg. 04/2023.

Die Anlage ist für die Befüllung des neu errichteten Kältenetzes vorgesehen.

Vorgehensweise:
- Leihweise Bereitstellung der Wasseraufbereitungsanlage
- Justierung der Anlage auf den notwendigen Enthärtungsgrad
- Befüllung, Entlüftung und Druckprobe der Kälteanlage
- Entnahme und Analyse einer Füllwasserprobe nach Befüllung
  der Kälteanlage
- Ausstellung eines Betriebsbuches und Protokollierung
  der Befüllung einschließlich der Einstellwerte
- Demontage und Abtransport der mobilen
  Wasseraufbereitungsanlage nach der Befüllung
- Durchführung ggf. notwendiger Regenerationsschritte
  an der Wasseraufbereitungsanlage

Liefern und zur Anlagenbefüllung nach Herstellerangaben verwenden.

Hinweis:
Die Preiskalkulation beruht lediglich auf Bereitstellung der Aufbereitungsanlage beim Befüllen der Heizungsanlage. Nach der Befüllung sind die Anlage sowie die erforderlichen Hilfzeuge wieder abzutransportieren. Kalkulation inkl. An- und Abtransport.
Menge: 1,000 St

**1.434.09.01.20 Druckprüfung und Entlüftung der Kälteanlage, abschnittsweise**
*** Pauschalposition
Druckprüfung, Spülung und Entlüftung der Kälteanlage
wie folgt:

Abschnittsweise Abdrücken
Das neu installierte Rohrnetz ist mit 1,3-fachem Betriebsdruck, mindestens 1 bar, laut DIN 18380 abschnittsweise abzudrücken, die Prüfdauer beträgt 24 Stunden, inkl. Erstellung eines Druckprotokolls. In die Arbeiten sind die hierfür erforderlichen Verschlüsse und Anschlüsse sowie deren Beseitigung nach der Druckprobe mit einzukalkulieren.
Abschnittsweises Spülen:
Anlage nach der Druckprobe durchspülen, entschlammen einschl. reinigen der Schmutzfänger. Hierüber ist ein Spülprotokoll zu erstellen.

Abschnittsweise Entlüftung:
Nach Abschluss der Druckprobe ist das Netz abschnittsweise zu entlüften. Im Bedarfsfall sind mehrere Entlüftungsdurchgänge durchzuführen. Hierüber ist ein Entlüftungsprotokoll zu erstellen.

Bei Frostgefahr ist die Anlage zu entleeren.

Das Abdrücken und die Befüllung hat mit dem unter der v.g. Position beschriebenen Nachfüllanlage mit der erforderlichen Wasserqualität nach VDI 2044, Ausg. 04/2023 zu erfolgen.

Anlagenbeschreibung:
- Zweirohrkälteanlage
- Fernkälteübergabestation
- Teilnetz Umluftkühler
- Teilnetz Kühlregister RLT
Menge: 1,000 psch

*Hinweis: Inbetriebnahme, Funktionsprüfung*

**1.434.09.01.30 Inbetriebnahme und Einregulierung**
*** Pauschalposition
Inbetriebnahme und Einregulierung
Inbetriebnahme der gesamten Kälteanlage inkl. Funktionstest, Parametrierung/Programmierung, Einstellung und Leistungstest aller gelieferten Komponenten wie z.B. Pumpen, Ventile, Wärmeerzeuger, Sicherheitseinrichtungen sowie Prüfung der Funktion der einzelnen Heizkreise einschließlich erforderlicher Nachkorrekturen.

Dokumentation der eingestellten Leistungsdaten sowie der Stromaufnahmen von Last-Endgeräten (Pumpen) in den Bestandsunterlagen und Abgleich mit den Auslegungsdaten.

Die Einregulierung der Anlage hat in Abstimmung mit der Inbetriebnahme der Gebäudeautomation vor Ort, wenn
erforderlich auch mehrmals, zu erfolgen.

Die Ergebnisse hieraus sind schriftlich zu dokumentieren und dem AN Gebäudeautomation zu übergeben und mit diesem abzustimmen.
Menge: 1,000 psch

**1.434.09.01.40 Prüfen der elektrischen MSR-Verkabelung / 1:1-Test**
*** Pauschalposition
Prüfen der elektrischen Verkabelung der Steuer- und Regelanlage vor Inbetriebnahme, einschl. Erstellung eines Protokolls mit Aufführung der festgestellten Mängel.

Datenpunktprüfung 1:1 Test, beinhaltet die Überprüfung aller an den Automationsstationen aufgeschalteten Datenpunkte gemeinsam mit der Regelungsfachfima.
Die Prüfung ist in einem Protokoll zu dokumentieren.
Die Einzelprüfung der Informationen und Funktionen der GA durch den AN ist mit dem Bauherrn abzustimmen.

Nach schriftlicher Mängelbeseitungsanzeige durch die ausführenden Steuer- und Regelungsfirma ist ein erneutes Prüfen einzukalkulieren.
Menge: 1,000 psch

**1.434.09.01.50 Dokumentation hydraulischer Abgleich**
*** Pauschalposition
Dokumentation des Hydraulischen Abgleiches auf Datenträger, in einfacher Ausfertigung, Unterlagen auf Datenträger mit strukturierter Ablage in den separat ausgeschriebenen Dokumentationsunterlagen.
Menge: 1,000 psch

**1.434.09.01.60 Funktionsprüfung und Probebetrieb**
*** Pauschalposition
Durchführung der Funktionsprüfung der Gesamtanlage im Rahmen eines Probebetriebes.
Sie umfasst:
- die Sicherheitseinrichtungen
- die Regel- und Schalteinrichtungen
- den hydraulischen Abgleich.
Im Anschluss des Probebetriebes sind die Schmutzfänger
und Filter zu reinigen.
Menge: 1,000 psch

**1.434.09.01.70 Reinigen von Einrichtungen und Armaturen**
*** Pauschalposition
Reinigen aller neu installierten Zentralgeräte, Einrichtungen
(z.B. Verteiler, Übergabestation. Entgasungsanlage, Ausdehnungsgefäße etc.) und Armaturen innerhalb der Technikzentralen und sonstiger Räume nach Abschluss sämtlicher Installationsarbeiten.
Menge: 1,000 psch

#### Gewerk 1.490 Sonstige Maßnahmen für technische Anlagen (gewerkeübergreifend)

##### Titel 1.490.01 Sonstiges

###### Abschnitt 1.490.01.01 Nebenleistungen und Montagegerüste

*Hinweis: Nebenleistungen Allgemein*

*Hinweis: Baustelleneinrichtung*
Entsprechend VOB Teil C, DIN 18299 Absatz 4,
ist das Vorhalten, Einrichten und Räumen der Baustelleneinrichtung einschl. der Geräte und dgl. eine
Nebenleistung.

Die Anordnung der Baustelleneinrichtung und der Materiallagerplätze auf dem Gelände ist mit der Objekt-/ Bauüberwachung abzustimmen.
Die allgemeine Baustelleneinrichtung für die Leistungen des Auftragnehmers (AN) hat dieser selbst zu erbringen; Nebenleistungen nach ATV DIN 18 299.

- Aufenthalts- und Lagerräume werden vom AG nicht zur
  Verfügung gestellt.
- Das Einrichten und Räumen der Baustelle sowie das
  Vorhalten der erforderlichen Baustelleneinrichtung
  für sämtliche in der Leistungsbeschreibung aufgeführten
  Leistungen ist eine Nebenleistung und damit nicht
  vergütungspflichtig.
- Sämtliche Leistungen verstehen sich einschl. Lieferung aller
  Stoffe, Bauteile sowie aller Transporte auf der Baustelle und
  frei zur Baustelle sowie einer sicheren und abnahmefähigen
  Ausführung.
- Für die nachstehend beschriebenen Leistungen sind
  Muster vorzulegen und Probeflächen zu erstellen.
- Vorhandene Straßen und Wege dürfen nicht beschädigt
  werden und sind bei Verschmutzung unaufgefordert zu
  säubern.

Bei der Entsorgung der unbelasteten/ belasteten
Baustoffe/Abbruchmaterialien aus der Baumaßnahme sind die im Land Rheinland-Pfalz gültigen abfallrechtlichen Bestimmungen zu beachten. Weiterhin muss dem Recycling (Beton, Metall, etc.) gegenüber der Deponierung der Vorzug gegeben werden. Durch Einsichtnahme in die Entsorgungsbelege wird sich der Auftraggeber von der ordnungsgemäßen Entsorgung und Ausführung des Recyclings überzeugen.
Das bei den Arbeiten des Auftragnehmers an fallende
Verpackungsmaterial wird sein Eigentum und ist zu
entsorgen.

Ausführung:
Die Einrichtung der Baustelle ist so vorzunehmen, dass die Ver- und Entsorgungsleitungen der Baumaßnahme rechtzeitig und ohne Behinderung verlegt werden können.
Vor Beginn der Arbeiten hat sich der Auftragnehmer über den Verlauf von Leitungen, Kabeln usw. (unter- und überirdisch) zu informieren. Notwendige Umlegungen sind rechtzeitig vom Auftragnehmer zu beantragen. Baustellen- und endgültige Anschlüsse müssen grundsätzlich zugänglich bleiben und geschützt werden. Im Zweifel ist vom Auftragnehmer an den Auftraggeber ein Hinweis zu geben, erforderlichenfalls ist eine Festlegung zu treffen.
Beim Abbau der Baustelleneinrichtung ist zu beachten:

- Der Auftraggeber ist über den beabsichtigten Abbau
  der Baustelleneinrichtung oder von wesentlichen
  Teilen derselben zu informieren.
- Nicht mehr benötigte Teile der Baustelleneinrichtung
  sind unverzüglich zu entfernen.
- Nach Abbau der Baustelleneinrichtung sind das dafür
  benötigte Gelände bzw. die genutzten baulichen
  Anlagen und Gebäude in den ursprünglichen Zustand
  zu versetzen, falls nichts anderes vereinbart ist.

Zusätzliche Technische Vertragsbedingungen
Der Auftragnehmer hat vor Beginn der Baumaßnahmen einen
Baustelleneinrichtungsplan vorzulegen. Dieser Plan ist mit der Bauleitung abzustimmen und verbindlich einzuhalten.
Der Baustelleneinrichtungsplan muss insbesondere
folgende Angaben enthalten:
- Anzahl und Lage der Baustellenunterkünfte, Magazine
  und Lagerplätze
- Standorte von sonstigen stationären Baumaschinen
  und Anlagen
- Wege für Geh- und Fahrverkehr
- Anzahl und Lage der Versorgungsanlagen
  (Strom, Wasser, Abwasser etc.) für die Baustelle
- Entsorgungseinrichtungen

Einrichten der Baustelle für sämtliche in der
Leistungsbeschreibung aufgeführten Leistungen.

Es können keine Aufenthalts- und Lagerräume zur Verfügung gestellt werden. Der AN hat die für sich erforderlichen Aufenthalts- und Lagerräume (Container) zu beschaffen.

Im Außenbereich in unmittelbarer Nähe zum Gebäude werden Lager- und Arbeitsflächen in begrenztem Umfang zur Verfügung gestellt.

*Hinweis: Bautagebuch*
Bautagebuch

Für den Zeitraum der beauftragten Arbeiten ist ein Bautagebuch zu führen. Das Bautagebuch ist der Bauleitung unaufgefordert
zur Kontrolle vorzulegen, mindestens jedoch anläss lich jeder festgelegten Baubesprechung.

In dem Bautagebuch sind festzuhalten:

- Jeder Arbeitstag mit Beschreibung der durchgeführten
  Arbeiten
- Mannschaftsstärke inkl. namentlicher Auflistung
  und Funktion der Personen
- Jeder Arbeitstag, an dem nicht gearbeitet wird,
  mit entsprechender Begründung
- Besondere Vorkommnisse wie Verzugsmeldungen,
- Beschädigungen durch die eigene oder andere
  Firmen, Personen
- Diebstähle und dessen Meldungen
- Meldungen an Behörden z.B. Feuerwehr
- Bauaufsichtliche Dienstbeschwerden
- Unfälle
- Aufsichtsbeschwerden

Das Bautagebuch wird als Dokument angesehen und ist durch den leitenden Monteur und durch die Bauleitung anlässlich jeder Kontrolle abzuzeichnen.

Wird dem ordnungsgemäßen Führen des Bautagebuches nicht Folge geleistet, so werden Vertragsstrafen erhoben oder die Firma um entsprechenden Ersatz des leitenden Monteurs ersucht.

Die Führung des Bautagebuches wird nicht gesondert vergütet!

*Hinweis: Unterlagen für den AN*
Unterlagen für den Auftragnehmer
Dem Auftragnehmer werden Ausführungspläne im Maßstab 1:50, Unterlagen entsprechend den Erfordernissen des Objektes zur Berechnung, Dimensionierung und konstruktiven Durcharbeitung in digitaler Form als Datenträger zur Verfügung gestellt.

Vervielfältigungen zum eigenen Gebrauch und die
Verteilung an Nachunternehmer ist eigenverantwortlich
und auf eigene Kosten vorzunehmen.

*Hinweis: Einweisung, Abnahmen*

**1.490.01.01.10 Technische Einweisung des Betreibers/Nutzers**
*** Pauschalposition
Technische Einweisung des Betriebpersonals in die fertiggestellten technischen Installationen (Sanitär, Heizung, Kälte).

Die Einweisung erfolgt nach Fertigstellung der Anlage und umfasst die Vermittlung aller zum bestimmungsgemäßen Betrieb erforderlichen Kenntnisse gemäß den Anforderungen der VOB/C sowie DIN 18381.

Aufklärung über Funktionen, Parameter, Hinweise zu Betrieb, Sicherheit, Störumschaltung, Wartungs- und Pflegehinweisen, Aufzeigen von Gefährdungen durch Systeme mit Wasser/Glykol bzw. Kältemittel usw..

Vorgesehener Zeitaufwand der Einweisung: 8 Stunden,
Nachweis der Einweisung mit Protokoll inkl. Unterschrift des Eingewiesenen.
Menge: 1,000 psch

**1.490.01.01.20 Teilnahme an Technischen Abnahmen**
*** Pauschalposition
Teilnahme an allen Technischen Abnahmen
für die errichteten Technischen Anlagen
(Sanitär, Heizung, Kälte).

Zum Nachweis der Richtigkeit und Vollständigkeit der gelieferten Leistungen, entsprechend nach Bauabschnitten sind ggf. mehrere Abnahmen erforderlich.
Ergänzend zu den technischen Abnahmen entsprechend der VOB erfolgt eine Sachverständigenabnahme für die gelieferten brandschutzrelevanten Bauteile wie zum Beispiel Rohrabschottungen.

Für jede Abnahme sind für die erbrachten Leistungen fach- und sachkundiges Personal sowie bis drei Tage vor Abnahme alle erforderlichen Unterlagen wie Zulassungen und Prüfzeugnisse für alle gelieferten Sicherheitseinrichtungen und installierten brandschutztechnischen Bauteile und Abschottungen
zu liefern.
Menge: 1,000 psch

*Hinweis: Montagegerüste*

**1.490.01.01.30 Fahrbares Montagegerüst**
Fahrbares Montagegerüst, Auf- und Abbau sowie
für die Dauer der durchzuführenden Arbeiten
an verschiedenen Montageorten vorhalten.

Montagegerüste inkl. Arbeitsbühnen über 2,0 m,
Montagehöhe über Gelände oder Fußboden bis 4,0 m.
Menge: 6,000 St

**1.490.01.01.40 Fahrbares Montagegerüst**
Fahrbares Montagegerüst Auf- und Abbau sowie
für die Dauer der durchzuführenden Arbeiten
an verschiedenen Montageorten vorhalten.

Montagegerüste inkl. Arbeitsbühnen über 4,0 m.
Höhe über Gelände oder Fußboden, bis 5,0 m
Montagehöhe.
Menge: 5,000 St

###### Abschnitt 1.490.01.02 Kernbohrungen und Stemmarbeiten

**Ausführungsbeschreibung 93 Kernbohrungen und Stemmarbeiten**
*Kernbohrungen und Stemmarbeiten*
Kernbohrungen, Wandschlitze, Wanddurchbrüche, Bohrungen in Beton- oder Mauerwerkswände bzw. durch Betondecken und andere Stemmarbeiten dürfen nur auf ausdrückliche Anweisung der Bauleitung und nach Genehmigung durch den Statiker ausgeführt werden.

Zur Genehmigung sind Pläne in zweifacher Ausfertigung mit Angabe von Größe und genauer Lage der vorgesehenen Bohrungen und Stemmarbeiten mindestens im Maßstab 1:50, rechtzeitig, jedoch mindestens zwei Wochen vor dem
beabsichtigten Ausführungstermin der Bauleitung
vorzulegen.

Sämtliche Bohrungen sind ohne Erschütterung der Baukonstruktion durchzuführen. Herstellung von Wandschlitze im Mauerwerk mittels Fräse. Beim Bohren anfallende Verunreinigungen (Wasser, Staub usw.) sind durch geeignete Maßnahmen (Absaugen, usw.) direkt, ohne Beeinträchtigung angrenzender Bereiche, kostenlos zu beseitigen.

Der anfallende Bauschutt ist fachgerecht und kostenlos zu entsorgen. Container- und Abfuhrkosten sind in die Einheitspreise einzukalkulieren. Die Arbeitsstelle ist nach der Durchführung der Arbeiten besenrein zu verlassen.
Nachstemmarbeiten sind in die Einheitspreise einzukalkulieren.
Alle einschlägigen Vorschriften, insbesondere UV-Vorschriften, sind zu beachten.

Die Bohrungen sind passgenau mit den durchzuführenden Isolier- bzw. Brandschutzschalen herzustellen

Leistungssoll:
Kernbohrung durch eine Beton- oder Mauerwerkswand bzw. durch eine Betondecke, Bohrungshöhe über Gelände / Fußboden jeweils bis 3,5 m.

**1.490.01.02.10 Kernbohrung Durchm. 60 mm, Tiefe bis 300 mm**
*** gemäß Ausführungsbeschreibung 93
wie zuvor in vollem Wortlaut beschrieben jedoch:
- Bohrdurchmesser bis 60 mm
- Bohrtiefe bis 300 mm
Menge: 31,000 St

**1.490.01.02.20 Kernbohrung Durchm. 61-100 mm, Tiefe bis 300 mm**
*** gemäß Ausführungsbeschreibung 93
wie zuvor in vollem Wortlaut beschrieben jedoch:
- Bohrdurchmesser 61 bis 100 mm
- Bohrtiefe bis 300 mm
Menge: 30,000 St

**1.490.01.02.30 Kernbohrung Durchm. 101-150 mm, Tiefe bis 300 mm**
*** gemäß Ausführungsbeschreibung 93
wie zuvor in vollem Wortlaut beschrieben jedoch:
- Bohrdurchmesser 101 bis 150 mm
- Bohrtiefe bis 300 mm
Menge: 3,000 St

**1.490.01.02.40 Kernbohrung Durchm. 151-200 mm, Tiefe bis 300 mm**
*** gemäß Ausführungsbeschreibung 93
wie zuvor in vollem Wortlaut beschrieben jedoch:
- Bohrdurchmesser 151 bis 200 mm
- Bohrtiefe bis 300 mm
Menge: 5,000 St

**1.490.01.02.50 Kernbohrung Durchm. 201-250 mm, Tiefe bis 300 mm**
*** gemäß Ausführungsbeschreibung 93
wie zuvor in vollem Wortlaut beschrieben jedoch:
- Bohrdurchmesser 201 bis 250 mm
- Bohrtiefe bis 300 mm
Menge: 1,000 St

**1.490.01.02.60 Kernbohrung Durchm. 251-300 mm, Tiefe bis 300 mm**
*** gemäß Ausführungsbeschreibung 93
wie zuvor in vollem Wortlaut beschrieben jedoch:
- Bohrdurchmesser 251 bis 300 mm
- Bohrtiefe bis 300 mm
Menge: 2,000 St

**1.490.01.02.70 Kernbohrung Durchm. 301-350 mm, Tiefe bis 300 mm**
*** gemäß Ausführungsbeschreibung 93
wie zuvor in vollem Wortlaut beschrieben jedoch:
- Bohrdurchmesser 301 bis 350 mm
- Bohrtiefe bis 300 mm
Menge: 1,000 St

###### Abschnitt 1.490.01.03 Beschilderung und Profilstahlkonstruktion

**Ausführungsbeschreibung 94 Bezeichnungsschilder**
*Bezeichnungsschilder*
Bezeichnungsschild
Farbe und Beschriftung nach Angabe des AG, inkl. mehrzeiliger Beschriftung, Schild aus mehrschichtigem Kunststoff, gedruckt, Befestigungsgrund variabel, inkl. Rohrträgerschelle, mit verschraubung o.ä. als Befestigungsmaterial, Größe gem. folgender Positionen:

**1.490.01.03.10 Bezeichnungsschild B x H 300 x 210 mm**
Bezeichnungsschild, Farbe und Beschriftung nach Angabe des AG, mit mehrzeiliger Beschriftung, Schild aus Kunststofffolie als Klebeschild, dauerhaft bedruckt, Befestigungsgrund variabel, liefern und aufkleben.
B x H: 300 x 210 mm.
Menge: 3,000 St

**1.490.01.03.20 Bezeichnungsschild BxH 210x100 mm**
*** gemäß Ausführungsbeschreibung 94
wie zuvor beschrieben, Abmessung BxH: 210x100 mm
Menge: 14,000 St

**1.490.01.03.30 Bezeichnungsschild BxH 100x54 mm**
*** gemäß Ausführungsbeschreibung 94
wie zuvor beschrieben, Abmessung BxH: 100x54 mm
Menge: 110,000 St

**1.490.01.03.40 Bezeichnungsschild BxH 32x12 mm**
*** gemäß Ausführungsbeschreibung 94
wie zuvor beschrieben, Abmessung BxH: 32x12 mm
Menge: 190,000 St

**1.490.01.03.50 Banderole zur Rohrleitungskennzeichnung**
Banderole zur Rohrleitungskennzeichnung
mit Kenntlichmachung der Fliesrichtung und des Mediums, Farbe und Beschriftung nach Angabe des AG, gedruckt, Befestigungsgrund variabel, selbstklebend, Breite 250 mm, abriebfest und wischbeständig, Temperaturbeständig -20 °C bis 120 °C

Banderolen sind alle 5 m sowie vor und hinter Wand- / Deckendurchführungen aufzubringen.
Menge: 580,000 St

**Ausführungsbeschreibung 95 Profilstahlkonstruktion**
*Profilstahlkonstruktion*
Formstahl zu Sonderbefestigungen der TGA-Installationen verarbeiten für Stütz-, Hänge-,Trag- und Befestigungskonstruktionen sowie Festpunkte aus DIN-Profilstahl nach Erfordernis geschnitten, entgratet, verschweißt oder verschraubt. Schallentkoppelt gelagert.
(Standardaufhängungen/-befestigungen/-konstruktionen fallen nicht unter diese Pos, diese sind mit den Einheitspreisen der jeweiligen Leistungsposition abgegolten)

Im Wesentlichen bestehend aus:

Installationsschienen
Rundstahl: DIN 1013
Flachstahl: DIN 1017
T-Stahl: DIN 1024
U-Stahl: DIN 1026
Winkelstahl: DIN 1028

Konstruktion, je nach Erfordernis verzinkt bzw. mit
zweimaligem Rostschutzanstrich nach DIN 18 363 / 18 364
und abschließendem Deckanstrich.

Einschließlich Festpunkte, Rohrbefestigungen,
Rohrschlitten mit Schellen, Führungs- und Tragkonstruktionen.

Befestigung in Betondecken und -Wänden mit geeigneten Verbindern, Dach auch mit Dämmschichten bis 300 mm einschl. Gewindestab und evtl. Adapter, Stockschraube, Muttern, U-Scheiben, Bohrungen und zugelassenen Stahldübeln. Montagehöhe über Gelände/Fußboden bis 4 m. Liefern und montieren, einschl. zugehörigem Kleinmaterial und Endkappen aus Kunststoff.

**1.490.01.03.60 Stahlkonstruktion wie vor, jedoch Profil 28/30 mm, 1,18 kg/m**
*** gemäß Ausführungsbeschreibung 95
Stahlkonstruktion wie zuvor in vollem Wortlaut beschrieben, jedoch Ausführung für Sonderkonstruktionen als vorgefertigte Installationsschiene mit eingestanzten Langlöchern,
Profil 28/30 mm, 1,15 kg/lfdm.
Menge: 500,000 kg

**1.490.01.03.70 Stahlkonstruktion wie vor, jedoch Profil 38/40 mm, 1,80 kg/m**
*** gemäß Ausführungsbeschreibung 95
Stahlkonstruktion wie zuletzt in vollem Wortlaut
beschrieben, jedoch Profil 38/40 mm, 1,80 kg/m.
Menge: 280,000 kg

###### Abschnitt 1.490.01.04 Dokumentation

**1.490.01.04.10 Bestands- und Revisionsunterlagen**
*** Pauschalposition
Erstellung der Bestands- und Revisionsunterlagen, mit
CAD-Programm, anhand von Montageplänen des AN.

Die Bestandsunterlagen sind mind. 15 Werktage vor
der Abnahme, als Prüfexemplar mit der Abnahmebeantragung 1-fach einzureichen. Der Fachplaner prüft
das Exemplar innerhalb von 2 Wochen.

Die überarbeiteten Bestandsunterlagen sind dem Auftraggeber als Papierzeichnung/Plotterausdruck (3-fach, farbig, gefaltet DIN A4) und Datenträger (USB-Stick mit Schnittstelle zur CAD-Verarbeitung, DXF- oder DWG-Schnittstelle sowie als PDF-Dateien) einschl. Übergabe der Pläne sowie des USB-Stick einsortiert in 3 Ordnerausfertigungen, zur Abnahme zu übergeben.

Im Einzelnen:

Grundrisspläne im Maßstab 1:50
je Geschoß für die technischen Installationen einschl. der Kennzeichnung der Schnittstellen und Anschlusspunkte zu Fremdgewerken mit detailgetreuer Eintragung aller Installationsgeräte, mit Zeichnungslegende, mit Bezugsmaße zum Baukörper und zu Komponenten anderer Gewerke, mit allen erforderlichen Dimensionsangaben für Rohrleitungen, Maße und Position von Reinigungsöffnungen, Absperr- und Drosselorgane, genaue Typangaben für Einbaukomponenten, Angabe über Dämmung, Einbaustellen von Meß-, Regel- und Stellorganen mit Angaben von Sollwerten.

Funktions- und Strangschema
mit allen logischen und physikalischen Angaben von Leitungen, Querschnitte, Mediummengen und Volumenströme usw., welche mit den Grundrißplänen übereinstimmen müssen.

Protokolle
von Druckproben, Spülungen, Einweisungen, Inbetriebnahmen, Prüfprotokollen etc.

Installationsgeräteliste
Aufstellung von Typenbezeichnungen über die einzu- setzenden Installationsgeräten und Wartungsmaterialien.

Errichterbescheinigung

Sachverständigen-Abnahmeprotokolle

Brandschutzdokumentation

Form der Dokumentation:

Die Unterlagen sind gemäß den Vorgaben
der BHKS-Regel 2.001
"Aufbau von Anlagendokumentationen - Betriebs-, Wartungs- und Bedienungsanleitungen in der TGA"
zu erstellen.

Die Dokumentunterlagen sind in genormten Ordnern mit
190 mm Rückenschildlänge sowie nachfolgendem Verzeichnis zu übergeben.

INHALTSVERZEICHNIS

1 Ordner-Inhaltsverzeichnis
  Raumnummernplan Anlagenverwaltung

2  Planungsgrundlagen
  Anlagenbeschreibung
  CE Gefahrenanalyse
  Berechnungen
  Anlagenschemata

3  Auflistung Bestandspläne
  Bestandszeichnungen mit Schnitten
  Detailzeichnungen
  Gerätezeichnungen
  Strang- bzw. Schaltschemata

4  Liste Einrichtungsgegenstände

5  Fabrikatslisten
  Ersatzteilliste mit Typenangabe und Bezugsquelle
  Gerätekarten
  Herstellerunterlagen mit Kennzeichnung der
  eingesetzten Komponenten
  Kennlinien der eingebauten Komponenten

6  Schalt- und Regelpläne soweit nicht in der
  MSR-Dokumentation enthalten
  Einstellwerte
  Sicherheitseinstellungen

7  Bedienungs- und Wartungsanweisung
  (ausführlich amEnde der Auflistung)
  Wartungsvorschriften
  Wartungstermine
  Störungsbeschreibung mit Beseitigungshinweise

8  Abnahme- und Herstellerbescheinigungen, Zertifikate
  Errichterbescheinigung /
  Fachunternehmererklärung
  EG Konformitätserklärung
  Einweisungsbescheinigung
  Abnahmeprotokoll mit Mängelliste
  TÜV Abnahmeprotokolle (sofern erforderlich)
  Bescheinigung über die Einhaltung der VDE- und
  DIN -Normen
  Bescheinigung über die Einhaltung nach VBG 4
  Bauartenzulassungen Maschinen und Komponenten
  Sicherheitsdatenblatt Kältemittel

9  Messprotokolle
  Spülprotokolle Rohrleitungen
  Druckpropenprotokolle Rohrleitungen
  Stromaufnahmen mit Gegenüberstellung Soll/Ist
  Sichtabnahmeprotokoll der Fachbauleitung für
  alle Installationen, die nicht mehr
  zugänglich sind
  Protokoll Dichtigkeitsprüfung

10  Diverses

Bedienungs- und Wartungsanweisung
Der Wartungsumfang ist in einer Inspektionstabelle aufzulisten. Die Bedienungs- und Wartungsanweisungen, welche aus- schließlich in deutscher Sprache erstellt sind, sollen Aussagen entsprechend folgender Gliederung machen:

Anlagenbeschreibung
- Anlagencharakterisierung mit Ortsbestimmung
- Garantiewerte
- Betriebsdaten
- Installationsdaten
- anlagenspezifische Merkmale

Bedienungsanweisung
- Funktion und Lage der Bedienungsorgane
- Bedienungsreihenfolge in Abhängigkeit der
  Betriebsweise, Anzeige-, Steuer-, Schalt-, Schutz-
  und Regelgeräte
- Erläuterung der Sicherheitseinrichtungen
- Anweisungen für Betriebsunterbrechungen
- wirtschaftlichste Betriebsart

Wartungsanweisung
- Erläuterung der Störmeldung
- Fehlersuchtabelle (Diagnosesystem)
- Schmier- und Dichtungsarbeiten
- Spezialwerkzeuge
- Eigenschaften von Betriebsmitteln (Bei Bedarf auch
  Sicherheitsdatenblätter)
- behördliche Kontrollen und Prüfungen
- Art und Zeitfolge der Überwachung (Inspektionstabelle)

Ersatzteilaufstellung
- Reserveeinrichtungen
- Verschleißteile
- Ersatzteilliste mit Angaben des Herstellers,
  Auslieferungslagers und des Kundendienststützpunktes mit Anschrift und Telefon-Nr, Typ- bzw.
  Fabrikations-Nr., Größe, Leistung, Bestelldaten usw.
Menge: 1,000 psch

**1.490.01.04.20 Anlagenschemata Sanitär für Technikzentrale**
Farbige Bestands-Anlagenschemata der Sanitärinstallation (Trinkwasser, Schmutzwasser und Regenwasser) jeweils 1-fach, bis zu einem Format von DIN A0 (Höhe) und einer Länge von 2,50 m, matt laminiert und feuchtegeschützt, im Technikraum aufhängen. Inkl. Befestigungs- und Kleinmaterial.
Befestigungsuntergrund: Beton, Mauerwerk bzw. Gipskarton-Wand
Menge: 2,000 St

**1.490.01.04.30 Anlagenschema Heizung für Technikräume**
Farbiges Bestands-Anlagenschema der Heizungsinstallation, 1-fach, bis zu einem Format von DIN A0 (Höhe) und einer Länge von 2,50 m, matt laminiert und feuchtegeschützt, im Technikraum aufhängen. Inkl. Befestigungs- und Kleinmaterial.
Befestigungsuntergrund: Beton, Mauerwerk bzw. Gipskarton-Wand
Menge: 2,000 St

**1.490.01.04.40 Anlagenschema Kälte für Technikräume**
Farbiges Bestands-Anlagenschema der Kälteinstallation,
1-fach, bis zu einem Format von DIN A0 (Höhe) und einer Länge von 2,50 m, matt laminiert und feuchtegeschützt, im Technikraum aufhängen. Inkl. Befestigungs- und Kleinmaterial.
Befestigungsuntergrund: Beton, Mauerwerk bzw. Gipskarton-Wand
Menge: 2,000 St

###### Abschnitt 1.490.01.05 Wartungsdienst Sanitär, Heizung, Kälte (nur EP-Abfrage)

*Hinweis: Hinweis Wartungsverträge:*
Wartungsverträge sind mit Abgabe des Angebots vorzulegen.

Ebenso sind die auf das konkrete Projekt angepassten AMEV-Arbeitskarten für die Kalkulation der Wartungskosten relevant.

Die v.g. AMEV-Arbeitskarten sind der Angebotsanfrage als Anlage beigefügt.

**Ausführungsbeschreibung 96 Wartungsdienst gem. AMEV Instandhaltung 2018**
*Wartungsdienst gem. AMEV Instandhaltung 2018*
Wartungsdienst gem. AMEV Instandhaltung 2018

1. Leistungsumfang
1.1. Allgemein
Der Auftragnehmer übernimmt die Wartung, Inspektion und Instandhaltung aller errichteten technischen Anlagen folgender Kostengruppen gemäß DIN 276:
- KG 410 - Abwasser-, Wasser-, Gasanlagen
- KG 420 - Wärmeversorgungsanlagen
- KG 434 - Kälteversorgungsanlagen
- KG 440 - Starkstromanlagen (Gewerkselektrik)
Die Leistungen sind gemäß AMEV "Instandhaltung 2018" bzw. aktueller Fassung auszuführen.

2. Art der Leistungen

2.1. Wartung
Regelmäßige Wartungsarbeiten gemäß Herstellerangaben und AMEV wie folgt:
- Reinigung und Funktionsprüfung
- Einstellung von Anlagenparametern
- Schmierung, Austausch von Verschleißteilen
- Durchführung von Betriebsproben

2.2 Inspektion
- Feststellung und Beurteilung des Ist-Zustandes
- Dokumentation von Schäden und Abweichungen
- Bericht an den Auftraggeber mit Handlungsempfehlungen

2.3 Instandsetzung (optional als Bedarfsleistung)
- Beseitigung festgestellter Mängel nach Freigabe
- Kleinreparaturen innerhalb definierter Kostenpauschalen

3. Wartungsintervalle
Die Wartungsintervalle sind gemäß AMEV und VDMA-Einheitsblättern einzuhalten.
I.d. R. ist die Wartung - je nach Bauteil - 1 bis 2 x jährlich durchzuführen.
Sicherheitsrelevante Anlagen sind gem. der jeweiligen Vorschrift zu warten.
Abweichungen nach Herstellerangaben sind zu berücksichtigen.

5. Dokumentation
Der Auftragnehmer hat folgende Unterlagen zu erstellen:
- Wartungsprotokolle je Anlage
- Mängelberichte mit Priorisierung
- Nachweis über durchgeführte Leistungen
- Aktualisierung von Bestandsunterlagen (bei Änderungen)
Format:
- digital (PDF/Excel)
- Übergabe innerhalb von 5 Werktagen nach Wartung

6. Personalqualifikation
- Einsatz von qualifiziertem Fachpersonal
- Nachweis einschlägiger Ausbildung
  (z.B. SHK, Elektrotechnik, MSR)
- Einhaltung aller relevanten Vorschriften (DIN, VDI, DGUV)

7. Reaktionszeiten / Störungsdienst
- Störungsmeldung:
  werktags innerhalb 24 h
- Notfälle:
  Reaktionszeit max. 4 h
- 24/7-Bereitschaft (optional)

8. Abrechnung
- Pauschale Jahreswartungskosten je Anlage/Anlagengruppe
- Stundenverrechnungssätze für Zusatzleistungen
- Materialkosten auf Nachweis

9. Besondere Vertragsbedingungen (AMEV-konform)
- Anwendung der AMEV-Empfehlungen
- Einhaltung der Betreiberpflichten
- Dokumentationspflicht gemäß Betreiberverantwortung
- Zusammenarbeit mit anderen Gewerken

Mit der Wartung ist auch die Beseitigung von evtl. auftretenden Störungen abgegolten

Gesamtzeitraum: 4 Jahre

Es ist der Preis pro Jahr anzugeben!

**1.490.01.05.10 Wartungsarbeiten Kosten erstes Jahr**
*** Pauschalposition
*** Bedarfsposition ohne GB
*** gemäß Ausführungsbeschreibung 96
Leistung wie zuvor in vollem Wortlaut beschrieben,
jedoch Kosten im ersten Jahr.
Menge: 1,000 psch

**1.490.01.05.20 Wartungsarbeiten Kosten zweites Jahr**
*** Pauschalposition
*** Bedarfsposition ohne GB
*** gemäß Ausführungsbeschreibung 96
Leistung wie zuvor in vollem Wortlaut beschrieben,
jedoch Kosten im zweiten Jahr.
Menge: 1,000 psch

**1.490.01.05.30 Wartungsarbeiten Kosten drittes Jahr**
*** Pauschalposition
*** Bedarfsposition ohne GB
*** gemäß Ausführungsbeschreibung 96
Leistung wie zuvor in vollem Wortlaut beschrieben,
jedoch Kosten im dritten Jahr.
Menge: 1,000 psch

**1.490.01.05.40 Wartungsarbeiten Kosten viertes Jahr**
*** Pauschalposition
*** Bedarfsposition ohne GB
*** gemäß Ausführungsbeschreibung 96
Leistung wie zuvor in vollem Wortlaut beschrieben,
jedoch Kosten im vierten Jahr.
Menge: 1,000 psch

###### Abschnitt 1.490.01.06 Taglohnarbeiten (nur EP-Abfrage)

*Hinweis: Stundenlohnarbeiten*

**Ausführungsbeschreibung 97 Stundenlohnarbeiten (06:00-20:00 Uhr)**
*Stundenlohnarbeiten (06:00-20:00 Uhr)*
Arbeiten, die sich massenmäßig nicht erfassen lassen,
oder unvorhergesehen anfallen, z. B. Änderungen, Er-
weiterungen etc., die nicht zum Leistungsumfang dieses
Leistungsverzeichnisses gehören, bauseits aber gewünscht und nur auf besondere Anordnung der Bauleitung ausgeführt werden dürfen, werden im Stundenlohn ausgeführt.

Die Verrechnung dieser Arbeiten erfolgt aufgrund der
für jeden Kalendertag gesondert aufgestellten und von
der Bauleitung anerkannten Stundenzetteln, in welchen eindeutig aufzuführen sind:

Vor- und Zuname, Beruf, genaue Qualifikation, Arbeitszeit, Verbrauch an Materialien, welche zu den Einheitspreisen dieses Kostenanschlages bzw. Tagespreis verrechnet werden, Benutzung von Maschinen, Unterschrift des Auftragnehmers bzw. seines Bevollmächtigten.

Mit der Angebotunterschrift erklärt der Auftragnehmer
gleichzeitig, dass die Stunden-Verrechnungssätze für
Stundenlohnarbeiten unter Beachtung der preisrecht- lichen Vorschriften ermittelt wurden, und unabhängig von der Anzahl der abgerechneten Stunden gelten.

In den Stunden-Verrechnungssätzen sind außer den
Lohn- und Gehaltskosten und Gemeinkostenanteilen
die Sozialkassenbeiträge, die Vermögenswirksamen
Leistungen sowie sämtliche Lohn- und Gehaltsnebenkosten Auslösung, Wegegelder, Unterkunfts- und Übernachtungsgelder, Kosten der Familienheimfahrten, Beförderungskosten, Wegezeitenentschädigungen etc. einzukalkulieren.

Bei anfallenden Stundenlohnarbeit ist entsprechend den zusätzlichen Vertragsbedingungen zu verfahren.

Die Stundenlohnzettel sind täglich der Bauleitung zur
Bestätigung vorzulegen, allerspätestens zum Ende der Kalenderwoche, in der sie ausgeführt wurden. Werden Stundenlohnzettel vom AN verspätet vorgelegt, so hat der AG das Recht, diese zurückzuweisen und die Bezahlung zu verweigern.

Erschwerniszuschläge sowie Zuschläge für Überstunden, Nacht-, Sonntags-  und Feiertagsarbeit werden gesondert
vergütet.

Für zusätzliche Leistungen werden folgende Stunden- Verrechnungssätze zum Nachweis vorgesehen.

**1.490.01.06.10 Stunden eines Obermonteurs**
*** Stundenlohnarbeiten
*** Bedarfsposition ohne GB
*** gemäß Ausführungsbeschreibung 97
Leistung wie zuvor im vollen Wortlaut beschrieben, jedoch Stunden eines Obermonteurs (nur auf bes. Anordnung des AG) 06:00-20:00 Uhr.
Menge: 1,000 h

**1.490.01.06.20 Stunden eines Monteurs**
*** Stundenlohnarbeiten
*** Bedarfsposition ohne GB
*** gemäß Ausführungsbeschreibung 97
Leistung wie zuvor im vollen Wortlaut beschrieben, jedoch Stunden eines Monteurs (nur auf bes. Anordnung des AG) 06:00-20:00 Uhr.
Menge: 1,000 h

**1.490.01.06.30 Stunden eines Helfers**
*** Stundenlohnarbeiten
*** Bedarfsposition ohne GB
*** gemäß Ausführungsbeschreibung 97
Leistung wie zuvor im vollen Wortlaut beschrieben, jedoch Stunden eines Helfers (nur auf bes. Anordnung des AG) 06:00-20:00 Uhr.
Menge: 1,000 h

### Bauabschnitt 2 BA 2 - Geb. 1272 - Fernkälteerschließung

#### Gewerk 2.434 Kälteanlagen

##### Titel 2.434.02 Kälteverteilnetze

###### Abschnitt 2.434.02.01 Erdverlegtes Rohrleitungssystem und Zubehör

*Hinweis: Vorbemerkung*
Der Aushub sämtlicher Rohrgräben für die Fernkälteleitungen erfolgt bauseits durch das Gewerk Rohbau und ist nicht in die Einheitspreise der Leitungen einzukalkulieren. Gleiches gilt für das Verfüllen der Rohrgräben nach Abschluss der Leitungsverlegearbeiten.

Die für die Leitungsverlegung erforderliche Sandbettung bzw. Einsandung der Leitungen ist vollständig durch das ausführende Gewerk herzustellen und in die Einheitspreise einzukalkulieren. Ebenfalls in die Kalkulation einzubeziehen sind sämtliche Nebenarbeiten zur fachgerechten Vorbereitung der Grabensohle, wie das Nacharbeiten, Ebnen und Feinprofilieren der Grabensohle, soweit dies für die ordnungsgemäße Verlegung der Leitungen erforderlich ist.

Die Abstimmung der erforderlichen Grabenabmessungen und Arbeitsräume mit dem Gewerk Rohbau hat durch das ausführende Gewerk zu erfolgen. Ebenso ist der zeitliche Ablauf der Arbeiten mit dem Gewerk Rohbau abzustimmen. Dies betrifft insbesondere den Zeitpunkt der Leitungsverlegung, der erforderlichen Prüfungen und Abnahmen der Leitungen sowie den anschließenden Zeitpunkt des Verfüllens der Rohrgräben.

*Hinweis: Schweißarbeiten*
Die folgenden Vorraussetzungen und Qualifikationen sind für die Schweißarbeiten an den nachfolgend aufgeführten Fernkälteleitungen zu erfüllen.

- Sofern ungünstige Witterungsbedingungen vorherrschen ist zur Vorbereitungund Ausführung ein Schutzzelt über der Verbindungsstelle zu errichten.
- Während des Schweißens sind die Stirnseiten der Rohrenden durch nasse Tücher, Flammschutzmatten oder Steckblenden vor Schweißspritzern und Verbrennung zu schützen.
- Die Verbindungen der schwarzen Stahlrohre können nach DIN ISO 857-1 mit folgenden Verfahren ausgeführt werden:  - Lichtbogenhandschweißen
 - Gasschweißen mit Sauerstoff-Acetylenflamme
 - Wolfram-Inertgasschweißen (WIG)
 - Kombinationsprozesse
- Für die Güte der Schweißnaht, die Prüfung und Bewertung gilt das AGFW-Arbeitsblatt FW 446.

- Unternehmen die Schweißarbeiten ausführen, müssen die schweißtechnischen Anforderungen nach EN ISO 3834 erfüllen und nach AGFW-Arbeitsblatt FW 601 zertifiziert sein.
- Schweißarbeiten sind nur von Schweißern auszuführen, die im Besitz eines gültigen Prüfzeugnisses nach DIN EN 287-1 sind.
- Unter Baustellenbedingungen ist zusätzlich die entsprechende Qualifikation nach DVGW GW 350 nachzuweisen.
- Das anzuwendende Schweißverfahren muss für Baustellenschweißungen geeignet sein. Für die Schweißnahtvorbereitung, die Fugenform am Stahl sowie für den Abstand zwischen den Rohrenden ist in Anlehnung an die DIN EN 448 die DIN 2559-2 und -3 sowie die DIN EN ISO 9692-1 maßgebend.
- Die Schweißzusatzwerkstoffe müssen auf die Grundwerkstoffe abgestimmt und zugelassen sein, sie sind je nach Schweißverfahren nach der DIN EN 12536, DIN EN ISO 2560 oder der DIN EN ISO 636 auszuwählen und deutlich zu kennzeichnen.
- Die fertig gestellten Schweißnähte müssen gemäß AGFW-Arbeitsblatt FW 601 die Anforderungen der Bewertungsgruppe B und C nach DIN EN ISO 5817 erfüllen, nach DIN EN 489 ist nur die Bewertungsgruppe B gefordert.

Der Auftragnehmer hat die erforderlichen Qualifikationen, Zulassungen und Prüfbescheinigungen des Unternehmens sowie der eingesetzten Mitarbeiter rechtzeitig vor Beginn der Arbeiten unaufgefordert gegenüber dem Auftraggeber nachzuweisen.

*Hinweis: Prüfung der Schweißnaht*
Nach Fertigstellung der Schweißarbeiten sind die Schweißnähte in folgendem Umfang zu prüfen.

- Die Sichtprüfung ist in DIN EN ISO 17637 klassifiziert.
- Dichtheitsprüfung nach AGFW-Merkblatt FW 602. Sichtverfahren mit Luft, dabei werden die Schweißnähte mit einem schaumbildenden Mittel benetzt. Ist innerhalb von mindestens 1 Minute keine Bläschenbildung festzustellen, gilt die Dichtheit als nachgewiesen. Bei der Prüfung mit innerem Luftüberdruck beträgt der Prüfdruck 0,2 bis 0,5 bar, mit äußerem Luftunterdruck (Vakuumbrille) maximal 0,6 bar absolut. Eine Kaltwasserdruckprobe an der entlüfteten Trasse ist in Anlehnung an das DVGW-Arbeitsblatt G 469, Verfahren A1 auszuführen. Der Prüfdruck beträgt das 1,3-fache des Betriebsdruckes am Hochpunkt und ist 3 Stunden zu halten
- Durchstrahlungsprüfung mit min. Prüfklasse B nach DIN EN 1435 oder eine Ultraschallprüfung nach EN1714

Ob eine Durchstrahlungs- oder Ultraschallprüfung durchgeführt wird sowie der jeweilige Prüfumfang, ist mit dem Auftraggeber abzustimmen.
Die Prüfergebnisse sämtlicher durchgeführter Sicht-, zerstörungsfreier sowie Dichtheits- und Festigkeitsprüfungen sind zu protokollieren und dem Auftraggeber unaufgefordert vor der Abnahme vorzulegen.

**Ausführungsbeschreibung 98 Rohrsystem erdverlegt**
*Rohrsystem erdverlegt*
Werkseitig gedämmtes Mantelrohrverbundsystem für die direkte, kanalfreie Erdverlegung. Medium- und PEHD-
Mantelrohr über PUR-Hartschaum kraftschlüssig miteinander verbunden und bilden eine Einheit. Rohrleitung gem. DIN EN 15698-1.

Geschweisst:
Geschweißtes Stahlrohr P235 GH gemäß DIN EN 253, Technische Lieferbedingungen nach DIN EN
10217-1 oder 10217-2 mit Abnahmeprüfzeugnis nach DIN EN 10204 - 3.1, Stahlwandstärken nach AGFW FW 401, Ab Wandstärke > 3,2 mm abgeschrägte Enden nach DIN EN ISO 9692-1

Mantelrohr:
Polyethylene High Density (PEHD) ist ein nahtlos extrudiertes, schlag- und bruchfestes zähelastisches Hartpolyethylen bis
- 50° C nach DIN 8075. Gemäß EN 253, zur optimalen Haftung am PUR-Hartschaum, Corona behandelt.

Wärmedämmung:
Fugenlos zwischen Medium- und Mantelrohr geschäumter Polyurethan-Hartschaum. Treibmittel C-Pentan, Ozonabbaupotential (ODP) = 0, Treibhauspotential (GWP) = < 0,001. Wärmeleitfähigkeit maximal 0,0275 W/(mK), Dauerbetriebstemperatur und Schaumdichte mindestens
gemäß EN 253.

Verlegung - bauseits:
im bauseits ausgehobenen Graben auf Unterlagen (z.B. Hartschaumbalken, Kanthölzer o.ä.) nach Verlegeplan
ausrichten und verschweißen. Vor Beginn der Dämm- und Dichtarbeiten ist eine Druckprobe (ev. Röntgenprüfung) durchzuführen.

Gütevorschrift Druckstufe PN25, Lieferlänge 6 m oder 12 m Stangen

**2.434.02.01.10 Kunststofmantelrohr DN65**
*** gemäß Ausführungsbeschreibung 98
Stahlrohr wie zuvor im vollen Wortlaut beschrieben jedoch DN65
Menge: 150,000 m

**Ausführungsbeschreibung 99 Fertigbogen**
*Fertigbogen*
Fertigbogen für wie zuvor im vollen Wortlaut beschriebenes Rohrsystem, Stahlqualität P235 GH, nach EN 10217 geschweißt, PEHD-Mantel, inkl. IPS, produziert nach EN 448 und FW 401, Winkel 45° oder 90° nach Erfordernis, Schenkellänge 1,0 x 1,0 m

**2.434.02.01.20 Fertigbogen 45° oder 90°, DN65, 1 m x 1 m**
*** gemäß Ausführungsbeschreibung 99
Fertigbogen für wie zuvor im vollen Wortlaut beschriebenes Rohrsystem jedoch DN65
Menge: 12,000 St

**Ausführungsbeschreibung 100 Kugelhahn**
*Kugelhahn*
Kugelhahn für wie zuvor im vollen Wortlaut beschriebenes Rohrsystem
Stahlqualität P235 GH, SW 19 nach EN 10217 geschweißt
PEHD-Mantel, inkl. IPS, Volldurchgang, Kugel aus Edelstahl-schwimmend gelagert, Druckstufe PN 25, produziert nach EN 448, EN 488 und FW 401

**2.434.02.01.30 Kugelhahn DN65**
*** gemäß Ausführungsbeschreibung 100
Kugelhahn wie zuvor im vollen Wortlaut beschrieben jedoch DN65
Menge: 4,000 St

**Ausführungsbeschreibung 101 Verbindungsmuffen**
*Verbindungsmuffen*
Verbindungsmuffen für wie zuvor im vollen Wortlaut beschriebenes Rohrsystem
Als wasserdichte Isolierung an den Schweißverbindungen (bis zum Abschluss der Dämm- und Dichtarbeiten der  Verbindungsmuffen hat der Verleger für die Entwässerung und Freihaltung der Rohrgräben zu sorgen), Position beinhaltet liefern, dämmen und dichten, geprüft nach DIN EN 489, Verbindungsmuffen sind mit Folie welche sie vor Feuchtigkeit und Schmutz schützt vor dem Verschweißen der Rohrleitung vom Rohrverleger aufzuschieben

**2.434.02.01.40 Abschrumpfmuffe Da 140 mm**
*** gemäß Ausführungsbeschreibung 101
Abschrumpfmuffe wie zuvor in vollem Wortlaut beschrieben jedoch Außendurchmesser Da = 140 mm
Menge: 50,000 St

**Ausführungsbeschreibung 102 Endkappe**
*Endkappe*
Endkappe für wie zuvor im vollen Wortlaut beschriebenes Rohrsystem
wärmeschrumpfende Endkappe zum stirnseitigen Dichten der Leitungen in Schächten und Gebäuden, Position beinhaltet liefern und aufschrumpfen

**2.434.02.01.50 Endkappe DN65**
*** gemäß Ausführungsbeschreibung 102
Endkappe wie zuvor im vollen Wortlaut beschrieben jedoch DN65
Menge: 2,000 St

**Ausführungsbeschreibung 103 Endboden**
*Endboden*
Gewölbter Endboden, für Stahlrohr DN 65, Endbodenform Klöpperboden oder gleichwertig, Werkstoff Stahl S235JR oder gleichwertig, passend zur vorgenannten Rohrsystem,
inkl. Zuschneiden und Anpassen, inkl. Ausrichten und Heften,
umlaufend verschweißen, Schweißverfahren nach DIN EN ISO 4063, Schweißnaht entsprechend Wanddicke,
 inkl. Nahtvorbereitung, inkl. Ausführung durch qualifiziertes Personal, Schweißnaht reinigen, Schlacke entfernen,
Korrosionsschutz ausbessern an Schweißstelle,

**2.434.02.01.60 Endboden DN65**
*** gemäß Ausführungsbeschreibung 103
Endboden wie zuvor im vollen Wortlaut beschrieben jedoch DN65
Menge: 2,000 St

*Hinweis: Entleerung*

**Ausführungsbeschreibung 104 Kugelhahn mit Schlauchanschluss**
*Kugelhahn mit Schlauchanschluss*
Kugelhahn als Entleerungsarmatur für erdverlegtes vorgedämmtes Rohrsystem,  Einbau in zugänglichem Bereich, Schacht, aus Stahl, vollverschweißt oder gleichwertig, mit angeschweißtem Abgangsstutzen, Abgang mit Gewindeanschluss (z. B. ¾" AG) für Schlauchkupplung, mit Verschlusskappe, Einbindung in Mediumrohr der erdverlegten Leitung, inkl. aller Schweißarbeiten, inkl. Formstücke und Anpassungen, inkl. Nachisolierung im Bereich der Einbindung nach Systemvorgaben, inkl. Abdichtung des Mantelrohres, inkl. Einbindung in das Muffensystem, für temporäres Füllen und Entleeren der Leitung geeignet, druck- und temperaturbeständig entsprechend Rohrsystem

**2.434.02.01.70 Kugelhahn, DN20**
*** gemäß Ausführungsbeschreibung 104
Kugelhahn wie zuvor im vollen Wortlaut beschrieben jedoch DN20
Menge: 2,000 St

**Ausführungsbeschreibung 105 Rohrleitung aus mittelschwerem Stahlgewinderohr DIN EN**
*Rohrleitung aus mittelschwerem Stahlgewinderohr DIN EN*
Rohrleitung aus mittelschwerem Stahlgewinderohr DIN EN 10255, geschweißt, mit werkseitigem Korrosionsschutz nach AGI Q 151, für Klimakaltwasser, als Verteilungs- und Steigleitung, Verbindung durch Schweißen, einschl. Schweiß- bzw. Löt- und Dichtungsmittel, sowie Herstellen der Verbindungen, Form- und Verbindungsstücke sowie gedämmte Kälterohrschellen werden gesondert vergütet, inkl. aller erforderlichen Befestigungen und Montagematerialien, Arbeitshöhe des Montageortes bis 3,5 m über der Standfläche, Ausführung gemäß Zeichnung

Abmessungen
Dimension Außendurchmesser x Wandstärke
DN15  21,3 x 1,6 mm
DN20  26,9 x 1,6 mm
DN25  33,7 x 2,0 mm
DN32  42,4 x 2,0 mm
DN40  48,3 x 2,0 mm
DN50  60,3 x 2,0 mm
DN65  76,1 x 2,3 mm

**2.434.02.01.80 Rohrleitung DN20**
*** gemäß Ausführungsbeschreibung 105
Rohrleitung wie zuvor im vollen Wortlaut beschrieben jedoch DN20
Menge: 1,000 m

**Ausführungsbeschreibung 106 Endkappe**
*Endkappe*
Endkappe für wie zuvor im vollen Wortlaut beschriebenes Rohrsystem
wärmeschrumpfende Endkappe zum stirnseitigen Dichten der Leitungen in Schächten und Gebäuden, Position beinhaltet liefern und aufschrumpfen

**2.434.02.01.90 Endkappe DN20**
*** gemäß Ausführungsbeschreibung 106
Endkappe wie zuvor im vollen Wortlaut beschrieben jedoch DN20
Menge: 2,000 St

*Hinweis: Dämmung*

**2.434.02.01.100 Kältedämmung Entleerung**
Herstellen der Kältedämmung im Bereich der Entleerungsleitung DN20 und Armaturen, fachgerechte Ausführung der Kältedämmung einschließlich Nachisolierung, gemäß den Herstellervorgaben des eingesetzten erdverlegten Rohrsystems, einschließlich aller systemzugehörigen Komponenten und Abdichtungen
Menge: 2,000 St

*Hinweis: Trasse*

**2.434.02.01.110 Dehnungspolster-Teilumhüllung**
Zur Dehnungsaufnahme der Rohrleitungen bei Richtungsänderungen im Erdbereich. Aus rohrstatischen Gründen erfolgt die Anbringung der Dehnpolster stets für eine zweiseitige Dehnungsaufnahme. Das bedeutet, es werden jeweils 2 Streifen in der Längeneinheit von 1000mm für einen fertigen Meter Dehnpolster benötigt.

Bei der Teilumhüllung werden die Dehnpolster zusätzlich mit einer aufkaschierten, äußeren festen Randzone aus Laminat versehen und das Mantelrohr somit vollständig umhüllt.
Menge: 150,000 m

**2.434.02.01.120 Rohrunterlage**
Rohrunterlagen als Hilfsauflager der Rohrleitungen.
Sie müssen im Gegensatz zu Kanthölzern vor dem Einsanden nicht entfernt werden und sind deshalb vorzugsweise zu verwenden.
Menge: 80,000 St

**2.434.02.01.130 Trassenwarnband**
Trassenwarnband für VL + RL zur Markierung der Rohrleitungen über dem fertigen Sandbett und der ersten Füllage. Warnband 40 mm breit und 250 m pro Rolle mit schwarzer neutraler Aufschritt auf gelben Grund
Menge: 2,000 St

**2.434.02.01.140 Dokumentation Polsterplan**
Erstellung einer Dokumentation des Polsterplans mit einem CAD-Programm
Menge: 1,000 St

*Hinweis: Leckageortung - Nordisches System*

**2.434.02.01.150 Stationäres Überwachungsgerät**
Stationäres Überwachungsgerät zur kontinuierlichen, stationären und automatischen Überwachung von Sensorschleifen aus Cu-Draht, NiCr-Draht oder technisch gleichen Überwachungssystemen auf Sensordrahtunterbrechung und Feuchte, mit alphanumerischer Anzeige.

Max. 2.500 m Rohr im CU-Drahtsystem unabhängig überwachbar.

Digitale Meßwertanzeige von:
- Isolationswiderstand (<2,5 MOhm bis >20 KOhm )
- einstellbare Ansprechschwelle (<2,5 MOhm bis >20 kOhm)
- Schleifenprüfung (nur bei Cu-Draht)
- Fehlerart
- Potentialfreier Meldekontakt

Als 1- bis 4-Kanal Version.
Netzanschlussdose: 230 V / 50 Hz

Vorbereitet zum Anschluss eines manuellen Ortungsgerätes.
Die Fehlerortung erfolgt im Bedarfsfall durch einen Messtechniker.
Menge: 1,000 St

**2.434.02.01.160 Verdrahtungsdose**
Verdrahtungsdose-CU mit 5-poliger Blockklemme
Menge: 1,000 St

###### Abschnitt 2.434.02.02 Schachtbauwerk und Zubehör

*Hinweis: Hinweise zum Übergabeschacht und den Zubehörkomponenten*
Vor Bestellung und Lieferung der Schachtbauwerke sind sämtliche örtlichen Gegebenheiten sowie alle relevanten Maße eigenverantwortlich durch den Auftragnehmer vor Ort zu prüfen. Die angegebenen Planmaße dienen lediglich als Richtwerte. Etwaige Abweichungen oder Unklarheiten sind vor der Bestellung der Anlage mit der Bauleitung bzw. dem Auftraggeber abzustimmen. Eine Bestellung darf erst nach erfolgter Prüfung und Freigabe erfolgen.

**2.434.02.02.10 Übergabeschacht aus Beton, eckig, 1500x1500 mm, H Ges. ca. 1,80 m**
Schachtbauwerk
aus güteüberwachtem Beton C 45 / 55 für die Fertigteile, Expositionsklassen XC 4, XF 3, XA 2 (Widerstand gegen sulfathaltiges Wasser bis 1.500mg/l), Fertigteile hergestellt in Systemschalung, einseitig schalglatt, Einfüllseite geglättet, Rissbreitenbegrenzung auf 0,20 mm, Betondeckung nomc
= 5,00 cm, unter Verwendung von FZ - Abstandshaltern, Baustahl für Belastung DIN - Fachbericht 101 bzw. DIN EN 1991-2-2010-12 entsprechend SLW 60 enthalten.

Beschreibung:
Lieferung und Setzen des Schachtunterteils in Magerbetonschicht und Ausnivellieren des Schachts.
Lieferung und aufsetzen von separater Deckenplatte inkl. Abdichtung.
Schachtunterteil und Konus inkl. eingebauter Steigbügel

Maße Unterteil:
L x B i. L. = 1,50 x 1,50 m
H i. L. = bis max. 1,00 m
Wandstärke: 20 cm
Bodenstärke: 20 cm
Deckenstärke: 25 cm

Gewichte:
Unterteil ca. 7,5 to
Deckenplatte ca. 1,6 to

Inkl. folgender Bauteile:
-  Betonstahl nach statischen Erfordernissen eingebaut
-  4 Stk. Schachtfutter FZ DN 200 eingebaut
-  1 Stk. Schachtfutter FZ DN 80 eingebaut
-  1 Stk. Schachtfutter FZ DN 50 eingebaut
-  8 Stk. Steigbügel DIN 19555 Form B/Stahlkern eingebaut
-  Schachtboden glatt abgezogen
-  Deckenplatte mit Spitzendring DN 1000 DIN 4034/1
-  1 Stk. SH-M DN 1000-625 H 600 lose mitgeliefert
-  1 Stk. SDV Seal Dichting lose mitgeliefert
-  1 Stk. Schachtdeckel aus Beton, geschlossen,
  verschraubt, Klasse D
-  3 Stk. Ausgleichsringe für Ausstieg, Höhe bis max. 100 mm
  inkl. Abdichtung
-  1 Stk. Erdungsfestpunkt M12 liefern und einbauen
-  1 Stk. Erdungsdurchführung M12 liefern und einbauen
-  15 m Erdungsband 30x3,5mm inkl. Klemmen V2A
  liefern, einbauen und an bauseitigen Ringerder
  anschließen
-  8 m  Dichtband zur Abdichtung der Wand-Deckenfuge
  lose mitgeliefert, inkl. Stützmörtel

Inkl. folgender Ingenieurleistungen:
- prüffähige statische Berechnung
- Prüfung der statischen Berechnung
  (Wahl des Prüfers durch den Auftragnehmer inkl. Planprüfung)

Datenaustausch der v.g. Prüfunterlagen per PDF via E-Mail

Inkl. folgender Leistungen und Gebühren:
-  Logistik-, Fracht- und Energiekostenpauschale
-  Fracht
-  Krankosten
-  Produktions-, Freigabeplan/Bauwerk
-  Statiken
-  Transportanker
-  Magerbetonschicht in Baugrube,
  BxTxH: ca.  2,00 x 2,00 x 0,30 m
-  Hilfs- und Hebezeuge

Die zu liefernden v.g. Bauteile sind fix und fertig in der Baugrube in die Magerbetonschicht einzusetzen, die Rohrleitungen sind einzuführen und abzudichten (Ringraumdichtungen sind in separater Position beschrieben).

Die Verfüllung der Baugrube erfolgt bauseits.
Menge: 1,000 St

**Ausführungsbeschreibung 107 Mauerdurchführung gegen drückendes Wasser**
*Mauerdurchführung gegen drückendes Wasser*
Dichtungseinsatz, dicht gegen drückendes Wasser.
zum Einbau in bauseitiges Futterrohr oder Kernbohrung (Weiße Wanne).

Dichtungseinsatz als nichtgeteilte Dichtung, mit asymmetrisch profilierten Stahlringen (DPS bis KB/DN 350) in Stahl ggv Korrosionsschutzbeschichtung oder Edelstahl 1.4301 (V2A) oder Edelstahl 1.4571/1.4404 (V4A), mit wasserdicht verschweißten Bolzen, mit Elastomer-Dichtung, Dichtbreite 2 x 27 mm, aus EPDM oder EPDM-TW (Trinkwasser) oder NBR (kraftstoff- / ölbeständig) oder Silikon (hochtemperaturbeständig) oder FPM (chemikalienbeständig),
Dichtigkeit gegen drückendes Wasser, gasdicht,
mit geprüfter Radondichtigkeit, erfüllt Anforderungen nach FHRK-Standard 20, geprüft nach FHRK Prüfgrundlage GE 101,
mit FHRK-Qualitätssiegel ausgezeichnet, wartungsfreie Ausführung (kein Nachspannen erforderlich), Montage von der druckzugewandten Seite, einschl. Befestigungsmaterial für Massivwände, einschl. Kernbohrungsversiegelung

einschl. Konservierungsmittel liefern und
nach Herstellerangabe einbauen.

Medienrohrdurchmesser: s. Positionsbeschreibung
Futterrohrdurchmesser: s. Positionsbeschreibung

**2.434.02.02.20 Mauerdurchführung DN50 für Rohr/Kabel 7-24 mm**
*** gemäß Ausführungsbeschreibung 107
Dichtungseinsatz wie zuvor in vollem Wortlaut beschrieben, jedoch für:
Medienrohrdurchmesser: 7-24 mm
Futterrohr/Kernbohrdurchmesser: DN 50
Menge: 1,000 St

**2.434.02.02.30 Mauerdurchführung DN80 für Rohr/Kabel 7-40 mm**
*** gemäß Ausführungsbeschreibung 107
Dichtungseinsatz wie zuvor in vollem Wortlaut beschrieben, jedoch für:
Medienrohrdurchmesser: 7-40 mm
Futterrohr/Kernbohrdurchmesser: DN 80
Menge: 1,000 St

**2.434.02.02.40 Mauerdurchführung DN200 für Rohr 105-145 mm**
*** gemäß Ausführungsbeschreibung 107
Dichtungseinsatz wie zuvor in vollem Wortlaut beschrieben, jedoch für:
Medienrohrdurchmesser: 105-145 mm
Futterrohr/Kernbohrdurchmesser: DN 200
Menge: 2,000 St

**Ausführungsbeschreibung 108 Mauerdurchführung gegen drückendes Wasser Blind**
*Mauerdurchführung gegen drückendes Wasser Blind*
Dichtungseinsatz, dicht gegen drückendes Wasser.
zum Einbau in bauseitiges Futterrohr oder Kernbohrung (Weiße Wanne) als dauerhafter Blindverschluss.

Dichtungseinsatz als nichtgeteilte Dichtung, als dauerhafter Blindverschluss, mit asymmetrisch profilierten Stahlringen (DPS bis KB/DN 350) in Stahl ggv Korrosionsschutzbeschichtung oder Edelstahl 1.4301 (V2A) oder Edelstahl 1.4571/1.4404 (V4A), mit wasserdicht verschweißten Bolzen, mit Elastomer-Dichtung, Dichtbreite 2 x 27 mm, aus EPDM oder EPDM-TW (Trinkwasser) oder NBR (kraftstoff- / ölbeständig) oder Silikon (hochtemperaturbeständig) oder FPM (chemikalienbeständig),
Dichtigkeit gegen drückendes Wasser, gasdicht,
mit geprüfter Radondichtigkeit, erfüllt Anforderungen nach FHRK-Standard 20, geprüft nach FHRK Prüfgrundlage GE 101,
mit FHRK-Qualitätssiegel ausgezeichnet, wartungsfreie Ausführung (kein Nachspannen erforderlich), Montage von der druckzugewandten Seite, einschl. Befestigungsmaterial für Massivwände, einschl. Kernbohrungsversiegelung

einschl. Konservierungsmittel liefern und
nach Herstellerangabe einbauen.

Medienrohrdurchmesser: s. Positionsbeschreibung
Futterrohrdurchmesser: s. Positionsbeschreibung

**2.434.02.02.50 Mauerdurchführung DN50 für Rohr/Kabel 7-24 mm**
*** gemäß Ausführungsbeschreibung 108
Dichtungseinsatz wie zuvor in vollem Wortlaut beschrieben, jedoch für:
Medienrohrdurchmesser: 7-24 mm
Futterrohr/Kernbohrdurchmesser: DN 50
Menge: 1,000 St

**2.434.02.02.60 Mauerdurchführung DN80 für Rohr/Kabel 7-40 mm**
*** gemäß Ausführungsbeschreibung 108
Dichtungseinsatz wie zuvor in vollem Wortlaut beschrieben, jedoch für:
Medienrohrdurchmesser: 7-40 mm
Futterrohr/Kernbohrdurchmesser: DN 80
Menge: 1,000 St

**2.434.02.02.70 Mauerdurchführung DN200 für Rohr 105-145 mm**
*** gemäß Ausführungsbeschreibung 108
Dichtungseinsatz wie zuvor in vollem Wortlaut beschrieben, jedoch für:
Medienrohrdurchmesser: 105-145 mm
Futterrohr/Kernbohrdurchmesser: DN 200
Menge: 2,000 St

**Ausführungsbeschreibung 109 Straßenkappe aus Guss, oval, Fernkälte**
*Straßenkappe aus Guss, oval, Fernkälte*
Straßenkappe Typ 2S für erdverlegten Kugelhahn, geeignet für Betätigung über Vierkant mit Spindelverlängerung, in höhenverstellbarer (teleskopierbarer) Ausführung, aus Gusseisen, geeignet für Armaturen in Wasserleitungen sowie für den Einbau in Steinpflasterflächen, liefern und fachgerecht einbauen einschließlich Ausrichtung zur Spindelverlängerung, höhenmäßiger Anpassung an die Gelände- bzw. Pflasteroberkante, niveaugleichem Einbau des Deckels, tragfähiger Einbettung und Lastabtragung sowie aller erforderlichen Nebenarbeiten und Befestigungsmittel, Ausführung geeignet für Verkehrsbelastung gemäß DIN EN 124

**2.434.02.02.80 Straßenkappe DN65**
*** gemäß Ausführungsbeschreibung 109
Straßenkappe wie zuvor im vollen Wortlaut beschrieben jedoch DN65
Menge: 2,000 St

###### Abschnitt 2.434.02.03 Sonstiges

*Hinweis: Nebenleistungen Allgemein*

*Hinweis: Baustelleneinrichtung*
Entsprechend VOB Teil C, DIN 18299 Absatz 4,
ist das Vorhalten, Einrichten und Räumen der Baustelleneinrichtung einschl. der Geräte und dgl. eine
Nebenleistung.

Die Anordnung der Baustelleneinrichtung und der Materiallagerplätze auf dem Gelände ist mit der Objekt-/ Bauüberwachung abzustimmen.
Die allgemeine Baustelleneinrichtung für die Leistungen des Auftragnehmers (AN) hat dieser selbst zu erbringen; Nebenleistungen nach ATV DIN 18 299.

- Aufenthalts- und Lagerräume werden vom AG nicht zur
  Verfügung gestellt.
- Das Einrichten und Räumen der Baustelle sowie das
  Vorhalten der erforderlichen Baustelleneinrichtung
  für sämtliche in der Leistungsbeschreibung aufgeführten
  Leistungen ist eine Nebenleistung und damit nicht
  vergütungspflichtig.
- Sämtliche Leistungen verstehen sich einschl. Lieferung aller
  Stoffe, Bauteile sowie aller Transporte auf der Baustelle und
  frei zur Baustelle sowie einer sicheren und abnahmefähigen
  Ausführung.
- Für die nachstehend beschriebenen Leistungen sind
  Muster vorzulegen und Probeflächen zu erstellen.
- Vorhandene Straßen und Wege dürfen nicht beschädigt
  werden und sind bei Verschmutzung unaufgefordert zu
  säubern.

Bei der Entsorgung der unbelasteten/ belasteten
Baustoffe/Abbruchmaterialien aus der Baumaßnahme sind die im Land Rheinland-Pfalz gültigen abfallrechtlichen Bestimmungen zu beachten. Weiterhin muss dem Recycling (Beton, Metall, etc.) gegenüber der Deponierung der Vorzug gegeben werden. Durch Einsichtnahme in die Entsorgungsbelege wird sich der Auftraggeber von der ordnungsgemäßen Entsorgung und Ausführung des Recyclings überzeugen.
Das bei den Arbeiten des Auftragnehmers an fallende
Verpackungsmaterial wird sein Eigentum und ist zu
entsorgen.

Ausführung:
Die Einrichtung der Baustelle ist so vorzunehmen, dass die Ver- und Entsorgungsleitungen der Baumaßnahme rechtzeitig und ohne Behinderung verlegt werden können.
Vor Beginn der Arbeiten hat sich der Auftragnehmer über den Verlauf von Leitungen, Kabeln usw. (unter- und überirdisch) zu informieren. Notwendige Umlegungen sind rechtzeitig vom Auftragnehmer zu beantragen. Baustellen- und endgültige Anschlüsse müssen grundsätzlich zugänglich bleiben und geschützt werden. Im Zweifel ist vom Auftragnehmer an den Auftraggeber ein Hinweis zu geben, erforderlichenfalls ist eine Festlegung zu treffen.
Beim Abbau der Baustelleneinrichtung ist zu beachten:

- Der Auftraggeber ist über den beabsichtigten Abbau
  der Baustelleneinrichtung oder von wesentlichen
  Teilen derselben zu informieren.
- Nicht mehr benötigte Teile der Baustelleneinrichtung
  sind unverzüglich zu entfernen.
- Nach Abbau der Baustelleneinrichtung sind das dafür
  benötigte Gelände bzw. die genutzten baulichen
  Anlagen und Gebäude in den ursprünglichen Zustand
  zu versetzen, falls nichts anderes vereinbart ist.

Zusätzliche Technische Vertragsbedingungen
Der Auftragnehmer hat vor Beginn der Baumaßnahmen einen
Baustelleneinrichtungsplan vorzulegen. Dieser Plan ist mit der Bauleitung abzustimmen und verbindlich einzuhalten.
Der Baustelleneinrichtungsplan muss insbesondere
folgende Angaben enthalten:
- Anzahl und Lage der Baustellenunterkünfte, Magazine
  und Lagerplätze
- Standorte von sonstigen stationären Baumaschinen
  und Anlagen
- Wege für Geh- und Fahrverkehr
- Anzahl und Lage der Versorgungsanlagen
  (Strom, Wasser, Abwasser etc.) für die Baustelle
- Entsorgungseinrichtungen

Einrichten der Baustelle für sämtliche in der
Leistungsbeschreibung aufgeführten Leistungen.

Es können keine Aufenthalts- und Lagerräume zur Verfügung gestellt werden. Der AN hat die für sich erforderlichen Aufenthalts- und Lagerräume (Container) zu beschaffen.

Im Außenbereich in unmittelbarer Nähe zum Gebäude werden Lager- und Arbeitsflächen in begrenztem Umfang zur Verfügung gestellt.

*Hinweis: Bautagebuch*
Bautagebuch

Für den Zeitraum der beauftragten Arbeiten ist ein Bautagebuch zu führen. Das Bautagebuch ist der Bauleitung unaufgefordert
zur Kontrolle vorzulegen, mindestens jedoch anläss lich jeder festgelegten Baubesprechung.

In dem Bautagebuch sind festzuhalten:

- Jeder Arbeitstag mit Beschreibung der durchgeführten
  Arbeiten
- Mannschaftsstärke inkl. namentlicher Auflistung
  und Funktion der Personen
- Jeder Arbeitstag, an dem nicht gearbeitet wird,
  mit entsprechender Begründung
- Besondere Vorkommnisse wie Verzugsmeldungen,
- Beschädigungen durch die eigene oder andere
  Firmen, Personen
- Diebstähle und dessen Meldungen
- Meldungen an Behörden z.B. Feuerwehr
- Bauaufsichtliche Dienstbeschwerden
- Unfälle
- Aufsichtsbeschwerden

Das Bautagebuch wird als Dokument angesehen und ist durch den leitenden Monteur und durch die Bauleitung anlässlich jeder Kontrolle abzuzeichnen.

Wird dem ordnungsgemäßen Führen des Bautagebuches nicht Folge geleistet, so werden Vertragsstrafen erhoben oder die Firma um entsprechenden Ersatz des leitenden Monteurs ersucht.

Die Führung des Bautagebuches wird nicht gesondert vergütet!

*Hinweis: Unterlagen für den AN*
Unterlagen für den Auftragnehmer
Dem Auftragnehmer werden Ausführungspläne im Maßstab 1:50, Unterlagen entsprechend den Erfordernissen des Objektes zur Berechnung, Dimensionierung und konstruktiven Durcharbeitung in digitaler Form als Datenträger zur Verfügung gestellt.

Vervielfältigungen zum eigenen Gebrauch und die
Verteilung an Nachunternehmer ist eigenverantwortlich
und auf eigene Kosten vorzunehmen.

*Hinweis: Einweisung, Abnahmen*

**2.434.02.03.10 Technische Einweisung des Betreibers/Nutzers**
*** Pauschalposition
Technische Einweisung des Betriebpersonals in die fertiggestellten technischen Installationen (Fernkälteleitung).

Die Einweisung erfolgt nach Fertigstellung der Anlage und umfasst die Vermittlung aller zum bestimmungsgemäßen Betrieb erforderlichen Kenntnisse gemäß den Anforderungen der VOB/C sowie DIN 18381.

Aufklärung über Funktionen, Parameter, Hinweise zu Betrieb, Sicherheit, Störumschaltung, Wartungs- und Pflegehinweisen, Aufzeigen von Gefährdungen durch Systeme mit Wasser/Glykol bzw. Kältemittel usw..

Vorgesehener Zeitaufwand der Einweisung: 4 Stunden,
Nachweis der Einweisung mit Protokoll inkl. Unterschrift des Eingewiesenen.
Menge: 1,000 psch

**2.434.02.03.20 Teilnahme an Technischen Abnahmen**
*** Pauschalposition
Teilnahme an allen Technischen Abnahmen
für die errichteten Technischen Anlagen
(Fernkälteleitung).

Zum Nachweis der Richtigkeit und Vollständigkeit der gelieferten Leistungen, entsprechend nach Bauabschnitten sind ggf. mehrere Abnahmen erforderlich.
Ergänzend zu den technischen Abnahmen entsprechend der VOB erfolgt eine Sachverständigenabnahme für die gelieferten brandschutzrelevanten Bauteile wie zum Beispiel Rohrabschottungen.

Für jede Abnahme sind für die erbrachten Leistungen fach- und sachkundiges Personal sowie bis drei Tage vor Abnahme alle erforderlichen Unterlagen wie Zulassungen und Prüfzeugnisse für alle gelieferten Sicherheitseinrichtungen und installierten brandschutztechnischen Bauteile und Abschottungen
zu liefern.
Menge: 1,000 psch

**Ausführungsbeschreibung 110 Bestands- und Revisionsunterlagen**
*Bestands- und Revisionsunterlagen*
Erstellung der Bestands- und Revisionsunterlagen, mit
CAD-Programm, anhand von Montageplänen des AN.

Die Bestandsunterlagen sind mind. 15 Werktage vor
der Abnahme, als Prüfexemplar mit der Abnahmebeantragung 1-fach einzureichen. Der Fachplaner prüft
das Exemplar innerhalb von 2 Wochen.

Die überarbeiteten Bestandsunterlagen sind dem Auf- traggeber als Papierzeichnung/Plotterausdruck (3-fach, farbig, gefaltet DIN A4) und Datenträger (CD-ROM mit Schnittstelle zur CAD-Verarbeitung, DXF- oder DWG-Schnittstelle sowie als PDF-Dateien) einschl. Übergabe der Pläne sowie der CD-ROM einsortiert in
3 Ordnerausfertigungen, zur Abnahme zu übergeben.

Im Einzelnen:

Grundrisspläne im Maßstab 1:50
je Geschoß für die technischen Installationen einschl. der Kennzeichnung der Schnittstellen und An- schlusspunkte zu Fremdgewerken mit detailgetreuer Eintragung aller Installationsgeräte, mit Zeichnungslegende, mit Bezugsmaße zum Baukörper und zu Komponenten anderer Gewerke, mit allen erforderlichen Dimensionsangaben für Rohrleitungen, Maße und Position von Reinigungsöffnungen, Absperr- und Drosselorgane, genaue Typangaben für Einbaukomponenten, Angabe über Dämmung, Einbaustellen von Meß-, Regel- und Stellorganen mit Angaben von Sollwerten.

Funktions- und Strangschema
mit allen logischen und physikalischen Angaben von Leitungen, Querschnitte, Mediummengen und Volumenströme usw., welche mit den Grundrißplänen übereinstimmen müssen.

Protokolle
von Druckproben, Spülungen, Einweisungen, Inbetriebnahmen, Prüfprotokollen etc.

Installationsgeräteliste
Aufstellung von Typenbezeichnungen über die einzu- setzenden Installationsgeräten und Wartungsmaterialien.

Errichterbescheinigung

Sachverständigen-Abnahmeprotokolle

Form der Dokumentation:

Die Unterlagen sind gemäß den Vorgaben
der BHKS-Regel 2.001
"Aufbau von Anlagendokumentationen - Betriebs-, Wartungs- und Bedienungsanleitungen in der TGA"
zu erstellen.

Die Dokumentunterlagen sind in genormten Ordnern mit
190 mm Rückenschildlänge sowie nachfolgendem Ver- zeichnis zu übergeben.

INHALTSVERZEICHNIS

1 Ordner-Inhaltsverzeichnis
  Raumnummernplan Anlagenverwaltung

2  Planungsgrundlagen
  Anlagenbeschreibung
  CE Gefahrenanalyse
  Berechnungen
  Anlagenschemata

3  Auflistung Bestandspläne
  Bestandszeichnungen mit Schnitten
  Detailzeichnungen
  Gerätezeichnungen
  Strang- bzw. Schaltschemata

4  Liste Einrichtungsgegenstände

5  Fabrikatslisten
  Ersatzteilliste mit Typenangabe und Bezugsquelle
  Gerätekarten
  Herstellerunterlagen mit Kennzeichnung der
  eingesetzten Komponenten
  Kennlinien der eingebauten Komponenten

6  Schalt- und Regelpläne soweit nicht in der MSR Do-  kumentation enthalten
  Einstellwerte
  Sicherheitseinstellungen

7  Bedienungs- und Wartungsanweisung (ausführlich am
  Ende der Auflistung)
  Wartungsvorschriften
  Wartungstermine
  Störungsbeschreibung mit Beseitigungshinweise

8  Abnahme- und Herstellerbescheinigungen, Zertifikate
  Errichterbescheinigung /
  Fachunternehmererklärung
  EG Konformitätserklärung
  Einweisungsbescheinigung
  Abnahmeprotokoll mit Mängelliste
  TÜV Abnahmeprotokolle (sofern erforderlich)
  Bescheinigung über die Einhaltung der VDE- und  DIN Normen
  Bescheinigung über die Einhaltung nach VBG 4
  Bauartenzulassungen Maschinen und Komponenten
  Sicherheitsdatenblatt Kältemittel

9  Messprotokolle
  Spülprotokolle Rohrleitungen
  Druckpropenprotokolle Rohrleitungen
  Stromaufnahmen mit Gegenüberstellung Soll/Ist
  Sichtabnahmeprotokoll der Fachbauleitung für
  alle Installationen, die nicht mehr
  zugänglich sind
  Protokoll Dichtigkeitsprüfung

10  Diverses

Bedienungs- und Wartungsanweisung
Der Wartungsumfang ist in einer Inspektionstabelle aufzulisten. Die Bedienungs- und Wartungsanweisungen, welche aus- schließlich in deutscher Sprache erstellt sind, sollen Aussagen entsprechend folgender Gliederung machen:

Anlagenbeschreibung
- Anlagencharakterisierung mit Ortsbestimmung
- Garantiewerte
- Betriebsdaten
- Installationsdaten
- anlagenspezifische Merkmale

Bedienungsanweisung
- Funktion und Lage der Bedienungsorgane
- Bedienungsreihenfolge in Abhängigkeit derBetriebsweise, Anzeige-, Steuer-, Schalt-, Schutz-  und Regelgeräte
- Erläuterung der Sicherheitseinrichtungen
- Anweisungen für Betriebsunterbrechungen
- wirtschaftlichste Betriebsart

Wartungsanweisung
- Erläuterung der Störmeldung
- Fehlersuchtabelle (Diagnosesystem)
- Schmier- und Dichtungsarbeiten
- Spezialwerkzeuge
- Eigenschaften von Betriebsmitteln (Bei Bedarf auchSicherheitsdatenblätter)
- behördliche Kontrollen und Prüfungen
- Art und Zeitfolge der Überwachung (Inspektionstabelle)

Ersatzteilaufstellung
- Reserveeinrichtungen
- Verschleißteile
- Ersatzteilliste mit Angaben des Herstellers,Auslieferungslagers und des Kundendienststütz-punktes mit Anschrift und Telefon-Nr, Typ- bzw. Fabrikation- Nr., Größe, Leistung, Bestelldaten usw.

**2.434.02.03.30 B.- u. R.-Unterlagen / Fernkälteleitungen**
*** Pauschalposition
*** gemäß Ausführungsbeschreibung 110
Bestands- und Revisionsunterlagen für die Fernkälteleitung
wie zuvor in vollem Wortlaut beschrieben.
Menge: 1,000 psch

*Hinweis: Nebenleistungen*

**2.434.02.03.40 Druckprobe, Entlüftung und Inbetriebnahme**
*** Pauschalposition
Druckprüfung, Entlüftung und Inbetriebnahme von erdverlegten Leitungen einschließlich aller erforderlichen Nebenleistungen ausführen. Die Leistung umfasst das Spülen der Rohrleitungen, das fachgerechte Füllen mit geeignetem Prüfmedium unter Vermeidung von Lufteinschlüssen sowie die vollständige Entlüftung des Systems. Durchführung der Druckprüfung gemäß den einschlägigen technischen Regeln und projektspezifischen Vorgaben, einschließlich Aufbringen und Halten des Prüfdrucks sowie Kontrolle der Leitungen, Verbindungen und Armaturen auf Dichtheit.

Bereitstellung aller erforderlichen Geräte und geprüften Messmittel sowie vollständige Dokumentation der Prüfergebnisse. Festgestellte Undichtigkeiten sind zu beseitigen und erforderliche Nachprüfungen durchzuführen. Anschließend Inbetriebnahme der Anlage unter Betriebsbedingungen mit Funktions- und Dichtheitskontrolle aller Anlagenteile. Abstimmung mit der Bauleitung sowie Einhaltung der geltenden Vorschriften sind Bestandteil der Leistung.
Menge: 1,000 psch
